# Pressupost 1229HV

- Format: FIEBDC-3/2012
- Programa: TCQ 5.8
- Data: 20/07/2023
- Tipus: pressupost
- Divisa: EUR
- Despeses generals: 13 %
- Benefici industrial: 6 %
- Codi: 01

## 01.00 NOTA GENERAL

### 01.00.01 NOTA GENERAL

**EB92ZNTG** u Nota general al pressupost
1 u
Nota general al pressupost:
En el pressupost s'han de considerar inclosos, amb caràcter enunciatiu i no limitatiu, els conceptes següents:
- Les despeses directes i indirectes derivades de l'execució de les obres, així com les generals de l'industrial i dels seus subcontractes.
- El benefici de l'industrial i de les subcontractes.
- En el període d'execució dels treballs contractats, la propietat no preveu un servei de vigilància d'obra. En cas de conveniència per part de l'industrial i dels seus subcontractes, l'aplicació del servei esmentat serà contractat per aquest. Si considera innecessari l'industrial i els seus subcontractes, la contractació de la vigilància, la propietat no es farà responsable de les possibles incidències que puguin sorgir, tant a l'obra com a edificis veïns.
- Totes aquelles assegurances exigibles en l'execució de cadascun dels treballs a executar, incloent-hi l'assegurança a tot risc de la construcció constituït a favor de la propietat.
- Els equips electrògens i dipòsits d'aigua en cas que fossin necessaris per a la realització de les obres.
- La preparació i el lliurament a la direcció facultativa (DF) d'un dossier amb els certificats de tots els materials utilitzats i els procediments utilitzats a l'obra, necessaris per complir els requisits del codi tècnic de l'edificació i que formaran part del llibre de l'edifici.
- L'actualització dels arxius Revit per a entrega de projecte As Built (arquitectura i instal·lacions) sempre que hi hagi canvis en el projecte executiu.
- S'han de complir tots els requisits respecte a la documentació, identificació i idoneïtat de l'homologació dels operaris per a la realització dels treballs específics (gruistes, etc.).
- Totes les ajudes per a tots els oficis consistint en:
- Descàrregues del mateix camió.
- Transport, vertical i horitzontal, dels materials i repartiment fins al lloc del treball.
- Material per a l'execució de regates, forats, suports, etc... i el posterior tapat.
- Col·locació de premarcs, tant de fusta com d'acer o alumini
- Manteniment de l'obra neta en tot moment, amb la neteja final i retirada de runes.
- Trasllat i muntatge de tots els equips i grues per a l'obra (nombre d'unitats segons necessitats). Inclouen fonamentacions, legalitzacions i tràmits i posterior desmuntatge.
-També s'inclouen tots els mitjans auxiliars que es necessitin durant el procés de les obres, tals com sínies, muntacàrregues, bastides, treballs verticals, habilitació d'accessos i zones d'aplec, circulacions d'obra, lloguers, revisions, manteniments, taxes, etc.
- Formació de la tanca de tot el perímetre de la zona dactuació segons Pla de Seguretat i Salut, incloent portes d'accés peatonal i portes d'accés de vehícles, senyalitzacions, etc. S'hi inclou el manteniment de la tanca del solar, en òptimes condicions fins a la finalització dels treballs contractats.
Es contemplaran els possibles desmuntatges i muntatges parcials, que s'hagin de fer a causa de les necessitats de l'obra.
En cas que el solar ja estigui tancat, l'industrial assumeix l'estat del mateix, així com la seva reparació i manteniment.
- Utilització de qualsevol sistema de seguretat en tots els treballs que cal realitzar, que a criteri de la DF siguin necessaris per garantir la seguretat dels operaris.
- Preses provisionals d'aigua i electricitat, incloent-hi casetes, quadre d'electricitat amb capacitat adequada per a l'execució total de l'obra i tots els tràmits i les gestions necessàries. Inclosos projectes, visats, llicències i tots els costos necessaris per al funcionament.
- Instal·lacions provisionals daigua i electricitat per a lexecució dels treballs, incloent contractació, despeses, pagament de factures i muntatge, subquadres i xarxa daigües en obra i plantes de ledifici; vetllar pel correcte ús i manteniment fins a finalitzar les obres, la protecció amb planxes metàl·liques als passis d'instal·lacions provisionals, a zona de trànsit de maquinària, camions, etc, i desmuntatge de les instal·lacions provisionals.
- Realització de mostres a escala 1:1, dels rams que indiqui la DF, per poder valorar-ne el resultat final.
- Tots els materials i treballs auxiliars que siguin necessaris per al perfecte acabat de les partides, encara que no constin específicament al projecte ni a l'estat d'amidaments i pressupost.
- Tots els materials necessaris per protegir si fos el cas, partides acabades susceptibles de deteriorament pel pas d'operaris i materials, com esglaonat d'escales, paviments, cabina d'ascensors, etc.
- Reposició de material deteriorat per l'obra a les voreres i zona pública, com ara paviments, arbrat, bancs, escocells, etc.
- Desmuntatge, aplec i col·locació d'elements que es vulguin aprofitar durant la demolició i desmuntatge inicial. En cas de deteriorament, caldrà restituir a càrrec de la constructora.
- S'inclourà a cada unitat d'obra la corresponent part proporcional de tràfec, càrrega, transport i abocament a gestor autoritzat, dels residus generats a la mateixa. Inclòs pagament de taxes a abocador.

## 01.L1 LOT 1 - OBRA CIVIL

### 01.L1.01 ENDERROCS I SERVEIS AFECTATS

#### 01.L1.01.01 DESMUNTATGES

**K21ZEV06** u Desmuntatge i retirada de mobles
1 u
Desmuntatge i retirada de mobles diversos (prestatges, cadires, armaris, taules, taulells, mostradors etc.), de l'àrea d'actuació. Inclosa la retirada, tràfec, càrrega i transport de restes a un abocador i/o gestor de residus autoritzat. En cas que l'hospital volgués reaprofitar-los, s'emmagatzemaran allà on s'indiqui.

| Codi | Ut | Descripció | Rendiment | Preu |
|---|---|---|---|---|
| A0140000 | h | Manobre (mà d'obra) | 48 | 0 |
| %NAAA | % | Despeses auxiliars | 1.5 % |  |
| C1501700 | h | Camió transp.7 t (maquinària) | 12 | 0 |

**K21ZEV05** u Enderrocs i desmuntatges diversos
1 u
Enderroc i desmuntatge d'elements diversos no contemplats específicament en altres partides, com ara aparells sanitaris i plats de dutxa, suports, fusteries, baranes i passamans, revestiments, arrambadors i sòcols, miralls i altres elements d'equipament fix, etc, inclosa la retirada, tràfec, càrrega i transport de runa i restes a un abocador i/o gestor de residus autoritzat.

| Codi | Ut | Descripció | Rendiment | Preu |
|---|---|---|---|---|
| A0140000 | h | Manobre | 128 | 0 |
| %NAAA | % | Despeses auxiliars | 1.5 % |  |
| C1501700 | h | Camió transp.7 t | 24 | 0 |

**K21AZ311** u FiE* - Desmuntatge fusteria interior
66 u
FiE* - Desmuntatge de full i bastiment de fusteria interior, amb mitjans manuals i càrrega manual sobre camió o contenidor.

| Codi | Ut | Descripció | Rendiment | Preu |
|---|---|---|---|---|
| A0140000 | h | Manobre | 0.5 | 0 |
| %NAAA | % | Despeses auxiliars | 1.5 % |  |

**K21AZ111** u FeE* - Desmuntatge fusteria exterior
56 u
FeE* - Desmuntatge de full i bastiment de fusteria exterior, inclosa persiana si en tingués i resta d'elements associats, amb mitjans manuals i càrrega manual sobre camió o contenidor.

| Codi | Ut | Descripció | Rendiment | Preu |
|---|---|---|---|---|
| A0140000 | h | Manobre | 1 | 0 |
| %NAAA | % | Despeses auxiliars | 1.5 % |  |

#### 01.L1.01.02 ENDERROCS

**K218Z410** m2 CrE 01 - Enderroc cel rasos
1035.46 m2
CrE 01 - Enderroc de cel rasos de tipolgies diverses, inclosa part proporcional d'entramat de suport, canvis de nivell, registres i altres elements associats, amb mitjans manuals i càrrega manual sobre camió o contenidor.

| Codi | Ut | Descripció | Rendiment | Preu |
|---|---|---|---|---|
| A0140000 | h | Manobre | 0.25 | 0 |
| %NAAA | % | Despeses auxiliars | 1.5 % |  |

**K216ZNV3** m2 DiE*+TrE* - Enderroc divisions interiors
1028.3 m2
DiE*+TrE* - Enderroc de divisions interiors, de tipologies diverses, amb mitjans manuals, inclòs el desmuntatge d'elements que hi hagi fixats i els possibles revestiments, sòcols i/o arrambadors, fusteries, etc, així com tràfec i retirada i càrrega manual de runa sobre camió o contenidor.

| Codi | Ut | Descripció | Rendiment | Preu |
|---|---|---|---|---|
| A0140000 | h | Manobre | 0.45 | 0 |
| %NAAA | % | Despeses auxiliars | 1.5 % |  |

**K219Z42V** m2 PaE 01 - Arrencada paviment + subbases
709.64 m2
PaE 01 - Arrencada de paviment existent i subbases associades, de tipologies diverses, amb mitjans manuals i càrrega manual de runa sobre camió o contenidor.

| Codi | Ut | Descripció | Rendiment | Preu |
|---|---|---|---|---|
| A0140000 | h | Manobre | 0.35 | 0 |
| %NAAA | % | Despeses auxiliars | 1.5 % |  |

**K216ZF71** m2 MuE Fo 370 + MuE Fo500 - Enderroc complet façana
291.62 m2
MuE Fo 370 + MuE Fo500 - Enderroc complet de façana, que inclou paret de tancament, trasdossat interior, aïllament si en tingués, revestiments, sòcols i acabats diversos, així com altres elements associats, com ara escopidors, brancals, llindes, elements de reforç, remat d'artificail entre plantes, etc, a mà i amb martell trencador manual i càrrega manual de runa sobre camió o contenidor.

| Codi | Ut | Descripció | Rendiment | Preu |
|---|---|---|---|---|
| A0150000 | h | Manobre especialista (mà d'obra) | 0.5 | 0 |
| A0140000 | h | Manobre | 0.5 | 0 |
| %NAAA | % | Despeses auxiliars | 1.5 % |  |
| C2001000 | h | Martell trenc.man. (maquinària) | 0.5 | 0 |

### 01.L1.02 SISTEMA ESTRUCTURAL

#### 01.L1.02.01 INTERVENCIÓ EN ESTRUCTURA EXISTENT

**E8YYZRNE** m2 Sanejat i consolidació de voltes
377.55 m2
Sanejat i consolidació de voltes ceràmiques de sostre existent, eliminant elements obsolets com ara fustes de suport d'antics cel rasos, instal·lacions, restes d'antics revestiments i/o pintura, etc, així com reparant possibles zones en mal estat, substituint peces malmeses, rejuntant, tapant petits forats, etc.

| Codi | Ut | Descripció | Rendiment | Preu |
|---|---|---|---|---|
| A0140000 | h | Manobre | 0.2 | 0 |
| A0121000 | h | Oficial 1a (mà d'obra) | 0.4 | 0 |
| %NAAA | % | Despeses auxiliars | 1.5 % |  |
| B0XZZRNE | m2 | Materials necessaris per a reparació i consolidació de voltes ceràmiques de sostre existent. (material) | 1 | 0 |

### 01.L1.03 SISTEMA ENVOLVENT

#### 01.L1.03.01 FAÇANES

**16EEZAQ1** m2 Fa 01 - Tancament WM311C.es 250/400 (12,5Aq)+100(LM100)+40CA(LM50)+70(LM70)+(12,5+15A+Al)
337.08 m2
Fa 01 - Sistema de tancament complet de façana tipus KNAUF AQUAPANEL WM311C.es 250/400 (12,5AQP+100(LM100)+40CA(LM50)+70(LM70)+12,5A+15A+AL) o equivalent.
Tancament de façana KNAUF Aquapanel® WM311C.es, de 250 mm de gruix total, format per una estructura metàl·lica exterior d'acer galvanitzat Z450 a base de canals KNAUF (elements horitzontals) de 100x40x0,7 mm i muntants KNAUF (elements verticals) de 100x50x2mm, modulats cada 400 mm amb disposició Simple N, a la cara exterior del qual es cargola una placa cementícia KNAUF Aquapanel® Outdoor de 2400x1200 mm i 12,5 mm de gruix, cargolada mitjançant cargols KNAUF Maxi TB39 mm; entre la placa i el perfil es disposa d'una barrera d'aigua Aquapanel resistent a l'aigua i al vent i permeable al vapor d'aigua; separació entre la fulla exterior i interior de 40 mm de gruix; trasdosat autoportant interior KNAUF format per estructura metàl·lica de perfils de xapa d'acer galvanitzat Z140, a base de canals KNAUF de 70x30x0,55 mm i muntants KNAUF de 70x38x0,6 mm modulats cada 400 mm amb disposició Simple N, a la cara interior del qual es cargolen 2 plaques KNAUF en total: 1 placa Standard Tipus A s/Norma UNE-EN 520 de 12,5 mm de gruix i 1 placa Standard + Alumini Tipus A+AL s/Norma UNE EN 14190 de 15 mm de gruix, amb segells A+, de qualitat de l'aire interior, i IBR, per contribuir amb un hàbitat saludable; aïllament tèrmic i acústic col·locat a l'ànima de l'entramat metàl·lic exterior, a base de llana mineral KNAUF Insulation Ultracoustic Plus de 100mm de gruix, conductivitat tèrmica 0,035 W/mK i resistència al flux de l'aire 15 kPa·s/m²; aïllament tèrmic i acústic col·locat a la cambra
entre entramats, a base de llana mineral KNAUF Insulation Ultracoustic Plus de 50mm de gruix, conductivitat tèrmica 0,035 W/mK i resistència al flux de l'aire 15 kPa·s/m²; aïllament tèrmic i acústic col·locat a l'ànima de l'entramat metàl·lic interior, a base de llana mineral KNAUF Insulation Ultracoustic Plus de 70 mm de gruix, conductivitat tèrmica 0,035 W/mK i resistència al flux de l'aire 15 kPa·s/m²; banda acústica autoadhesiva per perfileria metàl·lica KNAUF a la superfície de suport o contacte d'aquesta amb els paraments, d'escuma de poliuretà de cel·les tancades, de 3,2 mm d'espessor i d'amplada 95 mm i 70 mm respectivament; ancoratges de canals i muntants metàl·lics; material per a tractament de buits i execució d'angles; accessoris per execució de juntes de dilatació; tractament de juntes Knauf Aquapanel a base de morter i malla de juntes de 10 cm d'amplada a la unió de plaques cimentícies entre si; cargols KNAUF TB per a fixació de les plaques de guix a la perfileria i tractament de juntes mitjançant cinta de paper microperforada i pasta KNAUF Unik 24H amb segells A+, de qualitat de l'aire interior, i IBR, per contribuir amb un hàbitat saludable, amb nivell d'acabat qualitat Q3 a la unió de plaques de guix laminat.
Muntatge del sistema conforme a norma UNE 102043 de muntatge dels sistemes constructius amb placa de guix laminat (PYL) i als detalls i instruccions de muntatge continguts al full tècnic del sistema WM.es Tancament de façanes AQUAPANEL® i DAU 09/052 F.
Espesor = 250 mm
Altura de cálculo = 3,39 m
Carga de viento de diseño = 0,85KN/m²
Resistencia al fuego = EI-60
Resistencia térmica = 5,26 m²K/W
Transmitancia térmica = 0,19 W/m²K
Aislamiento acústico ruido aéreo = 64 (-2;-8) dB
Justificación DB-HS = C2 + R3
Alternativa equivalent: Sistema Placotherm Integra de Placo (Saint Gobain).

| Codi | Ut | Descripció | Rendiment | Preu |
|---|---|---|---|---|
| E83FEL25 | m2 | Doble aplacat vert alumini 15 mm + estandar 12,5 mm | 1 | 0 |
| E65AZ100 | m2 | Perfileria simple 100.50/2 mm/40cm | 1 | 0 |
| E83FE112 | m2 | Aplacat vert Aquapanel guix laminat 12,5 mm | 1 | 0 |
| E65AS066 | m2 | Perfileria simple 66-75mm/40cm | 1 | 0 |
| E7C9R6K2 | m2 | Aïllam.placa ríg.MW-roca,dens.=46-55kg/m3,g=50mm,cond.tèrmica <=0,035W/mK,col.adhes.especif. | 1 | 0 |
| E7C9REK2 | m2 | Aïllam.placa ríg.MW-roca,dens.=46-55kg/m3,g=100mm,cond.tèrmica <=0,035W/mK,col.adhes.especif. | 1 | 0 |

**16EEZAQP** m2 Fa 01 - Acabat façana sistema Propam Renovación Antifisuras
337.08 m2
Fa 01 - Acabat de façana mitjançant tractament superficial sobre la placa Aquapanel de tancament, amb sistema tipus Propam Renovación Antifisuras de Propamsa (*) o equivalent, a base de:
- Preparació del suport: tractament de juntes entre plaques i angles en obertures de façana amb morter d'armadura tipus Propam Aisterm Flex i malla de reforç tipus Propam Aisterm 160, de 3 mm d'espessor i 10 cm d'amplada
- Capa de reforç: aplicació de capa armada de morter tipus Propam Aisterm Flex de 4-6 mm d'espessor a tota la superfície de la façana. La malla d'armat es col·locarà amb solapaments mínims de 10 cm
- Regulador d'absorció: aplicació amb corró d'imprimació tipus Revat Film
- Acabat decoratiu d'altas prestacions: aplicació de capa d'acabat tipus Revat Plas. Textura i acabat a escollir per la DF sobre mostres.
Inclosa part proporcional de perfils de remat per a tractament d'angles, trobades amb finestres, escopidors i juntes de control superficial, així com peces especials d'arrencada/inici de nou revestiment, entregues amb altres elements de façana, etc.
Execució del sistema segons especificacions del fabricant i conforme a norma UNE 102043 de muntatge dels sistemes constructius amb placa de guix laminat (PYL) i als detalls i instruccions d'execució continguts als fulls tècnics del sistema i de cada un dels seus components.

| Codi | Ut | Descripció | Rendiment | Preu |
|---|---|---|---|---|
| A013B000 | h | Ajudant estucador (mà d'obra) | 0.225 | 0 |
| A012B000 | h | Oficial 1a estucador (mà d'obra) | 0.45 | 0 |
| B881ZAQP | m2 | Materials per a acabat de façana mitjançant tractament superficial sobre la placa Aquapanel de tanca (material) | 1 | 0 |

**E6YEZR34** u Remat entrega façana nova/existent
161.2 u
Treballs de remat perimetral de nova façana, per a entrega de nou tancament i sistema de lames de protecció solar, amb elements de façana existent (remats d'artificial o altres). Inclosos tots els elements i materials necessaris per a la seva correcta execució.

| Codi | Ut | Descripció | Rendiment | Preu |
|---|---|---|---|---|
| A0140000 | h | Manobre | 0.4 | 0 |
| A0122000 | h | Oficial 1a paleta (mà d'obra) | 0.8 | 0 |
| B6YEZR34 | m | Materials necessaris per a execució de treballs de remat perimetral de nova façana, per a entrega de nou tancament i sistema de lames de protecció solar, amb elements de façana existent (remats d'artificial o altres). Inclosos tots els elements i materials necessaris per a la seva correcta execució. (material) | 1 | 0 |

| Amidament | Uts. | Llarg | Parcial |
|---|---|---|---|
| Façana principal | 2.000 | 33.000 | 66.000 |
|  | 2.000 | 7.300 | 14.600 |
| Façana posterior | 2.000 | 33.000 | 66.000 |
|  | 2.000 | 7.300 | 14.600 |
| Total |  |  | 161.2 |

**E6YEZRE2** u Actuació canvi porta sortida a coberta
1 u
Treballs de reparació, reconstrucció i/o reposició de marxapeu, brancals i llinda en obertura de porta de sortida a coberta, afectada pel canvi de la fusteria existent per una fusteria nova. Inclosos tots els elements i materials necessaris per a deixar escopidor, brancals i llinda acabats iguals que els existents.
Acabat de façana de badalot existent, amb aplacat de pedra natural.
Acabat interior de badalot, enguixat i pintat.

| Codi | Ut | Descripció | Rendiment | Preu |
|---|---|---|---|---|
| A0122000 | h | Oficial 1a paleta | 3 | 0 |
| A0140000 | h | Manobre | 6 | 0 |
| B6YEZREC | u | Materials necessaris per als treballs de reparació, reconstrucció i/o reposició d'escopidor, brancals i llinda en obertura de finestra existent, malmesa a causa del canvi de la fusteria existent per una fusteria d'alumini nova. (material) | 2 | 0 |

| Amidament | Uts. | Parcial |
|---|---|---|
| FeAl PI01 (sortida a coberta) | 1.000 | 1.000 |
| Total |  | 1 |

#### 01.L1.03.02 FUSTERIA EXTERIOR

**EA21ZL00** u FeAl 01 - Oscil·lobatent 2F + fix 225x180 cm (principal)
22 u
FeAl 01 - Finestra de dues fulles oscil·lobatents i una fulla fixa central, de mesures totals aproximades 225x180 cm, formada per:
- Perfileria d'alumini amb trencament de pont tèrmic, lacat color RAL 9016. Característiques tècniques de la fusteria: permeabilitat a l'aire 4, estanqueitat a l'aigua 7A, resistència al vent C5, transmitància tèrmica U 1,1 W/m2ºK i aïllament acústic Rw=42 dB
- Vidre Climalit ecològic Planistar One F2 44.1 Oraé (14 Gas Argó 90%) 66.1 Silence Oraé, amb transmitància tèrmica (Ug) de 1.1 W/m2ºK segons EN673-2011 i factor solar (g) de 0,36 segons EN410 (2011-04), de Saint Gobain o equivalent
- Premarc d'acer galvanitzat de 40x20 mm
- Conjunt de tapetes i remats perimetrals interiors/exteriors necessaris
- Mecanitzat per a obertura oscil·lant de ventilació per als usuaris i obertura batent restringida de manteniment i neteja per a personal autoritzat
Tots els elements de fusteria es consideren complets, d'acord amb esquemes, detalls i prescripcions del projecte, i inclouen vidres, premarcs i/o tubs auxiliars de suport o muntatge, ferratges de penjar, tancar, manubris, perfils de reforç i/o subjecció de marcs, elements de d'entrega i remat, etc. Els airejadors tipus ''air-inlateral'' es consideren inclosos en els corresponents elements de fusteria.
PREVIST EN FUSTERIES DE FAÇANA PRINCIPAL.

| Codi | Ut | Descripció | Rendiment | Preu |
|---|---|---|---|---|
| A0137000 | h | Ajudant col·locador (mà d'obra) | 0.25 | 0 |
| A0127000 | h | Oficial 1a colocador (mà d'obra) | 0.75 | 0 |
| BA21ZJ01 | u | Materials de l'element de fusteria FeAl 01 (material) | 1 | 0 |

**PAJ1-ZL00** u (OPCIÓ B) FeAl 01 - Oscil·lobatent 2F + fix 225x180 cm (principal)
0 u
OPCIÓ B
FeAl 01 - Finestra de dues fulles oscil·lobatents i una fulla fixa central, de mesures totals aproximades 225x180 cm, formada per:
- Perfileria de PVC no plastificat, color RAL 9016. Característiques tècniques de la fusteria: classificació mínima 4 de permeabilitat a l'aire segons UNE-EN 12207, classificació mínima 7A d'estanquitat a l'aigua segons UNE-EN 12208 i classificació mínima C5 de resistència al vent segons UNE-EN 12210
- Vidre Climalit ecològic Planistar One F2 44.1 Oraé (14 Gas Argó 90%) 66.1 Silence Oraé, amb transmitància tèrmica (Ug) de 1.1 W/m2ºK segons EN673-2011 i factor solar (g) de 0,36 segons EN410 (2011-04), de Saint Gobain o equivalent
- Premarc d'acer galvanitzat de 40x20 mm
- Conjunt de tapetes i remats perimetrals interiors/exteriors necessaris
- Mecanitzat per a obertura oscil·lant de ventilació per als usuaris i obertura batent restringida de manteniment i neteja per a personal autoritzat
Tots els elements de fusteria es consideren complets, d'acord amb esquemes, detalls i prescripcions del projecte, i inclouen vidres, premarcs i/o tubs auxiliars de suport o muntatge, ferratges de penjar, tancar, manubris, perfils de reforç i/o subjecció de marcs, elements de d'entrega i remat, etc. Els airejadors tipus ''air-inlateral'' es consideren inclosos en els corresponents elements de fusteria.
PREVIST EN FUSTERIES DE FAÇANA PRINCIPAL.

**EA21ZL01** u FeAl 01 - Oscil·lobatent 2F + fix 225x180 cm (posterior)
20 u
FeAl 01 - Finestra de dues fulles oscil·lobatents i una fulla fixa central, de mesures totals aproximades 225x180 cm, formada per:
- Perfileria d'alumini amb trencament de pont tèrmic, lacat color RAL 9016. Característiques tècniques de la fusteria: permeabilitat a l'aire 4, estanqueitat a l'aigua 7A, resistència al vent C5, transmitància tèrmica U 1,1 W/m2ºK i aïllament acústic Rw=42 dB
- Vidre Climalit ecològic Planistar One 6 Oraé (16 Gas Argó 90%) 44.1 Oraé, amb transmitància tèrmica (Ug) de 1.0 W/m2ºK segons EN673-2011 i factor solar (g) de 0,37 segons EN410 (2011-04), de Saint Gobain o equivalent
- Premarc d'acer galvanitzat de 40x20 mm
- Conjunt de tapetes i remats perimetrals interiors/exteriors necessaris
- Mecanitzat per a obertura oscil·lant de ventilació per als usuaris i obertura batent restringida de manteniment i neteja per a personal autoritzat
Tots els elements de fusteria es consideren complets, d'acord amb esquemes, detalls i prescripcions del projecte, i inclouen vidres, premarcs i/o tubs auxiliars de suport o muntatge, ferratges de penjar, tancar, manubris, perfils de reforç i/o subjecció de marcs, elements de d'entrega i remat, etc. Els airejadors tipus ''air-inlateral'' es consideren inclosos en els corresponents elements de fusteria.
PREVIST EN FUSTERIES DE FAÇANA POSTERIOR.

| Codi | Ut | Descripció | Rendiment | Preu |
|---|---|---|---|---|
| A0137000 | h | Ajudant col·locador | 0.25 | 0 |
| A0127000 | h | Oficial 1a colocador | 0.75 | 0 |
| BA21ZJ01 | u | Materials de l'element de fusteria FeAl 01 | 1 | 0 |

**PAJ1-ZL01** u (OPCIÓ B) FeAl 01 - Oscil·lobatent 2F + fix 225x180 cm (posterior)
0 u
OPCIÓ B
FeAl 01 - Finestra de dues fulles oscil·lobatents i una fulla fixa central, de mesures totals aproximades 225x180 cm, formada per:
- Perfileria de PVC no plastificat, color RAL 9016. Característiques tècniques de la fusteria: classificació mínima 4 de permeabilitat a l'aire segons UNE-EN 12207, classificació mínima 7A d'estanquitat a l'aigua segons UNE-EN 12208 i classificació mínima C5 de resistència al vent segons UNE-EN 12210
- Vidre Climalit ecològic Planistar One 6 Oraé (16 Gas Argó 90%) 44.1 Oraé, amb transmitància tèrmica (Ug) de 1.0 W/m2ºK segons EN673-2011 i factor solar (g) de 0,37 segons EN410 (2011-04), de Saint Gobain o equivalent
- Premarc d'acer galvanitzat de 40x20 mm
- Conjunt de tapetes i remats perimetrals interiors/exteriors necessaris
- Mecanitzat per a obertura oscil·lant de ventilació per als usuaris i obertura batent restringida de manteniment i neteja per a personal autoritzat
Tots els elements de fusteria es consideren complets, d'acord amb esquemes, detalls i prescripcions del projecte, i inclouen vidres, premarcs i/o tubs auxiliars de suport o muntatge, ferratges de penjar, tancar, manubris, perfils de reforç i/o subjecció de marcs, elements de d'entrega i remat, etc. Els airejadors tipus ''air-inlateral'' es consideren inclosos en els corresponents elements de fusteria.
PREVIST EN FUSTERIES DE FAÇANA POSTERIOR.

**EA21ZL02** u FeAl 02 - Oscil·lobatent 2F + fix 137x260 cm (tester)
12 u
FeAl 02 - Balconera de dues fulles oscil·lobatents i una fulla superior fixa, de mesures totals aproximades 137x260 cm, formada per:
- Perfileria d'alumini amb trencament de pont tèrmic, lacat color RAL 9016. Característiques tècniques de la fusteria: permeabilitat a l'aire 4, estanqueitat a l'aigua 7A, resistència al vent C5, transmitància tèrmica U 1,1 W/m2ºK i aïllament acústic Rw=42 dB
- Vidre Climalit ecològic Planistar One F2 44.1 Oraé (16 Gas Argó 90%) 33.1 Oraé, amb transmitància tèrmica (Ug) de 1.0 W/m2ºK segons EN673-2011 i factor solar (g) de 0,36 segons EN410 (2011-04), de Saint Gobain o equivalent
- Premarc d'acer galvanitzat de 40x20 mm
- Conjunt de tapetes i remats perimetrals interiors/exteriors necessaris
- Mecanitzat per a obertura oscil·lant de ventilació per als usuaris i obertura batent restringida de manteniment i neteja per a personal autoritzat
Tots els elements de fusteria es consideren complets, d'acord amb esquemes, detalls i prescripcions del projecte, i inclouen vidres, premarcs i/o tubs auxiliars de suport o muntatge, ferratges de penjar, tancar, manubris, perfils de reforç i/o subjecció de marcs, elements de d'entrega i remat, etc. Els airejadors tipus ''air-inlateral'' es consideren inclosos en els corresponents elements de fusteria.
PREVIST EN FUSTERIES DE FAÇANA TESTER.

| Codi | Ut | Descripció | Rendiment | Preu |
|---|---|---|---|---|
| A0137000 | h | Ajudant col·locador | 0.25 | 0 |
| A0127000 | h | Oficial 1a colocador | 0.75 | 0 |
| %NAAA | % | Despeses auxiliars | 2.5 % |  |
| BA21ZJ02 | u | Materials de l'element de fusteria FeAl 02 (material) | 1 | 0 |

**PAJ1-ZL02** u (OPCIÓ B) FeAl 02 - Oscil·lobatent 2F + fix 137x260 cm (tester)
0 u
OPCIÓ B
FeAl 02 - Balconera de dues fulles oscil·lobatents i una fulla superior fixa, de mesures totals aproximades 137x260 cm, formada per:
- Perfileria de PVC no plastificat, color RAL 9016. Característiques tècniques de la fusteria: classificació mínima 4 de permeabilitat a l'aire segons UNE-EN 12207, classificació mínima 7A d'estanquitat a l'aigua segons UNE-EN 12208 i classificació mínima C5 de resistència al vent segons UNE-EN 12210
- Vidre Climalit ecològic Planistar One F2 44.1 Oraé (16 Gas Argó 90%) 33.1 Oraé, amb transmitància tèrmica (Ug) de 1.0 W/m2ºK segons EN673-2011 i factor solar (g) de 0,36 segons EN410 (2011-04), de Saint Gobain o equivalent
- Premarc d'acer galvanitzat de 40x20 mm
- Conjunt de tapetes i remats perimetrals interiors/exteriors necessaris
- Mecanitzat per a obertura oscil·lant de ventilació per als usuaris i obertura batent restringida de manteniment i neteja per a personal autoritzat
Tots els elements de fusteria es consideren complets, d'acord amb esquemes, detalls i prescripcions del projecte, i inclouen vidres, premarcs i/o tubs auxiliars de suport o muntatge, ferratges de penjar, tancar, manubris, perfils de reforç i/o subjecció de marcs, elements de d'entrega i remat, etc. Els airejadors tipus ''air-inlateral'' es consideren inclosos en els corresponents elements de fusteria.
PREVIST EN FUSTERIES DE FAÇANA TESTER.

**EA21ZL10** u FeAc PI01 - Porta EI-60 batent 80x220 cm
3 u
FeAc PI01 - Porta d'acer EI2-60-C5 d'una fulla batent, de mesures totals aproximades 80x220 cm, formada per:
- marc de xapa d'acer electrocincada de 1,5 mm de gruix
- fulles a base de dues xapes d'acer electrocincat de 1,2 mm de gruix, plegades a les vores per al seu acoblament i nucli interior de materials retardants al foc
- juntes de material intumescent
- Tubs de reforç d'acer galvanitzat en calent de 70x40x2 mm, embeguts dins les plaques de guix laminat.
- Tancaportes integrat dins la fulla de la porta
- Conjunt de tapetes i remats perimetrals interiors/exteriors necessaris
- Acabat lacat color a escollir per la DF
Tots els elements de fusteria es consideren complets, d'acord amb esquemes, detalls i prescripcions del projecte, i inclouen vidres, premarcs i/o tubs auxiliars de suport o muntatge, ferratges de penjar, tancar, manubris, perfils de reforç i/o subjecció de marcs, elements de d'entrega i remat, etc. Els airejadors tipus ''air-inlateral'' es consideren inclosos en els corresponents elements de fusteria.

| Codi | Ut | Descripció | Rendiment | Preu |
|---|---|---|---|---|
| A0137000 | h | Ajudant col·locador | 0.25 | 0 |
| A0127000 | h | Oficial 1a colocador | 0.75 | 0 |
| %NAAA | % | Despeses auxiliars | 2.5 % |  |
| BA21ZJ10 | u | Materials de l'element de fusteria FeAl PI01 (material) | 1 | 0 |

| Amidament | Uts. | Parcial |
|---|---|---|
| Escala emergència P1 i P2 | 2.000 | 2.000 |
| Sortida a coberta | 1.000 | 1.000 |
| Total |  | 3 |

**E8KA7P65** m Escopidor alumini prelacat 2 mm
110.94 m
Escopidor de planxa preformada d'alumini prelacat (color a definir per la DF sobre mostres), de 2 mm de gruix, d'entre 30 i 40 cm de desenvolupament, amb 4 plecs, col·locat amb adhesiu i fixacions mecàniques, d'acord amb detalls i especificacions del projecte.

| Codi | Ut | Descripció | Rendiment | Preu |
|---|---|---|---|---|
| A013M000 | h | Ajudant muntador (mà d'obra) | 0.12 | 0 |
| A012M000 | h | Oficial 1a muntador (mà d'obra) | 0.241 | 0 |
| %NAAA | % | Despeses auxiliars | 1.5 % |  |
| B7J50090 | dm3 | Massilla per a segellats, d'aplicació amb pistola, de base poliuretà monocomponent (material) | 0.3125 | 0 |
| B8KA7M66 | m | Escopidor de planxa preformada d'alumini lacat de 2 mm de gruix, d'entre 200 i 400 mm de desenvolupament, amb 4 plecs (material) | 1 | 0 |
| B0A4A400 | cu | Visos galvanitzats (material) | 0.0396 | 0 |

| Amidament | Uts. | Llarg | Parcial |
|---|---|---|---|
| FeAl 01 | 42.000 | 2.250 | 94.500 |
| FeAl 02 | 12.000 | 1.370 | 16.440 |
| Total |  |  | 110.94 |

#### 01.L1.03.03 PROTECCIONS SOLARS

**EAVJZGD2** m2 Gelosia lames fixes alumini 60x15 mm (façana)
127.49 m2
Gelosia de lames horitzontals fixes, completa, formada per:
- lamel·les a base de perfils tubulars d'alumini extrusionat amb aleació 6063-T5 de 60x15 mm de secció, separades 50 cm entre elles
- muntants de suport cada 120 cm, ancorats a parament de façana
Inclosos tots els elements auxiliars necessaris de suport, muntatge, col·locació, remat i entrega, d'acord amb detalls i especificacions de projecte i recomanacions del fabricant.
Tipus Duline 60t de DURMI o equivalent.
Previsió d'execució de gelosia, amb combinació de tres colors diferents. Colors i especejat a definir per la DF.

| Codi | Ut | Descripció | Rendiment | Preu |
|---|---|---|---|---|
| A0127000 | h | Oficial 1a colocador | 0.5 | 0 |
| A0137000 | h | Ajudant col·locador | 0.5 | 0 |
| BAVJZGD2 | m2 | Gelosia d'alumini lacat amb lamel·la fixa horitzontal de 50 a 100 mm d'amplària i secció tipus tancada (material) | 1 | 0 |

| Amidament | Uts. | Llarg | Ample | Parcial |
|---|---|---|---|---|
| Façana principal | 22.000 | 3.050 | 1.900 | 127.490 |
| Total |  |  |  | 127.49 |

**EAVSZ855** u FeAl 01 - Persiana replegable orientable 305x200 cm
42 u
FeAl 01 - Persiana replegable horitzontal, de mesures totals aproximades 305x200 cm, de lamel·les orientables autoportants de cantells arrodonits, de 90 mm d'amplada d'alumini lacat amb pintures de polièster poliamida termoendurides al forn, col·locada amb fixacions mecàniques. Inclosos perfils L ancorats a forjat per a suport de persianes, guies laterals de 20x20 mm encastades amb tapaboques de 35 mm d'amplada vista a brancal, suport en T continu de 40x40x4 mm d'alumini lacat del mateix color que la persiana (en cas de persianes parelles), minvell/escopidor per a remat superior de guia amb pla de façana i tots els elements necessaris de muntatge i remat, per a la seva correcta instal·lació. Tot d'acord amb detalls i especificacions de projecte.
Referència Premium Store Z90 de Catalana de Graduables o equivalent.
Previsió d'execució de persiana, amb combinació de tres colors diferents. Colors i especejat a definir per la DF.

| Codi | Ut | Descripció | Rendiment | Preu |
|---|---|---|---|---|
| A0137000 | h | Ajudant col·locador | 2.15 | 0 |
| A0127000 | h | Oficial 1a colocador | 2.15 | 0 |
| %NAAA | % | Despeses auxiliars | 2.5 % |  |
| BAVSZ855 | m2 | Persiana replegable horitzontal, amb guies laterals, de lamel·les orientables autoportants, de cante (material) | 6.1 | 0 |

| Amidament | Uts. | Parcial |
|---|---|---|
| Façana principal | 22.000 | 22.000 |
| Façana posterior | 20.000 | 20.000 |
| Total |  | 42 |

**EAVSZ8FA** u FeAl 03 - Persianes (x6) replegables orientables 990x340 cm
2 u
FeAl 03 - Conjunt de sis persianes replegables horitzontals, de mesures totals aproximades 990x340 cm, de lamel·les orientables autoportants de cantells arrodonits, de 90 mm d'amplada d'alumini lacat amb pintures de polièster poliamida termoendurides al forn, col·locada amb fixacions mecàniques. Inclosos perfils L ancorats a forjat per a suport de persianes, guies laterals de 20x20 mm encastades amb tapaboques de 35 mm d'amplada vista a brancal, suport en T continua de 40x40x4 mm d'alumini lacat del mateix color que la persiana (en cas de persianes parelles), minvell/escopidor per a remat superior de guia amb pla de façana i tots els elements necessaris de muntatge i remat, per a la seva correcta instal·lació. Tot d'acord amb detalls i especificacions de projecte.
Referència Premium Store Z90 de Catalana de Graduables o equivalent.
Previsió d'execució de persiana, amb combinació de tres colors diferents. Colors i especejat a definir per la DF.

| Codi | Ut | Descripció | Rendiment | Preu |
|---|---|---|---|---|
| A0137000 | h | Ajudant col·locador | 11.8 | 0 |
| A0127000 | h | Oficial 1a colocador | 11.8 | 0 |
| %NAAA | % | Despeses auxiliars | 2.5 % |  |
| BAVSZ855 | m2 | Persiana replegable horitzontal, amb guies laterals, de lamel·les orientables autoportants, de cante | 33.7 | 0 |

| Amidament | Uts. | Parcial |
|---|---|---|
| Tester | 2.000 | 2.000 |
| Total |  | 2 |

**EAVZZMPR** u Motorizació persiana replegable orientable
54 u
Motorització per a persiana replegable orientable, amb motor elèctric i sistema de gestió Somfy ANIMEO o equivalent, que puja, baixa i orienta les lamel·les, amb final de carrera mecànic amb topall de pujada, amb comandament premut des del interior, inclosos tots els elements per al correcte funcionament (motor, comandament, receptor, emissor, sistemes de control i seguretat, etc). L'alimentació del motor, s'inclou al projecte d'instal·lacions. Tot segons detalls i especificacions del projecte.

| Codi | Ut | Descripció | Rendiment | Preu |
|---|---|---|---|---|
| A012J000 | h | Oficial 1a lampista (mà d'obra) | 0.4 | 0 |
| %NAAA | % | Despeses auxiliars | 2.5 % |  |
| BAVZZMPR | u | Motorització per a persiana replegable orientable, amb motor elèctric i sistema de gestió Somfy ANIMEO o equivalent, que puja, baixa i orienta les lamel·les, amb final de carrera mecànic amb topall de pujada, amb comandament premut des del interior, inclosos tots els elements per al correcte funcionament (motor, comandament, receptor, emissor, sistemes de control i seguretat, etc). L'alimentació del motor, s'inclou al projecte d'instal·lacions. Tot segons detalls i especificacions del projecte. (material) | 1 | 0 |

| Amidament | Uts. | Llarg | Parcial |
|---|---|---|---|
| Façanes principal i posterior |  |  |  |
| FeAl 01 | 22.000 |  | 22.000 |
| FeAl 01 | 20.000 |  | 20.000 |
| Tester |  |  |  |
| FeAl 03 | 2.000 | 6.000 | 12.000 |
| Total |  |  | 54 |

#### 01.L1.03.04 SERRALLERIA EXTERIOR

**EB12ZJBN** m Sr 03 - Barana acer ampit coberta
80.55 m
Sr 03 - Barana per a suplementar ampit de coberta i complir amb l'alçada de paviment acabat de 110 cm, realitzada amb:
- passamà rodó de D40 mm d'acer, unit mitjançant soldadura a muntants, inclosa part proporcional de treballs per a execució de cantonades, inicis/finals i entregues amb paraments verticals
- muntants de perfils en T50.50.5 mm cada 100 cm (l'ala de la T es retallarà per a facilitar la unió amb el passamà), units mitjançant soldadura a platines d'ancoratge
- platines i ancoratges per a fixació a ampits perimetrals de coberta
Tot d'acord amb detalls i especificacions de projecte.

| Codi | Ut | Descripció | Rendiment | Preu |
|---|---|---|---|---|
| A0125000 | h | Oficial 1a soldador (mà d'obra) | 0.1 | 0 |
| A013F000 | h | Ajudant manyà (mà d'obra) | 0.2 | 0 |
| A012F000 | h | Oficial 1a manyà (mà d'obra) | 0.1 | 0 |
| %NAAA | % | Despeses auxiliars | 2.5 % |  |
| BB12ZJBN | m | Barana per a suplementar ampit de coberta i complir amb l'alçada de paviment acabat de 110 cm, reali (material) | 1 | 0 |
| C200P000 | h | Equip+elem.aux.p/soldadura elèctrica (maquinària) | 0.2 | 0 |

**K87AUP10** m2 SrE 01 - Decapat pintures+òxids s/barana metàl.,decapant
44 m2
SrE 01 - Decapat de pintures i òxids existents sobre barana d'acer, forja o fosa, amb aplicacions successives de producte decapant.

| Codi | Ut | Descripció | Rendiment | Preu |
|---|---|---|---|---|
| A012D000 | h | Oficial 1a pintor (mà d'obra) | 1.04 | 0 |
| %NAAA | % | Despeses auxiliars | 2.5 % |  |
| B8ZAJ000 | kg | Prod.decapant (material) | 0.115 | 0 |

| Amidament | Uts. | Llarg | Ample | Alt | Parcial |
|---|---|---|---|---|---|
| Tester | 2.000 | 10.000 | 1.100 | 2.000 | 44.000 |
| Total |  |  |  |  | 44 |

**E89BX211** m2 Pintura oxiron acer exterior
108.44 m2
Pintura d'elements exteriors d'acer, amb esmalt metàl·lic d'alts sòlids (tipus Oxiron), aplicat en tres capes, previ polit de les superfícies a pintar fins a un grau ST3 de la norma UNE EN ISO 8501-1, d'acord amb prescripcions del projecte i recomanacions del fabricant.
Color a escollir per la DF sobre mostres

| Codi | Ut | Descripció | Rendiment | Preu |
|---|---|---|---|---|
| A013D000 | h | Ajudant pintor (mà d'obra) | 0.05 | 0 |
| A012D000 | h | Oficial 1a pintor | 0.5 | 0 |
| %NAAA | % | Despeses auxiliars | 1 % |  |
| B89ZX050 | kg | Pintura oxiron (material) | 0.63 | 0 |

| Amidament | Uts. | Llarg | Ample | Alt | Parcial |
|---|---|---|---|---|---|
| Baranes ampits coberta | 1.000 | 80.550 | 0.400 | 2.000 | 64.440 |
| Baranes tester existents | 2.000 | 10.000 | 1.100 | 2.000 | 44.000 |
| Total |  |  |  |  | 108.44 |

**EB12ZJBF** m FeAl 01 - Barana vidre 8+8 mm finestres
96.75 m
FeAl 01 - Barana de vidre per a finestres, per complir amb l'alçada de paviment acabat de 110 cm, realitzada amb:
- vidre laminat 8+8 mm amb butiral transparent, d'una altura de 40-45 cm aproximadament
- perfils laterals de suport U d'acer inoxidable, ancorats a brancals
- pinces de suport i reforç intemig, a base de perfil U i pipeta d'ancoratge a ampit (previsió 2 unitats per barana)
Inclosos tots els elements de suport, muntatge, remat i segellats, d'acord amb detalls i especificacions de projecte.

| Codi | Ut | Descripció | Rendiment | Preu |
|---|---|---|---|---|
| A012F000 | h | Oficial 1a manyà | 0.1 | 0 |
| A013F000 | h | Ajudant manyà | 0.1 | 0 |
| A012E000 | h | Oficial 1a vidrier (mà d'obra) | 0.15 | 0 |
| A013E000 | h | Ajudant vidrier (mà d'obra) | 0.15 | 0 |
| %NAAA | % | Despeses auxiliars | 2.5 % |  |
| BB12ZJBF | m | Barana de vidre per a finestres, per complir amb l'alçada de paviment acabat de 110 cm, realitzada a (material) | 1 | 0 |

#### 01.L1.03.05 ESCALA EMERGÈNCIA

**E222Z42A** m3 Excavació rases i pous
11.776 m3
Excavació de rasa i pou de fins a 2 m de fondària, en terreny compacte (SPT 20-50), realitzada amb mitjans manuals i/o mecànics, inclosa retirada, tràfec i càrrega de terres sobre camió o contenidor.

| Codi | Ut | Descripció | Rendiment | Preu |
|---|---|---|---|---|
| A0122000 | h | Oficial 1a paleta | 1 | 0 |
| A0140000 | h | Manobre | 2 | 0 |
| C1313330 | h | Retroexcavadora s/pneumàtics 8-10t (maquinària) | 0.16 | 0 |

| Amidament | Uts. | Llarg | Ample | Alt | Parcial |
|---|---|---|---|---|---|
| Sabates pilars | 4.000 | 1.200 | 1.200 | 1.600 | 9.216 |
| Riostra rampa | 1.000 | 2.000 | 0.800 | 1.600 | 2.560 |
| Total |  |  |  |  | 11.776 |

**E3Z1Z2T1** m3 Pou de fonamentació form. HM-20/B/40/, camió
7.36 m3
Pou de fonamentació de fins a 150 cm de profunditat, de formigó HM-20/B/40/X0, de consistència tova i grandària màxima del granulat 40 mm, abocat des de camió.

| Codi | Ut | Descripció | Rendiment | Preu |
|---|---|---|---|---|
| A0140000 | h | Manobre | 0.15 | 0 |
| A0122000 | h | Oficial 1a paleta | 0.075 | 0 |
| %NAAA | % | Despeses auxiliars | 1.5 % |  |
| B06NZ2T1 | m3 | Formigó HM-20/B/40 (material) | 1.05 | 0 |

| Amidament | Uts. | Llarg | Ample | Alt | Parcial |
|---|---|---|---|---|---|
| Sabates pilars | 4.000 | 1.200 | 1.200 | 1.000 | 5.760 |
| Riostra rampa | 1.000 | 2.000 | 0.800 | 1.000 | 1.600 |
| Total |  |  |  |  | 7.36 |

**E31522H4** m3 Formigó rasa/pou fonament,HA-25/B/20/IIa,bomba
4.416 m3
Formigó per a rases i pous de fonaments, HA-25/B/20/IIa, de consistència tova i grandària màxima del granulat 20 mm, abocat amb bomba

| Codi | Ut | Descripció | Rendiment | Preu |
|---|---|---|---|---|
| A0140000 | h | Manobre | 0.3 | 0 |
| %NAAA | % | Despeses auxiliars | 1.5 % |  |
| B065960B | m3 | Formigó HA-25/B/20/IIa,>=275kg/m3 ciment (material) | 1.1 | 0 |
| C1701100 | h | Camió amb bomba de formigonar (maquinària) | 0.1 | 0 |

| Amidament | Uts. | Llarg | Ample | Alt | Parcial |
|---|---|---|---|---|---|
| Sabates pilars | 4.000 | 1.200 | 1.200 | 0.600 | 3.456 |
| Riostra rampa | 1.000 | 2.000 | 0.800 | 0.600 | 0.960 |
| Total |  |  |  |  | 4.416 |

**E31B3000** kg Arm.rases i pous AP500S barres corrug.
166.538 kg
Armadura de rases i pous AP500 S d'acer en barres corrugades B500S de límit elàstic >= 500 N/mm2

| Codi | Ut | Descripció | Rendiment | Preu |
|---|---|---|---|---|
| A0124000 | h | Oficial 1a ferrallista (mà d'obra) | 0.006 | 0 |
| A0134000 | h | Ajudant ferrallista (mà d'obra) | 0.008 | 0 |
| %NAAA | % | Despeses auxiliars | 1.5 % |  |
| B0A14200 | kg | Filferro recuit,D=1,3mm (material) | 0.0051 | 0 |
| D0B2A100 | kg | Acer b/corrug.obra man.taller B500S | 1 | 0 |

| Amidament | Uts. | Llarg | Ample | Alt | Parcial |
|---|---|---|---|---|---|
| Armat inferior malla D12c/20 cm |  |  |  |  |  |
| Sabates | 4.000 | 14.000 | 2.400 | 0.920 | 123.648 |
| Riostra | 1.000 | 5.000 | 3.200 | 0.920 | 14.720 |
|  | 1.000 | 11.000 | 2.000 | 0.920 | 20.240 |
| Mermes, solapaments, etc | 7.930 |  |  |  | 7.930 |
| Total |  |  |  |  | 166.538 |

**1442Z205** u Placa ancoratge 205x280x10 mm
8 u
Placa d'ancoratge per a unió de biga d'acer amb façana, de planxa d'acer de 205x280x10 mm, amb 6 ancoratges de 12 mm de diàmetre d'acer B500S i longitud 20 cm, d'acord amb detalls i plànols d'estructura, col·locada sobre base de morter d'anivellació sense retracció i resines de base epoxídica. Inclosa contrarrosca i soldadures en angle.

| Codi | Ut | Descripció | Rendiment | Preu |
|---|---|---|---|---|
| A0140000 | h | Manobre | 2.5 | 0 |
| A0122000 | h | Oficial 1a paleta | 4 | 0 |
| B071U001 | dm3 | Morter sense retracció/anivell. ciment,sorra (material) | 4.5 | 0 |
| B44Z502A | kg | Acer S275JR,peça simp.,perf.lam.L,LD,T,rodó,quad.,rectang.,treb.taller p/col.sold.+antiox. (material) | 28 | 0 |
| E4ZZU001 | dm3 | Reblert bases anivellam.,morter exp.,cim.,sorra | 4.5 | 0 |

| Amidament | Uts. | Parcial |
|---|---|---|
| Unió biga-façana | 8.000 | 8.000 |
| Total |  | 8 |

**1442Z207** u Placa ancoratge 280x280x10 mm
4 u
Placa d'ancoratge per a unió de pilar d'acer amb fonament, de planxa d'acer de 280x280x10 mm, amb 8 ancoratges de 12 mm de diàmetre d'acer B500S i longitud 50+10 cm, d'acord amb detalls i plànols d'estructura, col·locada embeguda en el moment de formigonar els fonaments. Inclosa contrarrosca i soldadures en angle.

| Codi | Ut | Descripció | Rendiment | Preu |
|---|---|---|---|---|
| A0140000 | h | Manobre | 2 | 0 |
| A0122000 | h | Oficial 1a paleta | 3 | 0 |
| B44Z502A | kg | Acer S275JR,peça simp.,perf.lam.L,LD,T,rodó,quad.,rectang.,treb.taller p/col.sold.+antiox. | 21 | 0 |

| Amidament | Uts. | Parcial |
|---|---|---|
| Unió pilar-sabata | 4.000 | 4.000 |
| Total |  | 4 |

**1442Z209** u Placa ancoratge 320x135x10 mm
2 u
Placa d'ancoratge per a unió de rampa d'acer amb riostra, de planxa d'acer de 320x135x20 mm, amb 4 ancoratges de 12 mm de diàmetre d'acer B500S i longitud 20+10 cm, d'acord amb detalls i plànols d'estructura, col·locada embeguda en el moment de formigonar els fonaments. Inclosa contrarrosca i soldadures en angle.

| Codi | Ut | Descripció | Rendiment | Preu |
|---|---|---|---|---|
| A0122000 | h | Oficial 1a paleta | 3 | 0 |
| A0140000 | h | Manobre | 2 | 0 |
| B44Z502A | kg | Acer S275JR,peça simp.,perf.lam.L,LD,T,rodó,quad.,rectang.,treb.taller p/col.sold.+antiox. | 28 | 0 |

| Amidament | Uts. | Parcial |
|---|---|---|
| Unió rampa-riostra | 2.000 | 2.000 |
| Total |  | 2 |

**E4415115** kg Acer S275JR,p/pilar peça simp.,perf.lam.IP,HE,UP,treb.taller+antiox.,col.obra sold.
2668.464 kg
Acer S275JR segons UNE-EN 10025-2, per a pilars formats per peça simple, en perfils laminats en calent sèrie IPN, IPE, HEB, HEA, HEM i UPN, treballat a taller i amb una capa d'imprimació antioxidant, col·locat a l'obra amb soldadura

| Codi | Ut | Descripció | Rendiment | Preu |
|---|---|---|---|---|
| A0125000 | h | Oficial 1a soldador | 0.015 | 0 |
| A0135000 | h | Ajudant soldador (mà d'obra) | 0.015 | 0 |
| %NAAA | % | Despeses auxiliars | 2.5 % |  |
| B44Z501A | kg | Acer S275JR,peça simp.,perf.lam.IP,HE,UP,treb.taller p/col.sold.+antiox. (material) | 1 | 0 |
| C200P000 | h | Equip+elem.aux.p/soldadura elèctrica | 0.015 | 0 |

| Amidament | Uts. | Parcial |
|---|---|---|
| Pilars HEB-160 | 2470.800 | 2470.800 |
| Cartel·les, rigiditzadors, unions, etc | 197.664 | 197.664 |
| Total |  | 2668.464 |

**E4435115** kg Acer S275JR,p/biga peça simp.,perf.lam.IP,HE,UP,treb.taller+antiox.,col.obra sold.
3684.744 kg
Acer S275JR segons UNE-EN 10025-2, per a bigues formades per peça simple, en perfils laminats en calent sèrie IPN, IPE, HEB, HEA, HEM i UPN, treballat a taller i amb una capa d'imprimació antioxidant, col·locat a l'obra amb soldadura

| Codi | Ut | Descripció | Rendiment | Preu |
|---|---|---|---|---|
| A0125000 | h | Oficial 1a soldador | 0.018 | 0 |
| A0135000 | h | Ajudant soldador | 0.01 | 0 |
| %NAAA | % | Despeses auxiliars | 2.5 % |  |
| B44Z501A | kg | Acer S275JR,peça simp.,perf.lam.IP,HE,UP,treb.taller p/col.sold.+antiox. | 1 | 0 |
| C200P000 | h | Equip+elem.aux.p/soldadura elèctrica | 0.018 | 0 |

| Amidament | Uts. | Parcial |
|---|---|---|
| Bigues |  |  |
| UPE-220 | 3165.400 | 3165.400 |
| 1/2 IPE-200 | 246.400 | 246.400 |
| Cartel·les, rigiditzadors, unions, etc | 272.944 | 272.944 |
| Total |  | 3684.744 |

**E9S2ZQ3B** m2 Paviment planxa gofrada 4 mm
29.75 m2
Paviment de planxa gofrada d'acer galvanitzat, de 4 mm de gruix, col·locat amb soldadura. Inclosos perfils auxiliars de suport, remat i entrega, plecs necessaris, etc, d'acord amb detalls i especificacions de projecte.

| Codi | Ut | Descripció | Rendiment | Preu |
|---|---|---|---|---|
| A012F000 | h | Oficial 1a manyà | 0.6 | 0 |
| A013F000 | h | Ajudant manyà | 0.3 | 0 |
| %NAAA | % | Despeses auxiliars | 1.5 % |  |
| B0CHLQ0B | m2 | Planxa +relleu acer galv.,g=4mm (material) | 1.03 | 0 |
| C200P000 | h | Equip+elem.aux.p/soldadura elèctrica | 0.6 | 0 |

| Amidament | Uts. | Llarg | Ample | Parcial |
|---|---|---|---|---|
| Rampa | 1.000 | 1.100 | 3.100 | 3.410 |
| Replans intermitjos | 3.000 | 1.100 | 1.100 | 3.630 |
|  | 3.000 | 1.100 | 2.300 | 7.590 |
| Replans de planta |  |  |  |  |
| PB | 4.440 |  |  | 4.440 |
| P1 | 3.440 |  |  | 3.440 |
| P2 | 3.440 |  |  | 3.440 |
| PC | 3.800 |  |  | 3.800 |
| Total |  |  |  | 29.75 |

**E9V8ZC75** m Esglaó planxa gofrada plegada 4 mm
82.5 m
Esglaó de planxa gofrada d'acer galvanitzat, de 4 mm de gruix, amb 4 plecs per a formació de peça d'estesa i davanter, de 600 mm de desenvolupament màxim, col·locat a l'obra amb soldadura. Inclosos perfils auxiliars de suport, remat i entrega, plecs necessaris, etc, d'acord amb detalls i especificacions de projecte.

| Codi | Ut | Descripció | Rendiment | Preu |
|---|---|---|---|---|
| A012F000 | h | Oficial 1a manyà | 0.32 | 0 |
| A013F000 | h | Ajudant manyà | 0.32 | 0 |
| %NAAA | % | Despeses auxiliars | 1.5 % |  |
| B9VD0C75 | m | Esglaó+relleu pl.acer galv.,g=4mm,plecs=4,desenv.màx.600mm (material) | 1 | 0 |
| C200P000 | h | Equip+elem.aux.p/soldadura elèctrica | 0.32 | 0 |

| Amidament | Uts. | Llarg | Parcial |
|---|---|---|---|
|  | 11.000 | 1.100 | 12.100 |
|  | 21.000 | 1.100 | 23.100 |
|  | 22.000 | 1.100 | 24.200 |
|  | 21.000 | 1.100 | 23.100 |
| Total |  |  | 82.5 |

**EB12ZJBM** m Sr 01 - Barana acer escala exterior
74.84 m
Sr 01 - Barana per a escala exterior, d'acer per pintar de 110 cm d'alçada, realitzada amb platines de 40.10 mm en travessers inferior i superior, muntants cada 100 cm i brèndoles massisses de D10 mm cada 10 cm, col·locada mitjançant soldadura a l'estructura de l'escala. Tot d'acord amb detalls i especificacions de projecte.

| Codi | Ut | Descripció | Rendiment | Preu |
|---|---|---|---|---|
| A012F000 | h | Oficial 1a manyà | 0.2 | 0 |
| A0125000 | h | Oficial 1a soldador | 0.2 | 0 |
| A013F000 | h | Ajudant manyà | 0.2 | 0 |
| %NAAA | % | Despeses auxiliars | 2.5 % |  |
| BB12ZJBM | m | Barana per a escala exterior, d'acer per pintar de 110 cm d'alçada, realitzada amb platines de 40.10 mm en travessers inferior i superior, muntants cada 100 cm i brèndoles massisses de D10 mm cada 10 cm, col·locada mitjançant soldadura a l'estructura de l'escala. (material) | 1 | 0 |
| C200P000 | h | Equip+elem.aux.p/soldadura elèctrica | 0.2 | 0 |

| Amidament | Uts. | Llarg | Parcial |
|---|---|---|---|
|  | 1.000 | 8.930 | 8.930 |
|  | 1.000 | 8.170 | 8.170 |
|  | 1.000 | 3.080 | 3.080 |
|  | 1.000 | 4.180 | 4.180 |
|  | 1.000 | 6.380 | 6.380 |
|  | 1.000 | 12.280 | 12.280 |
|  | 1.000 | 8.480 | 8.480 |
|  | 1.000 | 7.110 | 7.110 |
|  | 1.000 | 1.700 | 1.700 |
|  | 1.000 | 8.120 | 8.120 |
|  | 1.000 | 1.700 | 1.700 |
|  | 1.000 | 4.710 | 4.710 |
| Total |  |  | 74.84 |

**EB12ZJPM** m Sr 04 - Passamà acer escala exterior
10.39 m
Sr 04 - Passamà per a escala exterior, d'acer per pintar, realitzat amb platines de 40.10 mm i pipetes massisses de D10 mm de suport i fixació mitjançant soldadura a l'estructura de l'escala. Tot d'acord amb detalls i especificacions de projecte.

| Codi | Ut | Descripció | Rendiment | Preu |
|---|---|---|---|---|
| A013F000 | h | Ajudant manyà | 0.1 | 0 |
| A012F000 | h | Oficial 1a manyà | 0.1 | 0 |
| A0125000 | h | Oficial 1a soldador | 0.15 | 0 |
| %NAAA | % | Despeses auxiliars | 2.5 % |  |
| BB12ZJPM | m | Passamà per a escala exterior, d'acer per pintar, realitzat amb platines de 40.10 mm i pipetes massisses de D10 mm de suport i fixació mitjançant soldadura a l'estructura de l'escala. (material) | 1 | 0 |
| C200P000 | h | Equip+elem.aux.p/soldadura elèctrica | 0.15 | 0 |

**E89BX211** m2 Pintura oxiron acer exterior
168.804 m2

| Amidament | Uts. | Llarg | Ample | Alt | Parcial |
|---|---|---|---|---|---|
| Sr 01 | 1.000 | 74.840 | 1.100 | 2.000 | 164.648 |
| Sr 04 | 1.000 | 10.390 | 0.200 | 2.000 | 4.156 |
| Total |  |  |  |  | 168.804 |

**EAVJZGDE** m2 Fa 02 - Gelosia lames fixes alumini 60x15 mm (escala)
39.81 m2
Fa 02 - Gelosia de lames horitzontals fixes per a tancament parcial d'escala d'emergència, completa, formada per:
- lamel·les a base de perfils tubulars d'alumini extrusionat amb aleació 6063-T5 de 60x15 mm de secció, separades 50 cm entre elles
- muntants de suport cada 120 cm
- estructura d'acer suplementària per a muntatge de gelosia com a tancament parcial d'escala d'emergència exterior
Inclosos tots els elements auxiliars necessaris de suport, muntatge, col·locació, remat i entrega, d'acord amb detalls i especificacions de projecte i recomanacions del fabricant.
Tipus Duline 60t de DURMI o equivalent.
Previsió d'execució de gelosia, amb combinació de tres colors diferents. Colors i especejat a definir per la DF.

| Codi | Ut | Descripció | Rendiment | Preu |
|---|---|---|---|---|
| A0137000 | h | Ajudant col·locador | 2 | 0 |
| A0127000 | h | Oficial 1a colocador | 4 | 0 |
| %NAAA | % | Despeses auxiliars | 2.5 % |  |
| BAVJZGDE | m2 | Suplement estructura d'acer per a muntatge de gelosia integrada en estructura d'escala d'emergència exterior (material) | 1 | 0 |
| BAVJZGD2 | m2 | Gelosia d'alumini lacat amb lamel·la fixa horitzontal de 50 a 100 mm d'amplària i secció tipus tanca | 1 | 0 |

**EAVJZGPF** m2 Di PRF - Protecció paraflames PF-60
22.6 m2
Di PRF - Protecció paraflames PF-60, per a sectorització entre escala d'emergència i façana, completa, formada per:
- mampara paraflames PF-60 homologada
- muntants de suport cada 120 cm i estructura complementària necessaria per al seu muntatge
Inclosos tots els elements auxiliars necessaris de suport, muntatge, col·locació, remat i entrega, d'acord amb detalls i especificacions de projecte i recomanacions del fabricant.
De la casa Prefire o equivalent.
Colors i especejat a definir per la DF.

| Codi | Ut | Descripció | Rendiment | Preu |
|---|---|---|---|---|
| A0127000 | h | Oficial 1a colocador | 1.2 | 0 |
| A0137000 | h | Ajudant col·locador | 0.6 | 0 |
| %NAAA | % | Despeses auxiliars | 2.5 % |  |
| BAVJZGPF | m2 | Materials necessaris per a protecció paraflames PF-60, per a sectorització entre escala d'emergència (material) | 1 | 0 |

| Amidament | Uts. | Llarg | Parcial |
|---|---|---|---|
|  | 1.000 | 7.640 | 7.640 |
|  | 1.000 | 7.280 | 7.280 |
|  | 1.000 | 7.680 | 7.680 |
| Total |  |  | 22.6 |

**E6YEZF0T** u Actuació pas a coberta
1 u
Actuació completa per a obertura de pas en ampit de coberta per a accés a nova escala d'emergència, que inclou:
- enderroc parcial d'ampit de coberta, amb tall previ per a delimitar zona d'ctuació
- gestió de residus generats
- arestat i remats del perímetre afectat
- reparació i/o restitució d'elements afectats per l'actuació

| Codi | Ut | Descripció | Rendiment | Preu |
|---|---|---|---|---|
| A0140000 | h | Manobre | 4 | 0 |
| A0122000 | h | Oficial 1a paleta | 8 | 0 |
| B0F1ZF0T | u | Materials per a actuació completa per a obertura de pas en ampit de coberta per a accés a nova escal (material) | 1 | 0 |

**E6YEZF0P** u Actuació paviments exteriors
1 u
Actuació completa de treballs complementaris per a execució de fonaments necessaris per a nova escala d'emergència, que inclou:
- enderroc parcial de paviments i subbases exteriors, amb tall previ per a delimitar zona d'ctuació
- excavació de terres i perfilat dels fonaments
- gestió de residus generats
- restitució de subbases i paviments exteriors
- remats i entregues entre elements nous i existents

| Codi | Ut | Descripció | Rendiment | Preu |
|---|---|---|---|---|
| A0122000 | h | Oficial 1a paleta | 8 | 0 |
| A0140000 | h | Manobre | 8 | 0 |
| B0F1ZF0P | u | Materials per a actuació completa de treballs complementaris per a execució de fonaments necessaris (material) | 3 | 0 |

#### 01.L1.03.06 PÈRGOLA PLAQUES FOTOVOLTAIQUES

**E5ZZZ23E** u Shu 01 - Xemeneia ventilació completa h=200 cm
5 u
Shu 01 - Conjunt de treballs per a execució de xemeneia per a pas de ventilacions a coberta que inclouen:
- execució de xemeneia d'obra ceràmica, de secció quadrada o rectangulat i 200 cm d'alçada aproximada, amb acabat arrebossat i pintat color a definir per la DF sobre mostres
- execució de minvells i adapatacions a la coberta corresponents
- col·locació de barret de ventilació de xapa d'alumini lacat, color a definir per la DF sobre mostres, amb fixacions mecàniques
Inclosos elements de muntatge, reforç, muntatge, remat, segellats, etc, completa, d'acord amb detalls i indicacions de la DF.

| Codi | Ut | Descripció | Rendiment | Preu |
|---|---|---|---|---|
| A0140000 | h | Manobre | 0.05 | 0 |
| A0122000 | h | Oficial 1a paleta | 0.1 | 0 |
| %NAAA | % | Despeses auxiliars | 1.5 % |  |
| B5ZZZ23E | u | Materials per a execució de xemeneia per a pas de ventilacions a coberta que inclouen: - execució d (material) | 1 | 0 |

**E45GZ7C5** m3 Formigó p/dau recolz.,HA-25/B/10/I,col.manual.
1.68 m3
Formigó per a dau de recolzament, HA-25/B/10/I, de consistència tova i grandària màxima del granulat 10 mm, abocat manualment. Inclosa part proporcional d'encofrat, així com treballs d'impermeabilització i d'integració amb els acabats previstos en coberta.

| Codi | Ut | Descripció | Rendiment | Preu |
|---|---|---|---|---|
| A0122000 | h | Oficial 1a paleta | 0.513 | 0 |
| A0140000 | h | Manobre | 2.052 | 0 |
| %NAAA | % | Despeses auxiliars | 2.5 % |  |
| B065710B | m3 | Formigó HA-25/B/10/I,>=250kg/m3 ciment (material) | 1.05 | 0 |

| Amidament | Uts. | Llarg | Ample | Alt | Parcial |
|---|---|---|---|---|---|
| Pèrgola coberta | 21.000 | 0.400 | 0.400 | 0.500 | 1.680 |
| Total |  |  |  |  | 1.68 |

**1442Z315** u Placa de planxa d'acer de 150x150x10 mm
21 u
Placa d'ancoratge formada per placa d'acer de 150x150x10 mm, amb 4 tacs Hilti HIT-HY 270 i barra roscada HAS-U M16 amb resines, col·locada i massissada, d'acord amb detalls i especificacions de projecte.

| Codi | Ut | Descripció | Rendiment | Preu |
|---|---|---|---|---|
| E442Z024 | kg | Acer A/42-B (S 275 JR), L, LD, T, rodó, quadrat,etc. | 5.5 | 0 |
| E4ZZU001 | dm3 | Reblert bases anivellam.,morter exp.,cim.,sorra | 8 | 0 |

| Amidament | Uts. | Parcial |
|---|---|---|
| Pèrgola coberta | 21.000 | 21.000 |
| Total |  | 21 |

**E443Z125** kg Acer S275JR,p/biga peça simp.,perf.lam.L,LD,T,rodó,quad.,rectang.,treb.taller+antiox.,col.obra sold.
7288.294 kg
Acer S275JR segons UNE-EN 10025-2, per a bigues formades per peça simple, en perfils laminats en calent sèrie L, LD, T, rodó, quadrat, rectangular i planxa, treballat a taller i amb una capa d'imprimació antioxidant, col·locat a l'obra amb soldadura. Inclosos elements auxiliars per al muntatge de l'estructura (platines, enjovats, soldadures, etc), d'acord amb detalls i especificacions de projecte.

| Codi | Ut | Descripció | Rendiment | Preu |
|---|---|---|---|---|
| A0135000 | h | Ajudant soldador | 0.01 | 0 |
| A0125000 | h | Oficial 1a soldador | 0.018 | 0 |
| %NAAA | % | Despeses auxiliars | 2.5 % |  |
| B44Z502A | kg | Acer S275JR,peça simp.,perf.lam.L,LD,T,rodó,quad.,rectang.,treb.taller p/col.sold.+antiox. | 1 | 0 |
| C200P000 | h | Equip+elem.aux.p/soldadura elèctrica | 0.018 | 0 |

| Amidament | Uts. | Llarg | Alt | Parcial |
|---|---|---|---|---|
| Pèrgola coberta |  |  |  |  |
| Tub 120.120.5 | 2.000 | 34.700 | 18.200 | 1263.080 |
|  | 7.000 | 7.300 | 18.200 | 930.020 |
| Tub 80.60.5 | 84.000 | 5.800 | 9.350 | 4555.320 |
| Rigiditzadors, unions, cartel·les, etc | 539.874 |  |  | 539.874 |
| Total |  |  |  | 7288.294 |

**E441Z125** kg Acer S275JR,p/pilar peça simp.,perf.lam.L,LD,T,rodó,quad.,rectang.,treb.taller+antiox.,col.obra sold
618.03 kg
Acer S275JR segons UNE-EN 10025-2, per a pilars formats per peça simple, en perfils laminats en calent sèrie L, LD, T, rodó, quadrat, rectangular i planxa, treballat a taller i amb una capa d'imprimació antioxidant, col·locat a l'obra amb soldadura. Inclosos elements auxiliars per al muntatge de l'estructura (platines, enjovats, soldadures, etc), d'acord amb detalls i especificacions de projecte.

| Codi | Ut | Descripció | Rendiment | Preu |
|---|---|---|---|---|
| A0125000 | h | Oficial 1a soldador | 0.015 | 0 |
| A0135000 | h | Ajudant soldador | 0.015 | 0 |
| %NAAA | % | Despeses auxiliars | 2.5 % |  |
| B44Z502A | kg | Acer S275JR,peça simp.,perf.lam.L,LD,T,rodó,quad.,rectang.,treb.taller p/col.sold.+antiox. | 1 | 0 |
| C200P000 | h | Equip+elem.aux.p/soldadura elèctrica | 0.015 | 0 |

| Amidament | Uts. | Llarg | Alt | Parcial |
|---|---|---|---|---|
| Pèrgola coberta |  |  |  |  |
| Tub 100.60.5 | 21.000 | 2.500 | 10.900 | 572.250 |
| Rigiditzadors, unions, cartel·les, etc | 45.780 |  |  | 45.780 |
| Total |  |  |  | 618.03 |

**E89BZBJ0** m2 Pintat esmalt acer exterior
227.94 m2
Pintat d'elements exteriors d'acer, amb esmalt sintètic mat tipus Valrex Mat de VALENTINE o equivalent, amb una reacció al foc B-s1,d0 (segons norma UNE EN 13501-1), amb dues capes d'imprimació anticorrosiva i fosfatant tipus Valfos de VALENTINE o equivalent i dues capes d'acabat.
Color a escollir per la DF sobre mostres.

| Codi | Ut | Descripció | Rendiment | Preu |
|---|---|---|---|---|
| A013D000 | h | Ajudant pintor | 0.07 | 0 |
| A012D000 | h | Oficial 1a pintor | 0.7 | 0 |
| %NAAA | % | Despeses auxiliars | 1.5 % |  |
| B8ZAA000 | kg | Imprimació antioxidant (material) | 0.2 | 0 |
| B89Z9E00 | kg | Pintura sintèt.,p/ext. (material) | 0.255 | 0 |

*SPB*
1.DEFINICIÓ I CONDICIONS DE LES PARTIDES D'OBRA EXECUTADES
DEFINICIÓ:
Preparació i aplicació d'un recobriment de pintura sobre superfícies de materials diversos mitjançant diferents capes aplicades en obra.
S'han considerat els tipus d'unitat d'obra següents:
- Pintat d'estructures de fusta
- Pintat d'estructures d'acer
- Pintat d'estructures de formigó
- Pintat de paraments de fusta
- Pintat de paraments d'acer
- Pintat de paraments de ciment
- Pintat de paraments de guix
- Pintat de paraments d'acer galvanitzat
- Pintat de fusteria de fusta
- Pintat de fusteria d'acer
- Pintat d'elements de calefacció
- Pintat de tubs d'acer
- Pintat de tubs de PVC
- Pintat de tubs de coure
- Pintat de tubs d'acer galvanitzat
- Fregat d’òxid, neteja i repintat de reixa o barana
L'execució de la unitat d'obra inclou les operacions següents:
- Preparació de la superfície a pintar, fregat de l’òxid i neteja previa si és el cas, amb aplicació de les capes d'emprimació, de protecció o de fons, necessàries i del tipus adequat segons la composició de la pintura d'acabat
- Aplicació successiva, amb els intervals d'assecatge, de les capes de pintura d'acabat
CONDICIONS GENERALS:
En el revestiment no hi ha d'haver fissures, bosses ni d'altres defectes.
Ha de tenir el color, la brillantor i la textura uniformes.
A les finestres, balconeres i portes, s'admet que s'hagin protegit totes les cares però que només s'hagin pintat les visibles.
PINTAT A L'ESMALT:
Gruix de la pel.lícula seca del revestiment: >= 125 micres
2.CONDICIONS DEL PROCÉS D'EXECUCIÓ
CONDICIONS GENERALS:
S'han d'aturar els treballs si es donen les condicions següents:
- Temperatures inferiors a 5°C o superiors a 30°C
- Humitat relativa de l'aire > 60%
- En exteriors:
- Velocitat del vent > 50 km/h
- Pluja
Si un cop realitzats els treballs es donen aquestes condicions, s'ha de revisar la feina feta 24 h abans i s'han de refer les parts afectades.
Les superfícies d'aplicació han de ser netes i sense pols, taques ni greixos.
S'han de corregir i eliminar els possibles defectes del suport amb massilla, segons les instruccions del fabricant.
No es pot pintar sobre suports molt freds ni sobreescalfats.
El sistema d'aplicació de la pintura s'ha d'escollir d'acord amb les instruccions del fabricant i l'autorització de la D.F.
Quan el revestiment estigui format per mes d'una capa d'acabat, la primera capa de pintura s'ha d'aplicar lleugerament diluïda, segons les instruccions del fabricant.
S'han d'evitar els treballs que desprenguin pols o partícules prop de l'àrea a tractar, abans, durant i després de l'aplicació.
No s'admet la utilització de procediments artificials d'assecatge.
SUPERFÍCIES DE FUSTA:
La fusta no ha d'haver estat atacada per fongs o insectes, ni ha de tenir d'altres defectes.
El contingut d'humitat de la fusta, mesurat en diferents punts i a una fondària mínima de 5 mm, ha de ser inferior a un 15% per a coníferes o fustes toves i a un 12% per a frondoses o fustes dures.
S'han d'eliminar els nusos mal adherits i substituir-los per falques de fusta de les mateixes característiques. Els nusos sans que tenen exsudació de resina s'han de tapar amb goma laca.
Abans de l'aplicació de la 1° capa s'han de corregir i eliminar els possibles defectes amb massilla, segons les instruccions del fabricant; passar paper de vidre en la direcció de les vetes i eliminar la pols.
SUPERFÍCIES METÀL.LIQUES (ACER, ACER GALVANITZAT, COURE):
Les superfícies d'aplicació han de ser netes i sense pols, taques, greixos ni òxid.
En superfícies d'acer, s'han d'eliminar les possibles incrustacions de ciment o de calç i s'ha de desgreixar la superfície. Tot seguit s'han d'aplicar les dues capes d'emprimació antioxidant. La segona s'ha de tenyir lleugerament amb pintura.
SUPERFÍCIES DE CIMENT, FORMIGÓ O GUIX:
La superfície no ha de tenir fissures ni parts engrunades.
El suport ha d'estar suficientment sec i endurit per tal de garantir una bona adherència. Ha de tenir una humitat inferior al 6% en pes.
S'han de neutralitzar els àlcalis, les eflorescències, les floridures i les sals.
Temps mínim d'assecatge de la superfície abans d'aplicar la pintura:
+---------------------------------------------+
¦Material superficie ¦ Hivern ¦ Estiu ¦
¦---------------------¦---------¦-------------¦
¦ Guix ¦3 mesos ¦ 1 mes ¦
¦---------------------¦---------¦-------------¦
¦ Ciment ¦ 1 mes ¦ 2 setmanes ¦
+---------------------------------------------+
En superfícies de guix, s'ha de verificar l'adherència del lliscat de guix.
3.UNITAT I CRITERIS D'AMIDAMENT
PINTAT D'ESTRUCTURES O PORTES ENROTLLABLES:
PINTAT DE PARAMENTS DE FUSTA O D'ACER:
m2 de superfície realment pintada segons les especificacions de la D.T.
Cal considerar el desenvolupament del perímetre.
Deducció de la superfície corresponent a obertures:
- Obertures <= 1 m2: 0%
- Obertures entre 1 i 2 m2: 50%
- Obertures > 2 m2: 100%
Aquest criteris inclouen la neteja dels elements que configuren l'obertura com és ara, bastiments que s'hagin embrutat.
PINTAT DE PARAMENTS DE CIMENT O GUIX:
PINTAT DE FINESTRES, BALCONERES, PORTES VIDRIERES, CEGUES O EXTENSIBLES:
m2 de superfície real amidada segons les especificacions de la D.T
Deducció de la superfície corresponent a obertures:
- Obertures <= 1 m2: 0%
- Obertures entre 1 i 2 m2: 50%
- Obertures > 2 m2: 100%
Deducció de la superfície corresponent a l'envidrament per a peces amb una superfície envidrada de:
- Més d'un 75% del total: Es dedueix el 50%
- Menys del 75% i més del 50% del total: Es dedueix el 25%
- Menys del 50% del total o amb barretes: No es dedueix
En les portes extensibles, la superfície s'ha d'incrementar el 50%
PINTAT DE BARANES I REIXES O ELEMENTS DE CALEFACCIÓ:
m2 de superfície amidada segons les especificacions de la D.T.
PINTAT DE TUBS:
m de llargària amidada segons les especificacions de la D.T.
4.NORMATIVA DE COMPLIMENT OBLIGATORI
No hi ha normativa de compliment obligatori.

| Amidament | Uts. | Llarg | Alt | Parcial |
|---|---|---|---|---|
| PÈRGOLA COBERTA |  |  |  |  |
| Bigues |  |  |  |  |
| Tub 120.120.5 | 2.000 | 34.700 | 0.480 | 33.312 |
|  | 7.000 | 7.300 | 0.480 | 24.528 |
| Tub 80.60.5 | 84.000 | 5.800 | 0.280 | 136.416 |
| Pilars |  |  |  |  |
| Tub 100.60.5 | 21.000 | 2.500 | 0.320 | 16.800 |
| Rigiditzadors, unions, cartel·les, etc | 16.884 |  |  | 16.884 |
| Total |  |  |  | 227.94 |

### 01.L1.04 SISTEMA COMPARTIMENTACIÓ

#### 01.L1.04.01 ENVANS I EXTRADOSSATS

**16ES4098** m2 Di 098 - Envà (12,5+12,5)+48+(12,5+12,5) A
93.42 m2
Di 098 - Envà de guix laminat (12,5+12,5)+48+(12,5+12,5) A, amb entramat de perfils de planxa d'acer galvanitzat de 48 mm d'amplària col·locats cada 40 cm i dues plaques de 12,5 mm de gruix per cada costat, amb encintat i emmassillat de juntes, inclòs aïllament interior amb placa semirígida de llana de roca de 36 a 40 kg/m3 i 40 mm de gruix i banda acústica autoadhesiva.
Els envans inclouen la part proporcional de reforços necessaris per al posterior ancoratge y suport d'elements diversos (sanitaris, barres de minusvàlids, equipament, mobiliari fix, baranes i passamans, extintors, etc).
Es sol·licitarà certificació de comportament al foc EI-60.

| Codi | Ut | Descripció | Rendiment | Preu |
|---|---|---|---|---|
| E7C9P5L1 | m2 | Aïllam.placa semiríg.MW-roca,dens.=36-40kg/m3,g=40mm,cond.tèrmica <=0,036W/mK,col.s/adh. | 1 | 0 |
| E65AS046 | m2 | Perfileria simple 46-55mm/40cm | 1 | 0 |
| E83FS212 | m2 | Doble aplacat vert guix laminat 12,5 mm | 2 | 0 |

**16EH4098** m2 Di 098H - Envà (12,5+12,5)+48+(12,5H+12,5H) A
208.02 m2
Di 098H - Envà de guix laminat (12,5+12,5)+48+(12,5H+12,5H) A, amb dues plaques estàndard de 12,5 mm de gruix, entramat de perfils de planxa d'acer galvanitzat de 48 mm d'amplada col·locats cada 40 cm i dues plaques hidròfugues de 12,5 mm de gruix per l'altre costat, amb encintat i emmassillat de juntes, inclòs aïllant interior amb placa semirígida de llana de roca de 36 a 40 kg/m3 i 40 mm de gruix i banda acústica autoadhesiva.
Els envans inclouen la part proporcional de reforços necessaris per al posterior ancoratge i suport d'elements diversos (sanitaris, barres de minusvàlids, equipament, mobiliari fix, baranes i passamans, extintors, etc).
Es sol·licitarà certificació de comportament al foc EI-60.

| Codi | Ut | Descripció | Rendiment | Preu |
|---|---|---|---|---|
| E83FS212 | m2 | Doble aplacat vert guix laminat 12,5 mm | 1 | 0 |
| E7C9P5L1 | m2 | Aïllam.placa semiríg.MW-roca,dens.=36-40kg/m3,g=40mm,cond.tèrmica <=0,036W/mK,col.s/adh. | 1 | 0 |
| E83FH212 | m2 | Doble aplacat vert guix laminat 12,5 mm antihumitat | 1 | 0 |
| E65AS046 | m2 | Perfileria simple 46-55mm/40cm | 1 | 0 |

**16ES4159** m2 Di 159 - Envà (12,5+12,5)+48+(12.5)+48+(12,5+12,5) AA
451.77 m2
Di 159 - Envà de guix laminat (12,5+12,5)+48+(12.5)+48+(12,5+12,5) AA, amb doble entramat de perfils de planxa d'acer galvanitzat de 48 mm d'amplària col·locats cada 40 cm, amb una placa de 12,5 entre la doble perfileria i dues plaques de 12,5 mm de gruix per cada costat d'envà, amb encintat i emmassillat de juntes, inclòs doble aïllament interior amb placa semirígida de llana de roca de 36 a 40 kg/m3 i 40 mm de gruix, tipus Rock Calm de Rockwool o equivalent, i banda acústica autoadhesiva.
Els envans inclouen la part proporcional de reforços necessaris per al posterior ancoratge y suport d'elements diversos (sanitaris, barres de minusvàlids, equipament, mobiliari fix, baranes i passamans, extintors, etc).
Es sol·licitarà certificació de comportament al foc EI-60.

| Codi | Ut | Descripció | Rendiment | Preu |
|---|---|---|---|---|
| E83FS212 | m2 | Doble aplacat vert guix laminat 12,5 mm | 2 | 0 |
| E7C9P5L1 | m2 | Aïllam.placa semiríg.MW-roca,dens.=36-40kg/m3,g=40mm,cond.tèrmica <=0,036W/mK,col.s/adh. | 2 | 0 |
| E83FS112 | m2 | Aplacat vert guix laminat 12,5 mm | 1 | 0 |
| E65AS046 | m2 | Perfileria simple 46-55mm/40cm | 2 | 0 |

**16EH4159** m2 Di 159H - Envà (12,5+12,5)+48+(12,5)+48+(12,5H+12,5H) AA
255.6 m2
Di 159H - Envà de guix laminat (12,5+12,5)+48+(12,5)+48+(12,5H+12,5H) AA, amb doble entramat de perfils de planxa d'acer galvanitzat de 48 mm d'amplària col·locats cada 40 cm, amb una placa de 12,5 entre la doble perfileria, dues plaques de 12,5 mm de gruix per un costat i dues plaques hidròfugues de 12,5 mm de gruix per l'altre costat, amb encintat i emmassillat de juntes, inclòs doble aïllament interior amb placa semirígida de llana de roca de 36 a 40 kg/m3 i 40 mm de gruix, tipus Rock Calm de Rockwool o equivalent, i banda acústica autoadhesiva.
Els envans inclouen la part proporcional de reforços necessaris per al posterior ancoratge y suport d'elements diversos (sanitaris, barres de minusvàlids, equipament, mobiliari fix, baranes i passamans, extintors, etc).
Es sol·licitarà certificació de comportament al foc EI-60.

| Codi | Ut | Descripció | Rendiment | Preu |
|---|---|---|---|---|
| E65AS046 | m2 | Perfileria simple 46-55mm/40cm | 2 | 0 |
| E83FS212 | m2 | Doble aplacat vert guix laminat 12,5 mm | 1 | 0 |
| E83FH212 | m2 | Doble aplacat vert guix laminat 12,5 mm antihumitat | 1 | 0 |
| E7C9P5L1 | m2 | Aïllam.placa semiríg.MW-roca,dens.=36-40kg/m3,g=40mm,cond.tèrmica <=0,036W/mK,col.s/adh. | 2 | 0 |
| E83FS112 | m2 | Aplacat vert guix laminat 12,5 mm | 1 | 0 |

**16TS4073** m2 Tr 073 - Extradossat 48+(12,5+12,5) A
295.56 m2
Tr 073 - Extradossat de guix laminat 48+(12,5+12,5) A, amb entramat de perfils de planxa d'acer galvanitzat de 48 mm d'amplària col·locats cada 40 cm i dues plaques de 12,5 mm de gruix, amb encintat i emmassillat de juntes, inclòs aïllament interior amb placa semirígida de llana de roca de 36 a 40 kg/m3 i 40 mm de gruix i banda acústica autoadhesiva.
Els extradossats inclouen la part proporcional de reforços necessaris per al posterior ancoratge y suport d'elements diversos (sanitaris, barres de minusvàlids, equipament, mobiliari fix, baranes i passamans, extintors, etc).

| Codi | Ut | Descripció | Rendiment | Preu |
|---|---|---|---|---|
| E7C9P5L1 | m2 | Aïllam.placa semiríg.MW-roca,dens.=36-40kg/m3,g=40mm,cond.tèrmica <=0,036W/mK,col.s/adh. | 1 | 0 |
| E83FS212 | m2 | Doble aplacat vert guix laminat 12,5 mm | 1 | 0 |
| E65AS046 | m2 | Perfileria simple 46-55mm/40cm | 1 | 0 |

**E65ZZX05** m2 Sobrepreu xapa antivàndalica 0,5 mm
93.16 m2
Sobrepreu per a col·locació de xapa galvanitzada antivàndalica de 0,5 mm d'espessor a l'interior d'envans de guix laminat. Inclosos solapaments de 10 cm entre planxes, elements de fixació, etc, d'acord amb detalls de projecte i especificacions del fabricant.

| Codi | Ut | Descripció | Rendiment | Preu |
|---|---|---|---|---|
| A0127000 | h | Oficial 1a colocador | 0.2 | 0 |
| A0137000 | h | Ajudant col·locador | 0.2 | 0 |
| %NAAA | % | Despeses auxiliars | 1.5 % |  |
| B0A4A400 | cu | Visos galvanitzats | 0.4 | 0 |
| B0CHZ50A | m2 | Planxa llisa d'acer galvanitzat de 0,5 mm de gruix (material) | 1.05 | 0 |

#### 01.L1.04.02 CEL RASOS

**E844ZCRF** m2 Cr 01F - Faixa cel ras guix laminat 12,5 mm
95.78 m2
Cr 01F - Faixa de cel ras, amb amplada màxima de 80 cm aproximadament, de plaques de guix laminat de 12,5 mm de gruix amb perfileria de planxa d'acer galvanitzada oculta i suspensió autoanivelladora de barra roscada fixada al sostre amb tacs, encintat i emmassillat de juntes. Inclou la formació de carrils per a llums linials tipus led i d'obertures per a focus, pantalles, carrils d'aire, difussors, etc, així com el perfilat d'entrega amb altres cel rasos.

| Codi | Ut | Descripció | Rendiment | Preu |
|---|---|---|---|---|
| A012M000 | h | Oficial 1a muntador | 0.4 | 0 |
| A013M000 | h | Ajudant muntador | 0.1 | 0 |
| %NAAA | % | Despeses auxiliars | 1.5 % |  |
| B0523300 | kg | Guix escai.+addit. A (material) | 0.53 | 0 |
| B7JZ00E1 | m | Cinta pap.resist.,p/junts plaques guix laminat (material) | 1.9 | 0 |
| B7J500ZZ | kg | Massilla p/junt cartró-guix (material) | 0.5 | 0 |
| B0CC1310 | m2 | Placa guix lamin. A i gruix 12,5mm (material) | 1.1 | 0 |
| B0A44000 | cu | Visos,p/guix lam. (material) | 0.18 | 0 |
| B84ZB0E0 | m2 | Entramat metàl·lic ocult,susp.barra roscada,p/cel ras, (material) | 1.1 | 0 |

**E844ZCN0** m2 Cn* - Canvi nivell cel ras guix laminat 12,5/13 mm
129.64 m2
Cn* - Formació d'element vertical amb plaques de guix laminat i entramat metàl·lic per a canvi de nivell en cel ras de plaques de guix laminat de 12,5 mm o 13 mm de gruix, amb perfileria oculta.

| Codi | Ut | Descripció | Rendiment | Preu |
|---|---|---|---|---|
| A012M000 | h | Oficial 1a muntador | 0.43 | 0 |
| A013M000 | h | Ajudant muntador | 0.2 | 0 |
| %NAAA | % | Despeses auxiliars | 1.5 % |  |
| B0A44000 | cu | Visos,p/guix lam. | 0.18 | 0 |
| B0CC1310 | m2 | Placa guix lamin. A i gruix 12,5mm | 0.9 | 0 |
| B7JZ00E1 | m | Cinta pap.resist.,p/junts plaques guix laminat | 1.9 | 0 |
| B84ZB0E0 | m2 | Entramat metàl·lic ocult,susp.barra roscada,p/cel ras, | 0.85 | 0 |
| B7J500ZZ | kg | Massilla p/junt cartró-guix | 0.5 | 0 |
| B0523300 | kg | Guix escai.+addit. A | 0.53 | 0 |

**E84421AC** m2 Cr 02 - Cel ras vinílic 60x60 cm
72.16 m2
Cr 02 - Cel ras amb plaques de guix laminat de 10 mm de gruix, de 60x60 cm, acabat vinílic, sistema desmuntable amb entramat vist amb suspensió autoanivelladora de barra roscada. Inclou la formació d'obertures per a focus, pantalles, carrils d'aire, difussors, etc.

| Codi | Ut | Descripció | Rendiment | Preu |
|---|---|---|---|---|
| A012M000 | h | Oficial 1a muntador | 0.22 | 0 |
| A013M000 | h | Ajudant muntador | 0.07 | 0 |
| %NAAA | % | Despeses auxiliars | 1.5 % |  |
| B84ZA230 | m2 | Entramat metàl·lic vist,susp.barra roscada,preu alt,p/cel ras plaqu.,60x60cm (material) | 1 | 0 |
| B8442100 | m2 | Placa gx. l. cel ras g=9,5mm acab.vinílic,120x60 cm+vora A (material) | 1.05 | 0 |

**E843Z238** m2 Cr 05 - Cel ras fibra natural 120x60 cm
265.29 m2
Cr 05 - Cel ras realitzat amb panells lleugers de llana de fusta, pintat a fàbrica, de 600x1200 mm i 25 mm de gruix, format per encenalls de fusta de 1,0 mm de diàmetre aglomerades amb magnesita, resistència tèrmica 0,17 m²K/W, conductivitat tèrmica 0,09 W/(mK), densitat 458 kg/m³, factor de resistència a la difusió del vapor d'aigua 0,4 i Euroclasse B-s1,d0 de reacció al foc, segons UNE-EN 13168, densitat 458 kg/m³. Les plaques portaran als costats llargs una vora de placa SK-06 o SK-05 (per a perfileria semioculta) i una vora AK-01 (bisellat) als costats curts. Les plaques es recolzaran als costats llargs mitjançant sustentació vista de perfils galvanitzats lacats T24 del mateix color que les plaques, formant carrers de 60 cm. Inclosos perfils superiors d'arriostrament i lligat de la perfileria vista. Inclosos perfils en L o T lacats, de remat a les trobades amb paraments verticals o faixes i envans, així com formació d'obertures per a focus, pantalles, carrils d'aire, difussors, etc.
Tipus Heradesign Superfine (Heraklith, viruta fina) de Knauf o equivalent. Acabat blanc o color, de la carta de colors del fabricant, a escollir per la DF sobre mostres.

| Codi | Ut | Descripció | Rendiment | Preu |
|---|---|---|---|---|
| A012M000 | h | Oficial 1a muntador | 0.2 | 0 |
| A013M000 | h | Ajudant muntador | 0.12 | 0 |
| %NAAA | % | Despeses auxiliars | 1.5 % |  |
| B843ZSD4 | m | Estructura de suport vista T24 + part proporcional de remats de fusta (material) | 4 | 0 |
| B84ZE520 | m2 | Estructura acero galv.vista p/falso techo plac.1200x600mm,perf.princip.T invertida 24mm c/1,2m varil (material) | 1.05 | 0 |
| B843Z238 | m2 | Heradesign Superfine + remat lateral (material) | 1.05 | 0 |

**K8B1ZA05** m2 Cr P01 - Hidrofugat voltes ceràmiques
377.55 m2
Cr P01 - Tractament superficial de sostre de voltes ceràmiques amb protector hidròfug, aplicat segons recomanacions del fabricant, prèvia neteja i preparació de la superfície.

| Codi | Ut | Descripció | Rendiment | Preu |
|---|---|---|---|---|
| A012D000 | h | Oficial 1a pintor | 0.15 | 0 |
| A013D000 | h | Ajudant pintor | 0.015 | 0 |
| %NAAA | % | Despeses auxiliars | 1.5 % |  |
| B8B15000 | kg | Protector hidròfug (material) | 0.255 | 0 |

**P89I-CIH1** m2 Pintat fotocatalític interior horitzontal
225.42 m2
Pintat de paraments horitzontals interiors, amb pintura d'efecte fotocatalític (Sd < 0,1 m), descomposició d'agents orgànics i eliminació de bacteries, ecològica i transpirable. Resistent a detergents i desinfectants aquosos, repel·lent a la brutícia i inolora, d'emissions mínimes, sense dissolvents, ni plastificants. Abans de la seva aplicació es procedirà al fregat d'adherències i imperfeccions i al massillat amb espàtula de les possibles esquerdes i forats.
Pintura tipus CapaSan Active de Caparol o equivalent. Color blanc.

| Codi | Ut | Descripció | Rendiment | Preu |
|---|---|---|---|---|
| A01-FEP9 | h | Ajudant pintor (mà d'obra) | 0.015 | 0 |
| A0F-000V | h | Oficial 1a pintor (mà d'obra) | 0.125 | 0 |
| %NAAA | % | Despeses auxiliars | 1.5 % |  |
| B896-PPI1 | kg | Pintura d'efecte fotocatalític (Sd < 0,1 m), descomposició d'agents orgànics i eliminació de bacteri (material) | 0.7 | 0 |

#### 01.L1.04.03 FUSTERIA INTERIOR

**EA10P103** u FiFu PI01 - Porta batent 80x220 cm (blanc)
14 u
FiFu PI01 - Porta d'una fulla batent de 80x220 cm (pas lliure), formada per:
- Porta block de fulla batent de fusta per a interior, de 40 mm de gruix, per a un gruix de bastiment segons espessor de l'envà associat, amb fulla cares llises de tauler aglomerat hidròfug xapat, galzes i tapajunts de MDF xapat i ribet de goma
- Acabat pintat a l'esmalt sintètic, amb una capa de protector químic insecticida-fungicida, una segelladora i dues d'acabat color blanc, a confirmar per la DF sobre mostres
- Tubs de reforç d'acer galvanitzat en calent de 70x40x2 mm, embeguts dins les plaques de guix laminat.
- Frontisses amb rodaments vistos d'acer inoxidable AISI 304. Tres o quatre frontisses segons mida de la fulla. Totes amb certificat CE i UNE-EN 1935:2002 i UNE-EN 12209:2004/AC:2008.
- Ferratges de tancar, amb placa d'acer inoxidable mat acabat satinat cargolada sobre la porta, de 185x185x2 mm per tancament de cop i clau model 1486 01 de FSB, amb maneta tubular d'acer inoxidable, model 1070 de FSB o 2028BT de PBA
- Condemna amb registre d'acer inoxidable mat acabat satinat, model ref. 558 LESS d'ARCON o equivalent format per un passador de 95 mm per tal de fer límit i a l'altra banda un quadrat de 12x12 de 50 mm fixat al cargol, per permetre obrir la porta des de l'exterior (pendent confirmar per part de la Propietat)
- Topall d'acer inoxidable mat acabat satinat, model 505002009 de DLINE o model 565 d'OCARIZ, fixat al paviment amb cargols i tacs Fischer.
Inclosos perfils de reforç i/o subjecció de marcs, elements necessaris de muntatge, entrega i remat, ferratges de penjar i tancar, mestrejat de bombins, manubris, topalls, airejadors, etc, completa, d'acord amb esquemes, detalls i especificacions de projecte.

| Codi | Ut | Descripció | Rendiment | Preu |
|---|---|---|---|---|
| A012A000 | h | Oficial 1a fuster (mà d'obra) | 0.75 | 0 |
| A013A000 | h | Ajudant fuster (mà d'obra) | 0.25 | 0 |
| %NAAA | % | Despeses auxiliars | 2.5 % |  |
| BA10P103 | u | Materials de l'element de fusteria tipus FiFu PI01 (material) | 1 | 0 |

**EA10Q100** u FiFu PI03 - Porta batent 80x220 cm (fusta/blanc) EI-30+T
18 u
FiFu PI03 - Porta EI2-30 C5 acústica d'una fulla batent de 80x220 cm (pas lliure), formada per:
- Porta block de fulla batent de fusta per a interior, de 40 mm de gruix, per a un gruix de bastiment segons espessor de l'envà associat, amb fulla cares llises de tauler aglomerat hidròfug xapat, galzes i tapajunts de MDF xapat i ribet de goma
- Acabat cara exterior pi envernissat amb lasur a l'aigua a base de resines amb protector insecticida-fungicida, ecològic exempt de poliuretà, acabat mat, to a escollir per la DF sobre mostres
- Acabat cara interior pintat a l'esmalt sintètic, amb una capa de protector químic insecticida-fungicida, una segelladora i dues d'acabat color blanc, a confirmar per la DF sobre mostres
- Tubs de reforç d'acer galvanitzat en calent de 70x40x2 mm, embeguts dins les plaques de guix laminat.
- Frontisses amb rodaments vistos d'acer inoxidable AISI 304. Tres o quatre frontisses segons mida de la fulla. Totes amb certificat CE i UNE-EN 1935:2002 i UNE-EN 12209:2004/AC:2008
- Tancaportes homologat integrat al sistema de frontisses de la fulla
- Ferratges de tancar, amb placa d'acer inoxidable mat acabat satinat cargolada sobre la porta, de 185x185x2 mm per tancament de cop i clau model 1486 01 de FSB, amb maneta tubular d'acer inoxidable, model 1070 de FSB o 2028BT de PBA. Tancament amb clau o pestell
- Topall d'acer inoxidable mat acabat satinat, model 505002009 de DLINE o model 565 d'OCARIZ, fixat al paviment amb cargols i tacs Fischer.
Inclosos perfils de reforç i/o subjecció de marcs, elements necessaris de muntatge, entrega i remat, ferratges de penjar i tancar, mestrejat de bombins, manubris, topalls, airejadors, etc, completa, d'acord amb esquemes, detalls i especificacions de projecte.
Es sol·licitarà certificació de comportament al foc EI2-30 C5.

| Codi | Ut | Descripció | Rendiment | Preu |
|---|---|---|---|---|
| A013A000 | h | Ajudant fuster | 0.25 | 0 |
| A012A000 | h | Oficial 1a fuster | 0.75 | 0 |
| %NAAA | % | Despeses auxiliars | 2.5 % |  |
| BA10Q100 | u | Materials de l'element de fusteria tipus FiFu PI03 (material) | 1 | 0 |

**EA10Q103** u FiFu PI04 - Porta batent 90x220 cm (blanc)
2 u
FiFu PI04 - Porta d'una fulla batent de 90x220 cm (pas lliure), formada per:
- Porta block de fulla batent de fusta per a interior, de 40 mm de gruix, per a un gruix de bastiment segons espessor de l'envà associat, amb fulla cares llises de tauler aglomerat hidròfug xapat, galzes i tapajunts de MDF xapat i ribet de goma
- Acabat pintat a l'esmalt sintètic, amb una capa de protector químic insecticida-fungicida, una segelladora i dues d'acabat color blanc, a confirmar per la DF sobre mostres
- Tubs de reforç d'acer galvanitzat en calent de 70x40x2 mm, embeguts dins les plaques de guix laminat.
- Frontisses amb rodaments vistos d'acer inoxidable AISI 304. Tres o quatre frontisses segons mida de la fulla. Totes amb certificat CE i UNE-EN 1935:2002 i UNE-EN 12209:2004/AC:2008.
- Ferratges de tancar, amb placa d'acer inoxidable mat acabat satinat cargolada sobre la porta, de 185x185x2 mm per tancament de cop i clau model 1486 01 de FSB, amb maneta tubular d'acer inoxidable, model 1070 de FSB o 2028BT de PBA. Tancament amb clau o pestell
- Topall d'acer inoxidable mat acabat satinat, model 505002009 de DLINE o model 565 d'OCARIZ, fixat al paviment amb cargols i tacs Fischer.
Inclosos perfils de reforç i/o subjecció de marcs, elements necessaris de muntatge, entrega i remat, ferratges de penjar i tancar, mestrejat de bombins, manubris, topalls, airejadors, etc, completa, d'acord amb esquemes, detalls i especificacions de projecte.

| Codi | Ut | Descripció | Rendiment | Preu |
|---|---|---|---|---|
| A012A000 | h | Oficial 1a fuster | 0.75 | 0 |
| A013A000 | h | Ajudant fuster | 0.25 | 0 |
| %NAAA | % | Despeses auxiliars | 2.5 % |  |
| BA10Q103 | u | Materials de l'element de fusteria tipus FiFu PI04 (material) | 1 | 0 |

**EA10Q104** u FiFu PI05F - Porta EI-60 batent 80x220 cm (blanc) +T
4 u
FiFu PI05F - Porta EI2-60-C5 d'una fulla batent de 80x220 cm (pas lliure), formada per:
- Porta block EI-60, de fulla batent de fusta per a interior, de 40 mm de gruix, per a un gruix de bastiment segons espessor de l'envà associat, amb fulla cares llises
- Acabat pintat a l'esmalt sintètic, amb una capa de protector químic insecticida-fungicida, una segelladora i dues d'acabat color blanc, a confirmar per la DF sobre mostres
- Tubs de reforç d'acer galvanitzat en calent de 70x40x2 mm, embeguts dins les plaques de guix laminat.
- Tancaportes homologat integrat al sistema de frontisses de la fulla
- Topall d'acer inoxidable mat acabat satinat, model 505002009 de DLINE o model 565 d'OCARIZ, fixat al paviment amb cargols i tacs Fischer.
Inclosos perfils de reforç i/o subjecció de marcs, elements necessaris de muntatge, entrega i remat, ferratges de penjar i tancar, mestrejat de bombins, manubris, topalls, airejadors, etc, completa, d'acord amb esquemes, detalls i especificacions de projecte.

| Codi | Ut | Descripció | Rendiment | Preu |
|---|---|---|---|---|
| A013A000 | h | Ajudant fuster | 0.25 | 0 |
| A012A000 | h | Oficial 1a fuster | 0.75 | 0 |
| %NAAA | % | Despeses auxiliars | 2.5 % |  |
| BA10Q104 | u | Materials de l'element de fusteria tipus FiFu PI05F (material) | 1 | 0 |

**EA10Q102** u FiFu PI06F - Porta EI-60 batent 80x220 cm (blanc) +T+B+R
2 u
FiFu PI06F - Porta EI2-60-C5 d'una fulla batent de 80x220 cm (pas lliure), formada per:
- Porta block EI-60, de fulla batent de fusta per a interior, de 40 mm de gruix, per a un gruix de bastiment segons espessor de l'envà associat, amb fulla cares llises
- Acabat pintat a l'esmalt sintètic, amb una capa de protector químic insecticida-fungicida, una segelladora i dues d'acabat color blanc, a confirmar per la DF sobre mostres
- Tubs de reforç d'acer galvanitzat en calent de 70x40x2 mm, embeguts dins les plaques de guix laminat.
- Tancaportes integrat dins la fulla de la porta amb sistema de retenció elèctric connectat a senyal per a tancament en cas d'incendi, tipus GEZE Boxer E* o equivalent
- Barra antipànic tipus DORMA PHB 3000 o equivalent
- Topall d'acer inoxidable mat acabat satinat, model 505002009 de DLINE o model 565 d'OCARIZ, fixat al paviment amb cargols i tacs Fischer.
Inclosos perfils de reforç i/o subjecció de marcs, elements necessaris de muntatge, entrega i remat, ferratges de penjar i tancar, mestrejat de bombins, manubris, topalls, airejadors, etc, completa, d'acord amb esquemes, detalls i especificacions de projecte.

| Codi | Ut | Descripció | Rendiment | Preu |
|---|---|---|---|---|
| A012A000 | h | Oficial 1a fuster | 0.75 | 0 |
| A013A000 | h | Ajudant fuster | 0.25 | 0 |
| %NAAA | % | Despeses auxiliars | 2.5 % |  |
| BAWSN001 | u | Pany normalitzat antipànic amb barra per a porta d'un full (material) | 1 | 0 |
| BAWST00R | u | Tancaportes integrat dins la fulla de la porta amb sistema de retenció elèctric connectat a senyal per a tancament en cas d'incendi, tipus GEZE Boxer E* o equivalent (material) | 1 | 0 |
| BA10Q102 | u | Materials de l'element de fusteria tipus FiFu PI06F (material) | 1 | 0 |

**EA10P104** u FiFu PC01 - Porta corredissa 85x220 cm (blanc)
4 u
FiFu PC01 - Porta d'una fulla corredissa de 85x220 cm (pas lliure), formada per:
- Estructura i guia reforçada per a porta corredissa empotrada dins envà de guix laminat (tipus STech de Scrigno, Eclisse o equivalent)
- Marc i fulla cares llises de tauler aglomerat hidròfug xapat
- Acabat pintat a l'esmalt sintètic, amb una capa de protector químic insecticida-fungicida, una segelladora i dues d'acabat color blanc, a confirmar per la DF sobre mostres
- Ferratges de tancar, amb placa d'acer inoxidable mat acabat satinat de 185x185x2 mm per tanca de cop i clau, amb tirador tubular d'acer inoxidable de 15 cm de llarg i 2 cm de diàmetre
- Condemna amb registre d'acer inoxidable mat acabat satinat, model ref. 558 LESS d'ARCON o equivalent format per un passador de 95 mm per tal de fer límit i a l'altra banda un quadrat de 12x12 de 50 mm fixat al cargol, per permetre obrir la porta des de l'exterior (pendent confirmar per part de la Propietat)
Inclosos perfils de reforç i/o subjecció de marcs, elements necessaris de muntatge, entrega i remat, ferratges de penjar i tancar, mestrejat de bombins, manubris, topalls, airejadors, etc, completa, d'acord amb esquemes, detalls i especificacions de projecte.

| Codi | Ut | Descripció | Rendiment | Preu |
|---|---|---|---|---|
| A013A000 | h | Ajudant fuster | 0.25 | 0 |
| A012A000 | h | Oficial 1a fuster | 0.75 | 0 |
| %NAAA | % | Despeses auxiliars | 2.5 % |  |
| BA10P104 | u | Materials de l'element de fusteria tipus FiFu PC01 (material) | 1 | 0 |

**EA10P110** u FiFu PC02 - Porta corredissa + fixs 252x250 cm (fusta)
18 u
FiFu PC02 - Porta de dues fulles corredisses i dos laterals fixs, de mesures totals aproximades 252x250 cm, formada per:
- Estructura i guies reforçades per a porta corredissa vista, tipus Lite TOP per empotrar, ferratges ocults tipus Retrac i fre Soft Closing, de Klein o equivalent
- Marc i fulles de cares llises de tauler aglomerat hidròfug xapat
- Acabat pi envernissat amb lasur a l'aigua a base de resines amb protector insecticida-fungicida, ecològic exempt de poliuretà, acabat mat, to a escollir per la DF sobre mostres
- Tubs de reforç d'acer galvanitzat en calent de 70x40x2 mm, embeguts dins les plaques de guix laminat.
- Ferratges de tancar, amb placa d'acer inoxidable mat acabat satinat cargolada sobre la porta, de 185x185x2 mm per tancament de cop i clau model 1486 01 de FSB, amb maneta tubular d'acer inoxidable, model 1070 de FSB o 2028BT de PBA. Tancament amb clau o pestell
Inclosos perfils de reforç i/o subjecció de marcs, elements necessaris de muntatge, entrega i remat, ferratges de penjar i tancar, mestrejat de bombins, manubris, topalls, airejadors, etc, completa, d'acord amb esquemes, detalls i especificacions de projecte.

| Codi | Ut | Descripció | Rendiment | Preu |
|---|---|---|---|---|
| A012A000 | h | Oficial 1a fuster | 0.75 | 0 |
| A013A000 | h | Ajudant fuster | 0.25 | 0 |
| %NAAA | % | Despeses auxiliars | 2.5 % |  |
| BA10Q110 | u | Materials de l'element de fusteria tipus FiFu PC02 (material) | 1 | 0 |

**EA10Q108** u FiVi 01 - Porta pivotant + fixs 284x250 cm (fusta)
4 u
FiVi 01 - Conjunt d'una porta pivotant i dos laterals fixs, de mesures totals aproximades 284x250 cm, formada per:
- Marc a base de muntants i travessers de 40x80 mm de fusta massissa de pi, incloses tapetes i remats necessaris
- Fulla pivotant sobre eix excèntric, amb caixa empotrada al paviment i a la llinda i vidre securitzat de 10 mm amb vinil (disseny i color a definir per la DF)
- Vidres fixs amb vidre laminat transparent de 5+5 mm amb vinil (disseny i color a definir per la DF)
- Acabat pi envernissat amb lasur a l'aigua a base de resines amb protector insecticida-fungicida, ecològic exempt de poliuretà, acabat mat, to a escollir per la DF sobre mostres
- Tubs de reforç d'acer galvanitzat en calent de 70x40x2 mm, embeguts dins les plaques de guix laminat.
- Frontisses amb rodaments vistos d'acer inoxidable AISI 304. Tres o quatre frontisses segons mida de la fulla. Totes amb certificat CE i UNE-EN 1935:2002 i UNE-EN 12209:2004/AC:2008.
- Ferratges de tancar, amb placa d'acer inoxidable mat acabat satinat cargolada sobre la porta, de 185x185x2 mm per tancament de cop i clau model 1486 01 de FSB, amb maneta tubular d'acer inoxidable, model 1070 de FSB o 2028BT de PBA. Tancament amb clau o pestell
- Topall d'acer inoxidable mat acabat satinat, model 505002009 de DLINE o model 565 d'OCARIZ, fixat al paviment amb cargols i tacs Fischer.
Inclosos perfils de reforç i/o subjecció de marcs, elements necessaris de muntatge, entrega i remat, ferratges de penjar i tancar, mestrejat de bombins, manubris, topalls, airejadors, etc, completa, d'acord amb esquemes, detalls i especificacions de projecte.

| Codi | Ut | Descripció | Rendiment | Preu |
|---|---|---|---|---|
| A013A000 | h | Ajudant fuster | 0.25 | 0 |
| A012A000 | h | Oficial 1a fuster | 0.75 | 0 |
| %NAAA | % | Despeses auxiliars | 2.5 % |  |
| BA10Q108 | u | Materials de l'element de fusteria tipus FiVi 01 (material) | 1 | 0 |

### 01.L1.05 SISTEMA D'ACABATS INTERIORS

#### 01.L1.05.01 REVESTIMENTS

**E774ZX71** m2 Làmina impermeable polietilè
359.19 m2
Membrana d'una làmina de polietilè d'alta densitat permeable al vapor no resistent a la intempèrie, amb reforç de geotèxtil, segellat amb cinta adhesiva i fixada amb adhesiu específic al parament base. Inclosa part proporcional de remat perimetral de 50 cm en paraments verticals. Tot segons recomanacions del fabricant i indicacions de la DF.
Tipus Schlüter-KERDI o equivalent.
Previst en parets enrajolades de banys.

| Codi | Ut | Descripció | Rendiment | Preu |
|---|---|---|---|---|
| A0127000 | h | Oficial 1a colocador | 0.3 | 0 |
| A0137000 | h | Ajudant col·locador | 0.15 | 0 |
| %NAAA | % | Despeses auxiliars | 1.5 % |  |
| B7713271 | m2 | Làmina de polietilè d'alta densitat permeable al vapor no resistent a la intempèrie, amb massa específica de 112 a 136 g/m2 i amb reforç de geotèxtil. (material) | 1.1 | 0 |

**E82CZA30** m2 Rv Cer01 - Enrajolat 60x30 cm
359.19 m2
Rv Cer01 - Enrajolat de parament vertical interior, amb rajola de gres porcel·lànic de 60x30 cm, color a definir per la DF, col·locades amb creuetes autonivellants i morter adhesiu de ciment cola tipus Vat Flexible de Propamsa (*) o equivalent aplicat amb la plana dentada. Els junts seran de 2 mm i rejuntats amb morter hidrorepelent i amb efecte antifongs tipus Borada Plus de Propamsa (*) o equivalent i de color igual que les rajoles. Inclosa part propociona de cantoneres d'alumini lacat, de la casa Schlüter model Quadec-ac o equivalent, de 10 mm, col·locada amb morter adhesiu.
Model, color i especejat de les rajoles a definir per la DF sobre mostres.

| Codi | Ut | Descripció | Rendiment | Preu |
|---|---|---|---|---|
| A0140000 | h | Manobre | 0.12 | 0 |
| A0127000 | h | Oficial 1a colocador | 0.035 | 0 |
| %NAAA | % | Despeses auxiliars | 1.5 % |  |
| B0711020 | kg | Adhesiu cimentós C2 (UNE-EN 12004) (material) | 4.76 | 0 |
| B0FHZA30 | m2 | Rajola de gres porcel·lànic, de 60x30 cm i color a definir per la DF, d'acord amb el plec de condicions tècniques (material) | 1.02 | 0 |
| B82ZZCSQ | m | Cantonera Shlüter Quadec-ac (material) | 0.2 | 0 |
| B9CZ2000 | kg | Beurada color (material) | 0.47 | 0 |

**E898Z1RV** m2 Rv Pin01 - Pintat fotocatalític interior vertical
2579.95 m2
Rv Pin01 - Pintat de paraments verticals interiors, amb pintura d'efecte fotocatalític (Sd < 0,1 m), descomposició d'agents orgànics i eliminació de bacteries, ecològica i transpirable. Resistent a detergents i desinfectants aquosos, repel·lent a la brutícia i inolora, d'emissions mínimes, sense dissolvents, ni plastificants. Abans de la seva aplicació es procedirà al fregat d'adherències i imperfeccions i al massillat amb espàtula de les possibles esquerdes i forats.
Pintura tipus Capasan Active de Caparol o equivalent. Colors a definir per la DF sobre mostres (previsió blanc i 3 colors a escollir en paraments concrets).

| Codi | Ut | Descripció | Rendiment | Preu |
|---|---|---|---|---|
| A012D000 | h | Oficial 1a pintor | 0.1 | 0 |
| A013D000 | h | Ajudant pintor | 0.01 | 0 |
| %NAAA | % | Despeses auxiliars | 1.5 % |  |
| B89ZZFCQ | kg | Pintat de paraments interiors, amb pintura resistent a detergents i desinfectants aquosos, repel·lent a la brutícia i inolora, tipus Capasan de Caparol o equivalent. (material) | 0.7 | 0 |

#### 01.L1.05.02 PAVIMENTS

**E7C7Z70U** m2 Làmina acústica antiimpacte
665.74 m2
Aïllament amb làmina de polietilè expandit reticulat de 5 mm de gruix, col·locat no adherit, per a millora del nivell de soroll d'impacte ALN = 20 dB, millora del nivell de soroll normalitzat Ln = 21 dBA i millora del soroll aeri = 8 dBA. Inclosa part proporcional de capa prèvia de regularització i preparació de la superfície. Tot segons detalls i especificacions del projecte.
Tipus Impactodan de Danosa, referència 620005, o equivalent.

| Codi | Ut | Descripció | Rendiment | Preu |
|---|---|---|---|---|
| A0137000 | h | Ajudant col·locador | 0.1 | 0 |
| A0127000 | h | Oficial 1a colocador | 0.1 | 0 |
| %NAAA | % | Despeses auxiliars | 1.5 % |  |
| B7CZ2P05 | m | Cinta adhesiva bituminosa autoprotegida amb alumini, de 5 cm d'amplada (material) | 0.462 | 0 |
| B7CZZ70U | m2 | Panell de polietilè reticulat i expandit de gruix 5 mm, per aïllament al soroll d'impacte. (material) | 1.22 | 0 |

**E93AK12N** m2 Recrescut 30 mm mínim
665.74 m2
Recrescut tècnic polimèric autoanivellant d'altes prestacions per allisar i regularitzar paviments interiors, de fraguat i assecat ràpid i retracció compensada, de 30 mm de gruix mínim i classificació CT-C25-F5.
Tipus Weberfloor fluid o equivalent.

| Codi | Ut | Descripció | Rendiment | Preu |
|---|---|---|---|---|
| A0127000 | h | Oficial 1a colocador | 0.03 | 0 |
| A0140000 | h | Manobre | 0.03 | 0 |
| %NAAA | % | Despeses auxiliars | 1.5 % |  |
| B073Z12N | m2 | Recrescut tècnic polimèric autoanivellant d'altes prestacions per allisar i regularitzar paviments i (material) | 1.02 | 0 |
| C1701100 | h | Camió amb bomba de formigonar | 0.003 | 0 |

**E774ZX72** m2 Làmina impermeable polietilè
48.18 m2
Membrana d'una làmina de polietilè d'alta densitat permeable al vapor no resistent a la intempèrie, amb reforç de geotèxtil, segellat amb cinta adhesiva i fixada amb adhesiu específic al parament base. Inclosa part proporcional de remat perimetral de 50 cm en paraments verticals. Tot segons recomanacions del fabricant i indicacions de la DF.
Tipus Schlüter-KERDI o equivalent.
Previst en paviments de banys.

| Codi | Ut | Descripció | Rendiment | Preu |
|---|---|---|---|---|
| A0137000 | h | Ajudant col·locador | 0.15 | 0 |
| A0127000 | h | Oficial 1a colocador | 0.3 | 0 |
| %NAAA | % | Despeses auxiliars | 1.5 % |  |
| B7713271 | m2 | Làmina de polietilè d'alta densitat permeable al vapor no resistent a la intempèrie, amb massa espec | 1.1 | 0 |

**E9DCZG12** m2 Pa 01 - Gres C1 120x60 cm (Vita de Pamesa)
617.56 m2
Pa 01 - Paviment interior de rajola de gres porcel·lànic premsat sense esmaltar ni polir, classe C1, grup BIa (UNE-EN 14411), de forma rectangular o quadrada, d'1 a 5 peces/m2, col·locades amb creuetes autonivellants i morter adhesiu de ciment cola tipus Vat Flexible de Propamsa (*), amb junts de 2 mm i rejuntats amb morter hidrorepelent i amb efecte antifongs tipus Borada Plus de Propamsa (*) del mateix color que la rajola. Inclosa part proporcional de platines de canvi de paviment, tapajunts de dilatació, remats de final i entrega, etc. Tot d'acord amb detalls i prescripcions del projecte.
Model Vita C1 de 120x60 cm de Pamesa o equivalent, a confirmar per la DF sobre mostres.

| Codi | Ut | Descripció | Rendiment | Preu |
|---|---|---|---|---|
| A0140000 | h | Manobre | 0.03 | 0 |
| A0127000 | h | Oficial 1a colocador | 0.45 | 0 |
| A0137000 | h | Ajudant col·locador | 0.2 | 0 |
| %NAAA | % | Despeses auxiliars | 1.5 % |  |
| B0711026 | kg | Adhesiu de ciment tipus C2 E S1 segons norma UNE-EN 12004 (material) | 7.0035 | 0 |
| B05AZG12 | m2 | Rajola gres porcellànic rectificat, model Vita C1 de 120x60 cm de Pamesa. (material) | 1.02 | 0 |
| B05A2203 | kg | Material per rejuntar rajoles ceràmiques CG2 segons norma UNE-EN 13888, de color (material) | 1.425 | 0 |

**E9DCZG06** m2 Pa 02 - Gres C3 60x60 cm (Vita de Pamesa)
48.18 m2
Pa 02 - Paviment antilliscant interior de rajola de gres porcel·lànic premsat sense esmaltar ni polir, classe C3, grup BIa (UNE-EN 14411), de forma rectangular o quadrada, d'1 a 5 peces/m2, col·locades amb creuetes autonivellants i morter adhesiu de ciment cola tipus Vat Flexible de Propamsa (*), amb junts de 2 mm i rejuntats amb morter hidrorepelent i amb efecte antifongs tipus Borada Plus de Propamsa (*) del mateix color que la rajola. Inclosa part proporcional de platines de canvi de paviment, tapajunts de dilatació, remats de final i entrega, etc. Tot d'acord amb detalls i prescripcions del projecte.
Model Vita C3 de 60x60 cm de Pamesa o equivalent, a confirmar per la DF sobre mostres.

| Codi | Ut | Descripció | Rendiment | Preu |
|---|---|---|---|---|
| A0140000 | h | Manobre | 0.03 | 0 |
| A0127000 | h | Oficial 1a colocador | 0.45 | 0 |
| A0137000 | h | Ajudant col·locador | 0.2 | 0 |
| %NAAA | % | Despeses auxiliars | 1.5 % |  |
| B0711026 | kg | Adhesiu de ciment tipus C2 E S1 segons norma UNE-EN 12004 | 7.0035 | 0 |
| B05A2203 | kg | Material per rejuntar rajoles ceràmiques CG2 segons norma UNE-EN 13888, de color | 1.425 | 0 |
| B05AZG06 | m2 | Rajola gres porcellànic rectificat, model Vita C3 de 60x60 cm de Pamesa. (material) | 1.02 | 0 |

**E9U6ZPEC** m Rv Pin* - Sòcol PVC espumat compacte 7 cm
1409.01 m
Rv Pin* - Sòcol de PVC espumat compacte, de 7 cm d'altura i 10 mm de gruix, col·locat encolat al parament vertical amb cola específica Sika o equivalent i segellat inferiorment en l'entrega contra el paviment. Inclòs acabat pintat del mateix color que el revestiment de la paret associada, amb una capa d'imprimació i dues d'acabat. Tot segons detalls i especificacions del projecte.
Tipus NMC o equivalent, a escollir per la DF sobre mostres.

| Codi | Ut | Descripció | Rendiment | Preu |
|---|---|---|---|---|
| A0127000 | h | Oficial 1a colocador | 0.1 | 0 |
| %NAAA | % | Despeses auxiliars | 1.5 % |  |
| B9U6ZPEC | m | Sòcol de PVC espumat compacte, de 7 cm d'altura i 10 mm de gruix, col·locat encolat al parament vert (material) | 1.05 | 0 |

**E9Z5IX05** m Tapajunts canvi paviment
5.85 m
Tapajunts col·locat cargolat en canvi de tipus de paviment.
Model apte per a absorvir diferencies de nivell entre paviments de 4-7 mm.

| Codi | Ut | Descripció | Rendiment | Preu |
|---|---|---|---|---|
| A0121000 | h | Oficial 1a | 0.18 | 0 |
| %NAAA | % | Despeses auxiliars | 1.5 % |  |
| B9Z5X775 | m | Tapajunts de canvi de paviment. (material) | 1.05 | 0 |

#### 01.L1.05.03 ACTUACIÓ PLANTA SOTERRANI

**E8Y1INT1** m2 Reparació parament vertical
249.84 m2
Sanejat i reparació de parament vertical interior, retirant elements i instal·lacions obsoletes, eliminant restes de pintura, repicant les zones en mal estat, tapant possibles forats, reparant enguixat i/o arrebossat i deixant superfícies preparades per a posterior pintat.

| Codi | Ut | Descripció | Rendiment | Preu |
|---|---|---|---|---|
| A0140000 | h | Manobre | 0.08 | 0 |
| A0121000 | h | Oficial 1a | 0.15 | 0 |
| %NAAA | % | Despeses auxiliars | 1.5 % |  |
| B0XZINT1 | m2 | Materials diversos per a reparació de paraments (material) | 1 | 0 |

| Amidament | Uts. | Llarg | Ample | Parcial |
|---|---|---|---|---|
| Sala calderes | 2.000 | 4.600 | 3.600 | 33.120 |
|  | 2.000 | 6.000 | 3.600 | 43.200 |
| Àmbit escala | 2.000 | 6.200 | 3.600 | 44.640 |
|  | 2.000 | 6.000 | 3.600 | 43.200 |
| Passadís (inclòs arrambador) | 2.000 | 2.000 | 3.600 | 14.400 |
|  | 2.000 | 9.900 | 3.600 | 71.280 |
| Total |  |  |  | 249.84 |

**E898Z1RV** m2 Rv Pin01 - Pintat fotocatalític interior vertical
249.84 m2

| Amidament | Uts. | Llarg | Ample | Parcial |
|---|---|---|---|---|
| Sala calderes | 2.000 | 4.600 | 3.600 | 33.120 |
|  | 2.000 | 6.000 | 3.600 | 43.200 |
| Àmbit escala | 2.000 | 6.200 | 3.600 | 44.640 |
|  | 2.000 | 6.000 | 3.600 | 43.200 |
| Passadís (inclòs arrambador) | 2.000 | 2.000 | 3.600 | 14.400 |
|  | 2.000 | 9.900 | 3.600 | 71.280 |
| Total |  |  |  | 249.84 |

**E8Y1INTH** m2 Reparació sostres i/o voltes
64.8 m2
Sanejat i reparació de sostres i/o voltes existents, retirant elements i instal·lacions obsoletes, eliminant restes de pintura, repicant les zones en mal estat, tapant possibles forats, reparant enguixat i/o arrebossat i deixant superfícies preparades per a posterior pintat.

| Codi | Ut | Descripció | Rendiment | Preu |
|---|---|---|---|---|
| A0140000 | h | Manobre | 0.1 | 0 |
| A0121000 | h | Oficial 1a | 0.2 | 0 |
| %NAAA | % | Despeses auxiliars | 1.5 % |  |
| B0XZINT1 | m2 | Materials diversos per a reparació de paraments | 1 | 0 |

| Amidament | Uts. | Llarg | Ample | Parcial |
|---|---|---|---|---|
| Sala calderes | 1.000 | 4.600 | 6.000 | 27.600 |
| Àmbit escala | 1.000 | 6.200 | 6.000 | 37.200 |
| Total |  |  |  | 64.8 |

**K218Z410** m2 CrE 01 - Enderroc cel rasos
19.8 m2

| Amidament | Uts. | Llarg | Ample | Parcial |
|---|---|---|---|---|
| Passadís | 1.000 | 2.000 | 9.900 | 19.800 |
| Total |  |  |  | 19.8 |

**P846-ZC01** m2 Cel ras guix laminat llis 12,5/13 mm
19.8 m2
Cel ras de plaques de guix laminat de 12,5/13 mm de gruix amb perfileria de planxa d'acer galvanitzada oculta i suspensió autoanivelladora de barra roscada fixada al sostre amb tacs, encintat i emmassillat de juntes. Inclou la formació d'obertures per a focus, pantalles, carrils d'aire, difussors, etc.

| Codi | Ut | Descripció | Rendiment | Preu |
|---|---|---|---|---|
| A0F-000D | h | Oficial 1a col·locador (mà d'obra) | 0.25 | 0 |
| A01-FEP3 | h | Ajudant col·locador (mà d'obra) | 0.25 | 0 |
| %NAAA | % | Despeses auxiliars | 1.5 % |  |
| B7J6-0GSL | kg | Massilla p/junt cartró-guix (material) | 0.5 | 0 |
| B059-06FR | kg | Guix escai.+addit. A (material) | 0.53 | 0 |
| B845-2L8P | m2 | Entramat estruc.senzilla acer galv.p/cel ras continu pl.guix lam. perfils cada 600mm +vareta de susp (material) | 1 | 0 |
| B0CC0-21OV | m2 | Placa guix lamin.,A,g=12,5mm,vora afinada (material) | 1.05 | 0 |
| B0AQ-07GR | cu | Visos p/guix lam. (material) | 0.18 | 0 |
| B7J1-0SL0 | m | Cinta pap.resist., p/junts plaques guix laminat (material) | 1.9 | 0 |

| Amidament | Uts. | Llarg | Ample | Parcial |
|---|---|---|---|---|
| Passadís | 1.000 | 2.000 | 9.900 | 19.800 |
| Total |  |  |  | 19.8 |

**P84O-ZS60** u Registre guix laminat 60x60 cm
1 u
Registre de 60x60 cm, per a integrar en cel ras de plaques de guix laminat amb perfileria oculta. Inclosos elements de subjecció, muntatge i remat per a la seva correcta col·locació.
Tipus Knauf Revo Linie o equivalent.

| Codi | Ut | Descripció | Rendiment | Preu |
|---|---|---|---|---|
| A01-FEP3 | h | Ajudant col·locador | 1.5 | 0 |
| A0F-000D | h | Oficial 1a col·locador | 1.5 | 0 |
| %NAAA | % | Despeses auxiliars | 1.5 % |  |
| B84Z-Z160 | u | Registre de 60x60 cm, per a integrar en cel ras de plaques de guix laminat amb perfileria oculta. (material) | 1 | 0 |

| Amidament | Uts. | Parcial |
|---|---|---|
| Passadís | 1.000 | 1.000 |
| Total |  | 1 |

**P89I-CIH1** m2 Pintat fotocatalític interior horitzontal
84.6 m2

| Amidament | Uts. | Llarg | Ample | Parcial |
|---|---|---|---|---|
| Sala calderes | 1.000 | 4.600 | 6.000 | 27.600 |
| Àmbit escala | 1.000 | 6.200 | 6.000 | 37.200 |
| Passadís | 1.000 | 2.000 | 9.900 | 19.800 |
| Total |  |  |  | 84.6 |

**EA10Q10R** u Feines complementàries planta soterrani
1 u
Feines complementàries a justificar a la planta soterrani (sala calderes i quadre elèctric), que poden incloure:
- Armari EI-90
- Porta EI-60
- Treballs auxiliars necessaris i/o ajudes a les instal·lacions

| Codi | Ut | Descripció | Rendiment | Preu |
|---|---|---|---|---|
| A012A000 | h | Oficial 1a fuster | 8 | 0 |
| A013A000 | h | Ajudant fuster | 8 | 0 |
| %NAAA | % | Despeses auxiliars | 2.5 % |  |
| BA10Q10R | u | Materials per a treballs complementaris planta soterrani (material) | 1 | 0 |

### 01.L1.06 MOBILIARI I EQUIPAMENT FIX

#### 01.L1.06.01 MOBILIARI

**EQ73ZV03** u EqF 03 - Armari 117x60x(200+50) cm (fusta)
18 u
EqF 03 - Armari complet, d'acord amb detalls i especificacions de projecte, format per:
- Armari alt de 117x60 cm i 200+50 cm d'alçada, amb dues portes batents inferiors i dues portes batents superiors, realitzat amb tauler de fusta de pi, inclosos reforços, ferratges de penjar i tancar, tiradors en U, panys de clau (amb una clau mestra per a ús del personal), prestatges, calaixos i barra interiors, portes enrasades amb tapetes i/o revestiment de parets, elements de subjecció, muntatge i remat, etc
- Tapetes ample especial per a revestiment de laterals d'armari, enrasades amb les portes, d'amples aproximats 10 i 30 cm
- Acabat envernissat amb lasur a l'aigua a base de resines amb protector insecticida-fungicida, ecològic exempt de poliuretà, acabat mat, to a escollir per la DF sobre mostres

| Codi | Ut | Descripció | Rendiment | Preu |
|---|---|---|---|---|
| A012M000 | h | Oficial 1a muntador | 1.5 | 0 |
| A013M000 | h | Ajudant muntador | 0.75 | 0 |
| %NAAA | % | Despeses auxiliars | 2.5 % |  |
| BQ7ZXA25 | m | Armari alt tipus, de 250 cm d'alçada aproximada, realitzat amb tauler antihumitat revestit amb laminat de 1 mm de gruix i cantejat amb HPL de 4 mm de gruix tipus Abet Laminati o Max Compact, tot d'acord amb detalls, inclosos reforços, ferratges de penjar i tancar, amb panys de clau, prestatges, portes, elements de subjecció i remat, etc, complet. (material) | 1.17 | 0 |

**E867ZV04** u EqF 04 - Capçal habitació 252x135 cm
14 u
EqF 04 - Capçal per a habitació, de mesures totals aproximades 252x135 cm, complet, d'acord amb detalls i especificacions de projecte, format per:
- Revestiment HPL de 6 mm de gruix, col·locat amb rastrells fenòlics de 6 mm de gruix, fixats amb tacs Fischer metàl·lics HM-N o HM-NS amb cargol inox, o equivalents i adhesiu al suport, i adhesiu estructural Sika i cintes adhesives a dues cares Scotch, o equivalents, entre rastrells i panells. Especejat d'acord amb plànols. Classificació al foc B-s1,d0. La partida inclou mecanitzat/obertura de forats (circulars i/o rectagulars) dels panells per a pas o col·locació d'instal·lacions i altres elements. Tipus Max Compact FH, Fundermax, Abet Laminati, Polyrey o equivalent.
- Remat superior amb cantonera d'alumini lacat de la casa Schlüter model Quadec-ac o equivalent, de 10 mm, col·locat amb morter adhesiu.
Colors a escollir sobre mostres per part de la DF (es preveu la col·locació de 3 o 4 colors diferents).

| Codi | Ut | Descripció | Rendiment | Preu |
|---|---|---|---|---|
| A0137000 | h | Ajudant col·locador | 0.51 | 0 |
| A0127000 | h | Oficial 1a colocador | 1.02 | 0 |
| %NAAA | % | Despeses auxiliars | 1.5 % |  |
| B867MC6B | m2 | Materials auxiliars per a revestiment Compacte, rastrellat amb rastrells del mateix material de 6 mm (material) | 3.4 | 0 |
| B82ZZCSQ | m | Cantonera Shlüter Quadec-ac | 2.52 | 0 |
| B0711020 | kg | Adhesiu cimentós C2 (UNE-EN 12004) | 0.85 | 0 |
| B867MC06 | m2 | Materials per a revestiment Max Compact FH de 6 mm de gruix de classificació al foc B-s1,d0. (material) | 3.4 | 0 |

**E867ZV05** u EqF 05 - Capçal habitació 137x135 cm
4 u
EqF 05 - Capçal per a habitació, de mesures totals aproximades 137x135 cm, complet, d'acord amb detalls i especificacions de projecte, format per:
- Revestiment HPL de 6 mm de gruix, col·locat amb rastrells fenòlics de 6 mm de gruix, fixats amb tacs Fischer metàl·lics HM-N o HM-NS amb cargol inox, o equivalents i adhesiu al suport, i adhesiu estructural Sika i cintes adhesives a dues cares Scotch, o equivalents, entre rastrells i panells. Especejat d'acord amb plànols. Classificació al foc B-s1,d0. La partida inclou mecanitzat/obertura de forats (circulars i/o rectagulars) dels panells per a pas o col·locació d'instal·lacions i altres elements. Tipus Max Compact FH, Fundermax, Abet Laminati, Polyrey o equivalent.
- Remat superior amb cantonera d'alumini lacat de la casa Schlüter model Quadec-ac o equivalent, de 10 mm, col·locat amb morter adhesiu.
Colors a escollir sobre mostres per part de la DF (es preveu la col·locació de 3 o 4 colors diferents).

| Codi | Ut | Descripció | Rendiment | Preu |
|---|---|---|---|---|
| A0127000 | h | Oficial 1a colocador | 0.55 | 0 |
| A0137000 | h | Ajudant col·locador | 0.28 | 0 |
| %NAAA | % | Despeses auxiliars | 1.5 % |  |
| B82ZZCSQ | m | Cantonera Shlüter Quadec-ac | 1.37 | 0 |
| B0711020 | kg | Adhesiu cimentós C2 (UNE-EN 12004) | 0.46 | 0 |
| B867MC06 | m2 | Materials per a revestiment Max Compact FH de 6 mm de gruix | 1.84 | 0 |
| B867MC6B | m2 | Materials auxiliars per a revestiment Compacte, rastrellat amb rastrells del mateix material de 6 mm | 1.84 | 0 |

#### 01.L1.06.02 EQUIPAMENT CUINES

**EQ73ZLC1** u EqF 01 - Moble cuina allotjament
14 u
EqF 01 - Moble per a cuina d'allotjament, complet, d'acord amb esquemes, detalls i especificacions de projecte, format per:
- Moble baix tipus en L, de 90 cm d'alçada i 60 cm de fondària aproximada, realitzat amb tauler d'aglomerat amb melamina, cantells arrodonits, sobre peus regulables, etc, format per mòdul de calaixos, mòduls de portes i prestatges interiors i reserva d'espai per a nevera petita. Inclosos reforços, ferratges de penjar i tancar, elements de subjecció, muntatge, remat, etc. (197+107 cm)
- Moble penjat tipus, de 100 cm d'alçada i 35 cm de fondària aproximada, realitzat amb tauler d'aglomerat amb melamina, cantells arrodonits, etc, format per mòduls de portes i prestatges interiors, excepte el necessari per a integració de campana extractora. Inclosos reforços, ferratges de penjar i tancar, elements de subjecció, muntatge, integració de llum led, remat, etc. (197 cm)
Acabat i color a definir per la DF sobre mostres.

| Codi | Ut | Descripció | Rendiment | Preu |
|---|---|---|---|---|
| A012M000 | h | Oficial 1a muntador | 1.5 | 0 |
| A013M000 | h | Ajudant muntador | 0.75 | 0 |
| %NAAA | % | Despeses auxiliars | 2.5 % |  |
| BQ71ZB22 | m | Mòdul estàndard per a moble de cuina baix, amb portes i prestatge interior o calaixos, d'aglomerat amb melamina, preu mitjà, sobre peus regulables de PVC, amb tiradors i ferratges. (material) | 3.04 | 0 |
| BQ71ZA22 | m | Mòdul estàndard per a moble de cuina alt, amb portes d'aglomerat amb melamina, preu mitjà, amb tiradors i ferratges (material) | 1.97 | 0 |

**EQ51ZLT1** u EqF 01 - Taulell pedra granítica L 197+107 cm
14 u
EqF 01 - Taulell de pedra natural granítica nacional, de 20 mm de gruix, preu alt, de 197+107 cm de llargària en desenvolupament en L, col·locat sobre mobles de cuina i encastat al parament. Inclou mecanització per a col·locació de placa d'inducció de dos focs, aigüera d'una pica i aixeta. Inclou també part proporcional de frontal del mateix material, de 60 cm d'alçada. D'acord amb esquemes i detalls de projecte, inclosos elements de suport, muntatge, remat, etc.
VALORAR OPCIÓ B, taulell a base de quars compactat amb resines, tipus Silestone o equivalent.

| Codi | Ut | Descripció | Rendiment | Preu |
|---|---|---|---|---|
| A0140000 | h | Manobre | 1.5 | 0 |
| A0122000 | h | Oficial 1a paleta | 3 | 0 |
| %NAAA | % | Despeses auxiliars | 2.5 % |  |
| BJ1ZQ000 | u | Suport mural sanit. (material) | 10.3 | 0 |
| BQ51ZA80 | m2 | Pedra natural granítica nacional per a taulells, de 20 mm de gruix, preu alt, de 100 a 149 cm de llargària (material) | 4.01 | 0 |
| D0701641 | m3 | Morter ciment pòrtland+fill.calc. CEM II/B-L,sorra ,250kg/m3 ciment,1:6,5N/mm2,elab.a obra, | 0.015 | 0 |

**EQ73ZLC2** u EqF 02 - Moble cuina allotjament adaptat
4 u
EqF 02 - Moble per a cuina d'allotjament adaptat, complet, d'acord amb esquemes, detalls i especificacions de projecte, format per:
- Moble baix tipus en L, de 90 cm d'alçada i 60 cm de fondària aproximada, realitzat amb tauler d'aglomerat amb melamina, cantells arrodonits, sobre peus regulables, etc, format per mòdul de calaixos, mòduls de portes i prestatges interiors i reserva d'espai per a nevera petita. Inclosos reforços, ferratges de penjar i tancar, elements de subjecció, muntatge, remat, etc. (182+107 cm)
- Moble penjat tipus, de 100 cm d'alçada i 35 cm de fondària aproximada, realitzat amb tauler d'aglomerat amb melamina, cantells arrodonits, etc, format per mòduls de portes i prestatges interiors, excepte el necessari per a integració de campana extractora. Inclosos reforços, ferratges de penjar i tancar, elements de subjecció, muntatge, integració de llum led, remat, etc. (182 cm)
Acabat i color a definir per la DF sobre mostres.

| Codi | Ut | Descripció | Rendiment | Preu |
|---|---|---|---|---|
| A012M000 | h | Oficial 1a muntador | 1.5 | 0 |
| A013M000 | h | Ajudant muntador | 0.75 | 0 |
| %NAAA | % | Despeses auxiliars | 2.5 % |  |
| BQ71ZB22 | m | Mòdul estàndard per a moble de cuina baix, amb portes i prestatge interior o calaixos, d'aglomerat a | 2.89 | 0 |
| BQ71ZA22 | m | Mòdul estàndard per a moble de cuina alt, amb portes d'aglomerat amb melamina, preu mitjà, amb tirad | 1.82 | 0 |

**EQ51ZLT2** u EqF 02 - Taulell pedra granítica L 182+107 cm
4 u
EqF 02 - Taulell de pedra natural granítica nacional, de 20 mm de gruix, preu alt, de 182+107 cm de llargària en desenvolupament en L, col·locat sobre mobles de cuina i encastat al parament. Inclou mecanització per a col·locació de placa d'inducció de dos focs, aigüera d'una pica i aixeta. Inclou també part proporcional de frontal del mateix material, de 60 cm d'alçada. D'acord amb esquemes i detalls de projecte, inclosos elements de suport, muntatge, remat, etc.
VALORAR OPCIÓ B, taulell a base de quars compactat amb resines, tipus Silestone o equivalent.

| Codi | Ut | Descripció | Rendiment | Preu |
|---|---|---|---|---|
| A0122000 | h | Oficial 1a paleta | 3 | 0 |
| A0140000 | h | Manobre | 1.5 | 0 |
| %NAAA | % | Despeses auxiliars | 2.5 % |  |
| BJ1ZQ000 | u | Suport mural sanit. | 10.3 | 0 |
| BQ51ZA80 | m2 | Pedra natural granítica nacional per a taulells, de 20 mm de gruix, preu alt, de 100 a 149 cm de lla | 3.83 | 0 |
| D0701641 | m3 | Morter ciment pòrtland+fill.calc. CEM II/B-L,sorra ,250kg/m3 ciment,1:6,5N/mm2,elab.a obra, | 0.015 | 0 |

**EQ81ZP2F** u Placa inducció 2 focs
18 u
Placa d'inducció per a cuina, de dos focs. Inclou tots els elements per al seu correcte muntatge, connexió i instal·lació. Completament instal·lada i funcionant.
Tipus Balay 3EB930LQ o equivalent.
Alternativa placa vitroceràmica tipus Corbero CCVM301D, per 141,44 €/u

| Codi | Ut | Descripció | Rendiment | Preu |
|---|---|---|---|---|
| A012M000 | h | Oficial 1a muntador | 0.5 | 0 |
| %NAAA | % | Despeses auxiliars | 1.5 % |  |
| BQ81ZP2F | u | Placa d'inducció per a cuina, de dos focs. Inclou tots els elements per al seu correcte muntatge, connexió i instal·lació. Completament instal·lada i funcionant. (material) | 1 | 0 |

| Amidament | Uts. | Parcial |
|---|---|---|
| EqF 01 | 14.000 | 14.000 |
| EqF 02 | 4.000 | 4.000 |
| Total |  | 18 |

**EQ88Z00C** u Campana extractora integrada 60 cm
18 u
Campana extractora per integrar en mobles alts, d'acer inoxidable i mides 60x31x31 cm, equipada amb motor amb una potència d'aspiració de 580 m3/h, interruptor de parada/funcionament, commutador de tres velocitats, filtre antigreixos d'alumini, dos llums led i xemeneia telescòpica de 15 cm de diàmetre. Inclou tots els elements per al seu correcte muntatge, connexió i instal·lació. Completament instal·lada i funcionant.
Model Teka DBB60 o equivalent.

| Codi | Ut | Descripció | Rendiment | Preu |
|---|---|---|---|---|
| A0127000 | h | Oficial 1a colocador | 1 | 0 |
| %NAAA | % | Despeses auxiliars | 1.5 % |  |
| BQ88Z00C | u | Campana extractora per integrar en mobles alts, d'acer inoxidable i mides 60x31x31 cm, equipada amb motor amb una potència d'aspiració de 580 m3/h, interruptor de parada/funcionament, commutador de tres velocitats, filtre antigreixos d'alumini, dos llums led i xemeneia telescòpica de 15 cm de diàmetre. (material) | 1 | 0 |

| Amidament | Uts. | Parcial |
|---|---|---|
| EqF 01 | 14.000 | 14.000 |
| EqF 02 | 4.000 | 4.000 |
| Total |  | 18 |

#### 01.L1.06.03 EQUIPAMENT BANYS

**EJ12Z92A** u Sa 05 - Plat dutxa resines 900x900mm
18 u
Sa 05 - Plat de dutxa quadrat de resines, de 900x900 mm, de color suau, amb superfície texturitzada antilliscant, extraplà (28 mm), col·locat encastat al paviment. Inclou desguàs sifònic de gran cabal (90 mm de diàmetre).
Tipus Terran de Roca, referència AP10338438401650, o equivalent. Color a escollir per la DF.

| Codi | Ut | Descripció | Rendiment | Preu |
|---|---|---|---|---|
| A0122000 | h | Oficial 1a paleta | 0.5 | 0 |
| A0140000 | h | Manobre | 0.25 | 0 |
| %NAAA | % | Despeses auxiliars | 2.5 % |  |
| BJ12Z92A | u | Plat de dutxa quadrat de resines, de 900x900 mm, de color suau, amb superfície texturitzada antilliscant, extraplà (menys de 45 mm), col·locat encastat al paviment. Inclou desguàs de gran cabal (90 mm de diàmetre). (material) | 1 | 0 |
| D0701641 | m3 | Morter ciment pòrtland+fill.calc. CEM II/B-L,sorra ,250kg/m3 ciment,1:6,5N/mm2,elab.a obra, | 0.0021 | 0 |

**EJ4ZZCSD** u Sa 05 - Suport L i cortina dutxa
18 u
Sa 05 - Barra de suport en L i cortina compatible, per a dutxa, col·locada amb fixacions mecàniques, inclosos tots els elements de muntatge, suport i remat, completa.
Disseny/color cortina a escollir per la DF.

| Codi | Ut | Descripció | Rendiment | Preu |
|---|---|---|---|---|
| A0137000 | h | Ajudant col·locador | 1 | 0 |
| A0127000 | h | Oficial 1a colocador | 0.5 | 0 |
| BJ4ZZCSD | u | Barra de suport i cortina compatible, per a dutxa, col·locada amb fixacions mecàniques, inclosos tots els elements de muntatge, suport i remat, completa. (material) | 1 | 0 |

**EQ5AZBC2** u Sa 05 - Costella per a dutxa 30x180x2 cm
18 u
Sa 05 - Costella de Silestone o equivalent, de mesures totals aproximades 30x180 cm i 2 cm de gruix, per a col·locar en dutxa i recollir la cortina quan no s'està fent servir. Inclosos perfils en U encastats en paviment i parament vertical per a col·locació i subjecció de la costella, remats, segellats, etc, d'acord amb detalls i prescripcions del projecte, completa.

| Codi | Ut | Descripció | Rendiment | Preu |
|---|---|---|---|---|
| A013M000 | h | Ajudant muntador | 2 | 0 |
| A012M000 | h | Oficial 1a muntador | 4 | 0 |
| %NAAA | % | Despeses auxiliars | 1.5 % |  |
| BQ5AZBC2 | u | Costella Silestone o equivalent, de 30x180 cm i 3 cm de gruix, inclosos perfils en U d'encastament a paviment i parament vertical, completa. (material) | 1 | 0 |

**EJ46ZBMB** u Barra mural doble abatible
4 u
Barra mural doble abatible per a bany adaptat, de 700 mm de longitud i 35 mm de diàmetre, de tub d'acer inoxidable 304 pintat en epoxi de color blanc. Inclosa pota telescòpica d'acer inoxidable 304 pintat en epoxi de color blanc. Tot col·locat amb fixacions d'acer inoxidable.

| Codi | Ut | Descripció | Rendiment | Preu |
|---|---|---|---|---|
| A0127000 | h | Oficial 1a colocador | 1 | 0 |
| %NAAA | % | Despeses auxiliars | 1.5 % |  |
| BJ46ZBMB | u | Barra mural doble abatible per a bany adaptat, de 700 mm de longitud, de tub d'acer inoxidable 304 pintat en epoxi de color blanc, incloses fixacions d'acer inoxidable. (material) | 1 | 0 |
| BJ46ZPTB | u | Pota telescòpica per a barra mural batent, d'acer inoxidable 304 pintat en epoxi de color blanc, incloses fixacions d'acer inoxidable. (material) | 1 | 0 |

**EJ46ZBR6** u Barra mural recta
4 u
Barra mural recta per a bany adaptat, de 600 mm de longitud i 35 mm de diàmetre, de tub d'acer inoxidable 304 pintat en epoxi de color blanc, col·locada amb fixacions d'acer inoxidable.

| Codi | Ut | Descripció | Rendiment | Preu |
|---|---|---|---|---|
| A0127000 | h | Oficial 1a colocador | 1 | 0 |
| %NAAA | % | Despeses auxiliars | 1.5 % |  |
| BJ46ZBR6 | u | Barra mural recta per a bany adaptat, de 600 mm de longitud i 35 mm de diàmetre, de tub d'acer inoxidable 304 pintat en epoxi de color blanc, col·locada amb fixacions d'acer inoxidable. (material) | 1 | 0 |

**EJ46Z015** u Barra mural fixa en angle
4 u
Barra mural fixa en angle 90º per a bany adaptat, de 600+900 mm de longitud i 35 mm de diàmetre, de tub d'acer inoxidable 304 pintat en epoxi de color blanc, col·locada amb fixacions mecàniques d'acer inoxidable.

| Codi | Ut | Descripció | Rendiment | Preu |
|---|---|---|---|---|
| A0127000 | h | Oficial 1a colocador | 0.35 | 0 |
| %NAAA | % | Despeses auxiliars | 1.5 % |  |
| BJ46U015 | u | Barra mural fixa en angle per a bany adaptat, de 600 + 900 mm de longitud i 35 mm de diàmetre, de tub d'acer inoxidable 304 pintat en epoxi de color blanc. (material) | 1 | 0 |

**EJ46ZSBD** u Tamburet abatible per dutxa adaptada
4 u
Tamburet abatible amb suport, de PVC, per a dutxa adaptada, col·locat amb fixacions mecàniques. Inclosos reforços i elements complementaris de suport, col·locació i remat.

| Codi | Ut | Descripció | Rendiment | Preu |
|---|---|---|---|---|
| A0127000 | h | Oficial 1a colocador | 1 | 0 |
| %NAAA | % | Despeses auxiliars | 1.5 % |  |
| BJ46ZSBD | u | Tamburet abatible amb suport, de PVC, per a dutxa adaptada, col·locat amb fixacions mecàniques. (material) | 1 | 0 |

### 01.L1.07 VARIS

#### 01.L1.07.01 VARIS

**P1ZC-ZCI1** u Coordinació industrials
1 u
Coordinació d'industrials que intervinguin en l'execució de l'obra, especialment instal·ladors, que inclou:
- planificació detallada dels treballs dels diferents rams implicats
- coordinació dels diferents industrials instal·ladors i entre aquests i els diversos rams d'obra civil
- identificació de dates límit per a la realització de comandes d'equips i materials per al cumpliment de la planificació prevista
- organització de tots els treballs de l'obra i previsió i control de la compatibilitat i/o simultaneitat d'aquests
La partida inclou també:
- responsabilitat general del manteniment de l'ordre, seguretat i neteja de l'obra
- habilitació i manteniment d'accessos
- estudi i coordinació de la compatibilitat de tots els treballs a realitzar a l'obra, amb el funcionament i l'activitat prevista a l'edifici objecte de la reforma.
AQUESTA PARTIDA NOMÉS SERÀ D'APLICACIÓ EN CAS D'ADJUDICAR A DIFERENTS EMPRESES EL LOT 1 (OBRA CIVIL) I EL LOT 2 (INSTAL·LACIONS). EN CAS D'ADJUDICATARI ÚNIC PER A TOTS DOS LOTS, LA PARTIDA QUEDARÀ ANUL·LADA.

| Codi | Ut | Descripció | Rendiment | Preu |
|---|---|---|---|---|
| A04-FEPZ | h | Cap obra (mà d'obra) | 140 | 0 |
| A08-0004 | h | Encarregat obra (mà d'obra) | 110 | 0 |

**XPAU00SS** Pa PA abonament íntegre seguretat i salut (partida alçada)
1 Pa
Partida alçada d'abonament íntegre per a la seguretat i salut a l'obra, en base a l'Estudi i al Pla de Seguretat i Salut.

**XPAU00GR** Pa PA abonament íntegre gestió de residus (partida alçada)
1 Pa
Partida alçada d'abonament íntegre per a la gestió de residus de l'obra, en base al Pla de Gestió de Residus.

**XPAU00CQ** Pa PA control de qualitat (partida alçada)
1 Pa
Partida alçada d'abonament íntegre per al control de qualitat a l'obra, en base al Programa i al Pla de control de qualitat.

## 01.L2 LOT 2 - INSTAL·LACIONS

### 01.L2.01 NOTA GENERAL

#### 01.L2.01.01 NOTA GENERAL INSTAL·LACIONS

**NOTA0023** . Nota nº 23 - Instal·lacions
1 .
Nota nº 23 - Instal·lacions
S'hauria complir tots els requisits que INCLOU el CTE i altres normatives que regulen els Treballs d'aquest capítol, respecte a la documentació, identificacions, idoneïtat dels diferents Elements per el tipus d'ús i Lloc (Classificació al foc, sol·licitud mecàniques, i dimensionats mínims, etc.), la compatibilitat entre els materials, l'emmagatzematge en obra, la resolució de les diferents trobades i juntes, el Procés d'execució, l'homologació dels operaris per a la realització de treballs específics, les comprovacions finals i les toleràncies admissibles de les diferents partides. Així com els manuals de manteniment i conservació dels Elements de les instal·lacions.
Queden inclosos en el cost del capítol, si no s'esmenta el contrari en partides específiques, els Següents Conceptes amb caràcter enunciatiu i no limitatiu:
TOTS els Ajuts i Treballs auxiliars d'obra que s'han de realitzar en obra, consistents en:
- Descàrrega de material vertical i horitzontal Fins al Lloc de treball.
- Obertura i tapades de regates, zases, buits, suports, etc ... i posterior tapat, i segellat.
- Realització, Tapat i segellat, de forats per encastament de ELEMENTS.
- Realització de forats a forjats i/o qualsevol element estructural que sigui necessari.
- Col·locació de passamurs.
- Fixació de suports.
- Construcció de bancades.
- Construcció i rebut de caixes per Elements encastats.
- Obertura de forats en falsos sostres.
- Càrrega, descàrrega i elevació de materials.
- Segellat de forats i buits de pas d'instal·lacions. inclusiu collarins intumescents, comportes tallafocs, saquets intumescents, etc.
- Rebuts, neteja, acabaments i medis auxiliars.
- Neteja final i retirada de runes.
- En general, tot allò Necessari per al muntatge de la instal·lació.
- Tots els medis auxiliars per a l'execució dels Treballs seran per Compte de l'industrial, incloses les bastides si fos necessari.
- Pintat de tots els tubs d'instal·lacions que queden vistos en façana o a l'interior de l'edifici (soterranis, locals, oficines, habitatges ...), amb pintura de color especial en casos d'instal·lacions de gas i la resta seguint instruccions de la direcció facultativa.
Comprèn tots els Treballs, materials i medis auxiliars necessaris per a Deixar la unitat completa, totalment instal·lada, provada i en perfecte estat de funcionament, segons documents de projecte, indicacions de la D.F. i Normativa Vigent.
Serà per compte de l'industrial la realització de les Proves de Funcionament en el 100% de les diferents instal·lacions. Aquestes Proves hauria de realitzar-se un cop finalitzats els Treballs i, haura estar present el organismes de control de garantia decennal Contractat per la propietat, en les Proves que aquest crea Cal fer; per el que serà necessàri el lliurament del protocol i pla de Proves amb temps suficient.

### 01.L2.02 INSTAL·LACIÓ DE FONTANERIA

#### 01.L2.02.01 NOTA GENERAL FONTANERIA

**NOTA0025** . Nota nº 025 - Fontaneria
1 .
Nota nº 025 - Fontaneria
Aquest capítol inclou la instal·lació d'aigua freda i calenta completament acabada amb tub de coure o de polipropiplé segons diàmetres i especificacions del projecte tècnic d'instal·lacions format per documentació gràfica, memòries i plecs de condicions. Es tindrà en compte el compliment de les normes bàsiques per a les instal·lacions de subministrament d'aigua i de les normes específiques de la companyia subministradora. Inclou les proves de pressió i la legalització i posada en marxa de la instal·lació de fontaneria per compliment de la reglamentació vigent. S'inclouen projecte, visats, dictàmens, etc., necessaris per a l'aprovació de les instal·lacions davant els organismes estatals, autonòmics o locals competents per a l'autorització de l'execució i posada en marxa definitiva de la instal·lació.
S'ha de tenir en compte l'obligatorietat de:
- Homologació i certificació de tots els materials.
- Instruccions d'ús i garanties.
- Realització i lliurament de protocols de proves de la instal·lació segons normativa aplicable.
- Certificats d'instal·lació.
- Posada en funcionament de la mateixa, així com formació de dossier amb manuals d'utilització, garanties, manteniment bàsic de la instal·lació.
- Planols asbuilt en autocad.
- Realització de recobriments amb aïllament tèrmic per a aigua calenta i amb aïllament anticondensació per a aigua freda, protegit amb tub corrugat en zones encastades, amb diferenciació mitjançant el color del corrugat del circuit d'aigua freda i calenta.
Normativa d'obligat compliment:
- S'hauran de complir tots els requisits que inclou el C.T.E HS4. Subministrament d'aigua
- L'específica per a cada un dels materials utilitzats en el projecte.
- Reial Decret 314/2006, de 17 de març, pel qual s'aprova el Codi tècnic de l'edificació Part 2. Document Bàsic de Salubritat DB-HS.
- Criteris sanitaris de la qualitat de l'aigua de consum humà. Reial Decret 140/2003, de 7 de febrer, del Ministeri de la Presidència. B.O.E .: 21 de febrer del 2003.
- Criteris higienicosanitaris per a la prevenció i control de la legionel·losi. Reial Decret 865/2003, de 4 de juliol, del Ministeri de Sanitat i Consum. B.O.E .: 18 de juliol del 2003.
- Criteris subministrament d'aigua per a la prevenció i control de la legionel·losi. Reial Decret 140/2003, de 7 de febrer, del Ministeri de Sanitat i Consum. B.O.E .: 21 de febrer del 2003.
NOTA: ABANS D'EXECUTAR LA INSTAL·LACIÓ INTERIOR, LA D.F. MANTINDRÀ REUNIÓ AMB LA CONSTRUCTORA I L'INSTAL·LADOR PER DEFINIR LA SITUACIÓ DEFINITIVA DE PRESES I CLAUS DE PAS.

| Amidament | Uts. | Parcial |
|---|---|---|
| Unitat | 1.000 | 1.000 |
| Total |  | 1 |

#### 01.L2.02.02 ESCOMESA I COMPTATGE

**XPAUFT001** pa Treballs connexionat fontaneria
1 pa
Treballs de connexionat d'aigua des del Equipament fins a la nova fase, definida en el plànol de detall, segons diàmetre ramal escomesa, formada per:
- passa-tubs de diàmetres segons projecte d'instal·lacions
- Tot material i treballs necessaris.
- Trencament del paviment amb compressor.
- Excavació de rases.
- Subministrament i col·locació de tub escomesa exterior amb tub de polietilè-PE apte per anar soterrat de dimensions segons plànols
- Juntes.
- Tapat i posterior reposició del paviment amb formigó en massa.
- Pavimentació segons projecte.
- Control i ajuda en mitjans que es puguin necessitar.
Tot segons especificacions i necessitats del Projecte.

| Amidament | Uts. | Parcial |
|---|---|---|
| Equipament | 1.000 | 1.000 |
| Total |  | 1 |

**EN32B428** u Vàlvula esfera+brides DN=63mm,16bar,bronze,superf.
1 u
Vàlvula d'esfera manual amb brides, de diàmetre nominal 63 mm, de 16 bar de PN, de bronze, preu alt i muntada superficialment

| Codi | Ut | Descripció | Rendiment | Preu |
|---|---|---|---|---|
| A013M000 | h | Ajudant muntador | 0.66 | 0 |
| A012M000 | h | Oficial 1a muntador | 0.66 | 0 |
| %NAAA | % | Despeses auxiliars | 1.5 % |  |
| BN32B420 | u | Vàlvula esfera manual+brides DN=80mm,PN=16bar,bronze (material) | 1 | 0 |

| Amidament | Uts. | Parcial |
|---|---|---|
| General | 1.000 | 1.000 |
| Total |  | 1 |

**E222B423X** m3 Excav.rasa instal.,h<=1m,terrno compact.,m.mec.+terres
46.8 m3
Excavació de rasa per a pas d'instal·lacions fins a 1m de profunditat, amb terreny compacte, amb medis mecànics.

| Codi | Ut | Descripció | Rendiment | Preu |
|---|---|---|---|---|
| A0140000 | h | Manobre | 0.06 | 0 |
| %NAAA | % | Despeses auxiliars | 1.5 % |  |
| C1315010 | h | retroexcavadora petita (maquinària) | 0.16 | 0 |

| Amidament | Uts. | Parcial |
|---|---|---|
| Escomesa | 46.800 | 46.800 |
| Total |  | 46.8 |

**ED358545X** u Arqueta de pas ,tapa regist.,40x40x60cm,paret g=15cm
4 u
Arqueta de pas i tapa de registre, de 40x40x60cm de dimensions interiors, amb paret de 15cm de gruix de toxo de 290x140x50mm, enfoscat i enlluit per dins amb mortere 1:2:10, sobre solera de formigó de masa de 10cm .

| Amidament | Uts. | Parcial |
|---|---|---|
| Exterior | 4.000 | 4.000 |
| Total |  | 4 |

**EZ31FJ02XR** u Registre de fosa dúctil Saint Gobain 400x400
4 u
Subm. i col. de registre de fosa dúctil SAINT-GOBAIN mod. ACERA ref. RE 40 T0 FD clase B-125 de 400x400 mm. amb marc quadrat. Inclou arqueta de formigó prefabricat, excavació, retirada, transport i gestió de les terres. (Ef31fu02X)

| Codi | Ut | Descripció | Rendiment | Preu |
|---|---|---|---|---|
| A012M000 | h | Oficial 1a muntador | 0.25 | 0 |
| BF31FU02 | UN | REGISTRE SAINT-GOBAIN ACERA RE 40 T0 FD 400x400. (material) | 1 | 0 |

| Amidament | Uts. | Parcial |
|---|---|---|
| Exterior | 4.000 | 4.000 |
| Total |  | 4 |

**CFM17321** m Tub PP-R.multic,tub int.PP,D=63mm,anima alum. i protecció
93.6 m
Tub de Polipropilè-copolímer PP-R a pressió de diàmetre 63x2,3 mm, sèrie S 5 segons UNE-EN ISO 15874-2, soldat, amb grau de dificultat mitjà i col.locat superficialment. Inclou coquilla elastomerica de gruix segons RD 1027/2007.

| Codi | Ut | Descripció | Rendiment | Preu |
|---|---|---|---|---|
| EFC92PST | m | Tub poliprop.multic,tub int.PP,D=63mm,ànima alum. i protecció ex | 1 | 0 |
| EFQ37642 | m | Aïllament escum.elastom.p/can.fredes,D=1´´,g=19mm,dificult.mitjà | 0.75 | 0 |

| Amidament | Uts. | Parcial |
|---|---|---|
| Escomesa | 93.600 | 93.600 |
| Total |  | 93.6 |

#### 01.L2.02.03 DISTRIBUCIÓ

**EFC15C20** m Tub PP-R pressió,DN=20x2,3mm sèrie S 5,soldat,dific.mitjà,col.fo
116.25 m
Tub de Polipropilè-copolímer PP-R a pressió de diàmetre 20x2,3 mm, sèrie S 5 segons UNE-EN ISO 15874-2, soldat, amb grau de dificultat mitjà i col.locat al fons de la rasa.Inclou coquilla elastomerica de gruix segons RD 1027/2007.

| Codi | Ut | Descripció | Rendiment | Preu |
|---|---|---|---|---|
| A012M000 | h | Oficial 1a muntador | 0.085 | 0 |
| A013M000 | h | Ajudant muntador | 0.085 | 0 |
| %NAAA | % | Despeses auxiliars | 1.5 % |  |
| BFYC1520 | u | Pp.elem.munt.p/tubs PP pres.D=25mm,soldat (material) | 1 | 0 |
| BFWC1520 | u | Accessori p/tubs PP pres.D=25mm,p/soldar (material) | 0.3 | 0 |
| BFC15C01 | m | Tub PP-R pressió,DN=20x2,3mm,sèrie S 5 (material) | 1.02 | 0 |

| Amidament | Uts. | Parcial |
|---|---|---|
| Passadis | 116.250 | 116.250 |
| Total |  | 116.25 |

**EFC15C40** m Tub PP-R pressió,DN=40x2,3mm sèrie S 5,soldat,dific.mitjà,col.fo
172.5 m
Tub de Polipropilè-copolímer PP-R a pressió de diàmetre 40x2,3 mm, sèrie S 5 segons UNE-EN ISO 15874-2, soldat, amb grau de dificultat mitjà i col.locat al fons de la rasa. Inclou coquilla elastomerica de gruix segons RD 1027/2007.

| Codi | Ut | Descripció | Rendiment | Preu |
|---|---|---|---|---|
| A013M000 | h | Ajudant muntador | 0.085 | 0 |
| A012M000 | h | Oficial 1a muntador | 0.085 | 0 |
| %NAAA | % | Despeses auxiliars | 1.5 % |  |
| BFYC1520 | u | Pp.elem.munt.p/tubs PP pres.D=25mm,soldat | 1 | 0 |
| BFC40C00 | m | Tub PP-R pressió,DN=40x2,3mm,sèrie S 5 (material) | 1.02 | 0 |
| BFWC1520 | u | Accessori p/tubs PP pres.D=25mm,p/soldar | 0.3 | 0 |

| Amidament | Uts. | Parcial |
|---|---|---|
| Passadis | 172.500 | 172.500 |
| Total |  | 172.5 |

**EFC15C32** m Tub PP-R pressió,DN=32x2,3mm sèrie S 5,soldat,dific.mitjà,col.fo
60 m
Tub de Polipropilè-copolímer PP-R a pressió de diàmetre 32x2,3 mm, sèrie S 5 segons UNE-EN ISO 15874-2, soldat, amb grau de dificultat mitjà i col.locat al fons de la rasa. Inclou coquilla elastomerica de gruix segons RD 1027/2007.

| Codi | Ut | Descripció | Rendiment | Preu |
|---|---|---|---|---|
| A013M000 | h | Ajudant muntador | 0.085 | 0 |
| A012M000 | h | Oficial 1a muntador | 0.085 | 0 |
| %NAAA | % | Despeses auxiliars | 1.5 % |  |
| BFWC1520 | u | Accessori p/tubs PP pres.D=25mm,p/soldar | 0.3 | 0 |
| BFYC1520 | u | Pp.elem.munt.p/tubs PP pres.D=25mm,soldat | 1 | 0 |
| BFC32C00 | m | Tub PP-R pressió,DN=40x2,3mm,sèrie S 5 (material) | 1.02 | 0 |

| Amidament | Uts. | Parcial |
|---|---|---|
| Passadis | 60.000 | 60.000 |
| Total |  | 60 |

**EFC15C63** m Tub PP-R pressió,DN=63x2,3mm sèrie S 5,soldat,dific.mitjà,col.fo
60 m
Tub de Polipropilè-copolímer PP-R a pressió de diàmetre 63x2,3 mm, sèrie S 5 segons UNE-EN ISO 15874-2, soldat, amb grau de dificultat mitjà i col.locat al fons de la rasa. Inclou coquilla elastomerica de gruix segons RD 1027/2007.

| Codi | Ut | Descripció | Rendiment | Preu |
|---|---|---|---|---|
| A013M000 | h | Ajudant muntador | 0.085 | 0 |
| A012M000 | h | Oficial 1a muntador | 0.085 | 0 |
| %NAAA | % | Despeses auxiliars | 1.5 % |  |
| BFC63C00 | m | Tub PP-R pressió,DN=63x2,3mm,sèrie S 5 (material) | 1.02 | 0 |
| BFWC1520 | u | Accessori p/tubs PP pres.D=25mm,p/soldar | 0.3 | 0 |
| BFYC1520 | u | Pp.elem.munt.p/tubs PP pres.D=25mm,soldat | 1 | 0 |

| Amidament | Uts. | Parcial |
|---|---|---|
| Baixada | 60.000 | 60.000 |
| Total |  | 60 |

**EN318427** u Vàlvula esfera manual rosca,DN= 1´´1/2,PN=16bar,bronze,munt.super
6 u
Vàlvula d'esfera manual amb rosca, de diàmetre nominal 1´´1/2, de 16 bar de PN, de bronze, preu alt, muntada superficialment

| Codi | Ut | Descripció | Rendiment | Preu |
|---|---|---|---|---|
| A012M000 | h | Oficial 1a muntador | 0.25 | 0 |
| A013M000 | h | Ajudant muntador | 0.25 | 0 |
| %NAAA | % | Despeses auxiliars | 1.5 % |  |
| BN318420 | u | Vàlvula esfera manual+rosca DN=1´´1/2,PN=16bar,bronze (material) | 1 | 0 |

| Amidament | Uts. | Parcial |
|---|---|---|
| Muntant | 6.000 | 6.000 |
| Total |  | 6 |

**EN315327** u Vàlvula esfera manual rosca,DN= 3/4´´,PN=10bar,bronze,munt.superf
3 u
Vàlvula d'esfera manual amb rosca, de diàmetre nominal 3/4´´, de 10 bar de PN, de bronze, preu alt, muntada superficialment

| Codi | Ut | Descripció | Rendiment | Preu |
|---|---|---|---|---|
| A012M000 | h | Oficial 1a muntador | 0.165 | 0 |
| A013M000 | h | Ajudant muntador | 0.165 | 0 |
| %NAAA | % | Despeses auxiliars | 1.5 % |  |
| BN315320 | u | Vàlvula esfera manual+rosca DN=3/4´´,PN=10bar,bronze (material) | 1 | 0 |

| Amidament | Uts. | Parcial |
|---|---|---|
| Muntant | 3.000 | 3.000 |
| Total |  | 3 |

#### 01.L2.02.04 HABITACIONS

**EF23TH02** u Valvula t.A. Therm dn 15 ref. 52-720-115
18 u
Sum. i col. de vàlvula de regulació termostàtica TA HYDRONICS THERM DN-15 ref. 52-720-115, per a l'equilibrat termohidràulic de distribució d'AC, de les característiques següents:
* Temperatura màx. treball 90 ºC
* Temperatura subministrament: 55ºC.
* Con en plàstic acetal resistent a la corrosió.
* Parts en contacte amb l'aigua a AMETAL.
* Juntes a EPDM.
* PN16.
S'hi inclou p.p. de material auxiliar de muntatge.

| Codi | Ut | Descripció | Rendiment | Preu |
|---|---|---|---|---|
| A013M000 | h | Ajudant muntador | 0.1 | 0 |
| A012M000 | h | Oficial 1a muntador | 0.5 | 0 |
| %NAAA | % | Despeses auxiliars | 1.5 % |  |
| BF23TH02 | UN | VALVULA T.A. THERM DN 15 ref. 52-720-115 (material) | 1 | 0 |

| Amidament | Uts. | Parcial |
|---|---|---|
| Habitacions | 18.000 | 18.000 |
| Total |  | 18 |

**EFC15C20** m Tub PP-R pressió,DN=20x2,3mm sèrie S 5,soldat,dific.mitjà,col.fo
810 m

| Amidament | Uts. | Parcial |
|---|---|---|
| Elements | 432.000 | 432.000 |
| Distribució | 216.000 | 216.000 |
| Retorn | 162.000 | 162.000 |
| Subtotal |  | 810.000 |
| Total |  | 810 |

**EFC15C25** m Tub PP-R pressió,DN=25x2,3mm sèrie S 5,soldat,dific.mitjà,col.fo
170 m
Tub de Polipropilè-copolímer PP-R a pressió de diàmetre 25x2,3 mm, sèrie S 5 segons UNE-EN ISO 15874-2, soldat, amb grau de dificultat mitjà i col.locat al fons de la rasa. Inclou coquilla elastomerica de gruix segons RD 1027/2007.

| Codi | Ut | Descripció | Rendiment | Preu |
|---|---|---|---|---|
| A012M000 | h | Oficial 1a muntador | 0.085 | 0 |
| A013M000 | h | Ajudant muntador | 0.085 | 0 |
| %NAAA | % | Despeses auxiliars | 1.5 % |  |
| BFYC1520 | u | Pp.elem.munt.p/tubs PP pres.D=25mm,soldat | 1 | 0 |
| BFWC1520 | u | Accessori p/tubs PP pres.D=25mm,p/soldar | 0.3 | 0 |
| BFC15C00 | m | Tub PP-R pressió,DN=25x2,3mm,sèrie S 5 (material) | 1.02 | 0 |

| Amidament | Uts. | Parcial |
|---|---|---|
| Freda | 85.000 | 85.000 |
| Calenta | 85.000 | 85.000 |
| Subtotal |  | 170.000 |
| Total |  | 170 |

**EFQ37642** m Aïllament escum.elastom.p/can.fredes,D=1´´,g=19mm,dificult.mitjà
85 m
Aïllament tèrmic d'escuma elastomèrica per a canonades fredes, per a tub d'1´´ de diàmetre, de 30 mm de gruix, amb grau de dificultat mitjà i col.locat superficialment

| Codi | Ut | Descripció | Rendiment | Preu |
|---|---|---|---|---|
| A013M000 | h | Ajudant muntador | 0.09 | 0 |
| A012M000 | h | Oficial 1a muntador | 0.09 | 0 |
| %NAAA | % | Despeses auxiliars | 1.5 % |  |
| BFQ37640 | m | Aïllament tèrmic escum.elastom.p/can.fredes,D=1´´,g=19mm (material) | 1.02 | 0 |
| BFYQ3764 | u | Pp.aïll.escuma elastomérica canonades,D=1´´,g=19mm (material) | 1 | 0 |

| Amidament | Uts. | Parcial |
|---|---|---|
| Calenta | 85.000 | 85.000 |
| Total |  | 85 |

**EFQ38553** m Aïllament escum.elastom.p/can.calentes,D=3/4´´,g=20mm,dificult.al
378 m
Aïllament tèrmic d'escuma elastomèrica per a canonades calentes, per a tub de 3/4´´ de diàmetre, de 30 mm de gruix, amb grau de dificultat alt i col.locat superficialment

| Codi | Ut | Descripció | Rendiment | Preu |
|---|---|---|---|---|
| A013M000 | h | Ajudant muntador | 0.125 | 0 |
| A012M000 | h | Oficial 1a muntador | 0.125 | 0 |
| %NAAA | % | Despeses auxiliars | 1.5 % |  |
| BFQ38550 | m | Aïllament tèrmic escum.elastom.p/can.calentes,D=3/4´´,g=20mm (material) | 1.02 | 0 |
| BFYQ3855 | u | Pp.aïll.escuma elastomérica canonades,D=3/4´´,g=20mm (material) | 1.5 | 0 |

| Amidament | Uts. | Parcial |
|---|---|---|
| Distribució | 216.000 | 216.000 |
| Retorn | 162.000 | 162.000 |
| Subtotal |  | 378.000 |
| Total |  | 378 |

**EG222811** m Tub flexible corrugat PVC,DN=25mm,1J,320N,2000V,encastat
504 m
Tub flexible corrugat de PVC, de 25 mm de diàmetre nominal, aïllant i no propagador de la flama, resistència a l'impacte d'1 J, resistència a compressió de 320 N i una rigidesa dielèctrica de 2000 V, muntat encastat

| Codi | Ut | Descripció | Rendiment | Preu |
|---|---|---|---|---|
| AAUX001 | % | Despeses auxiliars mà d'obra (material) | 0.008 | 0 |
| A012H000 | h | Oficial 1a electricista (mà d'obra) | 0.016 | 0 |
| ACT0011 | h | Ajudant electricista (mà d'obra) | 0.02 | 0 |
| BG222810 | m | Tub flexible corrugat PVC,DN=25mm,1J,320N,2000V (material) | 1.02 | 0 |

| Amidament | Uts. | Parcial |
|---|---|---|
| Inodor | 144.000 | 144.000 |
| Lavabo | 144.000 | 144.000 |
| Dutxa | 216.000 | 216.000 |
| Subtotal |  | 504.000 |
| Total |  | 504 |

**EJM1S401** u Comptador aigua a/emisor impulsos,T=<40°C,imp./litre=1:1,llautó,1/2'',connect.bat./ramal
36 u
Comptador d'aigua amb emisor d'impulsos , per a aigua freda fins a 40°C, amb una relació impulsos/litre d'1:1, cos de llautó i esfera seca, amb unións roscades de 1/2'' de diàmetre nominal, connectat a una bateria o a un ramal. Inclou mòdul ModBus RS485.

| Codi | Ut | Descripció | Rendiment | Preu |
|---|---|---|---|---|
| A012J000 | h | Oficial 1a lampista | 0.2 | 0 |
| A013J000 | h | Ajudant lampista (mà d'obra) | 0.05 | 0 |
| BJM1S401 | u | Comptador aigua a/emisor impulsos,T=<40°C,imp./litre=1:1,llautó,1/2'' (material) | 1 | 0 |

| Amidament | Uts. | Parcial |
|---|---|---|
| AF | 18.000 | 18.000 |
| ACS | 18.000 | 18.000 |
| Subtotal |  | 36.000 |
| Total |  | 36 |

**EN315427** u Vàlvula esfera manual rosca 3/4'' PN16
36 u
Vàlvula d'esfera manual amb rosca, de diàmetre nominal 3/4´´, de 16 bar de PN, de bronze, preu alt, muntada superficialment

| Codi | Ut | Descripció | Rendiment | Preu |
|---|---|---|---|---|
| A012M000 | h | Oficial 1a muntador | 0.165 | 0 |
| A013M000 | h | Ajudant muntador | 0.165 | 0 |
| %NAAA | % | Despeses auxiliars | 1.5 % |  |
| BN315420 | u | Vàlvula esfera manual+rosca DN=3/4´´,PN=16bar,bronze (material) | 1 | 0 |

| Amidament | Uts. | Parcial |
|---|---|---|
| Elements | 36.000 | 36.000 |
| Total |  | 36 |

**EN315428** u Vàlvula esfera manual rosca,DN= 1´´,PN=16bar,bronze,munt.superf
36 u
Vàlvula d'esfera manual amb rosca, de diàmetre nominal 1´´, de 16 bar de PN, de bronze, preu alt, muntada superficialment

| Codi | Ut | Descripció | Rendiment | Preu |
|---|---|---|---|---|
| A012M000 | h | Oficial 1a muntador | 0.165 | 0 |
| A013M000 | h | Ajudant muntador | 0.165 | 0 |
| %NAAA | % | Despeses auxiliars | 1.5 % |  |
| BN315428 | u | Vàlvula esfera manual+rosca DN=1´´,PN=16bar,bronze (material) | 1 | 0 |

| Amidament | Uts. | Parcial |
|---|---|---|
| AF | 18.000 | 18.000 |
| ACS | 18.000 | 18.000 |
| Subtotal |  | 36.000 |
| Total |  | 36 |

#### 01.L2.02.05 PRODUCCIÓ ACS

**EFCOD32** u Connexió acumulador dn-32.
2 u
Sum. i col. de connexió de dipòsit acumulador a circuit hidràulic, formada per:
* 8 Vàlvules de bola DN-32.
* 1 Vàlvula de seguretat tarada.
* 1 Purgador automàtic.
* 1 Termòmetre.
* 1 Punt de buidatge segons ITE 02.8.3 amb vàlvula de bola, canonada de PVC sèrie B i connexió a desguàs més proper. S'hi inclou material auxiliar de muntatge.

| Codi | Ut | Descripció | Rendiment | Preu |
|---|---|---|---|---|
| EF04MMBF | u | V.papallona DN-100 FE/INOX. | 3 | 0 |
| EF04MP04 | u | PURGADOR AUTOMATICO BOYA 1/2´´. | 1 | 0 |
| EF04MAMC | u | V. VACIADO 3/4´´. | 1 | 0 |
| EF00PB01 | m | TUBERIA P.V.C. B 32 mm. SUP. | 5 | 0 |
| EF04MSAB | u | V. seguretat 3/4´´ 3-7 Kgs. | 1 | 0 |
| EF13TB01 | u | Termòmetre Bimetàl.lic d'acer | 1 | 0 |

| Amidament | Uts. | Parcial |
|---|---|---|
| Acumulador | 2.000 | 2.000 |
| Total |  | 2 |

**EF13MV02** u Manometre vertical 1/4´´ 6 kgs.
12 u
Sum. i col. de manòmetre vertical, amb rosca de 1/4´´, per a pressió de fins a 6 kgs/cm2, inclosa reducció i p.p. de juntes.

| Codi | Ut | Descripció | Rendiment | Preu |
|---|---|---|---|---|
| A012M000 | h | Oficial 1a muntador | 0.1 | 0 |
| A013M000 | h | Ajudant muntador | 0.1 | 0 |
| %NAAA | % | Despeses auxiliars | 1.5 % |  |
| BF13MV02 | u | MANOMETRO VERTICAL DE 1/4´´. (material) | 1 | 0 |

| Amidament | Uts. | Parcial |
|---|---|---|
| ACS | 12.000 | 12.000 |
| Total |  | 12 |

**EF23TH02** u Valvula t.A. Therm dn 15 ref. 52-720-115
3 u

| Amidament | Uts. | Parcial |
|---|---|---|
| Muntants | 3.000 | 3.000 |
| Total |  | 3 |

**EIVADI01SS** u Sonda de temperatura dipòsit de ACS
1 u
Sum. i col. de sonda de temperatura per a dipòsit d'ACS. Totalment instal·lada.

| Codi | Ut | Descripció | Rendiment | Preu |
|---|---|---|---|---|
| A012M000 | h | Oficial 1a muntador | 0.4 | 0 |
| A013M000 | h | Ajudant muntador | 0.4 | 0 |
| %NAAA | % | Despeses auxiliars | 1.5 % |  |
| BE04HMA8Z | u | Sonda de temperatura (material) | 1 | 0 |

| Amidament | Uts. | Parcial |
|---|---|---|
| Dipòsit ACS | 1.000 | 1.000 |
| Total |  | 1 |

**EFCOV020** u Connexio vas expansio DN-20.
3 u
Subm. i col. de connexió de vas d'expansió a circuit hidràulic, formada per:
* 1 Vàlvula de bola DN-20.
* 1 Vàlvula de seguretat tarada.
* 4 m.l. de canonada d'acer de 3/4´´.
S'inclou aïllament ARMAFLEX IT amb recobriment d'alumini i material auxiliar de muntatge.

| Codi | Ut | Descripció | Rendiment | Preu |
|---|---|---|---|---|
| EF04MSAB | u | V. seguretat 3/4´´ 3-7 Kgs. | 1 | 0 |
| EF04MBAD | UN | V. BOLA 3/4´´. | 1 | 0 |
| EF03AI07 | ML | AISLAMIENTO ARMAFLEX IT 20x28. | 4 | 0 |
| EF01N002 | ML | TUBO ACERO NEGRO DIN 2440 3/4´´. | 4 | 0 |
| EA03A102 | ML | REVESTIMIENTO AL. 3/4´´-30. | 4 | 0 |

| Amidament | Uts. | Parcial |
|---|---|---|
| Sala Tècnica | 3.000 | 3.000 |
| Total |  | 3 |

**EFCOI132** u Connexio intercambiador dn-32
1 u
Subm. i col. de connexió d'intercanviador de plaques a circuit hidràulic, formada per:
* 6 Vàlvules de bola DN-32.
* 4 Manòmetres.
* 4 Termòmetres
* 1 Vàvula equilibrat DN-32
* 2 Punts de buidatge segons ITE 02.8.3 amb vàlvula de bola, canonada de PVC sèrie B i connexió a desguàs més proper.
S'hi inclou material auxiliar de muntatge.

| Codi | Ut | Descripció | Rendiment | Preu |
|---|---|---|---|---|
| EF04MAMB | UN | V. VACIADO 1/2´´. | 2 | 0 |
| EF13MV01 | UN | MANOMETRO VERTICAL DE 1/2´´. | 1 | 0 |
| EF00PB01 | m | TUBERIA P.V.C. B 32 mm. SUP. | 1 | 0 |
| EF04MMBH | UN | V. MARIPOSA DN-150 FE/INOX. | 1 | 0 |
| EF13TB01 | u | Termòmetre Bimetàl.lic d'acer | 4 | 0 |

| Amidament | Uts. | Parcial |
|---|---|---|
| ACS | 1.000 | 1.000 |
| Total |  | 1 |

**EEJ7L13VE** u Vas expansió 80 litres
3 u
Subm. i col·locació de vas d'expansió de 80litres i vàlvula de seguretat de descàrrega. Totalment connexionat.

| Codi | Ut | Descripció | Rendiment | Preu |
|---|---|---|---|---|
| A013G000 | h | Ajudant calefactor (mà d'obra) | 7.5 | 0 |
| A012G000 | h | Oficial 1a calefactor (mà d'obra) | 7.5 | 0 |
| %NAAA | % | Despeses auxiliars | 2.5 % |  |

| Amidament | Uts. | Parcial |
|---|---|---|
| ACS | 3.000 | 3.000 |
| Total |  | 3 |

**EF13TB01** u Termòmetre Bimetàl.lic d'acer
6 u
Subm. i col. de termòmetre bimetàl·lic amb presa posterior de 1/2´´, inclou p.p. de beina i accessoris de connexionat.

| Codi | Ut | Descripció | Rendiment | Preu |
|---|---|---|---|---|
| A012M000 | h | Oficial 1a muntador | 0.6 | 0 |
| A013M000 | h | Ajudant muntador | 0.3 | 0 |
| BF13TB01 | UN | TERMOMETRO BIMETALICO INOX. 1/2´´ (material) | 1 | 0 |

| Amidament | Uts. | Parcial |
|---|---|---|
| ACS | 6.000 | 6.000 |
| Total |  | 6 |

**EF04MP05** u Purgador Automatic Boya 3/4´´.
4 u
Subm. i col. de purgador automàtic de 3/4´´ tipus boia de columna, amb p.p. d'accessoris i material auxiliar de muntatge.

| Codi | Ut | Descripció | Rendiment | Preu |
|---|---|---|---|---|
| A012M000 | h | Oficial 1a muntador | 0.1 | 0 |
| A013M000 | h | Ajudant muntador | 0.1 | 0 |
| %NAAA | % | Despeses auxiliars | 1.5 % |  |
| BF13MV03 | u | Purgador 3/4'' (material) | 1 | 0 |

| Amidament | Uts. | Parcial |
|---|---|---|
| ACS | 4.000 | 4.000 |
| Total |  | 4 |

**EEA11120Q** u Intercanviador de plaques 30kW
1 u
Intercanviador de plaques de 30kW UFP32-75H- PN16 Sedical o equivalent amb una àrea d'intercanvi de 3,5m2 AISI316, per a estacions de transferència a xarxes de subministrament de calor.

| Codi | Ut | Descripció | Rendiment | Preu |
|---|---|---|---|---|
| A012M000 | h | Oficial 1a muntador | 5 | 0 |
| A013M000 | h | Ajudant muntador | 5 | 0 |
| %NAAA | % | Despeses auxiliars | 2.5 % |  |
| BEA11180166 | u | Intercanviador de plaques (material) | 1 | 0 |

| Amidament | Uts. | Parcial |
|---|---|---|
| ACS | 1.000 | 1.000 |
| Total |  | 1 |

**EFCOB32** u Connexió bomba DN-32
2 u
Subm. i col. de connexió de bomba a circuit hidràulic formada per:
* 2 Vàlvules de bola DN-32.
* 1 Vàlvula de retenció DN-32.
* 2 Maniguets antivibratoris DN-32.
* 1 Filtre magnètic DN-32.
* 1 Termòmetre.
* 2 Manòmetres.
* 1 Punt de buidatge segons ITE 02.8.3 amb vàlvula de bola, canonada de PVC sèrie B i connexió a desguàs més proper. S'hi inclou p.p. de material auxiliar de muntatge.

| Codi | Ut | Descripció | Rendiment | Preu |
|---|---|---|---|---|
| EF00PB01 | m | TUBERIA P.V.C. B 32 mm. SUP. | 5 | 0 |
| EF04MNAF | UN | MANGUITO ANTIVIBRATORIO DN-100. | 1 | 0 |
| EF13MV01 | UN | MANOMETRO VERTICAL DE 1/2´´. | 2 | 0 |
| EF04MRLD | UN | V. RETENCION DN-100. | 0.3 | 0 |
| EF04MAMB | UN | V. VACIADO 1/2´´. | 1 | 0 |
| EF04MMAF | UN | V. MARIPOSA DN-100 FE/FE. | 2 | 0 |

| Amidament | Uts. | Parcial |
|---|---|---|
| Secundari ACS | 1.000 | 1.000 |
| Solar | 1.000 | 1.000 |
| Total |  | 2 |

**EFCOB25** u Connexio bomba DN-25
2 u
Subm. i col. de connexió de bomba a circuit hidràulic formada per:
* 2 Vàlvules de bola DN-25.
* 1 Vàlvula de retenció DN-25.
* 2 Maniguets antivibratoris DN-25.
* 1 Filtre magnètic DN-25.
* 1 Termòmetre.
* 2 Manòmetres.
* 1 Punt de buidatge segons ITE 02.8.3 amb vàlvula de bola, canonada de PVC sèrie B i connexió a desguàs més proper. S'hi inclou p.p. de material auxiliar de muntatge.

| Codi | Ut | Descripció | Rendiment | Preu |
|---|---|---|---|---|
| EF04MRLD | UN | V. RETENCION DN-100. | 1 | 0 |
| EF04MAMB | UN | V. VACIADO 1/2´´. | 1 | 0 |
| EF04MMAF | UN | V. MARIPOSA DN-100 FE/FE. | 2 | 0 |
| EF13TB01 | u | Termòmetre Bimetàl.lic d'acer | 1 | 0 |
| EF13MV01 | UN | MANOMETRO VERTICAL DE 1/2´´. | 2 | 0 |
| EF04MFBR | UN | FILTRO COLADOR FE DN-100 PN-16. | 1 | 0 |
| EF04MNAF | UN | MANGUITO ANTIVIBRATORIO DN-100. | 2 | 0 |
| EF00PB01 | m | TUBERIA P.V.C. B 32 mm. SUP. | 5 | 0 |

| Amidament | Uts. | Parcial |
|---|---|---|
| Legionel.la | 1.000 | 1.000 |
| Recircurlació ACS | 1.000 | 1.000 |
| Total |  | 2 |

**CFM17311** m Tub PP-R.multic,tub int.PP,D=40mm,anima alum. i protecció
36 m
Tub de Polipropilè-copolímer PP-R a pressió de diàmetre 40x2,3 mm, sèrie S 5 segons UNE-EN ISO 15874-2, soldat, amb grau de dificultat mitjà i col.locat superficialment. Inclou coquilla elastomerica de gruix segons RD 1027/2007.

| Codi | Ut | Descripció | Rendiment | Preu |
|---|---|---|---|---|
| EFC92PBG | m | Tub poliprop.multic,tub int.PP,D=40mm,ànima alum. i protecció ex | 1 | 0 |
| EFQ37642 | m | Aïllament escum.elastom.p/can.fredes,D=1´´,g=19mm,dificult.mitjà | 1 | 0 |

| Amidament | Uts. | Llarg | Parcial |
|---|---|---|---|
| ACS | 1.000 | 36.000 | 36.000 |
| Total |  |  | 36 |

**CFM17309** m Tub PP-R.multic,tub int.PP,D=25mm,anima alum. i protecció
64 m
Tub de Polipropilè-copolímer PP-R a pressió de diàmetre 25x2,3 mm, sèrie S 5 segons UNE-EN ISO 15874-2, soldat, amb grau de dificultat mitjà i col.locat superficialment. Inclou coquilla elastomerica de gruix segons RD 1027/2007.

| Codi | Ut | Descripció | Rendiment | Preu |
|---|---|---|---|---|
| EFC92PBA | m | Tub poliprop.multic,tub int.PP,D=20mm,ànima alum. i protecció ex | 1 | 0 |
| EFQ37642 | m | Aïllament escum.elastom.p/can.fredes,D=1´´,g=19mm,dificult.mitjà | 1 | 0 |

| Amidament | Uts. | Llarg | Parcial |
|---|---|---|---|
| Retorn ACS | 1.000 | 36.000 | 36.000 |
| Omplenat | 1.000 | 28.000 | 28.000 |
| Total |  |  | 64 |

**EF23CP63** u Válvula Control pressió diferencial
3 u
Subm.i col. de vàlvula de control de pressió diferencial per a circuits a cabal variable PN 16. S'inclou actuador i aïllament material auxiliar de muntatge.

| Codi | Ut | Descripció | Rendiment | Preu |
|---|---|---|---|---|
| A012M000 | h | Oficial 1a muntador | 0.4 | 0 |
| A013M000 | h | Ajudant muntador | 0.4 | 0 |
| %NAAA | % | Despeses auxiliars | 1.5 % |  |
| BF23PD20 | u | VALVULA Pressió diferencial (material) | 1 | 0 |

| Amidament | Uts. | Parcial |
|---|---|---|
| ACS | 3.000 | 3.000 |
| Total |  | 3 |

**EJAAS060** u Dipòsit acumulador 800l,doble vas,inox.,resist.elèct.poliureta,connex.rosca,vert.terra
1 u
Dipòsit inter-acumulador d'aigua calenta sanitària, de 800 l de capacitat GEISER GX800HLB o equivalent , amb serpenti interior, amb vas de l'acumulador d'acer inoxidable AISI 316 i vas del bescanviador d'acer ST-37, cos exterior de PVC i aïllament intermig de poliuretà, amb sondes i termòstats, amb grup de seguretat sanitària, vàlvula de seguretat amb purgador i equip de protecció catòdica, muntat vertical a terra i amb totes les connexions fetes

| Codi | Ut | Descripció | Rendiment | Preu |
|---|---|---|---|---|
| A012J000 | h | Oficial 1a lampista | 4.5 | 0 |
| A013J000 | h | Ajudant lampista | 4.5 | 0 |
| BJAAU061 | u | Dipòsit acumulador 800l,doble vas,inox.,resist.elèct.poliureta,connex.rosca,vert.terra (material) | 1 | 0 |
| BJZAU030 | u | Equip prot.cat.p/dipòsit acum.=<500l (material) | 1 | 0 |
| BJZAU020 | u | Vàlv.seg.1/2'',rosca,pressió 3kg (material) | 1 | 0 |
| BJZAU010 | u | Grup de seguretat sanitària amb sifó (material) | 1 | 0 |

| Amidament | Uts. | Parcial |
|---|---|---|
| ACS | 1.000 | 1.000 |
| Total |  | 1 |

**EN816427** u Vàlvula clapeta+rosca,DN= 1´´,PN=16bar,bronze,munt.superf.
2 u
Vàlvula de retenció de clapeta amb rosca, de diàmetre nominal 1´´, de 16 bar de PN, de bronze, preu alt i muntada superficialment

| Codi | Ut | Descripció | Rendiment | Preu |
|---|---|---|---|---|
| A012M000 | h | Oficial 1a muntador | 0.2 | 0 |
| A013M000 | h | Ajudant muntador | 0.2 | 0 |
| %NAAA | % | Despeses auxiliars | 1.5 % |  |
| BN816420 | u | Vàlvula clap.+rosca,DN=1´´,PN=16bar,bronze (material) | 1 | 0 |

| Amidament | Uts. | Parcial |
|---|---|---|
| Omplenat | 2.000 | 2.000 |
| Total |  | 2 |

**ENF51617** u Vàlv.seg.ACS+rosca,llautó,connex.H-H,D=3/4´´,P=6bar,temp=120°C,mu
3 u
Vàlvula de seguretat ACS amb rosca de llautó, amb connexió femella-femella de diàmetre 3/4´´, tarada a 6 bar, de temperatura màxima 120°C, muntada superficialment

| Codi | Ut | Descripció | Rendiment | Preu |
|---|---|---|---|---|
| A012M000 | h | Oficial 1a muntador | 0.165 | 0 |
| A013M000 | h | Ajudant muntador | 0.165 | 0 |
| %NAAA | % | Despeses auxiliars | 1.5 % |  |
| BNF51611 | u | Vàlv.seg.ACS+rosca,llautó,connex.H-H,D=3/4´´,P=6bar,temp=120°C (material) | 1 | 0 |

| Amidament | Uts. | Parcial |
|---|---|---|
| ACS | 3.000 | 3.000 |
| Total |  | 3 |

**EJAAS061** u Dipòsit acumulador 1000l,doble vas,inox.,resist.elèct.poliureta,connex.rosca,vert.terra
1 u
Dipòsit inter-acumulador d'aigua calenta sanitària, de 1000 l de capacitat GEISER GX1000m2, de doble serpenti concèntric, amb vas de l'acumulador d'acer inoxidable AISI 316 i vas del bescanviador d'acer ST-37, amb resistència elèctrica de suport 4kW, cos exterior de PVC i aïllament intermig de poliuretà, amb sondes i termòstats, amb grup de seguretat sanitària, vàlvula de seguretat amb purgador i equip de protecció catòdica, muntat vertical a terra i amb totes les connexions fetes.

| Codi | Ut | Descripció | Rendiment | Preu |
|---|---|---|---|---|
| A013J000 | h | Ajudant lampista | 4.5 | 0 |
| A012J000 | h | Oficial 1a lampista | 4.5 | 0 |
| BJZAU020 | u | Vàlv.seg.1/2'',rosca,pressió 3kg | 1 | 0 |
| BJAAU062 | u | Dipòsit acumulador 1000l,doble vas,inox.,resist.elèct.poliureta,connex.rosca,vert.terra (material) | 1 | 0 |
| BJZAU030 | u | Equip prot.cat.p/dipòsit acum.=<500l | 1 | 0 |
| BJZAU010 | u | Grup de seguretat sanitària amb sifó | 1 | 0 |

| Amidament | Uts. | Parcial |
|---|---|---|
| ACS | 1.000 | 1.000 |
| Total |  | 1 |

**ENC11020** u Valv.equilib.rosca.d20mm,Kvs=5,7,ametall,preajust cabal,preses press.,inst.
2 u
Vàlvula d'equilibrat roscada de 20 mm de diàmetre nominal i Kvs=5,7, fabricada en ametall, amb preajust de cabal, preses de pressió, amb joc d'accessoris i sense dispositiu de buidat, instal·lada i ajustada

| Codi | Ut | Descripció | Rendiment | Preu |
|---|---|---|---|---|
| A012M000 | h | Oficial 1a muntador | 0.18 | 0 |
| A013M000 | h | Ajudant muntador | 0.18 | 0 |
| BNC11020 | u | Vàl.equilib.rosca.d20mm,Kvs=5,7,ametall,preajust cabal,preses press. (material) | 1 | 0 |

| Amidament | Uts. | Parcial |
|---|---|---|
| Solar | 2.000 | 2.000 |
| Total |  | 2 |

**ENF11A50** u Vàlvula termostàtica mescladora,bronze,DN=50mm,rosca,a/vàlv.bloqueig+vàlv.reg.,muntada
1 u
Vàlvula termostàtica mescladora per a instal·lacions d'ACS, de 50 mm de diàmetre nominal, amb cos de bronze PN 10, connexions roscades, amb funció de bloqueig per manca d'aigua freda i amb vàlvula de regulació de la temperatura preajustada, muntada

| Codi | Ut | Descripció | Rendiment | Preu |
|---|---|---|---|---|
| A012M000 | h | Oficial 1a muntador | 0.3 | 0 |
| A013M000 | h | Ajudant muntador | 0.3 | 0 |
| BNF11A50 | u | Vàlvula termostàtica mescladora,bronze,DN=50mm,rosca,a/vàlv.bloqueig+vàlv.reg. (material) | 1 | 0 |

| Amidament | Uts. | Parcial |
|---|---|---|
| ACS | 1.000 | 1.000 |
| Total |  | 1 |

**ENL11253** u Bomba ac.inundat,230V,n=1400rpm,Q=4,0m3/h,p=2,0bar,rosca 1 1/4''
2 u
Bomba acceleradora amb rotor inundat per a instal·lacions de calefacció i climatització, de tipus autopurgant, alimentació monofàsica de 230 V i règim de gir de 1400 rpm, de 4,0 m3/h de cabal i de 2,0 bar de pressió en el punt de màxim rendiment, per a aigua entre -20 i 110°C, amb connexions roscades d'1 1/4'', muntada entre tubs i amb totes les connexions fetes

| Codi | Ut | Descripció | Rendiment | Preu |
|---|---|---|---|---|
| A012M000 | h | Oficial 1a muntador | 2 | 0 |
| A013M000 | h | Ajudant muntador | 2 | 0 |
| %NAAA | % | Despeses auxiliars | 1.5 % |  |
| BNL11253 | u | Bomba ac.inundat,230V,n=1400rpm,Q=4,0m3/h,p=2,0bar,rosca 1 1/4'' (material) | 1 | 0 |

| Amidament | Uts. | Parcial |
|---|---|---|
| Secundari ACS | 1.000 | 1.000 |
| Solar | 1.000 | 1.000 |
| Total |  | 2 |

**ENL12236** u Bomba ac.inundat,230V,n=2500rpm,Q=2,5m3/h,p=3,5bar,rosca 1 1/4''
2 u
Bomba acceleradora amb rotor inundat per a instal·lacions de calefacció i climatització, de tipus autopurgant, alimentació monofàsica de 230 V i règim de gir de 2500 rpm, de 2,5 m3/h de cabal i de 3,5 bar de pressió en el punt de màxim rendiment, per a aigua entre -20 i 110°C, amb connexions roscades d'1 1/4'', muntada entre tubs i amb totes les connexions fetes

| Codi | Ut | Descripció | Rendiment | Preu |
|---|---|---|---|---|
| A012M000 | h | Oficial 1a muntador | 2 | 0 |
| A013M000 | h | Ajudant muntador | 2 | 0 |
| %NAAA | % | Despeses auxiliars | 1.5 % |  |
| BNL12236 | u | Bomba ac.inundat,230V,n=2500rpm,Q=2,5m3/h,p=3,5bar,rosca 1 1/4'' (material) | 1 | 0 |

| Amidament | Uts. | Parcial |
|---|---|---|
| Legionel.la | 1.000 | 1.000 |
| Recirculació ACS | 1.000 | 1.000 |
| Total |  | 2 |

**EN819427** u Vàlvula clapeta+rosca,DN= 2´´,PN=16bar,bronze,munt.superf.
3 u
Vàlvula de retenció de clapeta amb rosca, de diàmetre nominal 2´´, de 16 bar de PN, de bronze, preu alt i muntada superficialment

| Codi | Ut | Descripció | Rendiment | Preu |
|---|---|---|---|---|
| A013M000 | h | Ajudant muntador | 0.3 | 0 |
| A012M000 | h | Oficial 1a muntador | 0.3 | 0 |
| %NAAA | % | Despeses auxiliars | 1.5 % |  |
| BN819420 | u | Vàlvula clap.+rosca,DN=2´´,PN=16bar,bronze (material) | 1 | 0 |

| Amidament | Uts. | Parcial |
|---|---|---|
| Bombes | 3.000 | 3.000 |
| Total |  | 3 |

**EN318427** u Vàlvula esfera manual rosca,DN= 1´´1/2,PN=16bar,bronze,munt.super
4 u

| Amidament | Uts. | Parcial |
|---|---|---|
| ACS | 4.000 | 4.000 |
| Total |  | 4 |

**EF52A3B2** m Tub Cu R250 (semidur),DN=28mm,g=1mm,UNE-EN 1057,soldat capil.,di
64 m
Tub de coure R250 (semidur) de 28 mm de diàmetre nominal, d'1 mm de gruix, segons la norma UNE-EN 1057, soldat per capil.laritat, amb grau de dificultat mitjà i col.locat superficialment

| Codi | Ut | Descripció | Rendiment | Preu |
|---|---|---|---|---|
| A012M000 | h | Oficial 1a muntador | 0.16 | 0 |
| A013M000 | h | Ajudant muntador | 0.16 | 0 |
| %NAAA | % | Despeses auxiliars | 1.5 % |  |
| B0A75C00 | u | Abraçadora plàstica,d/int.=28mm (material) | 0.4 | 0 |
| BFW52AB0 | u | Accessori p/tubs Cu semid.,D=28mm,p/soldar capil.lar. (material) | 0.3 | 0 |
| BFY52AB0 | u | Pp.elem.munt.,p/tubs Cu semid.,D=28mm,p/soldar capil.lar. (material) | 1 | 0 |
| BF52A300 | m | Tub Cu R250 (semidur),DN=28mm,g=1mm,UNE-EN 1057 (material) | 1.02 | 0 |

| Amidament | Uts. | Llarg | Parcial |
|---|---|---|---|
| Solar | 2.000 | 32.000 | 64.000 |
| Total |  |  | 64 |

**CFM17321** m Tub PP-R.multic,tub int.PP,D=63mm,anima alum. i protecció
72 m

| Amidament | Uts. | Llarg | Parcial |
|---|---|---|---|
| ACS | 2.000 | 36.000 | 72.000 |
| Total |  |  | 72 |

**EES16635** u Col.lector solar tubs,buit Viessman
3 u
Col.lector solar de buits, Viessmann Vitosol 300M o equivalent d e2,36m2 de superficie bruta i un rendiment del 63 % segons UNE-EN 12975-1, col.locat. Inclou connexionat amb purgador, estructura i posta a terra.

| Codi | Ut | Descripció | Rendiment | Preu |
|---|---|---|---|---|
| A013G000 | h | Ajudant calefactor | 2 | 0 |
| A012G000 | h | Oficial 1a calefactor | 2 | 0 |
| %NAAA | % | Despeses auxiliars | 2.5 % |  |
| BEA16635 | u | Col.lector solar 6 tubs,0,7x1,64x0,1m,superf.obertura 1m2,rendim (material) | 1 | 0 |

| Amidament | Uts. | Parcial |
|---|---|---|
| Coberta | 3.000 | 3.000 |
| Total |  | 3 |

**CFM17322** m Tub PP-R.multic,tub int.PP,D=50mm,anima alum. i protecció
36 m
Tub de Polipropilè-copolímer PP-R a pressió de diàmetre 50x2,3 mm, sèrie S 5 segons UNE-EN ISO 15874-2, soldat, amb grau de dificultat mitjà i col.locat superficialment. Inclou coquilla elastomerica de gruix segons RD 1027/2007.

| Codi | Ut | Descripció | Rendiment | Preu |
|---|---|---|---|---|
| EFC93PST | m | Tub poliprop.multic,tub int.PP,D=50mm,ànima alum. i protecció ex | 1 | 0 |
| EFQ37642 | m | Aïllament escum.elastom.p/can.fredes,D=1´´,g=19mm,dificult.mitjà | 0.75 | 0 |

| Amidament | Uts. | Llarg | Parcial |
|---|---|---|---|
| ACS | 2.000 | 18.000 | 36.000 |
| Total |  |  | 36 |

### 01.L2.03 INSTAL·LACIÓ D'ELECTRICITAT

#### 01.L2.03.01 NOTA GENERAL ELECTRICITAT

**NOTA0027** . Nota nº 027 - Electricitat
1 .
Nota nº 027 - Electricitat
Aquest capítol inclou la instal·lació elèctrica, completament acabada i provada, segons projecte tècnic d'instal·lacions format per documentació gràfica, memòries i plecs de condicions. Es tindrà en compte el compliment del REBTvigent i de les normes específiques de la companyia subministradora. Fins i tot legalització i posada en marxa de la instal·lació per a compliment de la reglamentació vigent. S'inclouen projecte, visats, dictàmens, etc., necessaris per a l'aprovació de les instal·lacions davant els organismes estatals, autonòmics o locals competents per a l'autorització de l'execució i posada en marxa definitiva de la instal·lació.
A més, s'inclou:
- Una llumenera estanca LED en tots aquelles sales que no disposin de llum natural. (Cambres d'instal·lacions, possibles banys comuns, trasters ...)
S'ha de tenir en compte l'obligatorietat de:
- Homologació i certificació de tots els materials.
- Instruccions d'ús i garanties.
- Realització i lliurament de protocols de proves de la instal·lació segons normativa aplicable.
- Certificats d'instal·lació.
- Posada en funcionament de la mateixa, així com formació de dossier amb manuals d'utilització, garanties, manteniment bàsic de la instal·lació.
- Plànols asbuilt en autocad.
Normativa d'obligat compliment:
- L'específica per a cada un dels materials utilitzats en el projecte
- Reglament Electrotècnic per a Baixa Tensió i Instruccions Complementàries (ITC) BT 01 a BT 52. Reial Decret 1053/2014, de 12 de desembre, del Ministeri de Ciència i Tecnologia. B.O.E .: Suplement al núm 316, de 31 de desembre de al 2014.
- DB SUA Seguretat d'utilització i accessibilitat. Codi Tècnic de l'Edificació (CTE). Document bàsic SUA. Reial Decret 173/2010, de 19 de febrer, del Ministeri d'Habitatge. B.O.E .: 11 març 2010.
- DB HE Estalvi d'energia. Codi Tècnic de l'Edificació (CTE). Part II. Document Bàsic HE. FOM / 1635/2013, de 10 de setembre, del Ministeri d'Habitatge. B.O.E .: 12 setembre 2013.

#### 01.L2.03.02 ESCOMESA I COMPTATGE

**ED358545X** u Arqueta de pas ,tapa regist.,40x40x60cm,paret g=15cm
4 u

| Amidament | Uts. | Parcial |
|---|---|---|
| Exterior | 4.000 | 4.000 |
| Total |  | 4 |

**EZ31FJ02XR** u Registre de fosa dúctil Saint Gobain 400x400
4 u

| Amidament | Uts. | Parcial |
|---|---|---|
| Exterior | 4.000 | 4.000 |
| Total |  | 4 |

**EG22TL1K** m Tub corbable corrugat PE,doble capa,DN=125mm,28J,450N,canal.sot.
365 m
Tub corbable corrugat de polietilè, de doble capa, llisa la interior i corrugada l'exterior, de 125 mm de diàmetre nominal, aïllant i no propagador de la flama, resistència a l'impacte de 28 J, resistència a compressió de 450 N, muntat com a canalització soterrada

| Codi | Ut | Descripció | Rendiment | Preu |
|---|---|---|---|---|
| A013H000 | h | Ajudant electricista (mà d'obra) | 0.02 | 0 |
| A012H000 | h | Oficial 1a electricista | 0.033 | 0 |
| %NAAA | % | Despeses auxiliars | 1.5 % |  |
| BG22TL10 | m | Tub corbable corrugat PE,doble capa,DN=125mm,28J,450N,p/canal.so (material) | 1.02 | 0 |

| Amidament | Uts. | Parcial |
|---|---|---|
| Exterior | 365.000 | 365.000 |
| Total |  | 365 |

**XPAUBT001** u Treballs Connexió Instal·lació Existent
1 u
Treballs de Connexió de Baixa Tensió en del Equipament, formada per:
- Caixa de Fusibles 200A i pont de connexionat.
- passa-tubs de diàmetres segons projecte d'instal·lacions
- Tot material i treballs necessaris.
- Trencament del paviment amb compressor.
- Excavació de rases.
- Tapat i posterior reposició del paviment amb formigó en massa.
- Control i ajuda en mitjans que es puguin necessitar.
Tot segons especificacions i necessitats del Projecte.

| Amidament | Uts. | Parcial |
|---|---|---|
| Equipament | 1.000 | 1.000 |
| Total |  | 1 |

**CFM18324** u Circuit electri. 4x10+T 0.6/1 kV
10 u
Línia d'alimentació (segons esquema unifilar), des del quadre fins al punt de consum amb una mitjana de 60 metres, formada per conductors de coure de 4 x 10 mm² + T, tipus mànega RZ1-K (0,6/1KV), segons disposició CPR de la Unió Europea (EN50575), de AFUMEX-1000/3G2,5 de PIRELLI o EXZHELLENT-X de GENERAL CABLE. Discorrerà per safata metàl·lica tipus REJIBAN per fals sostre i sota tub de folretes de 36 mm. (aquest inclòs), per paraments verticals. Fins i tot p.p. de caixes de pas, amb born per a connexió a terra de les masses metàl·liques, fixacions a paraments, senyalizacion de conductors amb el nº de circuit, de caixes de pas i tub forroplast o derivacion i conexionats. Segons R.E.B.T.

| Codi | Ut | Descripció | Rendiment | Preu |
|---|---|---|---|---|
| EG311506 | m | Conductor Cu,UNE RV-K 0,6/1 kV,1x6mm2,col.tub | 18 | 0 |

| Amidament | Uts. | Llarg | Parcial |
|---|---|---|---|
| Quadre Emergencia | 1.250 | 8.000 | 10.000 |
| Total |  |  | 10 |

**CFM18311** m Derivació Individual 4x50mm2 + 1x25mm2
78.75 m
Subm. i instal·lació de cablatge i material per a la derivació individual realitzada amb cable RZ1-K 0,6/1kV 4x50mm2 + 1x35 mm2 des del conjunt de mesura fins al quadre general de baixa tensió. Seran no propagadors de l'incendi, amb baixa emissió de fums, opacitat reduïda, segons la disposició CPR de la Unió Europea (EN50575) i lliure d'halògens, segons ITC-BT-14 i característiques indicades en norma UNE 21123. S'inclou p.p. de tubs, brides, material de suport i mans d'obra. Totalment instal·lada. MARQUES: Pirelli AFUMEX, BICC General Cable EXZHELLENT.

| Amidament | Uts. | Llarg | Parcial |
|---|---|---|---|
| Sala Geotèrmia | 1.250 | 63.000 | 78.750 |
| Total |  |  | 78.75 |

**CFM18312** m Derivació Individual 4x70mm2 + 1x35mm2
10.4 m
Subm. i instal·lació de cablatge i material per a la derivació individual realitzada amb cable RZ1-K 0,6/1kV 4x70mm2 + 1x35 mm2 des del conjunt de mesura fins al quadre general de baixa tensió. Seran no propagadors de l'incendi, amb baixa emissió de fums, opacitat reduïda, segons la disposició CPR de la Unió Europea (EN50575) i lliure d'halògens, segons ITC-BT-14 i característiques indicades en norma UNE 21123. S'inclou p.p. de tubs, brides, material de suport i mans d'obra. Totalment instal·lada. MARQUES: Pirelli AFUMEX, BICC General Cable EXZHELLENT.

| Amidament | Uts. | Parcial |
|---|---|---|
| CGD | 10.400 | 10.400 |
| Total |  | 10.4 |

**E222B423X** m3 Excav.rasa instal.,h<=1m,terrno compact.,m.mec.+terres
131.4 m3

| Amidament | Uts. | Parcial |
|---|---|---|
| General Exterior | 131.400 | 131.400 |
| Total |  | 131.4 |

**CFS18307** m LGA 3x(1x240mm2 + 1x240mm2)
182.5 m
Subm. i instal·lació del material necessari per a línia general d'alimentació amb cable RZ1-K 0,6/1kV unipolars 3x(1x240mm2 + 1x240mm2) des de CGP fins al conjunt de protecció i mesura. Seran no propagadors de l'incendi, amb baixa emissió de fums i opacitat reduïda, segons la disposició CPR de la Unió Europea (EN50575), lliure d'halògens, segons ITC-BT-14 i característiques indicades en norma UNE 21123. S'inclou p.p. de tub, brides, material de suport i mà d'obra. Totalment instal·lada. MARQUES: Pirelli AFUMEX, BICC General Cable EXZHELLENT.

| Amidament | Uts. | Parcial |
|---|---|---|
| Equipament | 182.500 | 182.500 |
| Total |  | 182.5 |

**CFM18308** m Derivació Individual 5x(1x16mm2)
73.75 m
Subministrament i instal·lació de cablatge i material per a la derivació individual realitzada amb cable RZ1-K 0,6/1kV 5x16 mm2 des del conjunt de mesura fins al quadre general de baixa tensió. Seran no propagadors de l'incendi, amb baixa emissió de fums, opacitat reduïda, segons la disposició CPR de la Unió Europea (EN50575) i lliure d'halògens, segons ITC-BT-14 i característiques indicades en norma UNE 21123. S'inclou p.p. de tubs, brides, material de suport i mans d'obra. Totalment instal·lada. MARQUES: Pirelli AFUMEX, BICC General Cable EXZHELLENT.

| Amidament | Uts. | Llarg | Parcial |
|---|---|---|---|
| Reactiva | 1.250 | 6.000 | 7.500 |
| Subtotal |  |  | 7.500 |
| Quadre P1 | 1.250 | 25.000 | 31.250 |
| Quadre P2 | 1.250 | 28.000 | 35.000 |
| Subtotal |  |  | 66.250 |
| Total |  |  | 73.75 |

**CFM18309** m Derivació Individual 4x25mm2 + 1x16mm2
15 m
Subministrament i instal·lació de cablatge i material per a la derivació individual realitzada amb cable RZ1-K 0,6/1kV 4x25mm2 + 1x16 mm2 des del conjunt de mesura fins al quadre general de baixa tensió. Seran no propagadors de l'incendi, amb baixa emissió de fums, opacitat reduïda, segons la disposició CPR de la Unió Europea (EN50575) i lliure d'halògens, segons ITC-BT-14 i característiques indicades en norma UNE 21123. S'inclou p.p. de tubs, brides, material de suport i mans d'obra. Totalment instal·lada. MARQUES: Pirelli AFUMEX, BICC General Cable EXZHELLENT.

| Amidament | Uts. | Llarg | Parcial |
|---|---|---|---|
| Quadre ACS | 1.250 | 12.000 | 15.000 |
| Total |  |  | 15 |

**CFM18322** u Circuit elèctric. 4x4+T 0.6/1 kV Emergència
66.25 u
Línia d'alimentació (segons esquema unifilar), des del quadre fins al punt de consum amb una mitjana de 40 metres, formada per conductors de coure de 4 x 4 mm² + T, tipus mànega SZ1-K (0,6/1KV), segons disposició CPR de la Unió Europea (EN50575), de AFUMEX-1000/3G2,5 de PIRELLI o EXZHELLENT-X de GENERAL CABLE. Discorrerà per safata metàl·lica tipus REJIBAN per fals sostre i sota tub de folres de 23 mm. (aquest inclòs), per paraments verticals. Fins i tot p.p. de caixes de pas, amb born per a connexió a terra de les masses metàl·liques, fixacions a paraments, senyalització de conductors amb el nº de circuit, de caixes de pas i tub forroplast o derivació i connexionats. Segons R.E.B.T.

| Amidament | Uts. | Llarg | Parcial |
|---|---|---|---|
| Subquadre P1 | 1.250 | 25.000 | 31.250 |
| Subquadre P2 | 1.250 | 28.000 | 35.000 |
| Subtotal |  |  | 66.250 |
| Total |  |  | 66.25 |

**CFE18324** u Circuit electri. 4x10+T 0.6/1 kV Emergència
5 u
Línia d'alimentació (segons esquema unifilar), des del quadre fins al punt de consum amb una mitjana de 60 metres, formada per conductors de coure de 4 x 10 mm² + T, tipus mànega RZ1-K (0,6/1KV), segons disposició CPR de la Unió Europea (EN50575), de AFUMEX-1000/3G2,5 de PIRELLI o EXZHELLENT-X de GENERAL CABLE. Discorrerà per safata metàl·lica tipus REJIBAN per fals sostre i sota tub de folretes de 36 mm. (aquest inclòs), per paraments verticals. Fins i tot p.p. de caixes de pas, amb born per a connexió a terra de les masses metàl·liques, fixacions a paraments, senyalizacion de conductors amb el nº de circuit, de caixes de pas i tub forroplast o derivacion i conexionats. Segons R.E.B.T.

| Codi | Ut | Descripció | Rendiment | Preu |
|---|---|---|---|---|
| EG311506 | m | Conductor Cu,UNE RV-K 0,6/1 kV,1x6mm2,col.tub | 6 | 0 |

| Amidament | Uts. | Llarg | Parcial |
|---|---|---|---|
| CGDE | 1.250 | 4.000 | 5.000 |
| Total |  |  | 5 |

**CFE18308** m Derivació Individual 5x(1x16mm2) Emergencia
97.5 m
Subministrament i instal·lació de cablatge i material per a la derivació individual realitzada amb cable SZ1-K 0,6/1kV 5x16 mm2 des del conjunt de mesura fins al quadre general de baixa tensió. Seran no propagadors de l'incendi, amb baixa emissió de fums, opacitat reduïda, segons la disposició CPR de la Unió Europea (EN50575) i lliure d'halògens, segons ITC-BT-14 i característiques indicades en norma UNE 21123. S'inclou p.p. de tubs, brides, material de suport i mans d'obra. Totalment instal·lada. MARQUES: Pirelli AFUMEX, BICC General Cable EXZHELLENT.

| Amidament | Uts. | Llarg | Parcial |
|---|---|---|---|
| Grup electrògen | 1.250 | 78.000 | 97.500 |
| Total |  |  | 97.5 |

**EE11EO81** u Grup Electrogen 15kVA
1 u
Subm. i col. de grup electrògen tipus automàtic de 15kVA., 12kW. de potencia en servei d'emergencia per fallo de xarxa. Característiques:
*Construcció insonoritzat
* Motor diesel tipus de 12Kw. a 1.500 r.p.m., refrigerado por agua con radiador, arranc elèctric.
* Alternador trifàssic 15 kVA. Tensión 400/230 v. Frecuencia 50 Hz. Regulado electrónicamente. Sin escobillas.
* Quadre automàtic tipus AUT-MP10E que realitza la posta en marxa del grup electrògen al rebre una senyal externa d'arranc.
* Cargador electronic de manteniment de baterias.
* Dos bateries de 12 v. 125 Ah. amb cables, terminals i desconectador.
* Diposit de combustible de 115 l. con indicador de nivel.
* Resistencia calefactora amb termostat del líquid refrigerant.
* Pintura final acabat color blau.
* Muntat sobre bancada metàl·lica.
* El grup es subminstra amb líquid refrigerant al 50% de anticongelant.
* Proteccions de tots els elements mòbils.
* Aparells de mesura i proteccions.
* Analitzador digital de xarxes elèctriques amb 3 displays
* Pulsador de parada de emergencia.
* Selector de funcionamiento automático, paro y pruebas.
* Silenciador especial de escape de 25 dB(A) de atenuació i tub metàlic flexible de sortida del motor, amb bridas, contrabridas, juntes i cargols.
* Joc de silentblocks per amortiguar les vibracions entre la bancada del grup i el terra.
S'inclou material auxiliar, ports, seguro, descarrega i muntatge.

| Codi | Ut | Descripció | Rendiment | Preu |
|---|---|---|---|---|
| A012M000 | h | Oficial 1a muntador | 20 | 0 |
| ATRANSP | UN | SERVICIO DE TRANSPORTE. (mà d'obra) | 5 | 0 |
| BE11EM34 | u | GR ELECT. ELECTRA MOLINS EMJ-34 (material) | 1 | 0 |
| BE11EM99 | PP | JUEGO SILENTBLOKS ELECTRA MOLINS (material) | 200 | 0 |
| BEAUX | PP | MATERIAL AUXILIAR. (material) | 21 | 0 |

| Amidament | Uts. | Parcial |
|---|---|---|
| Equipament | 1.000 | 1.000 |
| Total |  | 1 |

#### 01.L2.03.03 QUADRES ELÈCTRICS

**EG10ST30** u Quadre General
1 u
Subm. i col. de QUADRE GENERAL, format per armari plàstic combinable , protecció IP-30 amb porta plena. Al seu interior es col·locaran totes les proteccions diferencials i magnetotèrmiques que es descriuen als esquemes i càlculs elèctrics.
S'inclou maniobra, embarrat amb pletina de coure, bornes, cablejat auxiliar, esquemes elèctrics actualitzats, rètols de fòrmica identificadors de cada element i material auxiliar de muntatge.

| Codi | Ut | Descripció | Rendiment | Preu |
|---|---|---|---|---|
| A012H000 | h | Oficial 1a electricista | 40 | 0 |
| A013H000 | h | Ajudant electricista | 5 | 0 |
| BG10ST10 | u | Quadre General (material) | 1 | 0 |

| Amidament | Uts. | Parcial |
|---|---|---|
| General | 1.000 | 1.000 |
| Total |  | 1 |

**EG10ST31** u Quadre General Emergencia
1 u
Subm. i col. de QUADRE GENERAL EMERGENCIA, format per armari plàstic combinable , protecció IP-30 amb porta plena. Al seu interior es col·locaran totes les proteccions diferencials i magnetotèrmiques que es descriuen als esquemes i càlculs elèctrics.
S'inclou maniobra, embarrat amb pletina de coure, bornes, cablejat auxiliar, esquemes elèctrics actualitzats, rètols de fòrmica identificadors de cada element i material auxiliar de muntatge.

| Codi | Ut | Descripció | Rendiment | Preu |
|---|---|---|---|---|
| A013H000 | h | Ajudant electricista | 5 | 0 |
| A012H000 | h | Oficial 1a electricista | 40 | 0 |
| BG10ST11 | u | Quadre General Emergencia (material) | 1 | 0 |

| Amidament | Uts. | Parcial |
|---|---|---|
| General | 1.000 | 1.000 |
| Total |  | 1 |

**EG10ST32** u Quadre Conmutació
1 u
Subm. i col. de QUADRE CONMUTACIÓ, format per armari plàstic combinable , protecció IP-30 amb porta plena. Al seu interior es col·locaran totes les proteccions diferencials i magnetotèrmiques que es descriuen als esquemes i càlculs elèctrics.
S'inclou maniobra, embarrat amb pletina de coure, bornes, cablejat auxiliar, esquemes elèctrics actualitzats, rètols de fòrmica identificadors de cada element i material auxiliar de muntatge.

| Codi | Ut | Descripció | Rendiment | Preu |
|---|---|---|---|---|
| A012H000 | h | Oficial 1a electricista | 40 | 0 |
| A013H000 | h | Ajudant electricista | 5 | 0 |
| BG10ST12 | u | Quadre Conmutació (material) | 1 | 0 |

| Amidament | Uts. | Parcial |
|---|---|---|
| General | 1.000 | 1.000 |
| Total |  | 1 |

**EG10ST35** u Subquadre Planta 00-01
1 u
Subm. i col. de QUADRE PLANTA 00-01, format per armari plàstic combinable , protecció IP-30 amb porta plena. Al seu interior es col·locaran totes les proteccions diferencials i magnetotèrmiques que es descriuen als esquemes i càlculs elèctrics.
S'inclou maniobra, embarrat amb pletina de coure, bornes, cablejat auxiliar, esquemes elèctrics actualitzats, rètols de fòrmica identificadors de cada element i material auxiliar de muntatge.

| Codi | Ut | Descripció | Rendiment | Preu |
|---|---|---|---|---|
| A013H000 | h | Ajudant electricista | 5 | 0 |
| A012H000 | h | Oficial 1a electricista | 40 | 0 |
| BG10ST15 | u | Quadre PLANTA 00-01 (material) | 1 | 0 |

| Amidament | Uts. | Parcial |
|---|---|---|
| General | 1.000 | 1.000 |
| Total |  | 1 |

**EG10ST36** u Subquadre Planta 00-01 Emergencia
1 u
Subm. i col. de QUADRE PLANTA 00-01 EMERGENCIA, format per armari plàstic combinable , protecció IP-30 amb porta plena. Al seu interior es col·locaran totes les proteccions diferencials i magnetotèrmiques que es descriuen als esquemes i càlculs elèctrics.
S'inclou maniobra, embarrat amb pletina de coure, bornes, cablejat auxiliar, esquemes elèctrics actualitzats, rètols de fòrmica identificadors de cada element i material auxiliar de muntatge.

| Codi | Ut | Descripció | Rendiment | Preu |
|---|---|---|---|---|
| A012H000 | h | Oficial 1a electricista | 40 | 0 |
| A013H000 | h | Ajudant electricista | 5 | 0 |
| BG10ST16 | u | Quadre PLANTA 00-01 Emergencia (material) | 1 | 0 |

| Amidament | Uts. | Parcial |
|---|---|---|
| General | 1.000 | 1.000 |
| Total |  | 1 |

**EG10ST37** u Subquadre Planta 2
1 u
Subm. i col. de QUADRE PLANTA 2, format per armari plàstic combinable , protecció IP-30 amb porta plena. Al seu interior es col·locaran totes les proteccions diferencials i magnetotèrmiques que es descriuen als esquemes i càlculs elèctrics.
S'inclou maniobra, embarrat amb pletina de coure, bornes, cablejat auxiliar, esquemes elèctrics actualitzats, rètols de fòrmica identificadors de cada element i material auxiliar de muntatge.

| Codi | Ut | Descripció | Rendiment | Preu |
|---|---|---|---|---|
| A013H000 | h | Ajudant electricista | 5 | 0 |
| A012H000 | h | Oficial 1a electricista | 40 | 0 |
| BG10ST17 | u | Quadre PLANTA 2 (material) | 1 | 0 |

| Amidament | Uts. | Parcial |
|---|---|---|
| General | 1.000 | 1.000 |
| Total |  | 1 |

**EG10ST38** u Subquadre Planta 2 Emergencia
1 u
Subm. i col. de QUADRE PLANTA 2 EMERGENCIA, format per armari plàstic combinable , protecció IP-30 amb porta plena. Al seu interior es col·locaran totes les proteccions diferencials i magnetotèrmiques que es descriuen als esquemes i càlculs elèctrics.
S'inclou maniobra, embarrat amb pletina de coure, bornes, cablejat auxiliar, esquemes elèctrics actualitzats, rètols de fòrmica identificadors de cada element i material auxiliar de muntatge.

| Codi | Ut | Descripció | Rendiment | Preu |
|---|---|---|---|---|
| A012H000 | h | Oficial 1a electricista | 40 | 0 |
| A013H000 | h | Ajudant electricista | 5 | 0 |
| BG10ST18 | u | Quadre PLANTA 2 Emergencia (material) | 1 | 0 |

| Amidament | Uts. | Parcial |
|---|---|---|
| General | 1.000 | 1.000 |
| Total |  | 1 |

**EG10ST39** u Subquadre ACS
1 u
Subm. i col. de QUADRE ACS, format per armari plàstic combinable , protecció IP-54 amb porta plena. Al seu interior es col·locaran totes les proteccions diferencials i magnetotèrmiques que es descriuen als esquemes i càlculs elèctrics.
S'inclou maniobra, embarrat amb pletina de coure, bornes, cablejat auxiliar, esquemes elèctrics actualitzats, rètols de fòrmica identificadors de cada element i material auxiliar de muntatge.

| Codi | Ut | Descripció | Rendiment | Preu |
|---|---|---|---|---|
| A012H000 | h | Oficial 1a electricista | 40 | 0 |
| A013H000 | h | Ajudant electricista | 5 | 0 |
| BG10ST19 | u | Quadre ACS (material) | 1 | 0 |

| Amidament | Uts. | Parcial |
|---|---|---|
| ACS | 1.000 | 1.000 |
| Total |  | 1 |

**EG10ST40** u Subquadre Geotèrmia
1 u
Subm. i col. de QUADRE GEOTÈRMIA, format per armari plàstic combinable , protecció IP-54 amb porta plena. Al seu interior es col·locaran totes les proteccions diferencials i magnetotèrmiques que es descriuen als esquemes i càlculs elèctrics.
S'inclou maniobra, embarrat amb pletina de coure, bornes, cablejat auxiliar, esquemes elèctrics actualitzats, rètols de fòrmica identificadors de cada element i material auxiliar de muntatge.

| Codi | Ut | Descripció | Rendiment | Preu |
|---|---|---|---|---|
| A012H000 | h | Oficial 1a electricista | 40 | 0 |
| A013H000 | h | Ajudant electricista | 5 | 0 |
| BG10ST20 | u | Quadre Geotèrmia (material) | 1 | 0 |

| Amidament | Uts. | Parcial |
|---|---|---|
| Geotèrmia | 1.000 | 1.000 |
| Total |  | 1 |

**CFM18152** u Transformador trifàssic 100KVA IP-23
1 u
Subministrament i col·locacióTransformador de 100KVA IP-23 reversible 400V/230V. Fabricació segons normes UNE-EN61558, UNE-EN 60726 i UNE-EN 60076. Inclou p.p. de material auxiliar de muntatge. Totalment muntat, connectat i en perfecte funcionament.

| Codi | Ut | Descripció | Rendiment | Preu |
|---|---|---|---|---|
| A013H000 | h | Ajudant electricista | 5 | 0 |
| A012H000 | h | Oficial 1a electricista | 40 | 0 |
| BG10ST21 | u | Transformador (material) | 1 | 0 |

| Amidament | Uts. | Parcial |
|---|---|---|
| General | 1.000 | 1.000 |
| Total |  | 1 |

#### 01.L2.03.04 DISTRIBUCIÓ

**EG63ST7B** u Presa corrent,tipus univ.(2P),16A/250V,preu alt,encastada
38 u
Subm. i col. de presa de corrent bipolar (2P), 16 A 250 V, preu alt, segons ITC-BT-20 i característiques indicades en norma UNE 21123 i compliment CPR Cca-s1b1-d1-a1, amb marc, premarc, tecla i tot el necessari per a la seva instal·lació encastada. Marca JUNG LS990

| Codi | Ut | Descripció | Rendiment | Preu |
|---|---|---|---|---|
| A012H000 | h | Oficial 1a electricista | 0.15 | 0 |
| ACT0011 | h | Ajudant electricista | 0.133 | 0 |
| AAUX001 | % | Despeses auxiliars mà d'obra | 0.061 | 0 |
| BG631B23 | u | Presa corrent,tipus univ.,(2P),16A/250V,a/tapa,preu alt,p/encast (material) | 1 | 0 |

| Amidament | Uts. | Parcial |
|---|---|---|
| Passadis | 38.000 | 38.000 |
| Total |  | 38 |

**EG6211E3** u Interruptor,tipus univ.,bipol.(2P),16AX/250V,a/tecla,preu alt,en
10 u
Interruptor, de tipus universal, bipolar (2P), 16 AX/250 V, amb tecla, preu alt, encastat

| Codi | Ut | Descripció | Rendiment | Preu |
|---|---|---|---|---|
| A012H000 | h | Oficial 1a electricista | 0.15 | 0 |
| A013H000 | h | Ajudant electricista | 0.133 | 0 |
| %NAAA | % | Despeses auxiliars | 1.5 % |  |
| BG6211E3 | u | Interruptor,tipus univ.,bipol.(2P),16AX/250V,a/tecla,preu alt,p/ (material) | 1 | 0 |

| Amidament | Uts. | Parcial |
|---|---|---|
| Passadis | 8.000 | 8.000 |
| Sala Tècnica | 2.000 | 2.000 |
| Subtotal |  | 10.000 |
| Total |  | 10 |

**CFM18601** u Detector d'enllumenat
12 u
Interruptor detector de moviment, de tipus universal 360º, per a càrregues resistives de fins a 1000 W de potència i 230V de tensió d'alimentació, de 10 a 300 s de temps de desconnexió, sensibilitat d'activació de 5 a 120 lux, amb tapa, caixa de encastar i marc, model Legrand Mosaic II o equivalent, encastat.

| Codi | Ut | Descripció | Rendiment | Preu |
|---|---|---|---|---|
| ACT0011 | h | Ajudant electricista | 0.133 | 0 |
| A012H000 | h | Oficial 1a electricista | 0.15 | 0 |
| AAUX001 | % | Despeses auxiliars mà d'obra | 0.061 | 0 |
| BG631S23 | u | Detector moviment (material) | 1 | 0 |

| Amidament | Uts. | Parcial |
|---|---|---|
| Passadis | 12.000 | 12.000 |
| Total |  | 12 |

**CFM18315** u Circuit elèctric. 2x1,5+T 0.6/1 kV
2 u
Línia d'alimentació (segons esquema unifilar), des de quadre fins a punts de consums o caixes properes a aquests, amb una mitjana de 50 metres, formada per conductors de coure de 2 x 1,5 mm² + T, tipus mànega RZ1-K (0 ,6/1KV), segons disposició CPR de la Unió Europea (EN50575), d'AFUMEX-1000/3G2,5 de PIRELLI o EXZHELLENT-X de GENERAL CABLE. Discorrerà per safata metàl·lica tipus REJIBAN per fals sostre i sota tub de acer galvanitzat de 13 mm. (aquest inclòs), per paraments verticals. Fins i tot p.p. de caixes de pas, amb born per a connexió a terra de les masses metàl·liques, fixacions a paraments, senyalizacion de conductors amb el nº de circuit, de caixes de pas i tub forroplast o derivacion i conexionats. Segons R.E.B.T.

| Codi | Ut | Descripció | Rendiment | Preu |
|---|---|---|---|---|
| EG31MU6G | m | Cable multipolar Cu UNE RZ1-K (AS) 0,6/1 kV,control,6G1,5mm2,col | 20 | 0 |

| Amidament | Uts. | Parcial |
|---|---|---|
| Passadis | 2.000 | 2.000 |
| Total |  | 2 |

**CFM18316** u Circuit elèctric. 2x2,5+T 0.6/1 kV
18 u
Línia d'alimentació (segons esquema unifilar), des de quadre fins a punts de consums o caixes properes a aquests, amb una mitjana de 50 metres, formada per conductors de coure de 2 x 2,5 mm² + T, tipus mànega RZ1-K (0 ,6/1KV), segons disposició CPR de la Unió Europea (EN50575), d'AFUMEX-1000/3G2,5 de PIRELLI o EXZHELLENT-X de GENERAL CABLE. Discorrerà per safata metàl·lica tipus REJIBAN per fals sostre i sota tub acer galvanitzat de 13 mm. (aquest inclòs), per paraments verticals. Fins i tot p.p. de caixes de pas, amb born per a connexió a terra de les masses metàl·liques, fixacions a paraments, senyalizacion de conductors amb el nº de circuit, de caixes de pas i tub forroplast o derivacion i conexionats. Segons R.E.B.T.

| Codi | Ut | Descripció | Rendiment | Preu |
|---|---|---|---|---|
| EG31MU6G | m | Cable multipolar Cu UNE RZ1-K (AS) 0,6/1 kV,control,6G1,5mm2,col | 30 | 0 |

| Amidament | Uts. | Parcial |
|---|---|---|
| Passadis | 18.000 | 18.000 |
| Total |  | 18 |

**CFM18329** u Punt de connexió llum
165 u
Punt de llum simple i suspes realitzat mitjançant cable RZ1-Kde 2x2,5mm2+2,5TT amb p.p. de tub corrugat lliure d'halògens AISCAN-CHF i brides per a subjecció. Es considera també part proporcional de la línia des de la caixa més propera del circuit. Seran no propagadors d'incendi, amb baixa emissió de fums i opacitat reduïda, segons ITC-BT-20, segons disposició CPR de la Unió Europea (EN50575) i característiques indicades en norma UNE 21123. Inclusivament el material auxiliar i mà d'obra. lluminària estàndard i/o emergència i endoll.
MARQUES: Pirelli AFUMEX 1000 V, BICC GeneralCable EXZHELLENT.
CRITERIO DE MEDICIÓN: 1 unidad para cada bloque de pantallas, 1 unidad para cada Downlight, 1 unidad cada bloque de fluorescentes sobre o bajo armario, 1 unidad cada bloque de tira de led sobre o bajo armario, 1 unidad cada panel, 1 unidad cada luminaria de emergencia, 1 luminaria cada fluorescente instalado aisladamente, 1 luminaria cada LED instalado aisladamente y 1 unidad para proyector.
Para techos continuos o registrables, y en paramentos verticales ya sean de pladur o revestidos de madera bilaminada.

| Codi | Ut | Descripció | Rendiment | Preu |
|---|---|---|---|---|
| A013H000 | h | Ajudant electricista | 0.2 | 0 |
| A012H000 | h | Oficial 1a electricista | 0.3 | 0 |

| Amidament | Uts. | Parcial |
|---|---|---|
| Passadis | 155.000 | 155.000 |
| Coberta | 10.000 | 10.000 |
| Total |  | 165 |

**CFM18330** u Punt de connexió endolls i preses
36 u
Punt d'endoll simple o presa de connexió feta mitjançant cable RZ1-Kde 2x2,5mm2+2,5TT amb p.p. de tub corrugat lliure d'halògens AISCAN-CHF i brides per a subjecció. Es considera també part proporcional de la línia des de la caixa més propera del circuit. Seran no propagadors d'incendi, amb baixa emissió de fums i opacitat reduïda, segons ITC-BT-20, segons disposició CPR de la Unió Europea (EN50575) i característiques indicades en norma UNE 21123. Inclusivament el material auxiliar i mà d'obra. lluminària estàndard i/o emergència i endoll.
MARQUES: Pirelli AFUMEX 1000 V, BICC GeneralCable EXZHELLENT.
CRITERIO DE MEDICIÓN: 1 unidad para cada enchufe o conjunto de enchufes. 1 unidad para cada base Cima, unidad para cada toma de conexión directa.
Para techos continuos o registrables, y en paramentos verticales ya sean de pladur o revestidos de madera bilaminada.

| Codi | Ut | Descripció | Rendiment | Preu |
|---|---|---|---|---|
| A013H000 | h | Ajudant electricista | 0.25 | 0 |
| A012H000 | h | Oficial 1a electricista | 0.35 | 0 |

| Amidament | Uts. | Parcial |
|---|---|---|
| Mecanismes | 36.000 | 36.000 |
| Total |  | 36 |

**CFM18332** u Punt de connexió interruptor
32 u
Punt de llum simple realitzat mitjançant cable RZ1-Kde 2x2,5mm2 amb p.p. de tub corrugat lliure d'halògens AISCAN-CHF, caixes d'empalmament, brides per a subjecció, bornes i caixa de derivació. Seran no propagadors d'incendi, amb baixa emissió de fums i opacitat reduïda, segons ITC-BT-20, segons disposició CPR de la Unió Europea (EN50575) i característiques indicades en norma UNE 21123. Inclusivament el material auxiliar i mà d'obra. interruptor.
MARQUES: Pirelli AFUMEX 1000 V, BICC GeneralCable EXZHELLENT.
Para paramentos verticales ya sean de pladur o revestidos de madera bilaminada.

| Codi | Ut | Descripció | Rendiment | Preu |
|---|---|---|---|---|
| A013H000 | h | Ajudant electricista | 0.2 | 0 |
| A012H000 | h | Oficial 1a electricista | 0.3 | 0 |

| Amidament | Uts. | Parcial |
|---|---|---|
| Passadis | 32.000 | 32.000 |
| Total |  | 32 |

**EH2D5S42** u Downlight,làmp.LED horitz.10W,encast.=218x158mm,equip A
46 u
Llumenera decorativa tipus downlight, amb portalàmpades G 24 d2, amb 1 làmpades LED de 10 W i 230 V de tensió d'alimentació amb una temperatura de color de 3000 ó 4000 K i un grau de rendiment de color Ra=82, dimensions d'encastament de 218 mm de diàmetre i 158 mm de profunditat, amb reflector platejat, grau de protecció IP 20, equip AF i col·locada encastada. Inclou transformador.

| Codi | Ut | Descripció | Rendiment | Preu |
|---|---|---|---|---|
| A013H000 | h | Ajudant electricista | 0.3 | 0 |
| A012H000 | h | Oficial 1a electricista | 0.3 | 0 |
| %NAAA | % | Despeses auxiliars | 1.5 % |  |
| BH2D5A42 | u | Downlight p/encastar,2làmp.fluorescent horitz.18W,encast.=218x15 (material) | 1 | 0 |
| BHU82223 | u | Làmp.fluorescent,casquet G24d-2,18W,230V,Tª color 3000/4000K,Ra= (material) | 2 | 0 |

| Amidament | Uts. | Parcial |
|---|---|---|
| Passadis | 46.000 | 46.000 |
| Total |  | 46 |

**CFM18318** u Circuit elèctric. 2x6+T 0.6/1 kV
2 u
Línia d'alimentació (segons esquema unifilar), des de quadre fins a punts de consums o caixes properes a aquests, amb una mitjana de 50 metres, formada per conductors de coure de 2 x 6 mm² + T, tipus mànega RZ1-K (0 ,6/1KV), segons disposició CPR de la Unió Europea (EN50575), d'AFUMEX-1000/3G2,5 de PIRELLI o EXZHELLENT-X de GENERAL CABLE. Discorrerà per safata metàl·lica tipus REJIBAN per fals sostre i sota tub acer galvanitzat de 13 mm. (aquest inclòs), per paraments verticals. Fins i tot p.p. de caixes de pas, amb born per a connexió a terra de les masses metàl·liques, fixacions a paraments, senyalizacion de conductors amb el nº de circuit, de caixes de pas i tub forroplast o derivacion i conexionats. Segons R.E.B.T.

| Codi | Ut | Descripció | Rendiment | Preu |
|---|---|---|---|---|
| EG311506 | m | Conductor Cu,UNE RV-K 0,6/1 kV,1x6mm2,col.tub | 60 | 0 |

| Amidament | Uts. | Parcial |
|---|---|---|
| Passadis | 2.000 | 2.000 |
| Total |  | 2 |

**CFM182X5** m Safata reixada acer galvanizat, S=300x60mm2,fij.con sop.
105 m
Subm. i instal·lació de safata metàl·lica de reixeta d'acer galvanitzat en calent, de dimensions 300x60 mm. Totalment instal·lada, fins i tot petit material, accessoris d'ancoratge, unions, talls etc.

| Codi | Ut | Descripció | Rendiment | Preu |
|---|---|---|---|---|
| A012H000 | h | Oficial 1a electricista | 0.258 | 0 |
| A013H000 | h | Ajudant electricista | 0.096 | 0 |
| %NAAA | % | Despeses auxiliars | 1.5 % |  |
| BGY2ABF2 | u | P.p.elem.suport p/safates acer galv.calent,ample=200mm,susp/para (material) | 1 | 0 |
| BG2Z005A | m | Separador saf.met.acer galv.calent,h=50mm (material) | 1 | 0 |
| BG2DF6F0 | m | Safata reixa acer galv.calent,50mmx200mm (material) | 1 | 0 |

| Amidament | Uts. | Parcial |
|---|---|---|
| Passadis | 90.000 | 90.000 |
| Muntant | 15.000 | 15.000 |
| Subtotal |  | 105.000 |
| Total |  | 105 |

**CFM19402** u Lluminaria de emergencia DAISALUX HYDRA LD N2
22 u
Subm. i instal·lació d'equip autònom d'enllumenat d'emergència ( No permanent LED) i senyalització de 100 Lúmens, HYDRA LD N2 o equivalent, format per cos rectangular amb arestes pronunciades que consta d'una carcassa fabricada en policarbonat i difusor en material idèntic. Consta d'un llum LED que s'il·lumina si el subministrament de xarxa falla. Tipus de bateria NiCd. Fins i tot p.p.d'accessoris, fixació i connexió. Instal·lats segons R.E.B.T. i DB SI. Inclou caixa de superficie.

| Codi | Ut | Descripció | Rendiment | Preu |
|---|---|---|---|---|
| A012H000 | h | Oficial 1a electricista | 0.3 | 0 |
| A013H000 | h | Ajudant electricista | 0.3 | 0 |
| %NAAA | % | Despeses auxiliars | 1.5 % |  |
| BHU82223 | u | Làmp.fluorescent,casquet G24d-2,18W,230V,Tª color 3000/4000K,Ra= | 2 | 0 |
| BH2D5S42 | u | Lluminaria emergencia (material) | 1 | 0 |

| Amidament | Uts. | Parcial |
|---|---|---|
| Passadis | 20.000 | 20.000 |
| Sala Tècnica | 2.000 | 2.000 |
| Subtotal |  | 22.000 |
| Total |  | 22 |

**EG6P2262** u Presa corrent exterior 2P+T,16A 230,IP-44,col.
8 u
Presa de corrent industrial de tipus exterior, 2P+T, de 16 A i 230 V de tensió nominal segons norma UNE-EN 60309-1, amb grau de protecció de IP-44, col.locada

| Codi | Ut | Descripció | Rendiment | Preu |
|---|---|---|---|---|
| A012H000 | h | Oficial 1a electricista | 0.25 | 0 |
| A013H000 | h | Ajudant electricista | 0.25 | 0 |
| %NAAA | % | Despeses auxiliars | 1.5 % |  |
| BG6P2262 | u | Presa corrent indust.semiencastat,3P+T,16A 380-415V,IP-44 (material) | 1 | 0 |

| Amidament | Uts. | Parcial |
|---|---|---|
| Coberta | 4.000 | 4.000 |
| Sala tècnica | 4.000 | 4.000 |
| Total |  | 8 |

**CFM19104** u Pantalla enllumenat 60x60 LEDS
4 u
Subministrament i instal·lació de lluminària homologada en fals sostre de 60 x 60 amb il·luminació per LEDs. 40W llum calida, amb CRI > 80, 4000ºK, IP 20.
Tots els panells tenen la possibilitat d'instal·lar superfície si fos el cas amb un marc adaptador, que serà en color gris.
El panell quan s'instal·la de superfície se subministrarà en color gris, i si s'integra en sostre fals, en color blanc

| Codi | Ut | Descripció | Rendiment | Preu |
|---|---|---|---|---|
| A013H000 | h | Ajudant electricista | 0.3 | 0 |
| A012H000 | h | Oficial 1a electricista | 0.3 | 0 |
| %NAAA | % | Despeses auxiliars | 1.5 % |  |
| BH2D5S44 | u | Lluminaria 60x60 (material) | 1 | 0 |
| BHU82223 | u | Làmp.fluorescent,casquet G24d-2,18W,230V,Tª color 3000/4000K,Ra= | 2 | 0 |

| Amidament | Uts. | Parcial |
|---|---|---|
| Muntants | 4.000 | 4.000 |
| Total |  | 4 |

**CFM19204** u Regleta LED lineal 1x24W
4 u
Subm. instal·lació i connexionat de regleta fluorescent estanca de 1x24W equipada amb tub fluorescent i difusor de policarbonat o acrílic resistent a impactes ( IP 65).S'inclou ajuda de paleta si calgués. ).

| Codi | Ut | Descripció | Rendiment | Preu |
|---|---|---|---|---|
| A013H000 | h | Ajudant electricista | 0.3 | 0 |
| A012H000 | h | Oficial 1a electricista | 0.3 | 0 |
| %NAAA | % | Despeses auxiliars | 1.5 % |  |
| BHU82223 | u | Làmp.fluorescent,casquet G24d-2,18W,230V,Tª color 3000/4000K,Ra= | 2 | 0 |
| BH2D5S46 | u | Lluminaria led (material) | 1 | 0 |

| Amidament | Uts. | Parcial |
|---|---|---|
| Sala Tècnica | 4.000 | 4.000 |
| Total |  | 4 |

**CFM19210** u Lluminaria suspesa Lamp Fil
28 u
Lluminària per suspendre o adossar model FIL 50 G2 OPAL ELS SEUS 4600 WW WH. de la marca LAMP o equivalent. Perfil fabricat en extrusió d'alumini lacat de color blanc setinat amb difusor de policarbonat opal. Model
per LED MID-POWER, temperatura de color blanc càlid i equip electrònic incorporat. Amb difusor de policarbonat opal. Amb un grau de protecció IP42, IK07. Classe d'aïllament I. Seguretat fotobiològica grup

| Codi | Ut | Descripció | Rendiment | Preu |
|---|---|---|---|---|
| A013H000 | h | Ajudant electricista | 0.3 | 0 |
| A012H000 | h | Oficial 1a electricista | 0.3 | 0 |
| %NAAA | % | Despeses auxiliars | 1.5 % |  |
| BHU82223 | u | Làmp.fluorescent,casquet G24d-2,18W,230V,Tª color 3000/4000K,Ra= | 2 | 0 |
| BH2D5S45 | u | Lluminaria FIL Lamp (material) | 1 | 0 |

| Amidament | Uts. | Parcial |
|---|---|---|
| Sales Descans | 28.000 | 28.000 |
| Total |  | 28 |

**CFE18315** u Circuit elèctric. 2x1,5+T 0.6/1 kV Emergencia
2 u
Línia d'alimentació (segons esquema unifilar), des de quadre fins a punts de consums o caixes properes a aquests, amb una mitjana de 50 metres, formada per conductors de coure de 2 x 1,5 mm² + T, tipus mànega SZ1-K (0 ,6/1KV), segons disposició CPR de la Unió Europea (EN50575), d'AFUMEX-1000/3G2,5 de PIRELLI o EXZHELLENT-X de GENERAL CABLE. Discorrerà per safata metàl·lica tipus REJIBAN per fals sostre i sota tub de acer galvanitzat de 13 mm. (aquest inclòs), per paraments verticals. Fins i tot p.p. de caixes de pas, amb born per a connexió a terra de les masses metàl·liques, fixacions a paraments, senyalizacion de conductors amb el nº de circuit, de caixes de pas i tub forroplast o derivacion i conexionats. Segons R.E.B.T.

| Codi | Ut | Descripció | Rendiment | Preu |
|---|---|---|---|---|
| EG31N306 | m | Conductor Cu,UNE SZ1-K (AS+) 0,6/1 kV,baixa emisió fums,resist.f | 10 | 0 |

| Amidament | Uts. | Parcial |
|---|---|---|
| Passadis | 2.000 | 2.000 |
| Total |  | 2 |

**CFE18316** u Circuit elèctric. 2x2,5+T 0.6/1 kV Emergencia
21 u
Línia d'alimentació (segons esquema unifilar), des de quadre fins a punts de consums o caixes properes a aquests, amb una mitjana de 50 metres, formada per conductors de coure de 2 x 2,5 mm² + T, tipus mànega SZ1-K (0 ,6/1KV), segons disposició CPR de la Unió Europea (EN50575), d'AFUMEX-1000/3G2,5 de PIRELLI o EXZHELLENT-X de GENERAL CABLE. Discorrerà per safata metàl·lica tipus REJIBAN per fals sostre i sota tub acer galvanitzat de 13 mm. (aquest inclòs), per paraments verticals. Fins i tot p.p. de caixes de pas, amb born per a connexió a terra de les masses metàl·liques, fixacions a paraments, senyalizacion de conductors amb el nº de circuit, de caixes de pas i tub forroplast o derivacion i conexionats. Segons R.E.B.T.

| Codi | Ut | Descripció | Rendiment | Preu |
|---|---|---|---|---|
| EG31N506 | m | Conductor Cu,UNE SZ1-K (AS+) 0,6/1 kV,baixa emisió fums,resist.f | 8 | 0 |

| Amidament | Uts. | Parcial |
|---|---|---|
| Passadis | 21.000 | 21.000 |
| Total |  | 21 |

**CFM18317** u Circuit elèctric. 2x4+T 0.6/1 kV
1 u
Línia d'alimentació (segons esquema unifilar), des de quadre fins a punts de consums o caixes properes a aquests, amb una mitjana de 50 metres, formada per conductors de coure de 2 x 4 mm² + T, tipus mànega RZ1-K (0 ,6/1KV), segons disposició CPR de la Unió Europea (EN50575), d'AFUMEX-1000/3G2,5 de PIRELLI o EXZHELLENT-X de GENERAL CABLE. Discorrerà per safata metàl·lica tipus REJIBAN per fals sostre i sota tub galvanitzat de 13 mm. (aquest inclòs), per paraments verticals. Fins i tot p.p. de caixes de pas, amb born per a connexió a terra de les masses metàl·liques, fixacions a paraments, senyalizacion de conductors amb el nº de circuit, de caixes de pas i tub forroplast o derivacion i conexionats. Segons R.E.B.T.

| Codi | Ut | Descripció | Rendiment | Preu |
|---|---|---|---|---|
| EG311406 | m | Conductor Cu,UNE RV-K 0,6/1 kV,1x4mm2,col.tub | 112 | 0 |

| Amidament | Uts. | Parcial |
|---|---|---|
| Passadis | 1.000 | 1.000 |
| Total |  | 1 |

**CFM18323** u Circuit electri. 4x6+T 0.6/1 kV
2 u
Línia d'alimentació (segons esquema unifilar), des del quadre fins al punt de consum amb una mitjana de 40 metres, formada per conductors de coure de 4 x 6 mm² + T, tipus mànega RZ1-K (0,6/1KV), segons disposició CPR de la Unió Europea (EN50575), de AFUMEX-1000/3G2,5 de PIRELLI o EXZHELLENT-X de GENERAL CABLE. Discorrerà per safata metàl·lica tipus REJIBAN per fals sostre i sota tub de folres de 29 mm. (aquest inclòs), per paraments verticals. Fins i tot p.p. de caixes de pas, amb born per a connexió a terra de les masses metàl·liques, fixacions a paraments, senyalizacion de conductors amb el nº de circuit, de caixes de pas i tub forroplast o derivacion i conexionats. Segons R.E.B.T.

| Codi | Ut | Descripció | Rendiment | Preu |
|---|---|---|---|---|
| EG311506 | m | Conductor Cu,UNE RV-K 0,6/1 kV,1x6mm2,col.tub | 98 | 0 |

| Amidament | Uts. | Parcial |
|---|---|---|
| Passadis | 2.000 | 2.000 |
| Total |  | 2 |

**CFM18324** u Circuit electri. 4x10+T 0.6/1 kV
2 u

| Amidament | Uts. | Parcial |
|---|---|---|
| Passadis | 2.000 | 2.000 |
| Total |  | 2 |

**CFM19403** u Lluminaria de emergencia DAISALUX HYDRA LD N2 IP66
4 u
Subm. i instal·lació d'equip autònom d'enllumenat d'emergència ( No permanent LED) i senyalització de 100 Lúmens, HYDRA LD N2 IP-66 o equivalent, format per cos rectangular amb arestes pronunciades que consta d'una carcassa fabricada en policarbonat i difusor en material idèntic. Consta d'un llum LED que s'il·lumina si el subministrament de xarxa falla. Tipus de bateria NiCd. Fins i tot p.p.d'accessoris, fixació i connexió. Instal·lats segons R.E.B.T. i DB SI. Inclou caixa de superficie.

| Codi | Ut | Descripció | Rendiment | Preu |
|---|---|---|---|---|
| A012H000 | h | Oficial 1a electricista | 0.3 | 0 |
| A013H000 | h | Ajudant electricista | 0.3 | 0 |
| %NAAA | % | Despeses auxiliars | 1.5 % |  |
| BHU82223 | u | Làmp.fluorescent,casquet G24d-2,18W,230V,Tª color 3000/4000K,Ra= | 2 | 0 |
| BH2D5S48 | u | Lluminaria emergencia ip66 (material) | 1 | 0 |

| Amidament | Uts. | Parcial |
|---|---|---|
| Coberta | 4.000 | 4.000 |
| Total |  | 4 |

**EHS21134** u Llumenera estanca,s/reflec.,reix.,incand.10W,col.superfic.so
6 u
Llumenera estanca sense reflector amb reixeta i làmpada LED exterior, balissa de 10 W, cos de fosa d'alumini, IP-66 i muntada de superficie

| Codi | Ut | Descripció | Rendiment | Preu |
|---|---|---|---|---|
| A013H000 | h | Ajudant electricista | 0.15 | 0 |
| A012H000 | h | Oficial 1a electricista | 0.15 | 0 |
| %NAAA | % | Despeses auxiliars | 1.5 % |  |
| BHS21130 | u | Llumenera estanca s/reflec.,reix.,incandescent 60-100W,IP-55 (material) | 1 | 0 |
| BHWB2000 | u | P.p.accessoris llum.estan.làmp.incand/descar. (material) | 1 | 0 |

| Amidament | Uts. | Parcial |
|---|---|---|
| Coberta | 6.000 | 6.000 |
| Total |  | 6 |

#### 01.L2.03.05 HABITACIONS

**EG621G93** u Comm.,tipus univ.,(1P),10AX/250V,a/tecla,preu alt,encastat
72 u
Subm. i col. de commutador unipolar (1P), 10 AX/250 V, amb tecla,marc, i tot el necessari per a la seva instal·lació encastat. Marca JUNG LS990.

| Codi | Ut | Descripció | Rendiment | Preu |
|---|---|---|---|---|
| A012H000 | h | Oficial 1a electricista | 0.15 | 0 |
| ACT0011 | h | Ajudant electricista | 0.133 | 0 |
| AAUX001 | % | Despeses auxiliars mà d'obra | 0.061 | 0 |
| BG621G93 | u | Comm.,tipus univ.,(1P),10AX/250V,a/tecla,preu alt,p/encastar (material) | 0.6 | 0 |

| Amidament | Uts. | Parcial |
|---|---|---|
| Habitacions | 72.000 | 72.000 |
| Total |  | 72 |

**EG63ST7B** u Presa corrent,tipus univ.(2P),16A/250V,preu alt,encastada
252 u

| Amidament | Uts. | Parcial |
|---|---|---|
| Habitacions | 252.000 | 252.000 |
| Total |  | 252 |

**EG6211E3** u Interruptor,tipus univ.,bipol.(2P),16AX/250V,a/tecla,preu alt,en
36 u

| Amidament | Uts. | Parcial |
|---|---|---|
| Habitacions | 36.000 | 36.000 |
| Total |  | 36 |

**EG631EA3** u Presa corrent,tipus univ.espigues planes(2P+T),25A,/250V,a/tapa,
36 u
Presa de corrent tipus universal, d'espigues planes (2P+T), 25 A 250 V, amb tapa, preu alt, encastada

| Codi | Ut | Descripció | Rendiment | Preu |
|---|---|---|---|---|
| A012H000 | h | Oficial 1a electricista | 0.15 | 0 |
| A013H000 | h | Ajudant electricista | 0.133 | 0 |
| %NAAA | % | Despeses auxiliars | 1.5 % |  |
| BG631EA3 | u | Presa corrent,tipus univ.,espigues planes,(2P+T),25A/250V,a/tapa (material) | 1 | 0 |

| Amidament | Uts. | Parcial |
|---|---|---|
| Habitacions | 36.000 | 36.000 |
| Total |  | 36 |

**CFM18601** u Detector d'enllumenat
36 u

| Amidament | Uts. | Parcial |
|---|---|---|
| Habitacions | 36.000 | 36.000 |
| Total |  | 36 |

**EG10ST10** u Quadre Habitacions
18 u
Subm. i col. de QUADRE HABITACIONS, format per armari plàstic combinable , protecció IP-30 amb porta plena. Al seu interior es col·locaran totes les proteccions diferencials i magnetotèrmiques que es descriuen als esquemes i càlculs elèctrics.
S'inclou maniobra, embarrat amb pletina de coure, bornes, cablejat auxiliar, esquemes elèctrics actualitzats, rètols de fòrmica identificadors de cada element i material auxiliar de muntatge.

| Codi | Ut | Descripció | Rendiment | Preu |
|---|---|---|---|---|
| A012H000 | h | Oficial 1a electricista | 3 | 0 |
| A013H000 | h | Ajudant electricista | 3 | 0 |
| BG10SH10 | u | Quadre Habitacions (material) | 1 | 0 |

| Amidament | Uts. | Parcial |
|---|---|---|
| Habitacions | 18.000 | 18.000 |
| Total |  | 18 |

**CFM18315** u Circuit elèctric. 2x1,5+T 0.6/1 kV
18 u

| Amidament | Uts. | Parcial |
|---|---|---|
| Habitacions | 18.000 | 18.000 |
| Total |  | 18 |

**CFM18316** u Circuit elèctric. 2x2,5+T 0.6/1 kV
72 u

| Amidament | Uts. | Parcial |
|---|---|---|
| Habitacions | 72.000 | 72.000 |
| Total |  | 72 |

**CFM18329** u Punt de connexió llum
54 u

| Amidament | Uts. | Parcial |
|---|---|---|
| Habitacions | 36.000 | 36.000 |
| Tira Led | 18.000 | 18.000 |
| Subtotal |  | 54.000 |
| Total |  | 54 |

**CFM18330** u Punt de connexió endolls i preses
324 u

| Amidament | Uts. | Parcial |
|---|---|---|
| Mecanismes | 252.000 | 252.000 |
| Detectors | 36.000 | 36.000 |
| Mecanismes | 36.000 | 36.000 |
| Subtotal |  | 324.000 |
| Total |  | 324 |

**CFM18332** u Punt de connexió interruptor
54 u

| Amidament | Uts. | Parcial |
|---|---|---|
| Habitacions | 54.000 | 54.000 |
| Total |  | 54 |

**CFM18333** u Punt de connexió conmutador/regulador
108 u
Punt de connexió conmutador/regulador realitzat mitjançant cable RZ1-Kde 2x2,5mm2 amb p.p. de tub corrugat lliure d'halògens AISCAN-CHF, caixes d'empalmament, brides per a subjecció, bornes i caixa de derivació. Seran no propagadors d'incendi, amb baixa emissió de fums i opacitat reduïda, segons ITC-BT-20, segons disposició CPR de la Unió Europea (EN50575) i característiques indicades en norma UNE 21123. Inclusivament el material auxiliar i mà d'obra. commutador o regulador d'intensitat.
MARQUES: Pirelli AFUMEX 1000 V, BICC GeneralCable EXZHELLENT.
CRITERIO DE MEDICIÓN: 1 unidad para cada conmutador. 1 unidad para cada regulador de intensidad.
Para paramentos verticales ya sean de pladur o revestidos de madera bilaminada.

| Codi | Ut | Descripció | Rendiment | Preu |
|---|---|---|---|---|
| A013H000 | h | Ajudant electricista | 0.22 | 0 |
| A012H000 | h | Oficial 1a electricista | 0.35 | 0 |

| Amidament | Uts. | Parcial |
|---|---|---|
| Habitacions | 108.000 | 108.000 |
| Total |  | 108 |

**EH2D5S42** u Downlight,làmp.LED horitz.10W,encast.=218x158mm,equip A
18 u

| Amidament | Uts. | Parcial |
|---|---|---|
| Habitacions | 18.000 | 18.000 |
| Total |  | 18 |

**CFM18318** u Circuit elèctric. 2x6+T 0.6/1 kV
18 u

| Amidament | Uts. | Parcial |
|---|---|---|
| Habitacions | 18.000 | 18.000 |
| Total |  | 18 |

**CFM19402** u Lluminaria de emergencia DAISALUX HYDRA LD N2
18 u

| Amidament | Uts. | Parcial |
|---|---|---|
| Habitacions | 18.000 | 18.000 |
| Total |  | 18 |

**GWNDAXR** m Tira led sostre
72 m
Tira LED a sostre Tira led 23W/m 3000k IP20. Inclou transformador i Driver. Totalment instal.lat.

| Codi | Ut | Descripció | Rendiment | Preu |
|---|---|---|---|---|
| A013H000 | h | Ajudant electricista | 0.3 | 0 |
| A012H000 | h | Oficial 1a electricista | 0.3 | 0 |
| %NAAA | % | Despeses auxiliars | 1.5 % |  |
| BHU82223 | u | Làmp.fluorescent,casquet G24d-2,18W,230V,Tª color 3000/4000K,Ra= | 2 | 0 |
| BH2D5S43 | u | Tira led (material) | 1 | 0 |

| Amidament | Uts. | Parcial |
|---|---|---|
| Habitacions | 72.000 | 72.000 |
| Total |  | 72 |

**EG63ST8B** u Presa USB (2P),16A/250V,preu alt,encastada
18 u
Subm. i col. de presa de USB, 16 A 250 V, preu alt, segons ITC-BT-20 i característiques indicades en norma UNE 21123 i compliment CPR Cca-s1b1-d1-a1, amb marc, premarc, tecla i tot el necessari per a la seva instal·lació encastada. Marca JUNG LS990

| Codi | Ut | Descripció | Rendiment | Preu |
|---|---|---|---|---|
| ACT0011 | h | Ajudant electricista | 0.133 | 0 |
| A012H000 | h | Oficial 1a electricista | 0.15 | 0 |
| AAUX001 | % | Despeses auxiliars mà d'obra | 0.061 | 0 |
| BG631B23 | u | Presa corrent,tipus univ.,(2P),16A/250V,a/tapa,preu alt,p/encast | 0.7 | 0 |

| Amidament | Uts. | Parcial |
|---|---|---|
| Habitacions | 18.000 | 18.000 |
| Total |  | 18 |

#### 01.L2.03.06 XARXA DE TERRES

**XPAUU001** pa Enllaç xarxa amb elements
1 pa
Enllaç de la xarxa general de terres als elements de la instal.lació, canonades, safates, etc. S' inclou p.p. de material auxiliar de muntatge.

| Codi | Ut | Descripció | Rendiment | Preu |
|---|---|---|---|---|
| BEPAC01 | u | Connexio a elements metàlics (material) | 1 | 0 |

| Amidament | Uts. | Parcial |
|---|---|---|
| Edifici | 1.000 | 1.000 |
| Total |  | 1 |

**XPAUU002** u Mesura resistencia electrica terreny
1 u
Partida per a la mesura de la resistencia elèctrica del terreny d'acord amb la normativa d'aplicació per a la instal·lació de la xarxa de terres de l'edifici.

| Codi | Ut | Descripció | Rendiment | Preu |
|---|---|---|---|---|
| BEPAC01 | u | Connexio a elements metàlics | 0.8 | 0 |

| Amidament | Uts. | Parcial |
|---|---|---|
| Edifici | 1.000 | 1.000 |
| Total |  | 1 |

**EG380902** m Conductor Cu nu,1x35mm2,munt.superf.
43.75 m
Conductor de coure nu, unipolar de secció 1x35 mm2, muntat superficialment.

| Codi | Ut | Descripció | Rendiment | Preu |
|---|---|---|---|---|
| A012H000 | h | Oficial 1a electricista | 0.1 | 0 |
| A013H000 | h | Ajudant electricista | 0.15 | 0 |
| %NAAA | % | Despeses auxiliars | 1.5 % |  |
| BGW38000 | u | P.p.accessoris p/conduc.Cu.nus (material) | 1 | 0 |
| BG380900 | m | Conductor Cu nu,1x35mm2 (material) | 1.02 | 0 |

| Amidament | Uts. | Llarg | Parcial |
|---|---|---|---|
| Edifici | 1.250 | 35.000 | 43.750 |
| Total |  |  | 43.75 |

**EGD1421E** u Piqueta connex.terra acer,estànd.,long.=2500mm,D=14,6mm,clav.ter
16 u
Piqueta de connexió a terra d'acer, amb recobriment de coure de gruix estàndard, de 2500 mm de llargària i de 14,6 mm de diàmetre, clavada a terra

| Codi | Ut | Descripció | Rendiment | Preu |
|---|---|---|---|---|
| A012H000 | h | Oficial 1a electricista | 0.266 | 0 |
| A013H000 | h | Ajudant electricista | 0.266 | 0 |
| %NAAA | % | Despeses auxiliars | 1.5 % |  |
| BGYD1000 | u | P.p.elem.especials p/piqu.connex.terr. (material) | 1 | 0 |
| BGD14210 | u | Piqueta connex.terra acer,long.=2500mm,D=14,6mm,estànd. (material) | 1 | 0 |

| Amidament | Uts. | Parcial |
|---|---|---|
| Edifici | 16.000 | 16.000 |
| Total |  | 16 |

**EG46C5C2** u Caixa seccionadora fus.,<=80 A (III+n),p/fus.cil.,22x58mm,superf
1 u
Caixa seccionadora fusible de 80 A, com a màxim, tripolar més neutre, per a fusibles cilíndrics de 22x58 mm i muntada superficialment

| Codi | Ut | Descripció | Rendiment | Preu |
|---|---|---|---|---|
| A013H000 | h | Ajudant electricista | 0.25 | 0 |
| A012H000 | h | Oficial 1a electricista | 0.183 | 0 |
| %NAAA | % | Despeses auxiliars | 1.5 % |  |
| BG46C5C0 | u | Caixa seccionadora <=80A,(III+n),p/fus.cil.22x58mm (material) | 1 | 0 |
| BGW46000 | u | P.p.accessoris p/caix.seccion.fus. (material) | 1 | 0 |

| Amidament | Uts. | Parcial |
|---|---|---|
| Edifici | 1.000 | 1.000 |
| Total |  | 1 |

**EGDZ1102** u Punt connex.terra pont secc.platina coure,munt.caixa,col.superf.
1 u
Punt de connexió a terra amb pont seccionador de platina de coure, muntat en caixa estanca i col.locat superficialment

| Codi | Ut | Descripció | Rendiment | Preu |
|---|---|---|---|---|
| A013H000 | h | Ajudant electricista | 0.25 | 0 |
| A012H000 | h | Oficial 1a electricista | 0.25 | 0 |
| %NAAA | % | Despeses auxiliars | 1.5 % |  |
| BGDZ1102 | u | Punt connex.terra,pont secc.platina coure,munt.caix.p/munt.super (material) | 1 | 0 |

| Amidament | Uts. | Parcial |
|---|---|---|
| Edifici | 1.000 | 1.000 |
| Total |  | 1 |

#### 01.L2.03.07 VARIS

**XPAUBT003** u Desmuntatge de la instal·lació de Baixa tensió completa en la zona Actuació
2 u
Desmuntatge dins de la zona a condicionar, ( per a una superfície <= de 1000 m2 ), de la instal·lació elèctrica existent, baixa tensió i veu+dades, inclosa canalització, mecanismes, caixes de derivació i portamecanismes, amb trasllat a abocador sens limitació de distància, o al lloc que indiqui la propietat.

| Amidament | Uts. | Parcial |
|---|---|---|
| Equipament | 2.000 | 2.000 |
| Total |  | 2 |

**XPAUBT004** m3 Càrrega, trasbals i desc escom. Distància H(fins a 25 m.) i V(Fins a 5 m.) amb mitj mec
24 m3
Càrrega i transport de runes en sacs des de punt de producció fins a mitjà de transport a abocador, a una distància mitjana horitzontal de fins a 25 m. i una alçada de Fins a 5 m., per mitjans
manuals, amb ajuda de mitjans mecànics (ascensor, muntacàrregues, maquinet, etc.). Aquesta unitat es utilitzarà únicament quan l'evacuació de runes horitzontal necessàriament hagi de ser per
mitjans manuals. No és procedent aplicar aquesta partida quan tota la càrrega i transport pugui realitzar-se per mitjans mecànics, d'una forma habitual, estant inclòs el seu import, en aquest cas, a
el preu de les partides de demolicions.

| Amidament | Uts. | Parcial |
|---|---|---|
| Equipament | 24.000 | 24.000 |
| Total |  | 24 |

### 01.L2.04 INSTAL·LACIÓ DE CLIMATITZACIÓ

#### 01.L2.04.01 NOTA GENERAL AEROTERMIA

**NOTA0030** . Nota nº 030 - Climatització (Instal·lació complerta)
1 .
Nota nº 030 -Climatització (Instal·lació complerta)
Aquest capítol inclou, la instal·lació complerta i les unitats exteriors i interiors i la instal·lació de les canonades frigorífiques i l'alimentació elèctrica corresponent, així com la formació de conductes i reixetes. Es tindrà en compte el compliment del RITE, el REBT.Inclús legalització i posada en marxa de la instal·lació per a compliment de la reglamentació vigent. S'inclouen projecte, visats, dictàmens, etc., necessaris per a l'aprovació de les instal·lacions davant els organismes estatals, autonòmics o locals competents per a l'autorització de l'execució i posada en marxa definitiva de la instal·lació.
L'instal·lador ha de propossar un sistema de aerotermia de un altra casa comercial que s'ajusti a les potencies requerides i indicades en el projecte, acordat amb la Direcció Facultativa i incloent els tràmits d'aprobació per part de l'ajuntament, siempre i quan els costos siguin inferiors i no supossin un perjudici ni per l'instal·lador ni per la propietat.
S'ha de tenir en compte l'obligatorietat de:
- Homolgació i certificació de tots els materials.
- Instruccions d'ús i garanties.
- Realització i lliurament de protocols de proves de la instal·lació segons normativa aplicable.
- Certificats d'instal·lació.
- Posada en funcionament de la mateixa, així com formació de dossier amb manuals d'utilització, garanties, manteniment bàsic de la instal·lació.
- Planols asbuilt en autocad.
Normativa d'obligat compliment:
- L'específica per a cada un dels materials utilitzats en el projecte.
- Reglament d'instal·lacions tèrmiques en els edificis (RITE) i les seves instruccions tècniques (IT) Reial Decret 1027/2007, de 20 de juliol, del Ministeri de la Presidència. B.O.E .: 29 agost 2007.
- Execució:. Codi Tècnic de l'Edificació (CTE). Part II. Document Bàsic HS.
- DB HR Protecció enfront del soroll. Codi Tècnic de l'Edificació (CTE). Document Bàsic HR.
- Criteris higienicosanitaris per a la prevenció i control de la legionel·losi. Reial Decret 865/2003, de 4 de juliol, del Ministeri de Sanitat i Consum.
- Classificació dels productes de construcció i dels elements constructius en funció de les seves propietats de reacció i de resistència davant del foc. Reial Decret 312/2005, de 18 de març, del Ministeri de la Presidència.

| Amidament | Uts. | Parcial |
|---|---|---|
| Unitat | 1.000 | 1.000 |
| Total |  | 1 |

#### 01.L2.04.02 EQUIPS

**EFCOV020** u Connexio vas expansio DN-20.
2 u

| Amidament | Uts. | Parcial |
|---|---|---|
| Sala Tècnica | 2.000 | 2.000 |
| Total |  | 2 |

**EEJ7L13VE** u Vas expansió 80 litres
2 u

| Amidament | Uts. | Parcial |
|---|---|---|
| Sala Técnica | 2.000 | 2.000 |
| Total |  | 2 |

**ECHT11AG50** m Canonada de Plàstic Termosoldada, 50mm. diàmetre+aislam.
60 m
Canonada de Plàstic amb reforç de fibra de vidre Termosoldada, de 50mm. de diàmetre de tipus NIRON CLIMA amb els seus accessoris d'instal·lació, corbes, colzes, peces especials, cables de connexió i elements de subjecció. Incloent aïllament tèrmic d'escuma elastomèrica per a canonades que transporten fluids a temperatura entre -50ºC i 105ºC, de gruix segons RITE (RD1027/2007) i RD 238/2013, Totalment instal·lada i provada.

| Amidament | Uts. | Parcial |
|---|---|---|
| Hidrokits | 60.000 | 60.000 |
| Total |  | 60 |

**ECHT11AG75** m Canonada de Plàstic Termosoldada, 75mm. diàmetre+aislam.
91 m
Canonada de Plàstic amb reforç de fibra de vidre Termosoldada, de 75mm. de diàmetre de tipus NIRON CLIMA amb els seus accessoris d'instal·lació, corbes, colzes, peces especials, cables de connexió i elements de subjecció. Incloent aïllament tèrmic d'escuma elastomèrica per a canonades que transporten fluids a temperatura entre -50ºC i 105ºC, de gruix segons RITE (RD1027/2007) i RD 238/2013, Totalment instal·lada i provada.

| Amidament | Uts. | Parcial |
|---|---|---|
| Distribució | 91.000 | 91.000 |
| Total |  | 91 |

**EICW01G1** u Cont aigua freda 50mm cam
1 u
Subm. i col·locació de Comptador diàmetre 50mm (2``) amb sistema de velocitat raig múltiple cabal màxim 30 m3/h aigua freda instal·lat en cambra.

| Amidament | Uts. | Parcial |
|---|---|---|
| Rite | 1.000 | 1.000 |
| Total |  | 1 |

**EF13TB01** u Termòmetre Bimetàl.lic d'acer
12 u

| Amidament | Uts. | Parcial |
|---|---|---|
| Sala Máquinas | 12.000 | 12.000 |
| Total |  | 12 |

**EF04MP05** u Purgador Automatic Boya 3/4´´.
10 u

| Amidament | Uts. | Parcial |
|---|---|---|
| Sala Técnica | 10.000 | 10.000 |
| Total |  | 10 |

**EF23TD50** u Válvula IMI STAD50 equilibrat
1 u
Sum.i col. de vàlvula de regulació manual tipus IMI mod. STAD50 de 2´´, tipus roscada, fabricada en AMETAL, amb preajustament de cabal, preses de pressió i amb clau de buidatge. S'inclou aïllament material auxiliar de muntatge.

| Amidament | Uts. | Parcial |
|---|---|---|
| Calor | 1.000 | 1.000 |
| Total |  | 1 |

**EF23SE01** u Válvula seg pretarada3-7kg ø1/2´´
6 u
Vàlvula de seguretat pretarada de 3 a 7 Kg diàmetre 1/2´´ amb manòmetre incorporat per a instal·lacions de calefacció i ACS.

| Amidament | Uts. | Parcial |
|---|---|---|
| Primari | 2.000 | 2.000 |
| Secundari | 2.000 | 2.000 |
| Dipòsits | 2.000 | 2.000 |
| Total |  | 6 |

**EF23EF32** u Vàlvula esfera Ø32mm
2 u
Subm. i instal·lació de vàlvula d'esfera, roscada, de Ø 32 mm, PN-16, juntes i altres elements d'instal·lació. Totalment instal·lada, provada i funcionant.

| Amidament | Uts. | Parcial |
|---|---|---|
| Sala técnica | 2.000 | 2.000 |
| Total |  | 2 |

**EF24MA01** u Conjunt portamanòmetre
4 u
Subm. i instal·lació de conjunt format per portamanòmetre amb plaqueta de desaire de 63 mm d'esfera, i rang de 0 a 6 kg/cm²; tot instal·lat, connectat i funcionant.

| Amidament | Uts. | Parcial |
|---|---|---|
| Manometros | 4.000 | 4.000 |
| Total |  | 4 |

**EF23FU101** u Interruptor de flux
1 u
Subm. i instal·lació d'interruptor de flux per a la vigilància de la circulació d'aigua en màquines frigorífiques, del tipus de contacte commutat lliure de potencial, amb capacitat de ruptura de 15 A a 220 VAC, (amb relé si cal), rosca adequada, pressió màxima del líquid 1000 kPa i cabals mínims i màxims adequats a l'equip frigorífic. Connectat i funcionant.

| Amidament | Uts. | Parcial |
|---|---|---|
| Geotermia | 1.000 | 1.000 |
| Total |  | 1 |

**EF23CP63** u Válvula Control pressió diferencial
8 u

| Amidament | Uts. | Parcial |
|---|---|---|
| Suelo radiante | 3.000 | 3.000 |
| Calor | 2.000 | 2.000 |
| Frio | 2.000 | 2.000 |
| Toalleros | 1.000 | 1.000 |
| Total |  | 8 |

**EFCOD40** u Connexió acumulador DN-40.
2 u
Subm. i col. de connexió de dipòsit acumulador a circuit hidràulic, formada per:
* 4 Vàlvules de bola DN-40.
* 1 Vàlvula de seguretat tarada.
* 1 Purgador automàtic.
* 1 Termòmetre.
* 1 Punt de buidatge segons ITE 02.8.3 amb vàlvula de bola, canonada de PVC sèrie B i connexió a desguàs més proper. S'hi inclou material auxiliar de muntatge.

| Codi | Ut | Descripció | Rendiment | Preu |
|---|---|---|---|---|
| EF04MP04 | u | PURGADOR AUTOMATICO BOYA 1/2´´. | 1 | 0 |
| EF04MSAB | u | V. seguretat 3/4´´ 3-7 Kgs. | 1 | 0 |
| EF00PB01 | m | TUBERIA P.V.C. B 32 mm. SUP. | 5 | 0 |
| EF04MMBF | u | V.papallona DN-100 FE/INOX. | 3 | 0 |
| EF04MAMC | u | V. VACIADO 3/4´´. | 1 | 0 |
| EF13TB01 | u | Termòmetre Bimetàl.lic d'acer | 1 | 0 |

| Amidament | Uts. | Parcial |
|---|---|---|
| Calor | 1.000 | 1.000 |
| Fred | 1.000 | 1.000 |
| Total |  | 2 |

**EJAB1S21** u Acumulador inercia,2000l,cubeta acer inox. aïllam.poliuretà,col.vert
2 u
Subministrament i col·locació d'acumulador 2000l LAPESA MASTER INERCIA ESTRATIFICACIÓ MV2000L o equivalent, col·locat a terra i connectat.
· Dipòsit d'acer inoxidable amb aïllament PU rígid injectat en motlle (lliure de CFC/HCFC, 0,025 W/mºK)
· Connexions hidràuliques per al circuit de refrigeració / calefacció, incloent termòmetres i elements segons esquema
· Reguladors de flux avançats per a una estratificació òptima i eficient
. Sistema d'Estratificació integrada
Inclou Gestió integral del sistema i bancada

| Codi | Ut | Descripció | Rendiment | Preu |
|---|---|---|---|---|
| A012J000 | h | Oficial 1a lampista | 5 | 0 |
| A013J000 | h | Ajudant lampista | 5 | 0 |
| %NAAA | % | Despeses auxiliars | 2.5 % |  |
| BJAB1S10 | u | Acumulador inercia,2000l,cubeta acer inox.,aïll.poliuretà (material) | 1 | 0 |

| Amidament | Uts. | Parcial |
|---|---|---|
| Fred | 1.000 | 1.000 |
| Calor | 1.000 | 1.000 |
| Total |  | 2 |

**EEJ7L133CT** u Bomba de Calor Climaveneta NECS-WQ 0302
1 u
Sum.i instal·l. d'unitat tipus Bomba de calor geotèrmica aigua-aigua, marca CLIMAVENETA model NECS-WQ 00302 o equivalent, amb una potència útil calorifica de 97kW i frigorifica de 98kW, índex de rendiment COP de 4,02 (B5W35 s/ EN 14511) i ESEER de 5 ,27, amb unes dimensions de 1496x1220x877 (Alt, Ample, Profund) i un pes de 745kg, incloent els següents elements i característiques: temperatures d'anada fins a 55 °C, compressor hermètic Scroll d'alt rendiment, aïllament sonor en diversos nivells MSI, nivell de potència acústica 77 dB(A), intercanviadors de plaques en acer inoxidable d'alta capacitat amb injecció de líquid, refrigerant específic per a les condicions de treball en geotèrmia R410A, circuit de refrigeració gestionat mitjançant sensors, amb seguretats per alta i baixa pressió a el circuit refrigerant i per manca de cabal daigua, limitador de corrent darrencada; mànegues de pressió flexibles per a la connexió de la font de calor, regulador d'equilibri energètic en funció de les condicions atmosfèriques amb indicació de l'energia mediambiental a la pantalla, gestió de sistemes amb ACS i refrigeració natural mitjançant sistema girar i polsar, connexió elèctrica 400/ 3/50 Hz, equipament elèctric amb protecció IP 44, amb protecció dinversió de fases; vàlvula de seguretat i dipòsit de compensació per al circuit de captadors; sondes per a la gestió de la instal·lació hidràulica, sonda exterior per a la regulació de la calefacció.
S'inclouen Opció arrencada suau, Integració Fotovotaica, bomba usuari LP+dissipació HP modulant + recuperació LP, unitat de control remot, passarel·la electrònica tipus KNX o Mod Bus, connexions elèctriques, connexions de tub, de desguàs de dimensions segons I.T.E. 02.8.3 fins a baixant de sanejament més proper, suports tipus silentblock segons UNE 100153, grua o mitjans d'elevació necessaris, posada en marxa ofical de SAT CLIMAVENETA, proves ITE 06 i pàg. de material auxiliar per al muntatge.

| Codi | Ut | Descripció | Rendiment | Preu |
|---|---|---|---|---|
| A012G000 | h | Oficial 1a calefactor | 7.5 | 0 |
| A013G000 | h | Ajudant calefactor | 7.5 | 0 |
| %NAAA | % | Despeses auxiliars | 2.5 % |  |
| BEJ7L13VW | u | NECS WQ 0302 (material) | 1 | 0 |

| Amidament | Uts. | Parcial |
|---|---|---|
| Equipament | 1.000 | 1.000 |
| Total |  | 1 |

**EAJ7L132ST** u Bomba de Calor Baetulenn BaeHeat BH CPE040A
1 u
Sum.i instal·l. d'unitat tipus Bomba de calor aerotèrmica aire-aigua, marca BAETULENN model BaeHeat BH CPE040A o equivalent, Alta temperatura amb una potència útil calorifica de 40kW i frigorifica de 37kW, índex de rendiment COP de 3,34 (B5W35 s/ EN 14511 ) i ESEER de 4,18 amb unes dimensions de 2070x3875x1350 (Alt, Ample, Profund) i un pes de 1580kg, incloent els següents elements i característiques: temperatures d'anada fins a 55 °C, compressor hermètic Scroll d'alt rendiment, aïllament sonor en diversos nivells MSI, nivell de potència acústica 83 dB(A), intercanviadors de plaques en acer inoxidable d'alta capacitat amb injecció de líquid, refrigerant específic per a les condicions de treball en geotèrmia R410A, circuit de refrigeració gestionat mitjançant sensors, amb seguretat per alta i baixa pressió al circuit refrigerant i per manca de cabal d'aigua, limitador de corrent d'arrencada; mànegues de pressió flexibles per a la connexió de la font de calor, regulador d'equilibri energètic en funció de les condicions atmosfèriques amb indicació de l'energia mediambiental a la pantalla, gestió de sistemes amb ACS i refrigeració natural mitjançant sistema girar i polsar, connexió elèctrica 400/ 3/50 Hz, equipament elèctric amb protecció IP 44, amb protecció dinversió de fases; vàlvula de seguretat i dipòsit de compensació per al circuit de captadors; sondes per a la gestió de la instal·lació hidràulica, sonda exterior per a la regulació de la calefacció. Versió Super Silenciada. Inclou Dipòsit de inercia.
S'inclouen Opció arrencada suau, Integració Fotovotaica, bomba usuari LP+dissipació HP modulant + recuperació LP, unitat de control remot, passarel·la electrònica tipus KNX o Mod Bus, connexions elèctriques, connexions de tub, de desguàs de dimensions segons I.T.E. 02.8.3 fins a baixant de sanejament més proper, suports tipus silentblock segons UNE 100153, grua o mitjans d'elevació necessaris, posada en marxa ofical de SAT BAETULENN, proves ITE 06 i pàg. de material auxiliar per al muntatge.

| Codi | Ut | Descripció | Rendiment | Preu |
|---|---|---|---|---|
| A012G000 | h | Oficial 1a calefactor | 7.5 | 0 |
| A013G000 | h | Ajudant calefactor | 7.5 | 0 |
| %NAAA | % | Despeses auxiliars | 2.5 % |  |
| BEJ7L13ST | u | Baetulenn 40kW (material) | 1 | 0 |

| Amidament | Uts. | Parcial |
|---|---|---|
| Equipament | 1.000 | 1.000 |
| Total |  | 1 |

**EEJ7LST202** u Fan-coil conductes horiz.,ventil.centrífug,2tubs i-LIFE2 HP 2T DLIO 1002
12 u
Subministrament i col·locació de Fan-Coil del tipus conductes horitzontal marca Climaveneta model i-LIFE2 HP 2T DLIO 1002, amb motor elèctric DC Brushless d'última generació, modulació contínua del 0-100%, per treballar amb sistemes de distribució de 2 tubs, de 3.46kW de potència frigorífica , amb una pressió disponible de 60Pa, amb un cabal d'aire de 826m3/h, de 25W de potència elèctrica total absorbida, amb una alimentació monofàsica de 230V. Construït en xapa zincada de 0,7 mm de gruix amb bateria dintercanvi tèrmic realitzada en tub de coure i aleta contínua dalumini fixada per expansió mecànica dels tubs, dissenyada per a una pèrdua de càrrega en costat aigua no superior a 20 kPa per a condicions nominals. Col·lectors amb preses roscades femella fixats al marc per evitar trencaments durant la connexió a xarxa de distribució, vàlvula de purgat i de drenatge. Tren de ventilació amb ventiladors centrífugs de doble aspiració amb rodet termoplàstic de pales endavant per obtenir un nivell sonor molt baix. Filtre d'aire de marc metàl·lic i safata de condensats de material termoplàstic. Inclou aïllament acústic a base de dues capes de llana de roca de baixa densitat, control electrònic infraroig, connexionat elèctric, filtres, silent blocks, safata de recollida de condensats, comporta metàl·lica ´´trampilla´´ 500x400mm en conducte de retorn com a registre per accedir al filtre i bomba de desguàs. Inclou 1 kit vàlvula de 2 vies proporcional amb actuador Belimo per a 2 tubs model i termòstat. Totalment instal·lat.

| Codi | Ut | Descripció | Rendiment | Preu |
|---|---|---|---|---|
| A013G000 | h | Ajudant calefactor | 4 | 0 |
| A012G000 | h | Oficial 1a calefactor | 4 | 0 |
| %NAAA | % | Despeses auxiliars | 2.5 % |  |
| BEJ7L1322ST | u | Fan-coil conductos horitz.,centrífug, 2 tubos,2,2kW/2,i-LIFE2 HP 2T DLIO 1002 (material) | 1 | 0 |

| Amidament | Uts. | Parcial |
|---|---|---|
| Habitacions | 6.000 | 6.000 |
| Passadis | 6.000 | 6.000 |
| Subtotal |  | 12.000 |
| Total |  | 12 |

**EEJ7LST203** u Fan-coil conductes horiz.,ventil.centrífug,2tubs i-LIFE2 HP 2T DLIO 1202
16 u
Subministrament i col·locació de Fan-Coil del tipus conductes horitzontal marca Climaveneta model i-LIFE2 HP 2T DLIO 1202, amb motor elèctric DC Brushless d'última generació, modulació contínua del 0-100%, per treballar amb sistemes de distribució de 2 tubs, de 4.21kW de potència frigorífica , amb una pressió disponible de 60Pa, amb un cabal d'aire de 1043m3/h, de 25W de potència elèctrica total absorbida, amb una alimentació monofàsica de 230V. Construït en xapa zincada de 0,7 mm de gruix amb bateria dintercanvi tèrmic realitzada en tub de coure i aleta contínua dalumini fixada per expansió mecànica dels tubs, dissenyada per a una pèrdua de càrrega en costat aigua no superior a 20 kPa per a condicions nominals. Col·lectors amb preses roscades femella fixats al marc per evitar trencaments durant la connexió a xarxa de distribució, vàlvula de purgat i de drenatge. Tren de ventilació amb ventiladors centrífugs de doble aspiració amb rodet termoplàstic de pales endavant per obtenir un nivell sonor molt baix. Filtre d'aire de marc metàl·lic i safata de condensats de material termoplàstic. Inclou aïllament acústic a base de dues capes de llana de roca de baixa densitat, control electrònic infraroig, connexionat elèctric, filtres, silent blocks, safata de recollida de condensats, comporta metàl·lica ´´trampilla´´ 500x400mm en conducte de retorn com a registre per accedir al filtre i bomba de desguàs. Inclou 1 kit vàlvula de 2 vies proporcional amb actuador Belimo per a 2 tubs model i termòstat. Totalment instal·lat.

| Codi | Ut | Descripció | Rendiment | Preu |
|---|---|---|---|---|
| A012G000 | h | Oficial 1a calefactor | 4 | 0 |
| A013G000 | h | Ajudant calefactor | 4 | 0 |
| %NAAA | % | Despeses auxiliars | 2.5 % |  |
| BEJ7L1323ST | u | Fan-coil conductos horitz.,centrífug, 2 tubos,2,2kW/2,i-LIFE2 HP 2T DLIO 1202 (material) | 1 | 0 |

| Amidament | Uts. | Parcial |
|---|---|---|
| Habitacions | 12.000 | 12.000 |
| Serveis | 4.000 | 4.000 |
| Total |  | 16 |

**EAST200E** u Connexionat fan coil 2 tubs. Dn-20
32 u
Sum. i col. de conjunt per al connexionat de Fan coil, format per:
* 2 Vàlvules de bola DN-20.
* 1 Filtre colador DN-20.
* 2 Antivibratoris DN-20.
* 1 Vàlvula d'equilibrat T.A. STAD20.
* 1 Vàlvules de 2 vies motoritzada proporcional amb actuador BELIMO.
* 1 Purgador d'aire.
* 2 Termòmetres.
* 2 Portasondes
* 1 vàlvula de seient inclinada
* 1 Punt de buidatge segons ITE 02.8.3 amb vàlvula de bola, canonada de PVC sèrie B i connexió a desguàs més proper.
S'hi inclou aïllament de vàlvules i material auxiliar de muntatge.

| Codi | Ut | Descripció | Rendiment | Preu |
|---|---|---|---|---|
| BPA147504 | UN | CAJA DE VALVULA 3/4´´ S.E. MG KS. (material) | 1 | 0 |
| EF13TB01 | u | Termòmetre Bimetàl.lic d'acer | 2 | 0 |
| EF04MAMB | UN | V. VACIADO 1/2´´. | 1 | 0 |
| EF23TD08 | UN | VALVULA T. A. STAD20 52151-020. | 1 | 0 |
| EF00PB01 | m | TUBERIA P.V.C. B 32 mm. SUP. | 2 | 0 |
| EF04MNBA | UN | MANGUITO ANTIVIBRATORIO 3/4´´. | 2 | 0 |
| EF04MFAC | UN | FILTRO COLADOR LAT. 3/4´´ PN-16. | 1 | 0 |
| EF04MABB | UN | V. ASIENTO INCLINADO 3/4´´. | 1 | 0 |
| EF04MP19 | UN | PURGADOR MANUAL DE 1/2´´. | 1 | 0 |
| EF04MBAD | UN | V. BOLA 3/4´´. | 2 | 0 |

| Amidament | Uts. | Parcial |
|---|---|---|
| UI-01 | 16.000 | 16.000 |
| UI-02 | 16.000 | 16.000 |
| Subtotal |  | 32.000 |
| Total |  | 32 |

**ECLF1011** u Colector DN150 de 6ml amb 4 preses de 3´´
4 u
Subm. i instal·lació col·lector de canonada d'acer negre soldat, segons norma DIN-2440, de 6 metres de longitud per a la impulsió-retorn d'aigua freda. Aïllat tèrmicament amb gruix segons normativa RITE i recobert amb xapa d'alumini en trams exteriors. Inclou treballs necessaris per a col·locació de sondes, amb 4 preses de 3´´, 1 preses 1''
També als seus accessoris d'instal·lació, corbes, colzes, peces especials, elements de subjecció, cables de connexió, dues mans de pintura antioxidant, amb aïllament amb escuma flexible d'acord amb la IT.IC19, fins i tot vàlvules i recobriment de xapa d'alumini, fins i tot vàlvules. Punts de buidatge. Totalment instal·lat i provat.

| Amidament | Uts. | Parcial |
|---|---|---|
| Calor | 2.000 | 2.000 |
| Fred | 2.000 | 2.000 |
| Total |  | 4 |

**ECHT11AG90** m Canonada de Plàstic Termosoldada, 90mm. diàmetre+aislam.
62.4 m
Canonada de Plàstic amb reforç de fibra de vidre Termosoldada, de 90mm. de diàmetre de tipus NIRON CLIMA amb els seus accessoris d'instal·lació, corbes, colzes, peces especials, cables de connexió i elements de subjecció. Incloent aïllament tèrmic d'escuma elastomèrica per a canonades que transporten fluids a temperatura entre -50ºC i 105ºC, de gruix segons RITE (RD1027/2007) i RD 238/2013, Totalment instal·lada i provada.

| Amidament | Uts. | Parcial |
|---|---|---|
| Distribució | 62.400 | 62.400 |
| Total |  | 62.4 |

**CFM17321** m Tub PP-R.multic,tub int.PP,D=63mm,anima alum. i protecció
24 m

| Amidament | Uts. | Llarg | Parcial |
|---|---|---|---|
| ACS | 2.000 | 12.000 | 24.000 |
| Total |  |  | 24 |

**EN42B3D4** u Vàlvula papallona entre brides,DN=80mm,PN=10bar,fosa,munt.pericó
6 u
Vàlvula de papallona manual muntada entre brides, de diàmetre nominal 80 mm, de 10 bar de PN, de fosa, preu superior i muntada en pericó de canalització soterrada

| Codi | Ut | Descripció | Rendiment | Preu |
|---|---|---|---|---|
| A013M000 | h | Ajudant muntador | 0.47 | 0 |
| A012M000 | h | Oficial 1a muntador | 0.47 | 0 |
| %NAAA | % | Despeses auxiliars | 1.5 % |  |
| BN42B3D0 | u | Vàlvula papallona entre brides,DN=80mm,PN=10bar,fosa (material) | 1 | 0 |

| Amidament | Uts. | Parcial |
|---|---|---|
| Fred | 3.000 | 3.000 |
| Calor | 3.000 | 3.000 |
| Total |  | 6 |

**EN819427** u Vàlvula clapeta+rosca,DN= 2´´,PN=16bar,bronze,munt.superf.
7 u

| Amidament | Uts. | Parcial |
|---|---|---|
| Bombes | 7.000 | 7.000 |
| Total |  | 7 |

**EF23TD90** u Válvula IMI STAD90 equilibrat
6 u
Sum.i col. de vàlvula de regulació manual tipus IMI mod. STAD90 o equivalent de 4´´, tipus roscada, fabricada en AMETAL, amb preajustament de cabal, preses de pressió i amb clau de buidatge. S'inclou aïllament material auxiliar de muntatge.

| Amidament | Uts. | Parcial |
|---|---|---|
| Calor | 3.000 | 3.000 |
| Fred | 3.000 | 3.000 |
| Total |  | 6 |

**ENS29126** u Bomba accel. motor s/inund. <=20m3/h 0,5bar
4 u
Bomba acceleradora amb motor sense inundar fins a 20m3/h de cabal, com a màxim, de pressió màxima 0,5 bar, de preu alt i muntada entre tubs.

| Codi | Ut | Descripció | Rendiment | Preu |
|---|---|---|---|---|
| A012M000 | h | Oficial 1a muntador | 4 | 0 |
| A013M000 | h | Ajudant muntador | 4 | 0 |
| %NAAA | % | Despeses auxiliars | 1.5 % |  |
| BNS29120 | u | Bomba accel.motor s/inundar >=10m3/h 0,5bar (material) | 1 | 0 |

| Amidament | Uts. | Parcial |
|---|---|---|
| Geotermia | 1.000 | 1.000 |
| Fred | 1.000 | 1.000 |
| Calor | 1.000 | 1.000 |
| Serveis Generals | 1.000 | 1.000 |
| Total |  | 4 |

**ENS11253** u Bomba ac.inundat,230V,n=1400rpm,Q=20m3/h,p=2,0bar,rosca 1 1/4''
3 u
Bomba acceleradora amb rotor inundat per a instal·lacions de calefacció i climatització, de tipus autopurgant, alimentació monofàsica de 230 V i règim de gir de 1400 rpm, fins 20 m3/h de cabal i de 2,0 bar de pressió en el punt de màxim rendiment, per a aigua entre -20 i 110°C, amb connexions roscades d'1 1/4'', muntada entre tubs i amb totes les connexions fetes

| Codi | Ut | Descripció | Rendiment | Preu |
|---|---|---|---|---|
| A013M000 | h | Ajudant muntador | 2 | 0 |
| A012M000 | h | Oficial 1a muntador | 2 | 0 |
| %NAAA | % | Despeses auxiliars | 1.5 % |  |
| BNS11253 | u | Bomba ac.inundat,230V,n=1400rpm,Q=20,0m3/h,p=2,0bar,rosca 1 1/4'' (material) | 1 | 0 |

| Amidament | Uts. | Parcial |
|---|---|---|
| Habitacions Nord | 1.000 | 1.000 |
| Habitacions Sud | 1.000 | 1.000 |
| Primari ACS | 1.000 | 1.000 |
| Total |  | 3 |

**EFCOB65** u Connexio bomba DN-65
4 u
Subm. i col. de connexió de bomba a circuit hidràulic formada per:
* 2 Vàlvules de bola DN-65.
* 1 Vàlvula de retenció DN-65.
* 2 Maniguets antivibratoris DN-65.
* 1 Filtre magnètic DN-65.
* 1 Termòmetre.
* 2 Manòmetres.
* 1 Punt de buidatge segons ITE 02.8.3 amb vàlvula de bola, canonada de PVC sèrie B i connexió a desguàs més proper. S'hi inclou p.p. de material auxiliar de muntatge.

| Codi | Ut | Descripció | Rendiment | Preu |
|---|---|---|---|---|
| EF04MMAF | UN | V. MARIPOSA DN-100 FE/FE. | 2 | 0 |
| EF00PB01 | m | TUBERIA P.V.C. B 32 mm. SUP. | 5 | 0 |
| EF04MAMB | UN | V. VACIADO 1/2´´. | 1 | 0 |
| EF13MV01 | UN | MANOMETRO VERTICAL DE 1/2´´. | 2 | 0 |
| EF04MRLD | UN | V. RETENCION DN-100. | 0.5 | 0 |
| EF04MNAF | UN | MANGUITO ANTIVIBRATORIO DN-100. | 2 | 0 |

| Amidament | Uts. | Parcial |
|---|---|---|
| Pous | 1.000 | 1.000 |
| Fred | 1.000 | 1.000 |
| Calor | 1.000 | 1.000 |
| Serveis Generals | 1.000 | 1.000 |
| Total |  | 4 |

**EFCOB32** u Connexió bomba DN-32
3 u

| Amidament | Uts. | Parcial |
|---|---|---|
| Habitacions Sud | 1.000 | 1.000 |
| Habitacions Nord | 1.000 | 1.000 |
| Primari ACS | 1.000 | 1.000 |
| Total |  | 3 |

#### 01.L2.04.03 CANONADES I VALVULERIA

**ECHT11AD80** m Canonada de Plàstic Preaïllada, 80mm. diàmetre+aislam.
163.8 m
Canonada de Plàstic Pre aïllada NIRON All Pro Ø80mm PP-RCT reforçada amb fibra de vidre, amb pre aïllament amb capa intermèdia d'aïllament PUR. Polietelineo d'Alta Densitat amb els seus accessoris d'instal·lació, corbes, colzes, peces especials, cables de connexió i elements de subjecció. Totalment instal·lada i provada.

| Amidament | Uts. | Parcial |
|---|---|---|
| Geotèrmia a Sala tècnica | 163.800 | 163.800 |
| Total |  | 163.8 |

**ECHT11AG90** m Canonada de Plàstic Termosoldada, 90mm. diàmetre+aislam.
60 m

| Amidament | Uts. | Parcial |
|---|---|---|
| Habitacions Nord | 30.000 | 30.000 |
| Habitacions Sud | 30.000 | 30.000 |
| Subtotal |  | 60.000 |
| Total |  | 60 |

**CFM17321** m Tub PP-R.multic,tub int.PP,D=63mm,anima alum. i protecció
230 m

| Amidament | Uts. | Parcial |
|---|---|---|
| Habitacions Nord | 115.000 | 115.000 |
| Habitacions Sud | 115.000 | 115.000 |
| Subtotal |  | 230.000 |
| Total |  | 230 |

**EFCMC63** u Connexió Muntant DN-63
3 u
Subm. i col. de connexió de Muntant DN-63 a circuit hidràulic, formada per:
* 2 Vàlvules de bola DN-63.
* 1 Purgador automàtic.
* Vàlvula equilibrat SATD 63 IMI
* 2 Termòmetre.
* 1 Punt de buidatge segons ITE 02.8.3 amb vàlvula de bola, canonada de PVC sèrie B i connexió a desguàs més proper. S'hi inclou material auxiliar de muntatge.

| Codi | Ut | Descripció | Rendiment | Preu |
|---|---|---|---|---|
| EF04MMBF | u | V.papallona DN-100 FE/INOX. | 3 | 0 |
| EF13TB01 | u | Termòmetre Bimetàl.lic d'acer | 1 | 0 |
| EF04MP04 | u | PURGADOR AUTOMATICO BOYA 1/2´´. | 1 | 0 |
| EF00PB01 | m | TUBERIA P.V.C. B 32 mm. SUP. | 5 | 0 |
| EF04MAMC | u | V. VACIADO 3/4´´. | 1 | 0 |
| EF04MSAB | u | V. seguretat 3/4´´ 3-7 Kgs. | 1 | 0 |

| Amidament | Uts. | Parcial |
|---|---|---|
| Planta 0 | 1.000 | 1.000 |
| Planta 1 | 1.000 | 1.000 |
| Planta 2 | 1.000 | 1.000 |
| Total |  | 3 |

#### 01.L2.04.04 DIFUSIO I REIXES

**EE51EJ5A** m2 Conducte rect.LV,R>=0,75m2K/W,kraft Al refor. p/ext.+vel vidre+k
504 m2
Formació de conducte rectangular de llana de vidre UNE-EN 13162 de gruix 25 mm, resistència tèrmica >=0,75 m2K/W, amb recobriment exterior de paper kraft alumini reforçat i recobriment interior de vel de vidre i paper kraft d'alumini perforat, muntat encastat en el cel ras

| Codi | Ut | Descripció | Rendiment | Preu |
|---|---|---|---|---|
| A012G000 | h | Oficial 1a calefactor | 0.32 | 0 |
| A013G000 | h | Ajudant calefactor | 0.32 | 0 |
| %NAAA | % | Despeses auxiliars | 1.5 % |  |
| BE51EJ50 | m2 | Conducte rect.LV,aglom.resines term.,recobr.ext.kraft Al refor., (material) | 1.15 | 0 |
| BEW5B000 | u | Suport estàndard p/conducte rect.llana aïll.,preu alt (material) | 0.5 | 0 |
| BEY5B000 | u | P.p.conducte rect.,llana aïll.,preu alt (material) | 1 | 0 |

| Amidament | Uts. | Parcial |
|---|---|---|
| Habitacions | 216.000 | 216.000 |
| Passadis | 288.000 | 288.000 |
| Total |  | 504 |

**CFM21B106** u Embocadures de conductes a Unitat de A/A
24 u
Subm i col·locació d'embocadures de panell rígid CLIMAVER NET a Unitat d'A/A. Impulsió i tornada.

| Codi | Ut | Descripció | Rendiment | Preu |
|---|---|---|---|---|
| EE51EJ5A | m2 | Conducte rect.LV,R>=0,75m2K/W,kraft Al refor. p/ext.+vel vidre+k | 1.5 | 0 |

| Amidament | Uts. | Parcial |
|---|---|---|
| Unitats | 24.000 | 24.000 |
| Total |  | 24 |

**EES27A05** u Reixa impulsió Trox X Grille 425x165
10 u
Reixeta de impulsió Trox X Grille o equivalent regulable i orientable 425x165mm d'alumini lacat en color segons DF. Inclou PLENUM AÏLLAT AÏLLAMENT DE 5 mm, fabricat en xapa d'acer galvanitzat i dues boques de connexió lateral de Ø160mm. Incorpora comporta de regulació accessible des de l´exterior. S'hi inclou p.p. de tub flexal de 150 mm. per acoblar a conducte i material auxiliar de muntatge. Color a aprovar per la DF.

| Codi | Ut | Descripció | Rendiment | Preu |
|---|---|---|---|---|
| A013G000 | h | Ajudant calefactor | 0.3 | 0 |
| A012G000 | h | Oficial 1a calefactor | 0.3 | 0 |
| %NAAA | % | Despeses auxiliars | 1.5 % |  |
| BES27AR1 | u | Rejilla impuls./retorno orientables alum.lacado blanco,425x165 (material) | 1 | 0 |

| Amidament | Uts. | Parcial |
|---|---|---|
| Habitacions | 10.000 | 10.000 |
| Total |  | 10 |

**EES27A06** u Reixa impulsió Trox X Grille 525x165
18 u
Reixeta de impulsió Trox X Grille o equivalent regulable i orientable 525x165mm d'alumini lacat en color segons DF. Inclou PLENUM AÏLLAT AÏLLAMENT DE 5 mm, fabricat en xapa d'acer galvanitzat i dues boques de connexió lateral de Ø160mm. Incorpora comporta de regulació accessible des de l´exterior. S'hi inclou p.p. de tub flexal de 150 mm. per acoblar a conducte i material auxiliar de muntatge. Color a aprovar per la DF.

| Codi | Ut | Descripció | Rendiment | Preu |
|---|---|---|---|---|
| A012G000 | h | Oficial 1a calefactor | 0.3 | 0 |
| A013G000 | h | Ajudant calefactor | 0.3 | 0 |
| %NAAA | % | Despeses auxiliars | 1.5 % |  |
| BES27AR2 | u | Rejilla impuls./retorno orientables alum.lacado blanco,525x165 (material) | 1 | 0 |

| Amidament | Uts. | Parcial |
|---|---|---|
| Habitacions Nord | 10.000 | 10.000 |
| Habitacions Sud | 8.000 | 8.000 |
| Subtotal |  | 18.000 |
| Total |  | 18 |

**EES27A07** u Reixa impulsió Trox X Grille 625x165
12 u
Reixeta de impulsió Trox X Grille o equyivalent regulable i orientable 625x165mm d'alumini lacat en color segons DF. Inclou PLENUM AÏLLAT AÏLLAMENT DE 5 mm, fabricat en xapa d'acer galvanitzat i dues boques de connexió lateral de Ø160mm. Incorpora comporta de regulació accessible des de l´exterior. S'hi inclou p.p. de tub flexal de 150 mm. per acoblar a conducte i material auxiliar de muntatge. Color a aprovar per la DF.

| Codi | Ut | Descripció | Rendiment | Preu |
|---|---|---|---|---|
| A013G000 | h | Ajudant calefactor | 0.3 | 0 |
| A012G000 | h | Oficial 1a calefactor | 0.3 | 0 |
| %NAAA | % | Despeses auxiliars | 1.5 % |  |
| BES27AR3 | u | Rejilla impuls./retorno orientables alum.lacado blanco,625x165 (material) | 1 | 0 |

| Amidament | Uts. | Parcial |
|---|---|---|
| Habitacions Sud | 12.000 | 12.000 |
| Total |  | 12 |

**EES27A08** u Reixa retorn Trox X Grille 525x165
10 u
Reixeta de retron Trox X Grille o equivalent de 525x165mm d'alumini lacat en color segons DF. Inclou PLENUM AÏLLAT AÏLLAMENT DE 5 mm, fabricat en xapa d'acer galvanitzat i dues boques de connexió lateral de Ø160mm. Incorpora comporta de regulació accessible des de l´exterior. S'hi inclou p.p. de tub flexal de 150 mm. per acoblar a conducte i material auxiliar de muntatge. Color a aprovar per la DF.

| Codi | Ut | Descripció | Rendiment | Preu |
|---|---|---|---|---|
| A012G000 | h | Oficial 1a calefactor | 0.3 | 0 |
| A013G000 | h | Ajudant calefactor | 0.3 | 0 |
| %NAAA | % | Despeses auxiliars | 1.5 % |  |
| BES27AR4 | u | Rejilla impuls./retorno orientables alum.lacado blanco,525x165 (material) | 1 | 0 |

| Amidament | Uts. | Parcial |
|---|---|---|
| Habitacions Nord | 10.000 | 10.000 |
| Total |  | 10 |

**EES27A09** u Reixa retorn Trox X Grille 625x165
12 u
Reixeta deretorn Trox X Grille o equivalent de 625x165mm d'alumini lacat en color segons DF. Inclou PLENUM AÏLLAT AÏLLAMENT DE 5 mm, fabricat en xapa d'acer galvanitzat i dues boques de connexió lateral de Ø160mm. Incorpora comporta de regulació accessible des de l´exterior. S'hi inclou p.p. de tub flexal de 150 mm. per acoblar a conducte i material auxiliar de muntatge. Color a aprovar per la DF.

| Codi | Ut | Descripció | Rendiment | Preu |
|---|---|---|---|---|
| A013G000 | h | Ajudant calefactor | 0.3 | 0 |
| A012G000 | h | Oficial 1a calefactor | 0.3 | 0 |
| %NAAA | % | Despeses auxiliars | 1.5 % |  |
| BES27AR8 | u | Rejilla impuls./retorno orientables alum.lacado blanco,625x165 (material) | 1 | 0 |

| Amidament | Uts. | Parcial |
|---|---|---|
| Habitacions Sud | 12.000 | 12.000 |
| Total |  | 12 |

**EES27A10** u Reixa retorn Trox X Grille 325x225
10 u
Reixeta de retorn Trox X Grille o equivalent de 325x225mm d'alumini lacat en color segons DF. Inclou PLENUM AÏLLAT AÏLLAMENT DE 5 mm, fabricat en xapa d'acer galvanitzat i dues boques de connexió lateral de Ø160mm. Incorpora comporta de regulació accessible des de l´exterior. S'hi inclou p.p. de tub flexal de 150 mm. per acoblar a conducte i material auxiliar de muntatge. Color a aprovar per la DF.

| Codi | Ut | Descripció | Rendiment | Preu |
|---|---|---|---|---|
| A013G000 | h | Ajudant calefactor | 0.3 | 0 |
| A012G000 | h | Oficial 1a calefactor | 0.3 | 0 |
| %NAAA | % | Despeses auxiliars | 1.5 % |  |
| BES27AR9 | u | Rejilla impuls./retorno orientables alum.lacado blanco,3256x225 (material) | 1 | 0 |

| Amidament | Uts. | Parcial |
|---|---|---|
| Habitacions Nord | 10.000 | 10.000 |
| Total |  | 10 |

**EES27A11** u Reixa retorn Trox X Grille 425x225
8 u
Reixeta de retorn Trox X Grille 425x225mm d'alumini lacat en color segons DF. Inclou PLENUM AÏLLAT AÏLLAMENT DE 5 mm, fabricat en xapa d'acer galvanitzat i dues boques de connexió lateral de Ø160mm. Incorpora comporta de regulació accessible des de l´exterior. S'hi inclou p.p. de tub flexal de 150 mm. per acoblar a conducte i material auxiliar de muntatge. Color a aprovar per la DF.

| Codi | Ut | Descripció | Rendiment | Preu |
|---|---|---|---|---|
| A012G000 | h | Oficial 1a calefactor | 0.3 | 0 |
| A013G000 | h | Ajudant calefactor | 0.3 | 0 |
| %NAAA | % | Despeses auxiliars | 1.5 % |  |
| BES27AR7 | u | Rejilla impuls./retorno orientables alum.lacado blanco,425x225 (material) | 1 | 0 |

| Amidament | Uts. | Parcial |
|---|---|---|
| Habitacions Sud | 8.000 | 8.000 |
| Total |  | 8 |

**EES27A12** u Reixa impulsió Trox X Grille 625x225
4 u
Reixeta de impulsió Trox X Grille o equivalent de regulable i orientable 625x225mm d'alumini lacat en color segons DF. Inclou PLENUM AÏLLAT AÏLLAMENT DE 5 mm, fabricat en xapa d'acer galvanitzat i dues boques de connexió lateral de Ø160mm. Incorpora comporta de regulació accessible des de l´exterior. S'hi inclou p.p. de tub flexal de 150 mm. per acoblar a conducte i material auxiliar de muntatge. Color a aprovar per la DF.

| Codi | Ut | Descripció | Rendiment | Preu |
|---|---|---|---|---|
| A012G000 | h | Oficial 1a calefactor | 0.3 | 0 |
| A013G000 | h | Ajudant calefactor | 0.3 | 0 |
| %NAAA | % | Despeses auxiliars | 1.5 % |  |
| BES27AR8 | u | Rejilla impuls./retorno orientables alum.lacado blanco,625x165 | 1 | 0 |

| Amidament | Uts. | Parcial |
|---|---|---|
| Passadis | 4.000 | 4.000 |
| Total |  | 4 |

**EES27A13** u Reixa retorn Trox X Grille 825x225
8 u
Reixeta de retorn Trox X Grille o equivalent de 825x225mm d'alumini lacat en color segons DF. Inclou PLENUM AÏLLAT AÏLLAMENT DE 5 mm, fabricat en xapa d'acer galvanitzat i dues boques de connexió lateral de Ø160mm. Incorpora comporta de regulació accessible des de l´exterior. S'hi inclou p.p. de tub flexal de 150 mm. per acoblar a conducte i material auxiliar de muntatge. Color a aprovar per la DF.

| Codi | Ut | Descripció | Rendiment | Preu |
|---|---|---|---|---|
| A013G000 | h | Ajudant calefactor | 0.3 | 0 |
| A012G000 | h | Oficial 1a calefactor | 0.3 | 0 |
| %NAAA | % | Despeses auxiliars | 1.5 % |  |
| BES27A13 | u | Rejilla impuls./retorno orientables alum.lacado blanco,825x225 (material) | 1 | 0 |

| Amidament | Uts. | Parcial |
|---|---|---|
| Passadis | 8.000 | 8.000 |
| Total |  | 8 |

**CFM21HC1** u Difusor lineal 2 vies
12 u
Subministrament i muntatge de difusor lineal, de 2 via model TROX model VSD 35 o equivalent, de longitud 1m. Amb plenum de connexió amb xapa d'acer galvanitzat, amb embellidor. Totalment instal·lat, fins i tot p.p. de peces de remat i mitjans auxiliars. Es fabricarà en trams continus segons allò indicat en plànols i memòria del projecte. Amb aïllament tèrmic, o si no n'hi ha, aquest s'ha d'instal·lar.

| Codi | Ut | Descripció | Rendiment | Preu |
|---|---|---|---|---|
| A013G000 | h | Ajudant calefactor | 0.3 | 0 |
| A012G000 | h | Oficial 1a calefactor | 0.3 | 0 |
| %NAAA | % | Despeses auxiliars | 1.5 % |  |
| BES27A14 | u | Difusor lineal 2vies (material) | 1 | 0 |

| Amidament | Uts. | Parcial |
|---|---|---|
| Passadis | 12.000 | 12.000 |
| Total |  | 12 |

**CFM21HD1** u Difusor rotacional,alet.fij.,cuadr.,lacat blanc,long.=600mm,24
0 u
Difusor rotacional helicoïdal per a impulsió d'aire, d'aletes fixes, amb placa frontal quadrada de planxa d'acer acabat lacat blanc de 600 mm de costat, de 24 sortides, amb plènum de connexió d'acer galvanitzat i boca de connexió circular de 248 mm de diàmetre , vertical o horitzontal, i comporta de regulació, muntat suspès al sostre, Fins i tot cable de seguretat per fixar la pantalla a forjat.
TROX - (VDW /600X24) [<30 Pa i < = 40 dB] o equivalent
Amb aïllament tèrmic, o si no n'hi ha, aquest s'ha d'instal·lar.

| Codi | Ut | Descripció | Rendiment | Preu |
|---|---|---|---|---|
| A012G000 | h | Oficial 1a calefactor | 0.3 | 0 |
| A013G000 | h | Ajudant calefactor | 0.3 | 0 |
| %NAAA | % | Despeses auxiliars | 1.5 % |  |
| BES27A15 | u | Difusor rotacional (material) | 1 | 0 |

**CFM21HB103** u Reixeta retorn quadrícula,525x425mm,16/12,5mm recta,fixada marc
0 u
Reixeta de retorn de quadrícula, d'alumini anoditzat platejat, de 525x425 mm, X Grille Trox o equivalent d'aletes separades 16/12,5 mm, de secció recta i fixada al marc.Inclou plenum de xapa aïllat i flexal de connexió.

| Codi | Ut | Descripció | Rendiment | Preu |
|---|---|---|---|---|
| A013G000 | h | Ajudant calefactor | 0.3 | 0 |
| A012G000 | h | Oficial 1a calefactor | 0.3 | 0 |
| %NAAA | % | Despeses auxiliars | 1.5 % |  |
| BES27A20 | u | Rejilla impuls./retorno orientables alum.lacado blanco,825x225 (material) | 1 | 0 |

**CFM21HB104** u Reixeta retorn quadrícula,525x525mm,16/12,5mm recta,fixada marc
0 u
Reixeta de retorn de quadrícula, d'alumini anoditzat platejat, de 525x525 mm, X Grille Trox o equivalent d'aletes separades 16/12,5 mm, de secció recta i fixada al marc.Inclou plenum de xapa aïllat i flexal de connexió.

| Codi | Ut | Descripció | Rendiment | Preu |
|---|---|---|---|---|
| A012G000 | h | Oficial 1a calefactor | 0.3 | 0 |
| A013G000 | h | Ajudant calefactor | 0.3 | 0 |
| %NAAA | % | Despeses auxiliars | 1.5 % |  |
| BES27A22 | u | Rejilla impuls./retorno orientables alum.lacado blanco,525x525 (material) | 1 | 0 |

**CFM21HA108** u Boca extracció xapa lacat en blanc 160mm.
29 u
Boca d'aspiració de PVC amb regulació de cabal. Instal.lada. de 160mm de diàmetre de brida.

| Codi | Ut | Descripció | Rendiment | Preu |
|---|---|---|---|---|
| A012G000 | h | Oficial 1a calefactor | 0.3 | 0 |
| A013G000 | h | Ajudant calefactor | 0.3 | 0 |
| %NAAA | % | Despeses auxiliars | 1.5 % |  |
| BES27A21 | u | Boca extracció 160mm (material) | 1 | 0 |

| Amidament | Uts. | Parcial |
|---|---|---|
| Habitacions | 27.000 | 27.000 |
| Subtotal |  | 27.000 |
| Sala Tècnica | 2.000 | 2.000 |
| Subtotal |  | 2.000 |
| Total |  | 29 |

#### 01.L2.04.05 CONTROL

**EF263ST10** u Sonda de inmersión temp. agua
15 u
Subm. i instal·lació de sonda d'immersió per a mesura de la temperatura de l'aigua, amb marge de mesura -10ºC a 125ºC i de resposta de tensió lineal en funció de la temperatura, fins i tot caixa en material de plàstic, tub d'immersió, beina i element de mesura intercanviable protegit per una capa epoxy contra la corrosió. Funcionant.

| Amidament | Uts. | Parcial |
|---|---|---|
| Sala Técnica | 15.000 | 15.000 |
| Total |  | 15 |

**EF23CP63** u Válvula Control pressió diferencial
3 u

| Amidament | Uts. | Parcial |
|---|---|---|
| Habitacions Sud | 1.000 | 1.000 |
| Habitacions Nord | 1.000 | 1.000 |
| Serveis Generals | 1.000 | 1.000 |
| Total |  | 3 |

**CFM21KA106** u Sonda temperatura ext.,mont.+connectada
1 u
Sonda de temperatura exterior, amb accessoris de muntatge, muntada i connectada.

| Amidament | Uts. | Parcial |
|---|---|---|
| Exterior | 1.000 | 1.000 |
| Total |  | 1 |

**EG10EYD04** u Programació i posta en marxa
1 u
Programació d'imatges i fitxers a la pantalla tàctil, segons especificacions del projecte. Dinamització dels punts de control del programa de gestió. Creació i lliurament de la documentació necessària amb esquemes i característiques
tècniques del sistema. Càrrega de programes a les estacions de control i numeració de les mateixes. Programació dels bucles de regulació DDC i PLC de les subestacions, inclosos esquemes de connexió i comprovació de l'equip de camp (sondes, actuadors, senyals digitals, etc.). Inclou treballs posta de en marxa, connexionat, enginyeria de programació especifica per Analitzadors de xarxa, producció energia, comptadors, i entrega de tota la documentació a nivell de plànols i esquemes. Monitortizació de tot el sistema de control.

| Codi | Ut | Descripció | Rendiment | Preu |
|---|---|---|---|---|
| A013G000 | h | Ajudant calefactor | 100 | 0 |
| A012G000 | h | Oficial 1a calefactor | 100 | 0 |

| Amidament | Uts. | Parcial |
|---|---|---|
| Equipament | 1.000 | 1.000 |
| Total |  | 1 |

**EG10EL106** u Font d'alimentació 640mA
3 u
Subm. i col. Font d'alimentació CC FA KNX N125/22 640mA. S'hi inclou material auxiliar de muntatge.

| Codi | Ut | Descripció | Rendiment | Preu |
|---|---|---|---|---|
| A013G000 | h | Ajudant calefactor | 2 | 0 |
| A012G000 | h | Oficial 1a calefactor | 2 | 0 |
| BG10EL084XX | u | mecanismes domo (material) | 1 | 0 |

| Amidament | Uts. | Parcial |
|---|---|---|
| Equipament | 3.000 | 3.000 |
| Total |  | 3 |

**CFM21KB101** m Cable comunicacions p/BUS de dades, 2x1 mm2 trenat i apantall
675 m
Cable comunicacions entubat p/BUS de dades, 2x1 mm2 trenat i apantallat

| Amidament | Uts. | Llarg | Parcial |
|---|---|---|---|
| Sala Tècnica | 15.000 | 45.000 | 675.000 |
| Total |  |  | 675 |

**EG10EL0E1** u Quadre Control
3 u
Subm. i col. de quadre de control elèctric per estació de control de producció, composat per: armari metal·lic d'Himel o similar, amb els elements necessaris com: transformador 220/24Vca, base d'endoll, borns i elements de protecció. Totalment aïllat.
NOTA:
Se sobredimensionarà l'envolupant de manera que permeti una ampliació de l'ordre del 30%.

| Codi | Ut | Descripció | Rendiment | Preu |
|---|---|---|---|---|
| A013H000 | h | Ajudant electricista | 10 | 0 |
| A012H000 | h | Oficial 1a electricista | 10 | 0 |
| BG10EL084C | u | SUBQ. domotica (material) | 0.8 | 0 |

| Amidament | Uts. | Parcial |
|---|---|---|
| Sala Tècnica | 1.000 | 1.000 |
| Subtotal |  | 1.000 |
| Planta Primera | 1.000 | 1.000 |
| Planta Segona | 1.000 | 1.000 |
| Subtotal |  | 2.000 |
| Total |  | 3 |

**EG10ER098** u Servidor Network Control
1 u
Mòdul SNC Network Control Engines. Equip Webserver amb controlador integrat amb 16 entrades i 12 sortides amb bus de comunicació 485. Inclou aplicaicó Metasys-Alding i port Mod bus serie Ethernet IP.

| Codi | Ut | Descripció | Rendiment | Preu |
|---|---|---|---|---|
| A012H000 | h | Oficial 1a electricista | 10 | 0 |
| A013H000 | h | Ajudant electricista | 10 | 0 |
| BG10EL08DO | u | Webserver (material) | 1 | 0 |

| Amidament | Uts. | Parcial |
|---|---|---|
| Sala Tècnica | 1.000 | 1.000 |
| Total |  | 1 |

**CFM21EA170** u Pasarela MODBUS/Bacnet LG
2 u
Passarel·la Mod bus/Bacnet per a la unitat exterior de Clima . Fins i tot petit material, connexió elèctric, proves i posada en marxa. Totalment instal·lat i en funcionament.

| Amidament | Uts. | Parcial |
|---|---|---|
| Geotèrmia | 1.000 | 1.000 |
| Aerotermia | 1.000 | 1.000 |
| Total |  | 2 |

**EMD21102** u Contacte magnètic potència alta,munt.superf.
18 u
Contacte magnètic de potència alta, muntat superficialment. Connexió Bacnet. Climatització

| Codi | Ut | Descripció | Rendiment | Preu |
|---|---|---|---|---|
| A013M000 | h | Ajudant muntador | 0.25 | 0 |
| A012M000 | h | Oficial 1a muntador | 0.25 | 0 |
| %NAAA | % | Despeses auxiliars | 1.5 % |  |
| BMD21102 | u | Contacte magnètic potència alta,p/munt.superf. (material) | 1 | 0 |
| B0A61600 | u | Tac niló D=6-8mm,+vis (material) | 4 | 0 |

| Amidament | Uts. | Parcial |
|---|---|---|
| Habitacions | 18.000 | 18.000 |
| Total |  | 18 |

**EEV26E40** u Termòstat electrònic ambient
30 u
Termòstat electrònic d'ambient , per a clmatització, amb accessoris de muntatge, muntat i connectat. Inclou mòdul per connexió Bacnet integrat per a control remot via App.

| Codi | Ut | Descripció | Rendiment | Preu |
|---|---|---|---|---|
| A013M000 | h | Ajudant muntador | 0.6 | 0 |
| A012M000 | h | Oficial 1a muntador | 0.6 | 0 |
| %NAAA | % | Despeses auxiliars | 1.5 % |  |
| BEV26E40 | u | Termòstat electrònic ambient, p/fan-coil 4 tubs (material) | 1 | 0 |

| Amidament | Uts. | Parcial |
|---|---|---|
| Fan coils | 30.000 | 30.000 |
| Total |  | 30 |

**EG10ES096** u Controlador Bacnet
30 u
Sum. i col. de Controlador Bacnet per a Climatització. Inclou operador endollable i transformador 230V ca/24V ca-30 VA I/F. S'hi inclou material auxiliar de muntatge.

| Codi | Ut | Descripció | Rendiment | Preu |
|---|---|---|---|---|
| A012G000 | h | Oficial 1a calefactor | 2 | 0 |
| A013G000 | h | Ajudant calefactor | 2 | 0 |
| SI700B | u | SYNCO (material) | 1 | 0 |

| Amidament | Uts. | Parcial |
|---|---|---|
| Fan coils | 30.000 | 30.000 |
| Total |  | 30 |

**EF23V263** u Válvula 2vies 3''
6 u
Subm.i col. de vàlvula de dos vies per a circuits a cabal variable PN 16. S'inclou actuador i aïllament material auxiliar de muntatge.

| Codi | Ut | Descripció | Rendiment | Preu |
|---|---|---|---|---|
| A013M000 | h | Ajudant muntador | 0.4 | 0 |
| A012M000 | h | Oficial 1a muntador | 0.4 | 0 |
| %NAAA | % | Despeses auxiliars | 1.5 % |  |
| BF23V220 | u | VALVULA Pressió diferencial (material) | 1 | 0 |

| Amidament | Uts. | Parcial |
|---|---|---|
| Sala tècnica | 6.000 | 6.000 |
| Total |  | 6 |

**EF23S263** u Comptador Energia Tèrmica inmersió
2 u
Subm.i col. de comptador energia tèrmica inmserió per a circuits a cabal variable PN 16. S'inclou pasarela ModBus/Bacnet i material auxiliar de muntatge.

| Codi | Ut | Descripció | Rendiment | Preu |
|---|---|---|---|---|
| A012M000 | h | Oficial 1a muntador | 0.4 | 0 |
| A013M000 | h | Ajudant muntador | 0.4 | 0 |
| %NAAA | % | Despeses auxiliars | 1.5 % |  |
| BF23S220 | u | Comptador energia (material) | 1 | 0 |

| Amidament | Uts. | Parcial |
|---|---|---|
| Sala tècnica | 2.000 | 2.000 |
| Total |  | 2 |

**CFM21KA116** u Sonda qualitat d'aire conducte,mont.+connectada
2 u
Sonda de qualitat d'aire en conducte, amb accessoris de muntatge, montada i connectada.

| Amidament | Uts. | Parcial |
|---|---|---|
| Planta 1 | 1.000 | 1.000 |
| Planta 2 | 1.000 | 1.000 |
| Subtotal |  | 2.000 |
| Total |  | 2 |

### 01.L2.05 INSTAL·LACIÓ DE VENTILACIÓ I EXTRACCIÓ

#### 01.L2.05.01 NOTA GENERAL VENTILACIÓ

**NOTA0026** . Nota nº 026 - Ventilació
1 .
Nota nº 026 - Ventilació
Aquest capítol inclou la instal·lació de ventilació completament acabada segons projecte tècnic d'instal·lacions format per documentació gràfica, memòries i plecs de condicions incloses col·locació de comportes tallafocs EI120 i aïllament ignífug requerit en cada sector d'incendis, es tindrà en compte el compliment de la normativa vigent , en concret el CTE DB SI3, l'ordenança del medi ambient de la localitat i les normes UNE corresponents. Inclou legalització i posada en marxa de la instal·lació de ventilació per a compliment de la reglamentació vigent. S'inclouen projecte, visats, dictàmens, etc., necessaris per a l'aprovació de les instal·lacions davant els organismes estatals, autonòmics o locals competents per a l'autorització de l'execució i posada en marxa definitiva de la instal·lació.
S'ha de tenir en compte l'obligatorietat de:
- Homologació i certificació de tots els materials.
- Instruccions d'ús i garanties.
- Realització i lliurament de protocols de proves de la instal·lació segons normativa aplicable.
- Certificats d'instal·lació.
- Posada en funcionament de la mateixa, així com formació de dossier amb manuals d'utilització, garanties, manteniment bàsic de la instal·lació.
- Plànols asbuilt en autocad.
Normativa d'obligat compliment:
- L'específica per a cada un dels materials utilitzats en el projecte
- DB SI Seguretat en cas d'incendi. Codi Tècnic de l'Edificació (CTE). Part II. Document bàsic SI. Reial Decret 314/2006, de 17 de març, del Ministeri d'Habitatge. B.O.E .: 28 mar 2006
- DB HR Protecció enfront del soroll. Codi Tècnic de l'Edificació (CTE). Document Bàsic HR. Reial Decret 1371/2007, de 19 d'octubre, del Ministeri d'Habitatge.
- DB HS Qualitat de l'aire interior. Codi Tècnic de l'Edificació (CTE). Document Bàsic HS. Reial Decret 314/2016, de 17 de març, del Ministeri d'Habitatge.
- Classificació dels productes de construcció i dels elements constructius en funció de les seves propietats de reacció i de resistència davant del foc Reial Decret 312/2005, de 18 de març, del Ministeri de la Presidència. B.O.E .: -2 de abril del 2005.

| Amidament | Uts. | Parcial |
|---|---|---|
| Unitat | 1.000 | 1.000 |
| Total |  | 1 |

#### 01.L2.05.02 DISTRIBUCIÓ

**CFM21A101** m Tub flexible aïllat D= 125 mm
8 m
Conducte flexible circular, de doble paret d'alumini/polièster amb aïllament acústic, de 125 mm de diàmetre interior. Fins i tot suports i abraçadores. Totalment instal·lat.

| Amidament | Uts. | Parcial |
|---|---|---|
| Mòdul Infantil | 8.000 | 8.000 |
| Total |  | 8 |

**EV09TD12** u Extractor en línia TD-Silent Ecowatt 350/125
2 u
Subm. i col. d'extractor en línia marca Soler & Palau model TD-Silent Ecowatt 350/100-125 per a conductes amb cos extraible i tamany reduit amb coixinets a boles de llarga duració.
Característiques:
* Motor monofàsic 230 V. 50 Hz. regulable.
* Potencies: 99/64 W.
* Cabal: 350 m³/h.
* Ø Conducte: 125 mm.
* Pes. 8,7 Kg.
S'inclouen dues reixes de protecció i material auxiliar de muntatge.

| Codi | Ut | Descripció | Rendiment | Preu |
|---|---|---|---|---|
| A013G000 | h | Ajudant calefactor | 0.6 | 0 |
| A012G000 | h | Oficial 1a calefactor | 0.6 | 0 |
| BVAUX | PP | MATERIAL AUXILIAR. (material) | 2.5 | 0 |
| BV09TMSO | u | VENTILADOR S&P TD-Silent Ecowatt 500/150 (material) | 1.5 | 0 |

| Amidament | Uts. | Parcial |
|---|---|---|
| Banys | 1.000 | 1.000 |
| Office | 1.000 | 1.000 |
| Total |  | 2 |

**CFM21A111** m Conducte helicoidal circ. de planxa ac.galv.,D=250mm,e=0,5mm,mo
108 m
Conducte helicoïdal circular de planxa d'acer galvanitzat de 250 mm de diàmetre (s/UNE-EN 1506), de gruix 0,5 mm, Fins i tot suports i abraçadores. S'incou aïllament segons RITE. Totalment instal·lat.

| Amidament | Uts. | Parcial |
|---|---|---|
| Passadis | 108.000 | 108.000 |
| Total |  | 108 |

**CFM21HA119** u Reixa retorn,1 fijas horizs. alum., 610x110mm
2 u
Reixeta de retorn, d'una filera d'aletes fixes horitzontals, d'alumini color a decidir DF o propietat, de 610x110 mm, d'aletes separades 16/12,5 mm, de secció recta i fixada al marc. Inclou plenum de xapa.

| Amidament | Uts. | Parcial |
|---|---|---|
| Plantas | 2.000 | 2.000 |
| Total |  | 2 |

**CFS21I107** u Recuperador de calor Cadb-he d 08 ecowatt f7+f9 S&P
2 u
Subm. i instal·lació de recuperador de calor de S&P CADB-HE D 08 ECOWATT, amb plaques de flux creuats de 500 m3/h cabal nominal a 150 Pa, amb filtres F7 i F9 en la impulsió i el retorn. Fins i tot accessoris, suports, petit material, connexionat elèctric, proves i posada en marxa. Totalment instal·lat i en funcionament.

| Amidament | Uts. | Parcial |
|---|---|---|
| Habitacions | 2.000 | 2.000 |
| Total |  | 2 |

**EE51EJ5A** m2 Conducte rect.LV,R>=0,75m2K/W,kraft Al refor. p/ext.+vel vidre+k
480 m2

| Amidament | Uts. | Parcial |
|---|---|---|
| Passadis | 480.000 | 480.000 |
| Total |  | 480 |

#### 01.L2.05.03 HABITACIONS

**CFM21A108** m Conducte helicoidal circ. de planxa ac.galv.,D=150mm,e=0,5mm,mo
72 m
Conducte helicoïdal circular de planxa d'acer galvanitzat de 150 mm de diàmetre (s/UNE-EN 1506), de gruix 0,5 mm, Fins i tot suports i abraçadores. Totalment instal·lat.

| Codi | Ut | Descripció | Rendiment | Preu |
|---|---|---|---|---|
| A012G000 | h | Oficial 1a calefactor | 0.2 | 0 |
| A013G000 | h | Ajudant calefactor | 0.2 | 0 |
| %NAAA | % | Despeses auxiliars | 1.5 % |  |
| BE42S410 | m | Conducte helicoïdal circ.de planxa ac.galv.,D=150mm,g=0,5mm (material) | 1.02 | 0 |
| BEW44000 | u | Suport estàndard p/conducte circ.D=125mm (material) | 1 | 0 |

| Amidament | Uts. | Parcial |
|---|---|---|
| Habitacions | 72.000 | 72.000 |
| Total |  | 72 |

**EEKCA1ST** u Regulador flux circular acer lacat D=6´´,munt.sobre difusor circu
36 u
Comporta de regulació de cabal per a conductes circulARS, marc d'alumini i lamel·les d'alumini de perfil aerodinàmic, de 200 mm de longitud, 100 mm d'alçada i 120 mm de profunditat, fixada mecànicament.

| Codi | Ut | Descripció | Rendiment | Preu |
|---|---|---|---|---|
| A013G000 | h | Ajudant calefactor | 0.4 | 0 |
| A012G000 | h | Oficial 1a calefactor | 0.4 | 0 |
| %NAAA | % | Despeses auxiliars | 1.5 % |  |
| BEKCA1F0 | u | Regulador flux circular acer lacat D=6´´ (material) | 1 | 0 |

| Amidament | Uts. | Parcial |
|---|---|---|
| Habitacions | 36.000 | 36.000 |
| Total |  | 36 |

### 01.L2.06 PROTECCIÓ CONTRA INCENDIS

#### 01.L2.06.01 NOTA GENERAL PROTECCIÓ CONTRA INCENDIS

**NOTA0032** . Nota nº 31 - Contraincendis
1 .
Nota nº 31 - Contraincendis
Aquest capítol inclou, la instal·lació completa de protecció contra incendis completament acabada segons projecte tècnic d'instal·lacions format per documentació gràfica, memòries i plecs de condicions. Incloent realització de segellat de forats i buits de pas d'instal·lacions. Fins i tot collarins intumescents, comportes tallafocs, saquets intumescents, etc. Col·locació de suports i en general tots els elements per deixar la instal·lació totalment acabada. Inclús transport de la maquinària fins a l'obra, proves i certificats dels aparells i de la instal·lació. Inclou la legalització de les instal·lacions en indústria.
S'ha de tenir en compte l'obligatorietat de:
- Homologació i certificació de tots els materials.
- Instruccions d'ús i garanties.
- Realització i lliurament de protocols de proves de la instal·lació segons normativa aplicable.
- Certificats d'instal·lació.
- Posada en funcionament de la mateixa, així com formació de dossier amb manuals d'utilització, garanties, manteniment bàsic de la instal·lació.
- Plànols asbuilt en autocad.
Normativa d'obligat compliment:
- L'específica per a cada un dels materials utilitzats en el projecte
- DB SI Seguretat en cas d'incendi. Codi Tècnic de l'Edificació (CTE). Part II. Document bàsic SI.
- Reglament d'Instal·lacions de protecció contra incendis. Reial Decret 1942/1993, de 5 de novembre, del Ministeri d'Indústria i Energia.
- DB SUA Seguretat d'utilització i accessibilitat. Codi Tècnic de l'Edificació (CTE). Document bàsic SUA.
- DB HE Estalvi d'energia. Codi Tècnic de l'Edificació (CTE). Part II. Document Bàsic HE.
- Execució:. Codi Tècnic de l'Edificació (CTE). Part II. Document Bàsic HS.
- Disposicions d'aplicació de la Directiva del Parlament Europeu i del Consell, 97/23 / CE, relativa als equips de pressió i es modifica el Reial Decret 1244/1979, de 4 d'abril, que va aprovar el Reglament d'aparells a pressió.
- Classificació dels productes de construcció i dels elements constructius en funció de les seves propietats de reacció i de resistència davant del foc. Reial Decret 312/2005, de 18 de març, del Ministeri de la Presidència.

| Amidament | Uts. | Parcial |
|---|---|---|
| Unitat | 1.000 | 1.000 |
| Total |  | 1 |

#### 01.L2.06.02 EXTINCIÓ INCENDIS

**EM31261J** u Extintor manual de aigua amb additius, de càrrega 6 kg, amb presión
13 u
Extintor manual d´aigua amb additius, de càrrega 6 kg, amb pressió incorporada, pintat, amb armari muntat superficialment, pintat, amb suport a paret.

| Codi | Ut | Descripció | Rendiment | Preu |
|---|---|---|---|---|
| AAUX001 | % | Despeses auxiliars mà d'obra | 0.076 | 0 |
| A013M000 | h | Ajudant muntador | 0.5 | 0 |
| A012M000 | h | Oficial 1a muntador | 0.5 | 0 |
| BMY31000 | u | P.p.elements especials p/extint. (material) | 1 | 0 |
| BM312611 | u | Extintor pols seca poliv.,6kg,pressió incorpo.pintat (material) | 1 | 0 |

| Amidament | Uts. | Parcial |
|---|---|---|
| Passadis | 12.000 | 12.000 |
| Subtotal |  | 12.000 |
| Sala tècnica | 1.000 | 1.000 |
| Subtotal |  | 1.000 |
| Total |  | 13 |

**EM31351J** u Extintor manual CO2,5kg,pressió incorpo.,pintat,sup.paret
4 u
Subm. i col. de extintor manual de diòxid de carboni, de càrrega 5 kg, amb pressió incorporada, pintat, amb suport a paret

| Codi | Ut | Descripció | Rendiment | Preu |
|---|---|---|---|---|
| AAUX001 | % | Despeses auxiliars mà d'obra | 0.076 | 0 |
| A012M000 | h | Oficial 1a muntador | 0.2 | 0 |
| A013M000 | h | Ajudant muntador | 0.2 | 0 |
| BMY31000 | u | P.p.elements especials p/extint. | 1 | 0 |
| BM313511 | u | Extintor CO2,5kg,pressió incorpo.pintat (material) | 1 | 0 |

| Amidament | Uts. | Parcial |
|---|---|---|
| Passadis | 3.000 | 3.000 |
| Subtotal |  | 3.000 |
| Sala tècnica | 1.000 | 1.000 |
| Subtotal |  | 1.000 |
| Total |  | 4 |

**EMDBU005** u Placa senyalització,p/indicació mesures salv.+vies evacuació,210
65 u
Subm. i col. de placa de senyalització interior per a indicació de mesures de salvament i vies d'evacuació, de 210 x 297 mm, amb pintura fotoluminiscent segons normes UNE i DIN, fixada mecànicament

| Codi | Ut | Descripció | Rendiment | Preu |
|---|---|---|---|---|
| A012M000 | h | Oficial 1a muntador | 0.15 | 0 |
| AAUX001 | % | Despeses auxiliars mà d'obra | 0.057 | 0 |
| A013M000 | h | Ajudant muntador | 0.15 | 0 |
| BMDBU005 | u | Placa senyal. mesures salv.+vies evac.,210x297mm,pintura fotolum (material) | 1 | 0 |

| Amidament | Uts. | Parcial |
|---|---|---|
| Extintors | 13.000 | 13.000 |
| Co2 | 4.000 | 4.000 |
| Evacuació | 24.000 | 24.000 |
| Serveis | 12.000 | 12.000 |
| BIES | 12.000 | 12.000 |
| Subtotal |  | 65.000 |
| Total |  | 65 |

**PPAUU012** pa Partida alçada de protecció pasiva instal.lacions
1 pa
Partida alçada d'abonament íntegre en concepte de protecció passiva contra el foc de totes les instal.lacions , que inclou:
-Segellat de passos electrics.
-Segellat de passos de canonades no inflamables.
-Pladur Promat EI-120
-Recobriment de conducte de xapa galvanitzada.
-Segellat perimetral de comportes tallafocs.
-Segellat de passos de canonade inflamables.
-Abraçadores intumescents per a passos de tuberies inflamables i no inflamables.
-Segellat de les juntes de dilatació mitjançant coixí de llana de roca de alta densitat i selladors elàstics.
-Manguitos de segellat de canonades de sanejament necessaris.
-Tots els segellats es realitzen per aconseguir EI-120 excepte el segellat de juntes de dilatació de 80mm. mitjançant llana de roca d'alta densitat i selladores elàstics per a aconseguir EI-240.c

| Amidament | Uts. | Parcial |
|---|---|---|
| Edifici | 1.000 | 1.000 |
| Total |  | 1 |

**EM23134R** u Boca incendis,D=25mm,BIE-25,mànega 20m,armari,muntada superfic.p
10 u
Boca d'incendis amb enllaç de 25 mm de diàmetre, BIE-25, amb mànega de 20 m, amb armari, muntada superficialment a la paret

| Codi | Ut | Descripció | Rendiment | Preu |
|---|---|---|---|---|
| A013M000 | h | Ajudant muntador | 2.5 | 0 |
| A012M000 | h | Oficial 1a muntador | 2.5 | 0 |
| %NAAA | % | Despeses auxiliars | 1.5 % |  |
| BMY23000 | u | P.p.elements especials p/boq.incendi (material) | 1 | 0 |
| BM231340 | u | Boca incendis D=25mm,BIE-25,mànega 20m,armari (material) | 1 | 0 |

| Amidament | Uts. | Parcial |
|---|---|---|
| Passadis | 6.000 | 6.000 |
| Serveis | 4.000 | 4.000 |
| Total |  | 10 |

**EF118221** m Tub acer negre s/sold.,D=1´´1/2,soldat,dific.baix,col.superf.
360 m
Tub d'acer negre sense soldadura de diàmetre nominal 1´´1/2, segons la norma DIN EN ISO 2440 ST-35, soldat, amb grau de dificultat baix i col.locat superficialment

| Codi | Ut | Descripció | Rendiment | Preu |
|---|---|---|---|---|
| A013M000 | h | Ajudant muntador | 0.32 | 0 |
| A012M000 | h | Oficial 1a muntador | 0.32 | 0 |
| %NAAA | % | Despeses auxiliars | 1.5 % |  |
| BFY11820 | u | Pp.elem.munt.p/tubs acer neg.s/sold.,D=1´´1/2,soldat (material) | 0.5 | 0 |
| B0A71H00 | u | Abraçadora metàl.,d/int.=47mm (material) | 0.29 | 0 |
| BF118200 | m | Tub acer negre s/sold.D=1´´1/2, (material) | 1.02 | 0 |
| BFW11820 | u | Accessori p/tubs acer neg.s/sold.,D=1´´1/2,p/soldar (material) | 0.15 | 0 |

| Amidament | Uts. | Llarg | Alt | Parcial |
|---|---|---|---|---|
| Connexió | 10.000 | 12.000 | 3.000 | 360.000 |
| Total |  |  |  | 360 |

**EF119221** m Tub acer negre s/sold.,D=2´´,soldat,dific.baix,col.superf.
39.6 m
Tub d'acer negre sense soldadura de diàmetre nominal 2´´, segons la norma DIN EN ISO 2440 ST-35, soldat, amb grau de dificultat baix i col.locat superficialment

| Codi | Ut | Descripció | Rendiment | Preu |
|---|---|---|---|---|
| A013M000 | h | Ajudant muntador | 0.43 | 0 |
| A012M000 | h | Oficial 1a muntador | 0.43 | 0 |
| %NAAA | % | Despeses auxiliars | 1.5 % |  |
| BF119200 | m | Tub acer negre s/sold.D=2´´, (material) | 1.02 | 0 |
| BFY11920 | u | Pp.elem.munt.p/tubs acer neg.s/sold.,D=2´´,soldat (material) | 0.5 | 0 |
| B0A71K00 | u | Abraçadora metàl.,d/int.=60mm (material) | 0.29 | 0 |
| BFW11920 | u | Accessori p/tubs acer neg.s/sold.,D=2´´,p/soldar (material) | 0.15 | 0 |

**EF11A221** m Tub acer negre s/sold.,D=2´´1/2,soldat,dific.baix,col.superf.
25.2 m
Tub d'acer negre sense soldadura de diàmetre nominal 2´´1/2, segons la norma DIN EN ISO 2440 ST-35, soldat, amb grau de dificultat baix i col.locat superficialment

| Codi | Ut | Descripció | Rendiment | Preu |
|---|---|---|---|---|
| A013M000 | h | Ajudant muntador | 0.48 | 0 |
| A012M000 | h | Oficial 1a muntador | 0.48 | 0 |
| %NAAA | % | Despeses auxiliars | 1.5 % |  |
| BFW11A20 | u | Accessori p/tubs acer neg.s/sold.,D=2´´1/2,p/soldar (material) | 0.15 | 0 |
| BF11A200 | m | Tub acer negre s/sold.D=2´´1/2, (material) | 1.02 | 0 |
| B0A71L00 | u | Abraçadora metàl.,d/int.=75mm (material) | 0.22 | 0 |
| BFY11A20 | u | Pp.elem.munt.p/tubs acer neg.s/sold.,D=2´´1/2,soldat (material) | 0.5 | 0 |

**EF11B221** m Tub acer negre s/sold.,D=3´´,soldat,dific.baix,col.superf.
14.4 m
Tub d'acer negre sense soldadura de diàmetre nominal 3´´, segons la norma DIN EN ISO 2440 ST-35, soldat, amb grau de dificultat baix i col.locat superficialment

| Codi | Ut | Descripció | Rendiment | Preu |
|---|---|---|---|---|
| A013M000 | h | Ajudant muntador | 0.56 | 0 |
| A012M000 | h | Oficial 1a muntador | 0.56 | 0 |
| %NAAA | % | Despeses auxiliars | 1.5 % |  |
| BFW11B20 | u | Accessori p/tubs acer neg.s/sold.,D=3´´,p/soldar (material) | 0.15 | 0 |
| B0A71M00 | u | Abraçadora metàl.,d/int.=90mm (material) | 0.22 | 0 |
| BF11B200 | m | Tub acer negre s/sold.D=3´´, (material) | 1.02 | 0 |
| BFY11B20 | u | Pp.elem.munt.p/tubs acer neg.s/sold.,D=3´´,soldat (material) | 0.5 | 0 |

**XPAUPI001** pa Connexionat Instal·lació PCI existent
1 pa
Treballs de connexionat de la xarxa de Protecció contra Incendis de l?Equipament actual, formada per:
- Treballs de Buidat
-Treballs de Connexioant
-Treballs de reomplenat
Tot segons especificacions i necessitats del Projecte.

| Amidament | Uts. | Parcial |
|---|---|---|
| Equipament | 1.000 | 1.000 |
| Total |  | 1 |

#### 01.L2.06.03 SISTEMA ALARMA

**EMDBU005** u Placa senyalització,p/indicació mesures salv.+vies evacuació,210
6 u

| Amidament | Uts. | Parcial |
|---|---|---|
| Mòdul Primària-II | 1.000 | 1.000 |
| Mòdul Infantil | 1.000 | 1.000 |
| Mòdul Menjador | 1.000 | 1.000 |
| Mòdul Residencia | 1.000 | 1.000 |
| Fleca | 1.000 | 1.000 |
| Sala Tècnica | 1.000 | 1.000 |
| Total |  | 6 |

**CFM22101** u Pulsador manual de alarma direccionable
5 u
Subm. i instal·lació d'un polsador manual d'alarma direccionable, amb indicador d'estat led i clau de prova connectat mitjançant terminals, possibilitat de muntatge encastat o de superfície, el vidre i els accessoris de muntatge superficial o encastat inclosos en el preu. Material ABS color vermell. Marca Notifier model M5A-RP02FF-N026-41. Totalment instal·lat i connectat.

| Codi | Ut | Descripció | Rendiment | Preu |
|---|---|---|---|---|
| A013M000 | h | Ajudant muntador | 0.24 | 0 |
| A012M000 | h | Oficial 1a muntador | 0.24 | 0 |
| %NAAA | % | Despeses auxiliars | 1.5 % |  |
| BMY14000 | u | P.p.elements especials p/pols.alarm. (material) | 1 | 0 |
| BS141102 | u | Polsador alarma,instal.lació conv.,manual+trencament,UNE-EN 54-1 (material) | 1 | 0 |

| Amidament | Uts. | Parcial |
|---|---|---|
| Passadis | 4.000 | 4.000 |
| Subtotal |  | 4.000 |
| Sala Tècnica | 1.000 | 1.000 |
| Subtotal |  | 1.000 |
| Total |  | 5 |

**CFM22102** u Sirena direccionable per la connexió a llaç de detecció
5 u
Subm. i instal·lació de sirena direccionable amb avisador lluminós per a la connexió a llaç de detecció. Ocupa una adreça al llaç i programable des de la central. S'alimenta del llaç. Potència acústica màxima 100dB. Marca Notifier. Totalment instal·lada i connectada.

| Codi | Ut | Descripció | Rendiment | Preu |
|---|---|---|---|---|
| A013M000 | h | Ajudant muntador | 0.24 | 0 |
| A012M000 | h | Oficial 1a muntador | 0.24 | 0 |
| %NAAA | % | Despeses auxiliars | 1.5 % |  |
| BM131221 | u | Sirena electrònica,instal.convencional/analògica,100dB,senyal ll (material) | 1 | 0 |
| BMY13000 | u | P.p.elements especials p/siren. (material) | 1 | 0 |

| Amidament | Uts. | Parcial |
|---|---|---|
| Passadis | 4.000 | 4.000 |
| Subtotal |  | 4.000 |
| Sala Tècnica | 1.000 | 1.000 |
| Subtotal |  | 1.000 |
| Total |  | 5 |

**CFM22103** u Font d'alimentació de 24V
3 u
Subministrament i instal·lació d'una font d'alimentació de 24V Notifier 020648

| Amidament | Uts. | Parcial |
|---|---|---|
| Passadis | 2.000 | 2.000 |
| Equipament | 1.000 | 1.000 |
| Subtotal |  | 3.000 |
| Total |  | 3 |

**CFM22106** u Punt de connexió a pulsador desde caixa de derivació del llaç,
5 u
Punt de connexió a polsador des de caixa de derivació del llaç, realitzada amb conductor de coure trenat, mànega de 2x1,5+0,75mm2 de secció i sota tub de PVC rígid de 16mm2.

| Codi | Ut | Descripció | Rendiment | Preu |
|---|---|---|---|---|
| CFM18315 | u | Circuit elèctric. 2x1,5+T 0.6/1 kV | 0.3 | 0 |

| Amidament | Uts. | Parcial |
|---|---|---|
| Passadis | 4.000 | 4.000 |
| Subtotal |  | 4.000 |
| Sala Tècnica | 1.000 | 1.000 |
| Subtotal |  | 1.000 |
| Total |  | 5 |

**CFM22107** u Punt de connexió a sirena desde caixa de derivació del llaç
5 u
Punt de connexió a sirena des de caixa de derivació del llaç, realitzada amb conductor de coure trenat, mànega de 2x1,5+0,75mm2 de secció i sota tub de PVC rígid de 16mm2

| Codi | Ut | Descripció | Rendiment | Preu |
|---|---|---|---|---|
| CFM18315 | u | Circuit elèctric. 2x1,5+T 0.6/1 kV | 0.3 | 0 |

| Amidament | Uts. | Parcial |
|---|---|---|
| Passadis | 4.000 | 4.000 |
| Subtotal |  | 4.000 |
| Sala Tècnica | 1.000 | 1.000 |
| Subtotal |  | 1.000 |
| Total |  | 5 |

**CFM22108** u Punt de connexió a comporta tallafoc i/o retenedor desde caixa
2 u
Punt de connexió a comporta des de caixa de derivació del llaç, realitzada amb conductor de coure trenat, mànega de 2x1,5+0,75mm2 de secció i sota tub de PVC rígid de 16mm2

| Codi | Ut | Descripció | Rendiment | Preu |
|---|---|---|---|---|
| CFM18315 | u | Circuit elèctric. 2x1,5+T 0.6/1 kV | 0.5 | 0 |

| Amidament | Uts. | Parcial |
|---|---|---|
| Sala Tècnica | 2.000 | 2.000 |
| Total |  | 2 |

**CFM22109** u Bateria de plom estanca de 12Vcc, 7'2A.
1 u
Bateria de plom estanca de 12Vcc, 7'2A. Marca Notifier

| Amidament | Uts. | Parcial |
|---|---|---|
| Equipament | 1.000 | 1.000 |
| Total |  | 1 |

**CFM22110** u Central de detecció de incendis analógica de 2 llaços ampliable
1 u
Subm. i instal·lació d'una central de detecció d'incendis analògica de 2 llaços ampliable, 99 dispositius per llaç (detectors, polsadors, etc.), formada per:
- Display de vidre.
- Teclat de membrana.
- Programable des de teclat.
- Font dalimentació i bateries.
Marca Notifier ID3000
S'inclou la posada en marxa així com el seu programa necessari.
Totalment instal·lada, configurada i connectada a central existent en edifici.

| Codi | Ut | Descripció | Rendiment | Preu |
|---|---|---|---|---|
| A012M000 | h | Oficial 1a muntador | 1.2 | 0 |
| A013M000 | h | Ajudant muntador | 1.2 | 0 |
| %NAAA | % | Despeses auxiliars | 1.5 % |  |
| BS121230 | u | Central detecció incendis,p/2zones,indic.,2aliment. (material) | 1 | 0 |
| BMY12000 | u | P.p.elements especials p/centrals detecció (material) | 1 | 0 |

| Amidament | Uts. | Parcial |
|---|---|---|
| Equipament | 1.000 | 1.000 |
| Total |  | 1 |

**CFM22111** u Mòdul aïllador del circuit
8 u
Subm. i instal·lació de mòdul aïllador del circuit amb led indicador d'estat, no ocupa direcció al llaç. Marca Notifier. Totalment instal·lat i connectat.o.

| Codi | Ut | Descripció | Rendiment | Preu |
|---|---|---|---|---|
| A012M000 | h | Oficial 1a muntador | 0.2 | 0 |
| %NAAA | % | Despeses auxiliars | 1.5 % |  |
| BS15U020 | u | Modul aillador (material) | 1 | 0 |

| Amidament | Uts. | Parcial |
|---|---|---|
| Passadis | 4.000 | 4.000 |
| Sala Tècnica | 1.000 | 1.000 |
| Serveis | 3.000 | 3.000 |
| Subtotal |  | 8.000 |
| Total |  | 8 |

**CFM22116** u Móduls de dues entrades de alarma i una sortida de relé
8 u
Subm. i instal·lació d´una placa de mòduls de dues entrades d´alarma i una sortida de relé. Marca Notifier M721. Totalment instal·lada i connectada.

| Codi | Ut | Descripció | Rendiment | Preu |
|---|---|---|---|---|
| A012M000 | h | Oficial 1a muntador | 0.2 | 0 |
| %NAAA | % | Despeses auxiliars | 1.5 % |  |
| BS15U021 | u | Modul actuador (material) | 1 | 0 |

| Amidament | Uts. | Parcial |
|---|---|---|
| Passadis | 4.000 | 4.000 |
| Sala Tècnica | 1.000 | 1.000 |
| Serveis | 3.000 | 3.000 |
| Subtotal |  | 8.000 |
| Total |  | 8 |

**E222B423X** m3 Excav.rasa instal.,h<=1m,terrno compact.,m.mec.+terres
46.8 m3

| Amidament | Uts. | Parcial |
|---|---|---|
| Escomesa | 46.800 | 46.800 |
| Total |  | 46.8 |

**ES111120** u Detector fums òptic,instal.anal.,UNE-EN 54-7,+base superfície,mu
55 u
Detector de fums òptic per a instal.lació contra incendis analògic, segons norma UNE-EN 54-7, amb base de superfície, muntat superficialment

| Codi | Ut | Descripció | Rendiment | Preu |
|---|---|---|---|---|
| A013M000 | h | Ajudant muntador | 0.24 | 0 |
| A012M000 | h | Oficial 1a muntador | 0.24 | 0 |
| %NAAA | % | Despeses auxiliars | 1.5 % |  |
| BS111120 | u | Detector fums òptic,instal.conv.,UNE-EN 54-7,+base superfície (material) | 1 | 0 |
| BMY11000 | u | P.p.elements especials p/detector (material) | 1 | 0 |

| Amidament | Uts. | Parcial |
|---|---|---|
| Passadis | 52.000 | 52.000 |
| Sala Tècnica | 3.000 | 3.000 |
| Subtotal |  | 55.000 |
| Total |  | 55 |

**CFM22120** u Punt de connexió a detector desde caixa de derivació del llaç,
55 u
Punt de connexió a detector des de caixa de derivació del llaç, realitzada amb conductor de coure trenat, mànega de 2x1,5+0,75mm2 de secció i sota tub de PVC rígid de 16mm2.

| Codi | Ut | Descripció | Rendiment | Preu |
|---|---|---|---|---|
| CFM18315 | u | Circuit elèctric. 2x1,5+T 0.6/1 kV | 0.3 | 0 |

| Amidament | Uts. | Parcial |
|---|---|---|
| Passadis | 52.000 | 52.000 |
| Sala Tècnica | 3.000 | 3.000 |
| Subtotal |  | 55.000 |
| Total |  | 55 |

**PG33-E6GI** m Cable 0,6/1 kV SZ1-K (AS+), 2x2,5mm2,col.tub
2371.2 m
Cable amb conductor de coure de tensió assignada0,6/1 kV, de designació SZ1-K (AS+), construcció segons norma UNE 211025, bipolar, de secció 2x2,5 mm2, amb coberta del cable de poliolefines, classe de reacció al foc Cca-s1b, d1, a1 segons la norma UNE-EN 50575 amb baixa emissió fums, col·locat en tub

| Codi | Ut | Descripció | Rendiment | Preu |
|---|---|---|---|---|
| A01-FEPD | h | Ajudant electricista (mà d'obra) | 0.015 | 0 |
| A0F-000E | h | Oficial 1a electricista (mà d'obra) | 0.015 | 0 |
| %NAAA | % | Despeses auxiliars | 1.5 % |  |
| BG33-G2ZF | m | Cable 0,6/1 kV SZ1-K (AS+), 2x2,5mm2 (material) | 1.02 | 0 |

| Amidament | Uts. | Parcial |
|---|---|---|
| Llaç | 2371.200 | 2371.200 |
| Total |  | 2371.2 |

#### 01.L2.06.04 RUIXADORS

**PF1A-DUP9** m Tub acer negre s/sold.(S),1´´1/2,sèrie M s/UNE-EN 10255,roscat,dific.baix,col.superf.
165.6 m
Tub d'acer negre sense soldadura, fabricat amb acer S195 T, d'1´´1/2 de mida de rosca (diàmetre exterior especificat=48,3 mm i DN=40 mm), sèrie M segons UNE-EN 10255, roscat, amb grau de dificultat baix i col·locat superficialment

| Codi | Ut | Descripció | Rendiment | Preu |
|---|---|---|---|---|
| A01-FEPH | h | Ajudant muntador (mà d'obra) | 0.32 | 0 |
| A0F-000R | h | Oficial 1a muntador (mà d'obra) | 0.32 | 0 |
| %NAAA | % | Despeses auxiliars | 1.5 % |  |
| BF18-034P | m | Tub acer negre s/sold.(S),1´´1/2,sèrie M s/UNE-EN 10255 (material) | 1.02 | 0 |
| BFW4-036B | u | Accessori p/tubs acer negre D=1´´1/2,p/roscar (material) | 0.15 | 0 |
| BFYB-037A | u | Pp.elem.munt.p/tubs acer negre D=1´´1/2,roscat (material) | 0.5 | 0 |
| B0A1-07L5 | u | Abraçadora metàl.,d/int.=47mm (material) | 0.29 | 0 |

| Amidament | Uts. | Parcial |
|---|---|---|
| Pl. 1 | 55.200 | 55.200 |
| Pl. 2 | 110.400 | 110.400 |
| Subtotal |  | 165.600 |
| Total |  | 165.6 |

**PF1A-DUPA** m Tub acer negre s/sold.(S),2´´,sèrie M s/UNE-EN 10255,roscat,dific.baix,col.superf.
94.3 m
Tub d'acer negre sense soldadura, fabricat amb acer S195 T, de 2´´ de mida de rosca (diàmetre exterior especificat=60,3 mm i DN=50 mm), sèrie M segons UNE-EN 10255, roscat, amb grau de dificultat baix i col·locat superficialment

| Codi | Ut | Descripció | Rendiment | Preu |
|---|---|---|---|---|
| A0F-000R | h | Oficial 1a muntador | 0.43 | 0 |
| A01-FEPH | h | Ajudant muntador | 0.43 | 0 |
| %NAAA | % | Despeses auxiliars | 1.5 % |  |
| B0A1-07LC | u | Abraçadora metàl.,d/int.=60mm (material) | 0.29 | 0 |
| BF18-034Q | m | Tub acer negre s/sold.(S),2´´,sèrie M s/UNE-EN 10255 (material) | 1.02 | 0 |
| BFYB-037B | u | Pp.elem.munt.p/tubs acer negre D=2´´,roscat (material) | 0.5 | 0 |
| BFW4-036C | u | Accessori p/tubs acer negre D=2´´,p/roscar (material) | 0.15 | 0 |

| Amidament | Uts. | Parcial |
|---|---|---|
| Pl. 1 | 41.400 | 41.400 |
| Pl. 2 | 52.900 | 52.900 |
| Subtotal |  | 94.300 |
| Total |  | 94.3 |

**P89P-45FZ** m Pintat tub acer,esmalt sint.,2antioxidant+2acabat,D fins a 2´´
273.7 m
Pintat de tub d'acer, a l'esmalt sintètic, amb dues capes d'imprimació antioxidant i 2 capes d'acabat, fins a 2´´ de diàmetre, com a màxim

| Codi | Ut | Descripció | Rendiment | Preu |
|---|---|---|---|---|
| A01-FEP9 | h | Ajudant pintor | 0.02 | 0 |
| A0F-000V | h | Oficial 1a pintor | 0.175 | 0 |
| %NAAA | % | Despeses auxiliars | 1.5 % |  |
| B891-0P02 | kg | Esmalt sintètic (material) | 0.0408 | 0 |
| B8Z6-0P2D | kg | Imprimació antioxidant (material) | 0.051 | 0 |

| Amidament | Uts. | Parcial |
|---|---|---|
| Pl. 1 | 55.200 | 55.200 |
| Subtotal |  | 55.200 |
| Pl. 2 | 110.400 | 110.400 |
| Pl. 1 | 41.400 | 41.400 |
| Pl. 2 | 52.900 | 52.900 |
| Pl. 1 | 4.600 | 4.600 |
| Pl. 2 | 9.200 | 9.200 |
| Subtotal |  | 218.500 |
| Total |  | 273.7 |

**PM24-3889** u Vàlv.control+alarma ruixadors automàtics,D=3´´,munt.
1 u
Vàlvula de control i alarma per a instal·lacions de ruixadors automàtics, de 3´´ de diàmetre, muntada

| Codi | Ut | Descripció | Rendiment | Preu |
|---|---|---|---|---|
| A01-FEPH | h | Ajudant muntador | 3 | 0 |
| A0F-000R | h | Oficial 1a muntador | 3 | 0 |
| %NAAA | % | Despeses auxiliars | 1.5 % |  |
| BM26-0T47 | u | Vàlvula control+alarma p/instal.ruix.automàt.,D=3´´ (material) | 1 | 0 |
| BMY0-0TC4 | u | P.p.elements especials p/vàl.ctrl/alarma (material) | 1 | 0 |

| Amidament | Uts. | Parcial |
|---|---|---|
| Pl. 1 | 1.000 | 1.000 |
| Total |  | 1 |

**PM21-387E** u Ruixador automàtic amunt,cromat,fusible metàl·lic68 a 74°C,D=1/2´´,munt.
18 u
Ruixador automàtic cara amunt, cromat, amb dispositiu fusible metàl·lic d'una temperatura d'accionament de 68 a 74 °C, de 1/2´´ de diàmetre i muntat en canonada

| Codi | Ut | Descripció | Rendiment | Preu |
|---|---|---|---|---|
| A0F-000R | h | Oficial 1a muntador | 0.22 | 0 |
| A01-FEPH | h | Ajudant muntador | 0.22 | 0 |
| %NAAA | % | Despeses auxiliars | 1.5 % |  |
| BMY0-0TC3 | u | P.p.elements especials p/detec.-extint.automàt. (material) | 1 | 0 |
| BM25-0T3U | u | Ruixador automàtic amunt,cromat,fusible metàl·lic68 a 74°C,D=1/2´´ (material) | 1 | 0 |

| Amidament | Uts. | Parcial |
|---|---|---|
| Habitacions | 18.000 | 18.000 |
| Total |  | 18 |

**PEUC-51AT** u Purgador automàt.aire,llautó,vert.+vàlvula obt.,D=3/8´´
2 u
Purgador automàtic d'aire, de llautó, per flotador, de posició vertical i vàlvula d'obturació incorporada, amb rosca de 3/8´´ de diàmetre, roscat

| Codi | Ut | Descripció | Rendiment | Preu |
|---|---|---|---|---|
| A01-FEPC | h | Ajudant calefactor (mà d'obra) | 0.075 | 0 |
| A0F-000C | h | Oficial 1a calefactor (mà d'obra) | 0.3 | 0 |
| %NAAA | % | Despeses auxiliars | 1.5 % |  |
| BEUC-0OWB | u | Purgador automàt.aire,llautó,vert.+vàlvula obt.,D=3/8´´ (material) | 1 | 0 |

| Amidament | Uts. | Parcial |
|---|---|---|
| Pl 1 | 1.000 | 1.000 |
| Pl. 2 | 1.000 | 1.000 |
| Subtotal |  | 2.000 |
| Total |  | 2 |

**PMS0-6Z7F** u Retol seny. instal.protecció/incendis,210x210mm2,panell PVC,gruix=0,7mm,fotoluminiscent (B),col.fixa
9 u
Rètol senyalització instal·lació de protecció contra incendis, quadrat, de 210x210 mm2 de panell de PVC de 0,7 mm de gruix, fotoluminiscent categoria B segons UNE 23035-4, col·locat fixat mecànicament sobre parament vertical

| Codi | Ut | Descripció | Rendiment | Preu |
|---|---|---|---|---|
| A0F-000R | h | Oficial 1a muntador | 0.3 | 0 |
| %NAAA | % | Despeses auxiliars | 1.5 % |  |
| B0AO-07IG | u | Tac niló D<=5mm,+vis (material) | 4 | 0 |
| BMS0-1K0U | u | Retol seny. instal.protecció/incendis,210x210mm2,panell PVC,gruix=0,7mm,fotoluminiscent (B) (material) | 1 | 0 |

| Amidament | Uts. | Parcial |
|---|---|---|
| Pl.Soterrani | 1.000 | 1.000 |
| Pl. Baixa | 2.000 | 2.000 |
| Pl. 1 | 2.000 | 2.000 |
| Pl. 2 | 2.000 | 2.000 |
| Pl. 3 | 2.000 | 2.000 |
| Subtotal |  | 9.000 |
| Total |  | 9 |

**PF1A-DUPY** m Tub acer negre s/sold.(S),1´´1/4,sèrie M s/UNE-EN 10255,soldat,dific.baix,col.superf.
82.8 m
Tub d'acer negre sense soldadura, fabricat amb acer S195 T, d'1´´1/4 de mida de rosca (diàmetre exterior especificat=42,4 mm i DN=32 mm), sèrie M segons UNE-EN 10255, soldat, amb grau de dificultat baix i col·locat superficialment

| Codi | Ut | Descripció | Rendiment | Preu |
|---|---|---|---|---|
| A0F-000R | h | Oficial 1a muntador | 0.26 | 0 |
| A01-FEPH | h | Ajudant muntador | 0.26 | 0 |
| %NAAA | % | Despeses auxiliars | 1.5 % |  |
| B0A1-07LQ | u | Abraçadora metàl.,d/int.=42mm (material) | 0.32 | 0 |
| BF18-034M | m | Tub acer negre s/sold.(S),1´´1/4,sèrie M s/UNE-EN 10255 (material) | 1.02 | 0 |
| BFYB-037L | u | Pp.elem.munt.p/tubs acer negre D=1´´1/4,soldat (material) | 0.5 | 0 |
| BFW4-036Q | u | Accessori p/tubs acer negre D=1´´1/4,p/soldar (material) | 0.15 | 0 |

| Amidament | Uts. | Parcial |
|---|---|---|
| Pl. 1 | 41.400 | 41.400 |
| Subtotal |  | 41.400 |
| Pl. 2 | 41.400 | 41.400 |
| Subtotal |  | 41.400 |
| Total |  | 82.8 |

**XPAU2LPI** u Treballs Connexionat instal·lació de Ruixadors
1 u
Treballs de connexió de la instal·lació de Ruixadors Contra Incendis de l'edifici amb la Instal·lació Existent a Planta. Inclou canonada. accessoris i buidatge. Treballs coordinats amb el Centre. Totalment en funcionament.

| Codi | Ut | Descripció | Rendiment | Preu |
|---|---|---|---|---|
| A0F-000R | h | Oficial 1a muntador | 22 | 0 |
| A01-FEPH | h | Ajudant muntador | 22 | 0 |

| Amidament | Uts. | Parcial |
|---|---|---|
| Plantes | 1.000 | 1.000 |
| Total |  | 1 |

**PJ2Z3-3ECJ** u Maniguet flex.,malla met.,preu sup.,2unions 1/2´´
18 u
Maniguet flexible, de malla metàl·lica amb ànima interior sintètica, preu superior, amb dues unions roscades de 1/2´´

| Codi | Ut | Descripció | Rendiment | Preu |
|---|---|---|---|---|
| A01-FEPE | h | Ajudant lampista (mà d'obra) | 0.075 | 0 |
| A0F-000N | h | Oficial 1a lampista (mà d'obra) | 0.3 | 0 |
| %NAAA | % | Despeses auxiliars | 1.5 % |  |
| BJ2Z3-0RKW | u | Maniguet flex.,malla met.,preu sup.,2 unions 1/2´´ (material) | 1 | 0 |

| Amidament | Uts. | Parcial |
|---|---|---|
| Habitacions | 18.000 | 18.000 |
| Total |  | 18 |

### 01.L2.07 FOTOVOLTAICA

#### 01.L2.07.01 NOTA GENERAL FOTOVOLTAICA

**NOTA0033** . Nota nº 33 - Fotovoltaica
1 .
Nota nº 33- Fotovoltaica
Aquest capítol inclou, la instal·lació completa de Fotovoltaica completament acabada segons projecte tècnic d'instal·lacions format per documentació gràfica, memòries i plecs de condicions.Es tindrà en compte el compliment del REBT. Inclús legalització i posada en marxa de la instal·lació per a compliment de la reglamentació vigent. S'inclouen projecte, visats, dictàmens, etc., necessaris per a l'aprovació de les instal·lacions davant els organismes estatals, autonòmics o locals competents per a l'autorització de l'execució i posada en marxa definitiva de la instal·lació.
S'ha de tenir en compte l'obligatorietat de:
- Homolgació i certificació de tots els materials.
- Instruccions d'ús i garanties.
- Realització i lliurament de protocols de proves de la instal·lació segons normativa aplicable.
- Certificats d'instal·lació.
- Posada en funcionament de la mateixa, així com formació de dossier amb manuals d'utilització, garanties, manteniment bàsic de la instal·lació.
- Planols asbuilt en autocad.
Normativa d'obligat compliment:
- L'específica per a cada un dels materials utilitzats en el projecte.
- Execució:. Codi Tècnic de l'Edificació (CTE). Part II. Document Bàsic HE
- Real Decret 842/2002 REBT.
- Classificació dels productes de construcció i dels elements constructius en funció de les seves propietats de reacció i de resistència davant del foc. Reial Decret 312/2005, de 18 de març, del Ministeri de la Presidència.
S'ha de tenir en compte l'obligatorietat de:
- Homologació i certificació de tots els materials.
- Instruccions d'ús i garanties.
- Realització i lliurament de protocols de proves de la instal·lació segons normativa aplicable.
- Certificats d'instal·lació.
- Posada en funcionament de la mateixa, així com formació de dossier amb manuals d'utilització, garanties, manteniment bàsic de la instal·lació.
- Plànols asbuilt en autocad.
Normativa d'obligat compliment:
- L'específica per a cada un dels materials utilitzats en el projecte
- DB SI Seguretat en cas d'incendi. Codi Tècnic de l'Edificació (CTE). Part II. Document bàsic SI.
- Reglament d'Instal·lacions de protecció contra incendis. Reial Decret 1942/1993, de 5 de novembre, del Ministeri d'Indústria i Energia.
- DB SUA Seguretat d'utilització i accessibilitat. Codi Tècnic de l'Edificació (CTE). Document bàsic SUA.
- DB HE Estalvi d'energia. Codi Tècnic de l'Edificació (CTE). Part II. Document Bàsic HE.
- Execució:. Codi Tècnic de l'Edificació (CTE). Part II. Document Bàsic HS.
- Disposicions d'aplicació de la Directiva del Parlament Europeu i del Consell, 97/23 / CE, relativa als equips de pressió i es modifica el Reial Decret 1244/1979, de 4 d'abril, que va aprovar el Reglament d'aparells a pressió.
- Classificació dels productes de construcció i dels elements constructius en funció de les seves propietats de reacció i de resistència davant del foc. Reial Decret 312/2005, de 18 de març, del Ministeri de la Presidència.

| Amidament | Uts. | Parcial |
|---|---|---|
| Unitat | 1.000 | 1.000 |
| Total |  | 1 |

#### 01.L2.07.02 INSTAL·LACIÓ DE FOTOVOLTAICA

**EGE1B2MF** u Modul Fotovoltaic JAM72S20-450/MR
64 u
Subministrament i instal·lació completa de Mòdul FV SunPow er SPR-MAX3-450W o equivalent, 60 cèl·lules policristal·lines i de dimensions 212 × 105,2 × 4 cm. Panells amb tolerància positiva 0/+5%.
El pes del mòdul és de 25kg. S'hi inclouen els contrapesos necessaris. Inclou el transport fins a l'obra. Inclou suportació de la placa.
-Módulo FV de JA Solar model JAM72S20-450/MR
-Cable 1,2m con conectors MC4 - 1000 Vdc
Inclou estructura solar CSI (o similar) per a muntatge de placa fotovoltaica a 15º d'inclinació o segons coberta. Informe de solidessa de coberta.

| Codi | Ut | Descripció | Rendiment | Preu |
|---|---|---|---|---|
| A012H000 | h | Oficial 1a electricista | 1.5 | 0 |
| A013H000 | h | Ajudant electricista | 1.5 | 0 |
| %NAAA | % | Despeses auxiliars | 1.5 % |  |
| BGES1110 | m2 | Estructura suport p/mòd.fotov.,perf.alumini extruït,horitz./vert (material) | 1.007 | 0 |
| BGWE1000 | u | P.p.accessoris p/mòdul fotovoltaic (material) | 1 | 0 |
| BGE1S221 | u | Mòdul fotovoltaic policrist.,aïllada/connex.xarxa,450Wp,alum.ano (material) | 1 | 0 |

| Amidament | Uts. | Parcial |
|---|---|---|
| Coberta | 64.000 | 64.000 |
| Total |  | 64 |

**EGE1B2IN2** u Inversor Smart Energy Huawei M3 SUN 2000 30kW
1 u
Subministrament i instal·lació completa d'inversor Huawei SUN 2000 M3-30 -trifàssic 30kW o equivalent per a connexió a xarxa que compleixin els requisits del projecte tècnic i plec de condicions, així com la normativa vigent.
L'equip seleccionat s'integra perfectament a la instal·lació elèctrica existent, permetent el màxim autoconsum instantani.
Inclou sistema de monitorització connectat a Internet.
El nombre i els models definitius s'especificaran en el moment de realitzar el projecte corresponent. Els inversors s'ubicaran a zona tècnica per a aquests equip.

| Codi | Ut | Descripció | Rendiment | Preu |
|---|---|---|---|---|
| A012H000 | h | Oficial 1a electricista | 1.5 | 0 |
| A013H000 | h | Ajudant electricista | 1.5 | 0 |
| %NAAA | % | Despeses auxiliars | 1.5 % |  |
| BGWE2000 | u | P.p.accessoris p/inversor fotovoltaic (material) | 1 | 0 |
| BGE22S32 | u | Invers.p/inst.fotov.,connex.xarxa,trif.,30kWp,400V (material) | 1 | 0 |

| Amidament | Uts. | Parcial |
|---|---|---|
| Sala Tècnica | 1.000 | 1.000 |
| Total |  | 1 |

**EGE1B2IN5** u Caixa de proteccions de CC
1 u
Subministrament i muntatge de la caixa de proteccions de CC a l'entrada de l'inversor amb dimensions i proteccions segons les necessitats.

| Codi | Ut | Descripció | Rendiment | Preu |
|---|---|---|---|---|
| A012H000 | h | Oficial 1a electricista | 1 | 0 |
| A013H000 | h | Ajudant electricista | 1 | 0 |
| %NAAA | % | Despeses auxiliars | 1.5 % |  |
| BGWE3000 | u | P.p.accessoris p/regulador fotovoltaic (material) | 1 | 0 |
| BGS31411 | u | Caixa proteccions de CC (material) | 1 | 0 |

| Amidament | Uts. | Parcial |
|---|---|---|
| Sala Tècnica | 1.000 | 1.000 |
| Total |  | 1 |

**EGE1B2IN6** u Caixa de proteccions de CA
1 u
Subministrament i muntatge de la caixa de proteccions de CA a la sortida de linversor amb dimensions i proteccions segons necessitats.

| Codi | Ut | Descripció | Rendiment | Preu |
|---|---|---|---|---|
| A013H000 | h | Ajudant electricista | 1 | 0 |
| A012H000 | h | Oficial 1a electricista | 1 | 0 |
| %NAAA | % | Despeses auxiliars | 1.5 % |  |
| BGWE3000 | u | P.p.accessoris p/regulador fotovoltaic | 1 | 0 |
| BGS31412 | u | Caixa proteccions de CA (material) | 1 | 0 |

| Amidament | Uts. | Parcial |
|---|---|---|
| Sala Tècnica | 1.000 | 1.000 |
| Total |  | 1 |

**EGE1B2IM** pa Instal·lació força i sistema de monitorizació i comunicació
1 pa
Subministrament i instal·lació de cable de força i comunicació necessari per a la monitorització dels inversors i del Sistema.
*Es connectaran els inversors amb el quadre elèctric de fotovoltaica i amb el Rack Informatic.
Inclou p.p. de sistema de monitorització connectat a internet.
El sistema volcarà la informació al BMS del sistema.

| Amidament | Uts. | Parcial |
|---|---|---|
| Sala Tècnica | 1.000 | 1.000 |
| Total |  | 1 |

### 01.L2.08 INSTAL·LACIÓ DE SANEJAMENT

#### 01.L2.08.01 NOTA GENERAL SANEJAMENT

**NOTA0035** . Nota nº 035 - Sanejament
1 .
Nota nº 035- Sanejament
Aquest capítol inclou la instal·lació de Sanejament completament acabada amb tub dePVC o de polipropiplé segons diàmetres i especificacions del projecte tècnic d'instal·lacions format per documentació gràfica, memòries i plecs de condicions. Es tindrà en compte el compliment de les normes bàsiques per a les instal·lacions de subministrament d'aigua i de les normes específiques de la companyia subministradora. Inclou les proves de pressió i la legalització i posada en marxa de la instal·lació de Sanejament per compliment de la reglamentació vigent. S'inclouen projecte, visats, dictàmens, etc., necessaris per a l'aprovació de les instal·lacions davant els organismes estatals, autonòmics o locals competents per a l'autorització de l'execució i posada en marxa definitiva de la instal·lació.
S'ha de tenir en compte l'obligatorietat de:
- Homologació i certificació de tots els materials.
- Instruccions d'ús i garanties.
- Realització i lliurament de protocols de proves de la instal·lació segons normativa aplicable.
- Certificats d'instal·lació.
- Posada en funcionament de la mateixa, així com formació de dossier amb manuals d'utilització, garanties, manteniment bàsic de la instal·lació.
- Planols asbuilt en autocad.
Normativa d'obligat compliment:
- S'hauran de complir tots els requisits que inclou el C.T.E HS5. Subministrament d'evacució aigues
- L'específica per a cada un dels materials utilitzats en el projecte.
NOTA: ABANS D'EXECUTAR LA INSTAL·LACIÓ INTERIOR , LA D.F. MANTINDRÀ REUNIÓ AMB LA CONSTRUCTORA I L'INSTAL·LADOR PER DEFINIR LA SITUACIÓ DEFINITIVA DELS ELEMENTS

| Amidament | Uts. | Parcial |
|---|---|---|
| Unitat | 1.000 | 1.000 |
| Total |  | 1 |

#### 01.L2.08.02 EXTERIORS-ARQUETES

**ED358565** u Pericó pas,tapa regist.,60x60x60cm,paret g=15cm maó massís 290x1
2 u
Pericó de pas i tapa registrable, de 60x60x60 cm de mides interiors, amb paret de 15 cm de gruix de maó massís de 290x140x50 mm, arrebossada i lliscada per dins amb morter 1:2:10, sobre solera de formigó en massa de 10 cm i amb tapa prefabricada de formigó armat

| Amidament | Uts. | Parcial |
|---|---|---|
| Pluvials | 1.000 | 1.000 |
| Fecals | 1.000 | 1.000 |
| Total |  | 2 |

**XPAUSFB1** pa Escomesa Sanejament
1 pa
Trebals de connexionat a la instal·lació existent, corresponent als punts de connexio del sanejament de l'edifici, segons les seves prescripcions i diámetres de projecte.

| Amidament | Uts. | Parcial |
|---|---|---|
| Equipament | 1.000 | 1.000 |
| Total |  | 1 |

**ED7AFR414** m Clavegueró PVC-U paret massissa,sanejament s/pressió,DN=200mm,SN4,s/solera form.15cm+llit sorra 15cm
13.2 m
Clavegueró amb tub de PVC-U de paret massissa per a sanejament sense pressió, de DN 200 mm i de SN 4 (4 kN/m2) de rigidesa anular, segons norma UNE-EN 1401-1, sobre solera de formigó de 15 cm de gruix, llit de sorra de 15 cm de gruix i reblert amb sorra fins a 30 cm per sobre del tub

| Codi | Ut | Descripció | Rendiment | Preu |
|---|---|---|---|---|
| A0F-000T | h | Oficial 1a paleta (mà d'obra) | 0.19 | 0 |
| A0F-000D | h | Oficial 1a col·locador | 0.2 | 0 |
| A0D-0007 | h | Manobre (mà d'obra) | 0.38 | 0 |
| A01-FEP3 | h | Ajudant col·locador | 0.2 | 0 |
| B03L-05N5 | t | Sorra 0 a 3,5 mm (material) | 0.735 | 0 |
| BDW3-FFAL | u | Accessori genèric p/tub PVC,D=200mm (material) | 0.33 | 0 |
| B06E-12C5 | m3 | Formigó HM-20/P/20/I,>= 200kg/m3 ciment (material) | 0.11 | 0 |
| BDW3-FFAQ | u | Element munt. p/tub PVC,D=200mm (material) | 1 | 0 |
| BD7F-1OIS | m | Tub PVC-U paret massissa,sanejament s/pressió,DN=200mm,SN4,p/unió anella elastom. (material) | 1.2 | 0 |
| C13C-00LP | h | Retroexcavadora s/pneumàtics 8 a 10t (maquinària) | 0.051 | 0 |
| C13A-00FP | h | Picó vibrant,plac.30x30cm (maquinària) | 0.13 | 0 |

| Amidament | Uts. | Parcial |
|---|---|---|
| Fecals | 13.200 | 13.200 |
| Total |  | 13.2 |

**ED7FR314** m Clavegueró PVC-U paret massissa,sanejament s/pressió,DN=160mm,SN4,s/solera form.15cm+llit sorra 15cm
60 m
Clavegueró amb tub de PVC-U de paret massissa per a sanejament sense pressió, de DN 160 mm i de SN 4 (4 kN/m2) de rigidesa anular, segons norma UNE-EN 1401-1, sobre solera de formigó de 15 cm de gruix, llit de sorra de 15 cm de gruix i reblert amb sorra fins a 30 cm per sobre del tub

| Codi | Ut | Descripció | Rendiment | Preu |
|---|---|---|---|---|
| A0137000 | h | Ajudant col·locador | 0.2 | 0 |
| A0127000 | h | Oficial 1a colocador | 0.2 | 0 |
| A0140000 | h | Manobre | 0.38 | 0 |
| A0122000 | h | Oficial 1a paleta | 0.19 | 0 |
| B0310500 | t | Sorra 0-3,5 mm (material) | 0.664 | 0 |
| B064300C | m3 | Formigó HM-20/P/20/I,>=200kg/m3 ciment (material) | 0.104 | 0 |
| BD7FR310 | m | Tub PVC-U paret massissa,sanejament s/pressió,DN=160mm,SN4,p/unió anella elastom. (material) | 1.2 | 0 |
| BDW3B900 | u | Accessori genèric p/tub PVC,D=160mm (material) | 0.33 | 0 |
| BDY3B900 | u | Element munt. p/tub PVC,D=160mm (material) | 1 | 0 |
| C1313330 | h | Retroexcavadora s/pneumàtics 8-10t | 0.042 | 0 |
| C133A0J0 | h | Picó vibrant,plac.30x30cm (maquinària) | 0.11 | 0 |

| Amidament | Uts. | Parcial |
|---|---|---|
| Fecals | 14.400 | 14.400 |
| Pluvials | 27.600 | 27.600 |
| Pluvials | 18.000 | 18.000 |
| Total |  | 60 |

**E222B423X** m3 Excav.rasa instal.,h<=1m,terrno compact.,m.mec.+terres
124.8 m3

| Amidament | Uts. | Parcial |
|---|---|---|
| Escomesa | 124.800 | 124.800 |
| Total |  | 124.8 |

**XPAU1INSA** u Ajudes de Paleteria a la Planta Baixa
1 u
Partida per la realització de les ajudes de paleteria per la instal·lació de sanejament en la planta Baixa Zona Monges, Aquestes feines consistiran en:
* Replanteig i marcar en obra abans d'executar
* Obertura de sostres
* Reposició de plaques de sostre
* Replanteig i marcar en obra abans d'executar
* Obrir i rematar forats a paraments
* Obrir i rematar forats a forjats
* Col·locació i muntatge dels passamurs
* Fixació de la suportació
* Enderroc de fals sostre continu necessari per a la instal·lació de sanejament
* Reparació dels enderrocs de fals sostre continu
* Inclou pintat de sostres
* Realització de forats en forjats
* Sellat dels forats de instal·lacions i forats de pas de instal·lacions
amb morter ignifug
* Arrebosat i pintat dels paraments despres del pas de les instal·lacions
* Descarrega i elevació de materials en l'obra
* Retirada de la runa resultat de les mateixes ajudes.

| Amidament | Uts. | Parcial |
|---|---|---|
| Actuació | 1.000 | 1.000 |
| Total |  | 1 |

#### 01.L2.08.03 PLUVIALS

**ED15N711** m Baixant PP paret tricapa,evacua.insonoritz.,DN=110mm,fix.mec.bri
192 m
Baixant de tub de polipropilè de paret tricapa per a evacuació insonoritzada, de DN 110 mm, incloses les peces especials i fixat mecànicament amb brides

| Codi | Ut | Descripció | Rendiment | Preu |
|---|---|---|---|---|
| A0127000 | h | Oficial 1a colocador | 0.36 | 0 |
| A0137000 | h | Ajudant col·locador | 0.18 | 0 |
| %NAAA | % | Despeses auxiliars | 1.5 % |  |
| BDW3E700 | u | Accessori genèric p/tub PPD=110mm (material) | 0.33 | 0 |
| BDY3E700 | u | Element de munt.p/tub PPD=110mm (material) | 1 | 0 |
| BD136770 | m | Tub PP paret tricapa,evacua.insonoritz.,DN=110mm,junt elàstic (material) | 1.4 | 0 |
| BD1Z4200 | u | Brida p/tub PP,D=75-110mm (material) | 0.67 | 0 |

| Amidament | Uts. | Parcial |
|---|---|---|
| Baixants | 192.000 | 192.000 |
| Total |  | 192 |

#### 01.L2.08.04 DISTRIBUCIÓ

**ED51A4JV** u Bonera sifònica acer inox.,costat=250x250mm,sortidavert.D=110mm,
4 u
Bonera sifònica d'acer inoxidable de 250x250 mm de costat amb sortida vertical de 110 mm de diàmetre, amb tapa plana metàl.lica, col.locada fixacions mecàniques

| Codi | Ut | Descripció | Rendiment | Preu |
|---|---|---|---|---|
| A0132000 | h | Ajudant paleta (mà d'obra) | 0.25 | 0 |
| A0122000 | h | Oficial 1a paleta | 0.5 | 0 |
| %NAAA | % | Despeses auxiliars | 1.5 % |  |
| BD5154JV | u | Bonera sifònica acer inox.,costat=250x250mm,sortida vert.D=110mm (material) | 1 | 0 |
| B5ZZJLPT | u | Vis acer galv.5,4x65mm,junt metall/goma,tac D=8/10mm (material) | 4 | 0 |

| Amidament | Uts. | Parcial |
|---|---|---|
| Muntant | 2.000 | 2.000 |
| Rentadores | 2.000 | 2.000 |
| Subtotal |  | 4.000 |
| Total |  | 4 |

**ED15N811** m Baixant PP paret tricapa,evacua.insonoritz.,DN=125mm,fix.mec.bri
111 m
Baixant de tub de polipropilè de paret tricapa per a evacuació insonoritzada, de DN 125 mm, incloses les peces especials i fixat mecànicament amb brides

| Codi | Ut | Descripció | Rendiment | Preu |
|---|---|---|---|---|
| A0127000 | h | Oficial 1a colocador | 0.38 | 0 |
| A0137000 | h | Ajudant col·locador | 0.19 | 0 |
| %NAAA | % | Despeses auxiliars | 1.5 % |  |
| BD136870 | m | Tub PP paret tricapa,evacua.insonoritz.,DN=125mm,junt elàstic (material) | 1.4 | 0 |
| BD1Z4300 | u | Brida p/tub PP,D=125-160mm (material) | 0.67 | 0 |
| BDY3E800 | u | Element de munt.p/tub PPD=125mm (material) | 1 | 0 |
| BDW3E800 | u | Accessori genèric p/tub PPD=125mm (material) | 0.33 | 0 |

| Amidament | Uts. | Llarg | Parcial |
|---|---|---|---|
| Baixants | 81.000 |  | 81.000 |
| Horitzontals | 1.250 | 24.000 | 30.000 |
| Total |  |  | 111 |

**ED15N711** m Baixant PP paret tricapa,evacua.insonoritz.,DN=110mm,fix.mec.bri
15 m

| Amidament | Uts. | Parcial |
|---|---|---|
| Ventilacions | 15.000 | 15.000 |
| Total |  | 15 |

**ED116171** m Desg.ap.sanitari tub PP paret tricapa,evacua.insonoritz.,DN=32mm
36 m
Desguàs d'aparell sanitari amb tub de polipropilè de paret tricapa per a evacuació insonoritzada, de DN 32 mm, fins a baixant, caixa o clavegueró

| Codi | Ut | Descripció | Rendiment | Preu |
|---|---|---|---|---|
| A013J000 | h | Ajudant lampista | 0.18 | 0 |
| A012J000 | h | Oficial 1a lampista | 0.36 | 0 |
| %NAAA | % | Despeses auxiliars | 1.5 % |  |
| BDW3E100 | u | Accessori genèric p/tub PPD=32mm (material) | 1 | 0 |
| BDY3E100 | u | Element de munt.p/tub PPD=32mm (material) | 1 | 0 |
| BD136170 | m | Tub PP paret tricapa,evacua.insonoritz.,DN=32mm,junt elàstic (material) | 1.25 | 0 |

| Amidament | Uts. | Parcial |
|---|---|---|
| Condensats | 36.000 | 36.000 |
| Total |  | 36 |

**ED7K697S** m Clavegueró PP paret tricapa,evacua.insonoritz.,DN=160mm,penj.sos
35 m
Clavegueró amb tub de polipropilè de paret tricapa per a evacuació insonoritzada, de DN 160 mm, penjat al sostre

| Codi | Ut | Descripció | Rendiment | Preu |
|---|---|---|---|---|
| A0137000 | h | Ajudant col·locador | 0.35 | 0 |
| A0127000 | h | Oficial 1a colocador | 0.7 | 0 |
| %NAAA | % | Despeses auxiliars | 1.5 % |  |
| BDY3E900 | u | Element de munt.p/tub PPD=160mm (material) | 1 | 0 |
| BD1Z3000 | u | Brida p/tub penj.sost. (material) | 0.66 | 0 |
| BDW3E900 | u | Accessori genèric p/tub PPD=160mm (material) | 0.33 | 0 |
| BD136970 | m | Tub PP paret tricapa,evacua.insonoritz.,DN=160mm,junt elàstic (material) | 1.2 | 0 |

| Amidament | Uts. | Llarg | Parcial |
|---|---|---|---|
| Soterrani | 1.250 | 28.000 | 35.000 |
| Total |  |  | 35 |

**ED7K6B7S** m Clavegueró PP paret tricapa,evacua.insonoritz.,DN=200mm,penj.sos
20 m
Clavegueró amb tub de polipropilè de paret tricapa per a evacuació insonoritzada, de DN 200 mm, penjat al sostre

| Codi | Ut | Descripció | Rendiment | Preu |
|---|---|---|---|---|
| A0127000 | h | Oficial 1a colocador | 0.7 | 0 |
| A0137000 | h | Ajudant col·locador | 0.35 | 0 |
| %NAAA | % | Despeses auxiliars | 1.5 % |  |
| BD136B70 | m | Tub PP paret tricapa,evacua.insonoritz.,DN=200mm,junt elàstic (material) | 1.2 | 0 |
| BDY3EB00 | u | Element de munt.p/tub PPD=200mm (material) | 1 | 0 |
| BD1Z3000 | u | Brida p/tub penj.sost. | 0.66 | 0 |
| BDW3EB00 | u | Accessori genèric p/tub PPD=200mm (material) | 0.33 | 0 |

| Amidament | Uts. | Llarg | Parcial |
|---|---|---|---|
| Soterrani | 1.250 | 16.000 | 20.000 |
| Total |  |  | 20 |

**ED7K3444** m Clavegueró PP tricapa,sanejament s/pressió,DN=200mm,SN12,s/soler
7.5 m
Clavegueró amb tub de polipropilè de paret tricapa per a sanejament sense pressió, de DN 200 mm i de SN 12 (12 kN/m2) de rigidesa anular, sobre solera de formigó de 15 cm de gruix, llit de sorra de 15 cm de gruix i reblert amb sorra fins a 30 cm per sobre del tub

| Codi | Ut | Descripció | Rendiment | Preu |
|---|---|---|---|---|
| A0137000 | h | Ajudant col·locador | 0.2 | 0 |
| A0140000 | h | Manobre | 0.38 | 0 |
| A0127000 | h | Oficial 1a colocador | 0.2 | 0 |
| A0122000 | h | Oficial 1a paleta | 0.19 | 0 |
| %NAAA | % | Despeses auxiliars | 1.5 % |  |
| BDY3EB00 | u | Element de munt.p/tub PPD=200mm | 1 | 0 |
| B064300C | m3 | Formigó HM-20/P/20/I,>=200kg/m3 ciment | 0.1103 | 0 |
| BD7K3440 | m | Tub PP tricapa,sanejament s/pressió,DN=200mm,SN12,p/unió anella (material) | 1.2 | 0 |
| BDW3EB00 | u | Accessori genèric p/tub PPD=200mm | 0.33 | 0 |
| B0311500 | t | Sorra pedra calc. 0-3,5 mm (material) | 0.735 | 0 |
| C1315010 | h | Retroexcavadora petita | 0.06 | 0 |
| C133A0J0 | h | Picó vibrant,plac.30x30cm | 0.13 | 0 |

| Amidament | Uts. | Llarg | Parcial |
|---|---|---|---|
| Soterrani | 1.250 | 6.000 | 7.500 |
| Total |  |  | 7.5 |

**ED358565** u Pericó pas,tapa regist.,60x60x60cm,paret g=15cm maó massís 290x1
2 u

| Amidament | Uts. | Parcial |
|---|---|---|
| Pluvials | 1.000 | 1.000 |
| Fecals | 1.000 | 1.000 |
| Total |  | 2 |

**E222B423X** m3 Excav.rasa instal.,h<=1m,terrno compact.,m.mec.+terres
33.6 m3

| Amidament | Uts. | Parcial |
|---|---|---|
| Escomesa | 33.600 | 33.600 |
| Total |  | 33.6 |

**ED116271** m Desg.ap.sanitari tub PP paret tricapa,evacua.insonoritz.,DN=40mm
6 m
Desguàs d'aparell sanitari amb tub de polipropilè de paret tricapa per a evacuació insonoritzada, de DN 40 mm, fins a baixant, caixa o clavegueró

| Codi | Ut | Descripció | Rendiment | Preu |
|---|---|---|---|---|
| A012J000 | h | Oficial 1a lampista | 0.36 | 0 |
| A013J000 | h | Ajudant lampista | 0.18 | 0 |
| %NAAA | % | Despeses auxiliars | 1.5 % |  |
| BDW3E200 | u | Accessori genèric p/tub PPD=40mm (material) | 1 | 0 |
| BD136270 | m | Tub PP paret tricapa,evacua.insonoritz.,DN=40mm,junt elàstic (material) | 1.25 | 0 |
| BDY3E200 | u | Element de munt.p/tub PPD=40mm (material) | 1 | 0 |

| Amidament | Uts. | Parcial |
|---|---|---|
| Rentadores | 6.000 | 6.000 |
| Total |  | 6 |

#### 01.L2.08.05 HABITACIONS

**ED15B771** m Baixant PVC-U paret massissa,B,DN=110mm,fix.mec.brides
36 m
Baixant de tub de PVC-U de paret massissa, àrea d'aplicació B segons norma UNE-EN 1329-1, de DN 110 mm, incloses les peces especials i fixat mecànicament amb brides

| Codi | Ut | Descripció | Rendiment | Preu |
|---|---|---|---|---|
| A0137000 | h | Ajudant col·locador | 0.18 | 0 |
| A0127000 | h | Oficial 1a colocador | 0.36 | 0 |
| %NAAA | % | Despeses auxiliars | 1.5 % |  |
| BD1Z2200 | u | Brida p/tub PVC,D=75-110mm (material) | 0.67 | 0 |
| BD13177B | m | Tub PVC-U paret massissa,àrea aplicació B,DN=110mm,llarg.=3m,p/e (material) | 1.4 | 0 |
| BDW3B700 | u | Accessori genèric p/tub PVC,D=110mm (material) | 0.33 | 0 |
| BDY3B700 | u | Element munt. p/tub PVC,D=110mm (material) | 1 | 0 |

| Amidament | Uts. | Parcial |
|---|---|---|
| Inodors | 36.000 | 36.000 |
| Total |  | 36 |

**ED111B71** m Desg.ap.sanitari tub PVC-U,paret massissa,àrea aplicació B,DN=110mm
18 m
Desguàs d'aparell sanitari amb tub de PVC-U de paret massissa, àrea d'aplicació B segons norma UNE-EN 1329-1, de DN 110 mm, fins a baixant, caixa o clavegueró

| Codi | Ut | Descripció | Rendiment | Preu |
|---|---|---|---|---|
| A013J000 | h | Ajudant lampista | 0.18 | 0 |
| A012J000 | h | Oficial 1a lampista | 0.36 | 0 |
| BD13179B | m | Tub PVC-U paret massissa,àrea aplicació B,DN=110mm,llarg.=5m,p/encolar (material) | 1.25 | 0 |
| BDW3B700 | u | Accessori genèric p/tub PVC,D=110mm | 1 | 0 |
| BDY3B700 | u | Element munt. p/tub PVC,D=110mm | 1 | 0 |

| Amidament | Uts. | Parcial |
|---|---|---|
| Inodors | 18.000 | 18.000 |
| Total |  | 18 |

**ED116171** m Desg.ap.sanitari tub PP paret tricapa,evacua.insonoritz.,DN=32mm
108 m

| Amidament | Uts. | Parcial |
|---|---|---|
| Condensats | 108.000 | 108.000 |
| Total |  | 108 |

**ED116271** m Desg.ap.sanitari tub PP paret tricapa,evacua.insonoritz.,DN=40mm
72 m

| Amidament | Uts. | Parcial |
|---|---|---|
| Dutxa | 36.000 | 36.000 |
| Lavabo | 36.000 | 36.000 |
| Subtotal |  | 72.000 |
| Total |  | 72 |

**ED15N711** m Baixant PP paret tricapa,evacua.insonoritz.,DN=110mm,fix.mec.bri
36 m

| Amidament | Uts. | Parcial |
|---|---|---|
| Inodors | 36.000 | 36.000 |
| Total |  | 36 |

### 01.L2.09 INSTAL·LACIÓ DE TELECOMUNICACIONS

#### 01.L2.09.01 NOTA GENERAL TELECOMUNICACIONS

**NOTA0036** . Nota nº 036 - Telecomunicacions
1 .
Nota nº 036- Telecomunicacions
Aquest capítol inclou la instal·lació de Telecomunicacions totaltment certificada i homolagada segons projecte tècnic d'instal·lacions format per documentació gràfica, memòries i plecs de condicions. Es tindrà en compte el compliment de les normes bàsiques de qualitat i plec tècnic de condicions. Inclou les proves amb maquinària Fluke. S'inclouen projecte, visats, dictàmens, etc., necessaris per a l'aprovació de les instal·lacions davant els organismes estatals, autonòmics o locals competents per a l'autorització de l'execució i posada en marxa definitiva de la instal·lació.
S'ha de tenir en compte l'obligatorietat de:
- Homologació i certificació de tots els materials.
- Instruccions d'ús i garanties.
- Realització i lliurament de protocols de proves de la instal·lació segons normativa aplicable.
- Certificats d'instal·lació.
- Posada en funcionament de la mateixa, així com formació de dossier amb manuals d'utilització, garanties, manteniment bàsic de la instal·lació.
- Planols asbuilt en autocad.
NOTA: ABANS D'EXECUTAR LA INSTAL·LACIÓ INTERIOR , LA D.F. MANTINDRÀ REUNIÓ AMB LA CONSTRUCTORA I L'INSTAL·LADOR PER DEFINIR LA SITUACIÓ DEFINITIVA DELS ELEMENTS

| Amidament | Uts. | Parcial |
|---|---|---|
| Unitat | 1.000 | 1.000 |
| Total |  | 1 |

#### 01.L2.09.02 ESCOMESA I INTERCONNEXIONS

**XPAUTL001** pa Escomesa Telecomunicacions
1 pa
Escomesa de Telecomunicacions des del Equipament fins a la xarxa subministradora, segons normes de la companyia subministradora definida en el plànol de detall, formada per:
- Pericons Cia per connexió de servei externa, claus Cia.
- Armari amb pany segons detall TF i especificacions plànols) per a escomesa de Fibra òptica, formada per:
- passa-tubs de diàmetres segons projecte d'instal·lacions
- Tot material i treballs necessaris.
- Trencament del paviment amb compressor.
- Excavació de rases.
- Subministrament i col·locació de tub escomesa exterior amb tub de polietilè-PE apte per anar soterrat de dimensions segons plànols
- Juntes.
- Tapat i posterior reposició del paviment amb formigó en massa.
- Tapa registrable segons especificacions Endesa)
- Pavimentació segons projecte.
- Assistència als treballs d'escomesa, en el moment de la connexió a la xarxa pública.
- Control i ajuda en mitjans que es puguin necessitar.
Tot segons especificacions i necessitats del Projecte.

| Amidament | Uts. | Parcial |
|---|---|---|
| Equipament | 1.000 | 1.000 |
| Total |  | 1 |

#### 01.L2.09.03 VEU I DADES

**EP43F431** u Latiguillo 4 par.,c/2xRJ45 cat.6a S/FTP,largo de 0,5 a 1,6m,col.
48 u
Latiguillo de 4 pares, con 2 conectores RJ45, categoría 6a S/FTP, de 0,5 a 1,6 m de longitud, colocado

| Codi | Ut | Descripció | Rendiment | Preu |
|---|---|---|---|---|
| A0F-000R | h | Oficial 1a muntador | 0.03 | 0 |
| A01-FEPH | h | Ajudant muntador | 0.03 | 0 |
| BP47-1A5T | u | Latiguillo,4 par.,2xRJ45 cat.6a S/FTP,de 0,5 a 1,6m (material) | 1 | 0 |

| Amidament | Uts. | Parcial |
|---|---|---|
| Passadis | 48.000 | 48.000 |
| Total |  | 48 |

**EP43D452** u Latiguillo estanc,4 par.,c/2xRJ45 cat.6 U/FTP,L=de 1,6 a 3,2m,IP-65,col.
30 u
Latiguillo de 4 parells, estanc, amb 2 connectors RJ45 categoria 6 U/FTP, de 1,6 a 3,2 m de longitut, amb un grau de protecció IP-65, col·locat

| Codi | Ut | Descripció | Rendiment | Preu |
|---|---|---|---|---|
| A0F-000R | h | Oficial 1a muntador | 0.03 | 0 |
| A01-FEPH | h | Ajudant muntador | 0.03 | 0 |
| BP48-21PK | u | Latiguillo estanco 4 par.,c/2xRJ45 cat.6 U/FTP,L=de 1,6 a 3,2m,IP-65 (material) | 1 | 0 |

| Amidament | Uts. | Parcial |
|---|---|---|
| Habitacions | 18.000 | 18.000 |
| Passadis | 12.000 | 12.000 |
| Subtotal |  | 30.000 |
| Total |  | 30 |

**EP7351E3** u Presa senyal,tipus mod.1mòd.estret,RJ45 simple,cat.6 F/UTP,despl.aïlla.,a/tapa,preu alt,munt.caixa/b
52 u
Presa de senyal de veu i dades, de tipus modular d'1 mòdul estret, amb connector RJ45 simple, categoria 6 F/UTP, amb connexió per desplaçament de l'aïllament, amb tapa, preu alt, muntada sobre caixa o bastidor

| Codi | Ut | Descripció | Rendiment | Preu |
|---|---|---|---|---|
| A0F-000R | h | Oficial 1a muntador | 0.18 | 0 |
| BP7K-1O5H | u | Presa senyal,tipus mod.1mòd.estret,RJ45 simple,cat.6 F/UTP,despl.aïlla.,a/tapa,preu alt,p/bast./caix (material) | 1 | 0 |

| Amidament | Uts. | Parcial |
|---|---|---|
| Habitacions | 36.000 | 36.000 |
| Passadis | 16.000 | 16.000 |
| Subtotal |  | 52.000 |
| Total |  | 52 |

**EP741U40** u Preinstal·lació del sistema VGA per a video projector incloent connectors SUB-D de 15 pins, mànega d
0 u
Preinstal·lació del sistema VGA per a video projector incloent connectors SUB-D de 15 pins, mànega de 16 fils de 0,2mm2 i apantallat dins de tub de DN=16mm

| Codi | Ut | Descripció | Rendiment | Preu |
|---|---|---|---|---|
| EG21251H | m | Tub rígid PVC,DN=16mm,impacte=2J,resist.compress.=1250N,unió roscada+munt.superf. | 10 | 0 |
| EP43U011 | u | Subministrament i instal·lació de connector SUB-D 15 pins VGA a caixa cima, incloent placa troquelad | 2 | 0 |
| EP43U010 | m | 16 conductores (8 pares trenzados)• Composición: CU Sn de 16 x 7 x 0,22 mm | 10 | 0 |

**EP434A50** m Cable transm.dades,4par.,cat.6a F/UTP,poliolefina/poliolefina,n/propag.flama UNE-EN 60332,col.tub/ca
2244 m
Cable per a transmissió de dades amb conductor de coure, de 4 parells, categoria 6a F/UTP, aïllament de poliolefina i coberta de poliolefina, de baixa emissió de fums i opacitat reduïda, no propagador de la flama segons UNE-EN 60332-1-2, col·locat sota tub o canal

| Codi | Ut | Descripció | Rendiment | Preu |
|---|---|---|---|---|
| A0F-000R | h | Oficial 1a muntador | 0.015 | 0 |
| A01-FEPH | h | Ajudant muntador | 0.015 | 0 |
| BP44-1A3X | m | Cable transmissió dades,Cu,4par.,cat.6a F/UTP,poliolefina/poliolefina, (material) | 1.05 | 0 |

| Amidament | Uts. | Parcial |
|---|---|---|
| Habitacions | 1476.000 | 1476.000 |
| Passadis | 768.000 | 768.000 |
| Subtotal |  | 2244.000 |
| Total |  | 2244 |

**EG151B22** u Caixa deriv.plàstic,150x150mm,prot.IP-54,munt.superf.
52 u
Caixa de derivació quadrada de plàstic, de 150x150 mm, amb grau de protecció IP-54, muntada superficialment

| Codi | Ut | Descripció | Rendiment | Preu |
|---|---|---|---|---|
| A012H000 | h | Oficial 1a electricista | 0.5 | 0 |
| A013H000 | h | Ajudant electricista | 0.15 | 0 |
| BGW15000 | u | P.p.accessoris caixa derivació quadr. (material) | 1 | 0 |
| BG151B22 | u | Caixa deriv.plàstic,150x150mm,prot.IP-54,p/munt.superf. (material) | 1 | 0 |

| Amidament | Uts. | Parcial |
|---|---|---|
| Habitacions | 36.000 | 36.000 |
| Passadis | 16.000 | 16.000 |
| Subtotal |  | 52.000 |
| Total |  | 52 |

**CFM20416** u Instal.lació completa de Rack
2 u
Subm. i instal·lació de tots els elements i treballs necessaris per a nou Rack, tot d'acord amb els requeriments del CENTRE. S'hi inclou:
- connexionat d'elements a bastidor, trasllat a la seva posició definitiva i anivellar-lo, o fixar-lo a la paret.
- Bastidor metàl·lic de 12 UA's amb porta davantera transparent doble, dos laterals desmuntables de planxa, i part posterior de planxa desmuntable, de dimensions 600 x 600. Bastidor ha de ser ventilat per perforacions a les planxes superiors, posteriors, laterals,... A el seu interior contindrà dues regleta de 8 bases SCHUKO, 2 safates per a equips de 19”, 10 anelles de passafils verticals. MARQUES HOMOLOGADES: EQUIN, RETEX, HIMEL
- Panells de 24 posicions de 19´´ per a connectors RJ45 del fabricant CommScope, AMP i 3M per incloure dins del bastidor informàtic, s´instal·laran els necessaris segons projecte
- Panells passafils de 1 UA i 19”. Homologacions segons bastidor: EQUIN, RETEX, HIMEL. S'instal·laran els necessaris segons el projecte.
- Etiquetació de tots els elements que componen el Rack, tals com panells, fuetes, etc.
- Bossa de brides UNEX 2235 per pentinat de cablatge interior bastidor,cargols de fixació panells del bastidor. Etiquetes adhesives autolaminants color blanc
Tot correctament instal·lat i en funcionament.

| Amidament | Uts. | Parcial |
|---|---|---|
| Planta 1 | 1.000 | 1.000 |
| PLanta 2 | 1.000 | 1.000 |
| Subtotal |  | 2.000 |
| Total |  | 2 |

**EG222811** m Tub flexible corrugat PVC,DN=25mm,1J,320N,2000V,encastat
1940.4 m

| Amidament | Uts. | Llarg | Alt | Parcial |
|---|---|---|---|---|
| Habitacions | 450.000 |  |  | 450.000 |
| Passadis | 230.400 |  |  | 230.400 |
| Serveis | 56.000 | 75.000 | 0.300 | 1260.000 |
| Subtotal |  |  |  | 1940.400 |
| Total |  |  |  | 1940.4 |

**EP4A6C21** m Cable FO,int./ext.,12 fibr.MM 62,5/125,monotub (estr.ajust.),gel
187.2 m
Cable de fibra òptica per a ús interior/exterior, amb 12 fibres del tipus multimode 62,5/125, estructura interior monotub (estructura folgada) reblerta de gel hidròfug, protecció interior de kevlar, amb coberta de poliolefina, de baixa emissió fums i opacitat reduïda i no propagador de la flama segons UNE-EN 50265, instal.lat

| Codi | Ut | Descripció | Rendiment | Preu |
|---|---|---|---|---|
| A013M000 | h | Ajudant muntador | 0.05 | 0 |
| A012M000 | h | Oficial 1a muntador | 0.05 | 0 |
| %NAAA | % | Despeses auxiliars | 1.5 % |  |
| BP4A6C20 | m | Cable FO,int./ext.,12 fibr.MM 62,5/125,monotub (estr.ajust.),gel (material) | 1 | 0 |

| Amidament | Uts. | Llarg | Parcial |
|---|---|---|---|
| Escomesa | 1.200 | 126.000 | 151.200 |
| a Rack P0 | 1.200 | 22.000 | 26.400 |
| Rack P0 a P1 | 1.200 | 4.000 | 4.800 |
| Rack P1 a P2 | 1.200 | 4.000 | 4.800 |
| Total |  |  | 187.2 |

**EG222O11** m Tub flexible corrugat PVC,DN=63mm,1J,320N,2000V,encastat
187.2 m
Tub flexible corrugat de PVC, de 63 mm de diàmetre nominal, aïllant i no propagador de la flama, resistència a l'impacte d'1 J, resistència a compressió de 320 N i una rigidesa dielèctrica de 2000 V, muntat encastat

| Codi | Ut | Descripció | Rendiment | Preu |
|---|---|---|---|---|
| A012H000 | h | Oficial 1a electricista | 0.016 | 0 |
| A013H000 | h | Ajudant electricista | 0.02 | 0 |
| %NAAA | % | Despeses auxiliars | 1.5 % |  |
| BG222A10 | m | Tub flexible corrugat PVC,DN=40mm,1J,320N,2000V (material) | 1.02 | 0 |

| Amidament | Uts. | Llarg | Parcial |
|---|---|---|---|
| Escomesa | 1.200 | 126.000 | 151.200 |
| a Rack P0 | 1.200 | 22.000 | 26.400 |
| Rack P0 a P1 | 1.200 | 4.000 | 4.800 |
| Rack P1 a P2 | 1.200 | 4.000 | 4.800 |
| Total |  |  | 187.2 |

**CFM182X5** m Safata reixada acer galvanizat, S=300x60mm2,fij.con sop.
227.5 m

| Amidament | Uts. | Llarg | Parcial |
|---|---|---|---|
| Passadis | 90.000 |  | 90.000 |
| Muntant | 15.000 |  | 15.000 |
| Sala Generals | 1.250 | 98.000 | 122.500 |
| Subtotal |  |  | 227.500 |
| Total |  |  | 227.5 |

#### 01.L2.09.04 TV

**EP122704** u Equip amplificació 1baixant,2derivac.p/planta,14connex.,munt.arm
2 u
Equip d'amplificació per a 1 baixant i 2 derivacions per planta i baixant, amb un total de 14 connexions i muntat en armari tancat

| Codi | Ut | Descripció | Rendiment | Preu |
|---|---|---|---|---|
| A012M000 | h | Oficial 1a muntador | 5 | 0 |
| A013M000 | h | Ajudant muntador | 5 | 0 |
| %NAAA | % | Despeses auxiliars | 1.5 % |  |
| BP122704 | u | Equip amplif.1baixant,2derivacions p/planta i baixant,14connexio (material) | 1 | 0 |

| Amidament | Uts. | Parcial |
|---|---|---|
| Baixants | 2.000 | 2.000 |
| Total |  | 2 |

**EP148213** u Presa senyal R/TV-SAT,deriv.única,tipus mod.2mòd.estrets,a/tapa,
18 u
Presa de senyal de R/TV-SAT de derivació única, de tipus modular de 2 mòduls estrets, amb tapa, de preu alt, muntada sobre caixa o bastidor

| Codi | Ut | Descripció | Rendiment | Preu |
|---|---|---|---|---|
| A013M000 | h | Ajudant muntador | 0.133 | 0 |
| A012M000 | h | Oficial 1a muntador | 0.17 | 0 |
| %NAAA | % | Despeses auxiliars | 1.5 % |  |
| BP148213 | u | Presa senyal R/TV-SAT,deriv.única,tipus mod.2mòd.estrets,a/tapa, (material) | 1 | 0 |

| Amidament | Uts. | Parcial |
|---|---|---|
| Habitacions | 18.000 | 18.000 |
| Total |  | 18 |

**EP152006** m Conductor coaxial atenuació baixa,col.tub
504 m
Conductor coaxial d'atenuació baixa, col.locat en tub

| Codi | Ut | Descripció | Rendiment | Preu |
|---|---|---|---|---|
| A013M000 | h | Ajudant muntador | 0.015 | 0 |
| A012M000 | h | Oficial 1a muntador | 0.015 | 0 |
| %NAAA | % | Despeses auxiliars | 1.5 % |  |
| BP152000 | m | Conductor coaxial atenuació baixa (material) | 1.05 | 0 |

| Amidament | Uts. | Parcial |
|---|---|---|
| Habitacions | 504.000 | 504.000 |
| Total |  | 504 |

**EP1F1010** u Font alim.p/amplif.,tensió sortida 24Vcc,max.corrent sort.1000mA
2 u
Font d'alimentació per a amplificadors, tensió de sortida 24 V c.c., màxima corrent de sortida 1000 mA, alimentació 230 V a.c, instal·lada

| Codi | Ut | Descripció | Rendiment | Preu |
|---|---|---|---|---|
| A012M000 | h | Oficial 1a muntador | 0.2 | 0 |
| A013M000 | h | Ajudant muntador | 0.2 | 0 |
| %NAAA | % | Despeses auxiliars | 1.5 % |  |
| BP1F1010 | u | Font alim.p/amplif.,24Vc.c.,100mA,230Va.c. (material) | 1 | 0 |

| Amidament | Uts. | Parcial |
|---|---|---|
| Equipament | 2.000 | 2.000 |
| Total |  | 2 |

**EP1ZU010** u Mastil 2,5 m,D=35mm,g=1,5 mm,galv.,prolongable p/fixar antenes T
2 u
Mastil de 2,5 m, de 35 mm de diàmetre i 1,5 mm, de gruix de paret interior, galvanitzat i prolongable per a fixar antenes de TV i de FM, col·locat

| Codi | Ut | Descripció | Rendiment | Preu |
|---|---|---|---|---|
| A012M000 | h | Oficial 1a muntador | 0.5 | 0 |
| A013M000 | h | Ajudant muntador | 0.5 | 0 |
| %NAAA | % | Despeses auxiliars | 1.5 % |  |
| BP1ZU010 | u | Mastil 2,5m,D=35mm,g=1,5mm,galv.,prolongable p/fixar antenes TV/ (material) | 1 | 0 |
| BP1Z1100 | u | Garra de fixació, galvanitzada i reforçada en forma de U de 32 cm (material) | 2 | 0 |

| Amidament | Uts. | Parcial |
|---|---|---|
| Equipament | 2.000 | 2.000 |
| Total |  | 2 |

**EP1Z1030** u Connector coaxial mascle p/cable,D=7,8 mm,color blanc,nivell max
2 u
Connector coaxial mascle per a cable de diàmetre exterior de 7,8 mm, de color blanc, nivell màxim de servei 125 dBuv, instal·lat

| Codi | Ut | Descripció | Rendiment | Preu |
|---|---|---|---|---|
| A012M000 | h | Oficial 1a muntador | 0.1 | 0 |
| A013M000 | h | Ajudant muntador | 0.1 | 0 |
| %NAAA | % | Despeses auxiliars | 1.5 % |  |
| BP1Z1030 | u | Connector coaxial M,p/cable D=7,8m,col.blanc,125dBuv (material) | 1 | 0 |

| Amidament | Uts. | Parcial |
|---|---|---|
| Equipament | 2.000 | 2.000 |
| Total |  | 2 |

**EP1Z1050** u Resist.term.p/final línia en preses o deriv.,instal·lat
2 u
Resistència terminal per a final de línia en preses o derivacions, instal·lat

| Codi | Ut | Descripció | Rendiment | Preu |
|---|---|---|---|---|
| A013M000 | h | Ajudant muntador | 0.1 | 0 |
| A012M000 | h | Oficial 1a muntador | 0.1 | 0 |
| %NAAA | % | Despeses auxiliars | 1.5 % |  |
| BP1Z1050 | u | Resist.term.p/final línia preses o der. (material) | 1 | 0 |

| Amidament | Uts. | Parcial |
|---|---|---|
| Equipament | 2.000 | 2.000 |
| Total |  | 2 |

**EP111201** u Dipols FM+TV (1can.band.I,IV,V),pal h4-6m,fix.paret
2 u
Dipols per a FM i TV (1 canal banda I, 1 canal banda IV, 1 canal banda V), en pal de 4 a 6 m d'alçària i fixat a la paret

| Codi | Ut | Descripció | Rendiment | Preu |
|---|---|---|---|---|
| A013M000 | h | Ajudant muntador | 8 | 0 |
| A012M000 | h | Oficial 1a muntador | 8 | 0 |
| %NAAA | % | Despeses auxiliars | 2.5 % |  |
| BP111201 | u | Dipols FM+TV (1can.band.I,IV,V),pal h4-6m,p/fix.paret (material) | 1 | 0 |

| Amidament | Uts. | Parcial |
|---|---|---|
| Equipament | 2.000 | 2.000 |
| Total |  | 2 |

**EP132103** u Caixa derivació 2deriv.,base metàl.+env.plàstic,munt.superf.
18 u
Caixa de derivació amb 2 derivacions, de base metàl.lica i envoltant de material plàstic, muntada superficialment

| Codi | Ut | Descripció | Rendiment | Preu |
|---|---|---|---|---|
| A012M000 | h | Oficial 1a muntador | 0.5 | 0 |
| A013M000 | h | Ajudant muntador | 0.5 | 0 |
| %NAAA | % | Despeses auxiliars | 1.5 % |  |
| BP132100 | u | Caixa derivació,2 deriv.,base metàl.+env.plàstic (material) | 1 | 0 |

| Amidament | Uts. | Parcial |
|---|---|---|
| Passadis | 18.000 | 18.000 |
| Total |  | 18 |

### 01.L2.10 INSTAL·LACIÓ DE CONTROL ACCESSOS

#### 01.L2.10.01 CENTRAL

**PMP1-HC2K** u Font alimentació p/ cental de control,12 V CC
1 u
Font d'alimentació per a central de control avançat de 12 V CC

| Codi | Ut | Descripció | Rendiment | Preu |
|---|---|---|---|---|
| A0F-000R | h | Oficial 1a muntador | 0.25 | 0 |
| %NAAA | % | Despeses auxiliars | 1.5 % |  |
| BMP1-H6XS | u | Font alimentació p/ cental de control,12 V CC (material) | 1 | 0 |

| Amidament | Uts. | Parcial |
|---|---|---|
| Pl. Baixa | 1.000 | 1.000 |
| Total |  | 1 |

**PMP1-HC2O** u Controlador intel·ligent de 4-8 portes/ascensors amb font d'alimentació de 12V
2 u
Controlador intel·ligent de 4-8 portes/ascensors amb font d'alimentació de 12V. Inclou 8 entrades d´alarmes ampliable mitjançant ATS12xxE. Màxim 12 controladors de porta per panell ATS Advanced. Inclou comunicacions Ethernet, RS485. Suporta protocols Aperi, Salt, RS485 ATS, OSDPv1/v2. Admet fins a 32 lectors per cada CDC4. 4 sortides de relé incloses en placa base, ampliable mitjançant mòdul ATS181X. Fins a 65.000 usuaris. IP31. Dimensions: 409 x 593 x 112 mm, instal·lat i connectat

| Codi | Ut | Descripció | Rendiment | Preu |
|---|---|---|---|---|
| A0F-000R | h | Oficial 1a muntador | 0.4 | 0 |
| A01-FEPH | h | Ajudant muntador | 0.4 | 0 |
| %NAAA | % | Despeses auxiliars | 1.5 % |  |
| BMP1-H6OR | u | Controlador intel·ligent de 4-8 portes/ascensors amb font d'alimentació de 12V (material) | 1 | 0 |

| Amidament | Uts. | Parcial |
|---|---|---|
| Pl. 1 | 1.000 | 1.000 |
| Pl. 2 | 1.000 | 1.000 |
| Subtotal |  | 2.000 |
| Total |  | 2 |

**PMP1-OR4J** u Editor de targetes de proximitat RFID Compacte, Tecnologia RFID MIFARE,connec.
1 u
SALTO XS ONE-EUr de targetes de proximitat SALTO XS ONE-EU, ocupa poc espai a recepció Tecnologia RFID MIFARE, comunicació a 13,56Mhz i modes CLASSIC o PLUS Connexió USB Compatible amb diferents suports de 1K i 4K (targetes, polseres, clauers, etc.). Col·locat.

| Codi | Ut | Descripció | Rendiment | Preu |
|---|---|---|---|---|
| A0F-000R | h | Oficial 1a muntador | 0.25 | 0 |
| %NAAA | % | Despeses auxiliars | 1.5 % |  |
| BMP1-O6XX | u | Editor de targetes de proximitat RFID Compacte, Tecnologia RFID MIFARE (material) | 1 | 0 |

| Amidament | Uts. | Parcial |
|---|---|---|
| Pl. Baixa | 1.000 | 1.000 |
| Total |  | 1 |

**PMP1-HO2I** u Software gestió sist.control accés+llicència 24 portes,1000usuaris,1servidor,1client
1 u
Software de gestió del sistema de control d'accessos, amb llicència amb capacitat per a 24 portes, 1000 usuaris, 1 servidor i 1 client.Llicència onportal 76-150 punts d'accés

| Codi | Ut | Descripció | Rendiment | Preu |
|---|---|---|---|---|
| A0F-000R | h | Oficial 1a muntador | 1 | 0 |
| %NAAA | % | Despeses auxiliars | 1.5 % |  |
| BMP1-O7OR | u | Llicència onportal 76-150 punts d'accés (material) | 1 | 0 |

| Amidament | Uts. | Parcial |
|---|---|---|
| Pl. Baixa | 1.000 | 1.000 |
| Total |  | 1 |

#### 01.L2.10.02 CABLEJAT I ELEMENTS DE CAMP

**PMP1-OR6D** u Tarjeta SALTO de cartró logo onity, segons ISO 14443
20 u
Tarjeta SALTO de cartró logo onity, segons ISO 14443 i amb protocol d'alt nivell.

| Codi | Ut | Descripció | Rendiment | Preu |
|---|---|---|---|---|
| A0F-000R | h | Oficial 1a muntador | 0.05 | 0 |
| %NAAA | % | Despeses auxiliars | 1.5 % |  |
| BMP1-O6OR | u | Tarjeta rfid mifare 1k ev1 de cartón logo onity, segons ISO 14443 (material) | 1 | 0 |

| Amidament | Uts. | Parcial |
|---|---|---|
| Plantes | 20.000 | 20.000 |
| Total |  | 20 |

**PP44-6640** m Cable transm.dades,4par.,cat.6a F/UTP,poliolefina/poliolefina,n/propag.flama UNE-EN 60332,col.tub/ca
391 m
Cable per a transmissió de dades amb conductor de coure, de 4 parells, categoria 6a F/UTP, aïllament de poliolefina i coberta de poliolefina, de baixa emissió de fums i opacitat reduïda, no propagador de la flama segons UNE-EN 60332-1-2, col·locat sota tub o canal

| Codi | Ut | Descripció | Rendiment | Preu |
|---|---|---|---|---|
| A01-FEPH | h | Ajudant muntador | 0.015 | 0 |
| A0F-000R | h | Oficial 1a muntador | 0.015 | 0 |
| %NAAA | % | Despeses auxiliars | 1.5 % |  |
| BP44-1A3X | m | Cable transmissió dades,Cu,4par.,cat.6a F/UTP,poliolefina/poliolefina, | 1.05 | 0 |

| Amidament | Uts. | Parcial |
|---|---|---|
| Pl. 1 | 195.500 | 195.500 |
| Pl. 2 | 195.500 | 195.500 |
| Subtotal |  | 391.000 |
| Total |  | 391 |

**PG12-DH7U** u Caixa deriv.plàstic,105x105mm,prot.IP-40,munt.superf.
18 u
Caixa de derivació quadrada de plàstic, de 105x105 mm, amb grau de protecció IP-40, muntada superficialment

| Codi | Ut | Descripció | Rendiment | Preu |
|---|---|---|---|---|
| A01-FEPD | h | Ajudant electricista | 0.15 | 0 |
| A0F-000E | h | Oficial 1a electricista | 0.3 | 0 |
| %NAAA | % | Despeses auxiliars | 1.5 % |  |
| BGW2-093M | u | P.p.accessoris caixa derivació quadr. (material) | 1 | 0 |
| BG12-0G5I | u | Caixa deriv.plàstic,105x105mm,prot.IP-40,p/munt.superf. (material) | 1 | 0 |

| Amidament | Uts. | Parcial |
|---|---|---|
| Pl. 1 | 9.000 | 9.000 |
| Pl. 2 | 9.000 | 9.000 |
| Subtotal |  | 18.000 |
| Total |  | 18 |

**PP7A-H9LI** u Antena interior inalàmbrica,omnidireccional,2,4/5 GHz,5dBi,a/accessoris
4 u
Antena interior d'acces inalambric, omnidireccional, de 2,4 i 5 GHz, de 5 dBi de guany, instal.lada superficialment i connectada

| Codi | Ut | Descripció | Rendiment | Preu |
|---|---|---|---|---|
| A01-FEPH | h | Ajudant muntador | 3 | 0 |
| A0F-000R | h | Oficial 1a muntador | 3 | 0 |
| %NAAA | % | Despeses auxiliars | 1.5 % |  |
| BP7E-H5SX | u | Antena interior inalàmbrica,omnidireccional,2,4/5 GHz,5dBi,a/accessoris (material) | 1 | 0 |

| Amidament | Uts. | Parcial |
|---|---|---|
| Pl. 1 | 2.000 | 2.000 |
| Pl. 2 | 2.000 | 2.000 |
| Subtotal |  | 4.000 |
| Total |  | 4 |

**PAW5-4WO2** u Pany de proximitat amb tecnologia SALTO XS ONE-EU . Muntatge en superfície
20 u
Pany de proximitat amb tecnologia SALTO XS ONE EU. Registra en memòria les últimes 500 obertures, amb data i hora. Memòria no volàtil. Indicador de bateria baixa.
Treballa amb una gran varietat de dispositius d'obertura: Targetes, etiquetes, polseres, clauers, etc. Inclou embotit i cilindre
Acabat: Crom Mate
Maneta: Granada
Per embotit EURO 5470

| Codi | Ut | Descripció | Rendiment | Preu |
|---|---|---|---|---|
| A0F-000R | h | Oficial 1a muntador | 0.1 | 0 |
| A01-FEPH | h | Ajudant muntador | 0.1 | 0 |
| %NAAA | % | Despeses auxiliars | 2.5 % |  |
| BAW6-0Z8O | u | Pany de proximitat amb tecnologia RFID MIFARE® i Near Field Communication (NFC). (material) | 1 | 0 |

| Amidament | Uts. | Parcial |
|---|---|---|
| Pl. 1 | 10.000 | 10.000 |
| Pl. 2 | 10.000 | 10.000 |
| Subtotal |  | 20.000 |
| Total |  | 20 |

**PG2N-EUI3** m Tub flexible corrugat plàstic s/halògens,DN=20mmbaixa emissió fums,2J,320N,2000V,sob/sostremort
102 m
Tub flexible corrugat de plàstic sense halògens, de 20 mm de diàmetre nominal, aïllant i no propagador de la flama, de baixa emissió de fums i sense emissió de gasos tòxics ni corrosius, resistència a l'impacte de 2 J, resistència a compressió de 320 N i una rigidesa dielèctrica de 2000 V, muntat sobre sostremort

| Codi | Ut | Descripció | Rendiment | Preu |
|---|---|---|---|---|
| A0F-000E | h | Oficial 1a electricista | 0.016 | 0 |
| A01-FEPD | h | Ajudant electricista | 0.02 | 0 |
| %NAAA | % | Despeses auxiliars | 1.5 % |  |
| BG2Q-1KT4 | m | Tub flexible corrugat plàstic s/halògens,DN=20mm,baixa emissió fums,2J,320N,2000V (material) | 1.02 | 0 |

| Amidament | Uts. | Parcial |
|---|---|---|
| Pl. 1 | 51.000 | 51.000 |
| Pl. 2 | 51.000 | 51.000 |
| Subtotal |  | 102.000 |
| Total |  | 102 |

### 01.L2.11 APARELLS SANITARIS

#### 01.L2.11.01 SANITARIS I AIXETES

**PJ2Z3-3ECJ** u Maniguet flex.,malla met.,preu sup.,2unions 1/2´´
54 u

| Amidament | Uts. | Parcial |
|---|---|---|
| Lavabos | 36.000 | 36.000 |
| Inodors | 18.000 | 18.000 |
| Subtotal |  | 54.000 |
| Total |  | 54 |

**EJ14ZC1P** u Sa 01 - Inodor+cisterna
14 u
Sa 01 - Inodor de porcellana esmaltada, de sortida vertical i/o horitzontal, amb seient i tapa, cisterna i mecanismes de doble descàrrega i alimentació incorporats, de color blanc, col·locat sobre el paviment i connectat a la xarxa d'evacuació.
Tipus Victòria de Roca, referència A342395000, A34139X000, A801B6600B, o equivalent.

| Codi | Ut | Descripció | Rendiment | Preu |
|---|---|---|---|---|
| A013J000 | h | Ajudant lampista | 0.34 | 0 |
| A012J000 | h | Oficial 1a lampista | 1.25 | 0 |
| %NAAA | % | Despeses auxiliars | 2.5 % |  |
| B7J50010 | dm3 | Masilla sella.,silicona neut. monocomp. (material) | 0.012 | 0 |
| BJ1ZS000 | kg | Pasta segell.enll. (material) | 0.245 | 0 |
| BJ14ZC1P | u | Inodor per a col·locar sobre el paviment de porcellana esmaltada, de sortida vertical i/o horitzontal, amb seient i tapa, cisterna i mecanismes de descàrrega i alimentació incorporats, color blanc. (material) | 1 | 0 |

**EJ14ZC1N** u Sa 02 - Inodor+cisterna accessible
4 u
Sa 02 - Inodor de porcellana esmaltada, accessible, de sortida vertical i/o horitzontal, amb seient i tapa, cisterna i mecanismes de doble descàrrega i alimentació incorporats, de color blanc, col·locat sobre el paviment i connectat a la xarxa d'evacuació.
Tipus Access de Roca, referències A342237000, A341231000, A80123A004, o equivalent.

| Codi | Ut | Descripció | Rendiment | Preu |
|---|---|---|---|---|
| A013J000 | h | Ajudant lampista | 0.34 | 0 |
| A012J000 | h | Oficial 1a lampista | 1.25 | 0 |
| %NAAA | % | Despeses auxiliars | 2.5 % |  |
| BJ1ZS000 | kg | Pasta segell.enll. | 0.245 | 0 |
| B7J50010 | dm3 | Masilla sella.,silicona neut. monocomp. | 0.012 | 0 |
| BJ14ZC1N | iu | Inodor accessible per a col·locar sobre el paviment de porcellana esmaltada, de sortida vertical i/o horitzontal, amb seient i tapa, cisterna i mecanismes de descàrrega i alimentació incorporats, color blanc. (material) | 1 | 0 |

**EJ13Z712** u Sa 03 - Lavabo mural senzill
14 u
Sa 03 - Lavabo mural de porcellana esmaltada, senzill, de 520 mm de longitud, 410 mm d'amplada i 195 mm d'altura, de color blanc, col·locat amb suports murals.
Tipus Victoria de Roca, referència A325394000, o equivalent.

| Codi | Ut | Descripció | Rendiment | Preu |
|---|---|---|---|---|
| A012J000 | h | Oficial 1a lampista | 0.4 | 0 |
| A013J000 | h | Ajudant lampista | 0.1 | 0 |
| %NAAA | % | Despeses auxiliars | 2.5 % |  |
| BJ13B712 | u | Lavabo mural porcell.,senz.,ampl.53-75cm,blanc,preu alt (material) | 1 | 0 |
| B7J50010 | dm3 | Masilla sella.,silicona neut. monocomp. | 0.025 | 0 |

**EJ23Z1AG** u Sa 03 - Aixeta monocomandament per lavabo
14 u
Sa 03 - Aixeta monocomandament per a lavabo, muntada superficialment sobre taulell o aparell sanitari, de llautó cromat, amb airejador i desguàs mecànic incorporat amb sortida d'1´´1/4, amb dues entrades de maniguets.
Tipus Alfa de Roca, referència A5A3P25C00, o equivalent.

| Codi | Ut | Descripció | Rendiment | Preu |
|---|---|---|---|---|
| A012J000 | h | Oficial 1a lampista | 0.9 | 0 |
| A013J000 | h | Ajudant lampista | 0.225 | 0 |
| %NAAA | % | Despeses auxiliars | 1.5 % |  |
| BJ2351AG | u | Aixeta monocoman.p/lavab. p/munt.superf.sob.taul.o ap.s. cromat preu sup. desguàs,1´´1/4,,maniguets (material) | 1 | 0 |

**EJ33Z654** u Sa 03 - Desguàs amb sobreeixidor per lavabo
14 u
Sa 03 - Desguàs mecànic recte per a lavabo, de llautó, de diàmetre 1´´1/4, roscat a un sifó de llautó cromat, amb sobreeixidor.
Referència 505400000 de Roca o equivalent.

| Codi | Ut | Descripció | Rendiment | Preu |
|---|---|---|---|---|
| A013J000 | h | Ajudant lampista | 0.1 | 0 |
| A012J000 | h | Oficial 1a lampista | 0.4 | 0 |
| %NAAA | % | Despeses auxiliars | 1.5 % |  |
| BJ33Z654 | u | Desguàs mecànic recte per a lavabo, de llautó de diàmetre 1´´1/4, per a roscar al sifó de llautò cromat, amb sobreeixidor. (material) | 1 | 0 |

**EJ33ZB6F** u Sa 03 - Sifó botella per lavabo
14 u
Sa 03 - Sifó de botella per a lavabo, de llautó cromat de diàmetre 1´´1/4 amb enllaç de diàmetre 65 mm, connectat a la xarxa de petita evacuació.
Referència 506401614 de Roca, o equivalent.

| Codi | Ut | Descripció | Rendiment | Preu |
|---|---|---|---|---|
| A013J000 | h | Ajudant lampista | 0.05 | 0 |
| A012J000 | h | Oficial 1a lampista | 0.2 | 0 |
| %NAAA | % | Despeses auxiliars | 1.5 % |  |
| BJ33ZB6F | u | Sifó de botella per a lavabo, de llautó cromat de diàmetre 1´´1/4 amb enllaç de diàmetre 65 mm, per a connectar al ramal (material) | 1 | 0 |

**EJ13Z711** u Sa 04 - Lavabo mural accessible
6 u
Sa 04 - Lavabo mural de porcellana esmaltada, accessible, de 640 mm de longitud, 550 mm d'amplada i 165 mm d'altura, de color blanc, col·locat amb suports murals.
Tipus Access de Roca, referència A327230000, o equivalent.

| Codi | Ut | Descripció | Rendiment | Preu |
|---|---|---|---|---|
| A013J000 | h | Ajudant lampista | 0.1 | 0 |
| A012J000 | h | Oficial 1a lampista | 0.4 | 0 |
| %NAAA | % | Despeses auxiliars | 2.5 % |  |
| BJ13B711 | u | Lavabo mural porcell.,senz.,ampl.53-75cm,blanc,preu sup. (material) | 1 | 0 |
| B7J50010 | dm3 | Masilla sella.,silicona neut. monocomp. | 0.025 | 0 |

**EJ23Z1GT** u Sa 04 - Aixeta PMR monocomandament per lavabo
6 u
Sa 04 - Aixeta gerontològica per a persones amb mobilitat reduïda, monocomandament per a lavabo, muntada superficialment sobre taulell o aparell sanitari, de llautó cromat, amb airejador i desguàs mecànic incorporat amb sortida d'1´´1/4, amb dues entrades de maniguets.
Tipus Victoria PRO de Roca, referència A5A3123C00, o equivalent.

| Codi | Ut | Descripció | Rendiment | Preu |
|---|---|---|---|---|
| A012J000 | h | Oficial 1a lampista | 0.9 | 0 |
| A013J000 | h | Ajudant lampista | 0.225 | 0 |
| %NAAA | % | Despeses auxiliars | 1.5 % |  |
| BJ23Z1GT | u | Aixeta gerontològica per a persones amb mobilitat reduïda, monocomandament per a lavabo, per a muntar superficialment sobre taulell o aparell sanitari, de llautó cromat, amb desguàs mecànic incorporat, d'1´´1/4, amb dues entrades de maniguets (material) | 1 | 0 |

**EJ33ZB6X** u Sa 04 - Sifó empotrable amb desguàs i sobreeixidor exterior per lavabo
6 u
Sa 04 - Sifó empotrable per a lavabo, de llautó cromat, amb desguàs i sobreeixidor exterior, connectat a la xarxa de petita evacuació.
Referència 506403207 de Roca, o equivalent.

| Codi | Ut | Descripció | Rendiment | Preu |
|---|---|---|---|---|
| A012J000 | h | Oficial 1a lampista | 0.2 | 0 |
| A013J000 | h | Ajudant lampista | 0.05 | 0 |
| %NAAA | % | Despeses auxiliars | 1.5 % |  |
| BJ33ZB6X | u | Sifó empotrable per a lavabo, de llautó cromat, amb desguàs i sobreeixidor exterior, per a connectar al ramal (material) | 1 | 0 |

**EJ22Z11A** u Sa 05 - Aixeta monocomandament per dutxa
18 u
Sa 05 - Aixeta monocomandament, mural, muntada superficialment, per a dutxa de telèfon, de llautó cromat, amb dues entrades de 1/2´´ i sortida de 1/2´´, amb dutxa de mà, flexible de 150/170 m i suport articulat.
Tipus Alfa de Roca, referència A5A2325C00, o equivalent.

| Codi | Ut | Descripció | Rendiment | Preu |
|---|---|---|---|---|
| A012J000 | h | Oficial 1a lampista | 0.4 | 0 |
| A013J000 | h | Ajudant lampista | 0.1 | 0 |
| %NAAA | % | Despeses auxiliars | 1.5 % |  |
| BJ22611A | u | Aixeta monocom. mural p/munt.superf. p/dutxa telèf.,llautó cromat,preu sup.,2x1/2´´ i 1/2´´, (material) | 1 | 0 |

**EJ18Z2AA** u Aigüera 1 pica acer inoxidable
18 u
Aigüera de planxa d'acer inoxidable amb una pica quadrada, 40 a 50 cm de llargada, acabat brillant, per encastar en taulell de cuina, amb vàlvula de desguàs i sifó. Inclosa connexió a les xarxes d'aigua freda i calenta i a la xarxa d'evaquació, fixació de l'aparell i segellat.

| Codi | Ut | Descripció | Rendiment | Preu |
|---|---|---|---|---|
| A013J000 | h | Ajudant lampista | 0.075 | 0 |
| A012J000 | h | Oficial 1a lampista | 0.3 | 0 |
| %NAAA | % | Despeses auxiliars | 2.5 % |  |
| B7J50010 | dm3 | Masilla sella.,silicona neut. monocomp. | 0.025 | 0 |
| BJ18Z2AA | u | Aigüera de planxa d'acer inoxidable amb una pica quadrada, 40 a 50 cm de llargada, acabat brillant, per encastar en taulell de cuina, amb vàlvula de desguàs i sifó. (material) | 1 | 0 |

| Amidament | Uts. | Parcial |
|---|---|---|
| Cuines |  |  |
| EqF 01 | 14.000 | 14.000 |
| EqF 02 | 4.000 | 4.000 |
| Total |  | 18 |

**EJ28ZAAG** u Aixeta monocomandament inox
18 u
Aixeta monocomandament per a aigüera, muntada superficialment, d'acer inoxidable preu superior, amb broc giratori, airejador i dues entrades de maniguets. Inclosa part proporcional de claus d'esquadra cromades, petit material i mitjans auxiliars. Totalment instal·lada, provada i en funcionament.
Model Victoria de Roca, o equivalent.

| Codi | Ut | Descripció | Rendiment | Preu |
|---|---|---|---|---|
| A013J000 | h | Ajudant lampista | 0.15 | 0 |
| A012J000 | h | Oficial 1a lampista | 0.6 | 0 |
| %NAAA | % | Despeses auxiliars | 1.5 % |  |
| BJ28ZAAG | u | Aixeta monocomandament per a aigüera, muntada superficialment, d'acer inoxidable preu superior, amb broc giratori, airejador i dues entrades de maniguets. (material) | 1 | 0 |

| Amidament | Uts. | Parcial |
|---|---|---|
| Cuines |  |  |
| EqF 01 | 14.000 | 14.000 |
| EqF 02 | 4.000 | 4.000 |
| Total |  | 18 |

### 01.L2.12 DESMUNTATGE I AJUDES INSTAL.LACIONS

#### 01.L2.12.01 DESMUNTATGE

**XPAU2INST** u Desmuntatge de les Instal·lacions Existents
2 u
Anul·lació i extracció de les actuals instal·lacions d'aigua, electricitat, calefacció, aire condicionat i totes les instal·lacions de la Planta d'actuació amb mitjans manuals.
Inclou: Desmuntatge manual dels elements. Retirada i recollida del material desmuntat. Neteja de les restes d'obra. Càrrega del material desmuntat i les restes d'obra sobre camió o contenidor, transport a l'abocador homologat, cànon d'abocador i altres feines necessàries per a l'acabat de la partida.

| Codi | Ut | Descripció | Rendiment | Preu |
|---|---|---|---|---|
| A012M000 | h | Oficial 1a muntador | 80 | 0 |
| A013M000 | h | Ajudant muntador | 80 | 0 |

| Amidament | Uts. | Parcial |
|---|---|---|
| Plantes | 2.000 | 2.000 |
| Total |  | 2 |

**XPAUFT004** m3 Càrrega, trasbals i desc escom. Distància H(fins a 25 m.) i V(Fins a 5 m.) amb mitj mec
11 m3
Càrrega i transport de runes en sacs des de punt de producció fins a mitjà de transport a abocador, a una distància mitjana horitzontal de fins a 25 m. i una alçada de Fins a 5 m., per mitjans
manuals, amb ajuda de mitjans mecànics (ascensor, muntacàrregues, maquinet, etc.). Aquesta unitat es utilitzarà únicament quan l'evacuació de runes horitzontal necessàriament hagi de ser per
mitjans manuals. No és procedent aplicar aquesta partida quan tota la càrrega i transport pugui realitzar-se per mitjans mecànics, d'una forma habitual, estant inclòs el seu import, en aquest cas, a
el preu de les partides de demolicions.

| Amidament | Uts. | Parcial |
|---|---|---|
| Equipament | 11.000 | 11.000 |
| Total |  | 11 |

**XPAUFT005** u Cost abocat residu c/amiant 1m3
5 u
Lliurament de contenidor de 1 m3 amb residus amb amiant (fins i tot cànon d'abocament), considerats com a residus perillosos segons la Llista Europea de Residus (LER) publicada per Ordre
MAM/304/2002, a gestor de residus autoritzat per la Consergeria de Medi Ambient o Administració competent a la ubicació de l'obra, al Registre de Gestors Autoritzats de Residus per a operacions de valorització o eliminació, segons R.D. 106/2008 i la Llei 10/1998 de residus. Tot això segons la Llei 10/1998 a nivell nacional així com qualsevol reglamentació local o autonòmica que competeixi. S'hi inclouen la gestió de la documentació necessària així com el lliurament de la mateixa a la Propietat.

| Amidament | Uts. | Parcial |
|---|---|---|
| Equipament | 5.000 | 5.000 |
| Total |  | 5 |

#### 01.L2.12.02 AJUDES PALETERIA

**XPAU1INST** u Ajudes de Paleteria a les Instal·lacions
1 u
Partida per la realització de les ajudes de paleteria necessaries per la correcta execució, muntatge i desenvolupament de les instal·lacions, que inclou:
* Replanteig i marcar en obra abans d'executar
* Obrir i tapar regates
* Obertura de sostres i terra tècnic
* Reposició de plaques de sostre i terra tècnic
* Replanteig i marcar en obra abans d'executar
* Obrir i rematar forats a paraments
* Obrir i rematar forats a forjats
* Col·locació i muntatge dels passamurs
* Fixació de la suportació
* Col·locació i acabat de caixes per elements encastats
* Enderroc de fals sostre continu necessari per a la instal·lació de climatització i ventilació
* Reparació dels enderrocs de fals sostre continu
* Inclou pintat de sostres
* Realització de forats en forjats
* Desmuntatge i muntatge del fals sostre i terre tecnic per el pas de les
instal·lacions
* Sellat dels forats de instal·lacions i forats de pas de instal·lacions
amb morter ignifug
* Arrebosat i pintat dels paraments despres del pas de les instal·lacions
* Descarrega i elevació de materials en l'obra
* Retirada de la runa resultat de les mateixes ajudes.

| Amidament | Uts. | Parcial |
|---|---|---|
| Actuació | 1.000 | 1.000 |
| Total |  | 1 |

### 01.L2.13 VARIS

#### 01.L2.13.01 SEGURETAT I SALUT I GESTIÓ DE RESIDUS

**XPAUL2SS** Pa PA abonament íntegre seguretat i salut (partida alçada)
1 Pa
Partida alçada d'abonament íntegre per a la seguretat i salut a l'obra, en base a l'Estudi i al Pla de Seguretat i Salut.

**XPAUL2GR** Pa PA abonament íntegre gestió de residus (partida alçada)
1 Pa
Partida alçada d'abonament íntegre per a la gestió de residus de l'obra, en base al Pla de Gestió de Residus.

#### 01.L2.13.02 CONTROL DE QUALITAT

**XPAU1LPCI** u Certificació instal·lació de detecció d'incendis
1 u
Certificació de la instal·lació de detecció d'incendis de l'edifici incloent-hi memòria, documents signats, taxes necessàries i revisió per l'OCA competent. Un cop finalitzada la legalització es lliuraran dues còpies en paper i en format digital a propietat i DF. . Inclou totes les taxes dels organismes administratius.

| Amidament | Uts. | Parcial |
|---|---|---|
| Fase 0 | 1.000 | 1.000 |
| Total |  | 1 |

**XPAU2LPCI** u Certificació instal·lació de BIES
1 u
Certificació de la instal·lació de BIEs de l'edifici incloent-hi memòria, documents signats, taxes necessàries i revisió per l'OCA competent. Un cop finalitzada la legalització es lliuraran dues còpies en paper i en format digital a propietat i DF. . Inclou totes les taxes dels organismes administratius.

| Amidament | Uts. | Parcial |
|---|---|---|
| Fase 0 | 1.000 | 1.000 |
| Total |  | 1 |

**XPAU3LPCI** u Certificació instal·lació de Ruixadors
1 u
Certificació de la instal·lació de Ruixadors de l'edifici incloent-hi memòria, documents signats, taxes necessàries i revisió per l'OCA competent. Un cop finalitzada la legalització es lliuraran dues còpies en paper i en format digital a propietat i DF. . Inclou totes les taxes dels organismes administratius.

| Amidament | Uts. | Parcial |
|---|---|---|
| Fase 0 | 1.000 | 1.000 |
| Total |  | 1 |

**XPAU4LPCI** u As Built instal·lació de Protecció contra incendis
1 u
Realització del projecte As Built de la instal·lació de protecció contra incendis de l'edifici. Es lliurarà model en format editable i en pdf.

| Amidament | Uts. | Parcial |
|---|---|---|
| Fase 0 | 1.000 | 1.000 |
| Total |  | 1 |

**XPACQR11** u Control i qualitat de materials i instal·lacions de la obra
1 u
Partida per al Control de qualitat dels materials i instal·lacions de la obra. Inclou jornades i informes d'un Laboratori de control de les instal·laciosn de:
* Fontaneria
* PCI
Baixa Tensió
Climatització i Ventilació
Enllumenat normal i emergencia
Protecció Contra Incendis

| Codi | Ut | Descripció | Rendiment | Preu |
|---|---|---|---|---|
| A012G000 | h | Oficial 1a calefactor | 65 | 0 |

| Amidament | Uts. | Parcial |
|---|---|---|
| Unitat | 1.000 | 1.000 |
| Total |  | 1 |

## Preus auxiliars

**E83FEL25** m2 Doble aplacat vert alumini 15 mm + estandar 12,5 mm
Doble aplacat vertical amb plaques de guix laminat, una estàndar de 12,5 mm de gruix i l'altra de 15 mm de gruix i planxa d'alumini, col·locades sobre perfileria d'acer galvanitzat amb fixacions mecàniques.

| Codi | Ut | Descripció | Rendiment | Preu |
|---|---|---|---|---|
| A013M000 | h | Ajudant muntador | 0.07 | 0 |
| A012M000 | h | Oficial 1a muntador | 0.2 | 0 |
| %NAAA | % | Despeses auxiliars | 1.5 % |  |
| B0CJU010 | m2 | Planxa alumini g=0,7mm (material) | 1.05 | 0 |
| B0523300 | kg | Guix escai.+addit. A | 0.53 | 0 |
| B0A44000 | cu | Visos,p/guix lam. | 0.3 | 0 |
| B0CC1310 | m2 | Placa guix lamin. A i gruix 12,5mm | 1.05 | 0 |
| B0CC1410 | m2 | Placa guix lamin. A i gruix 15mm (material) | 1.05 | 0 |
| B7JZ00E1 | m | Cinta pap.resist.,p/junts plaques guix laminat | 3.2 | 0 |
| B7J500ZZ | kg | Massilla p/junt cartró-guix | 0.4 | 0 |

**E65AZ100** m2 Perfileria simple 100.50/2 mm/40cm
Perfileria de planxa d'acer galvanitzat amb perfils de muntant de 100.50/2 mm, de 2 mm de gruix, col.locats cada 40 cm, i canal d'amplària 100 mm, amb banda acústica autoadhesiva, fixats mecànicament

| Codi | Ut | Descripció | Rendiment | Preu |
|---|---|---|---|---|
| A013M000 | h | Ajudant muntador | 0.05 | 0 |
| A012M000 | h | Oficial 1a muntador | 0.15 | 0 |
| %NAAA | % | Despeses auxiliars | 1.5 % |  |
| B6B12511 | m | Canal planxa acer galv.params.horitz.,ampl.=100mm (material) | 1 | 0 |
| B0A61600 | u | Tac niló D=6-8mm,+vis | 6 | 0 |
| B0A4A400 | cu | Visos galvanitzats | 0.12 | 0 |
| B6B1Z100 | m | Muntant 100-50/2 mm (material) | 3.43 | 0 |
| B6BZ1A20 | m | Banda acústica autoadh.,ampl.=50-100mm,p/junts plaques guix laminat (material) | 1 | 0 |

**E83FE112** m2 Aplacat vert Aquapanel guix laminat 12,5 mm
Aplacat vertical amb placa de guix laminat Aquapanel de Knauf o equivalent de 12,5 mm de gruix, col.locada sobre perfileria d´acer galvanitzat amb fixacions mecàniques.

| Codi | Ut | Descripció | Rendiment | Preu |
|---|---|---|---|---|
| A013M000 | h | Ajudant muntador | 0.06 | 0 |
| A012M000 | h | Oficial 1a muntador | 0.19 | 0 |
| %NAAA | % | Despeses auxiliars | 1.5 % |  |
| B7J500ZZ | kg | Massilla p/junt cartró-guix | 0.4 | 0 |
| B0CCEA12 | m2 | Placa Aquapanel de guix laminat 12,5 mm (material) | 1.05 | 0 |
| B0A44000 | cu | Visos,p/guix lam. | 0.3 | 0 |
| B0523300 | kg | Guix escai.+addit. A | 0.53 | 0 |
| B7JZ00E1 | m | Cinta pap.resist.,p/junts plaques guix laminat | 3.2 | 0 |

**E65AS066** m2 Perfileria simple 66-75mm/40cm
Perfileria de planxa d'acer galvanitzat amb muntants verticals entre 66/75 mm d'amplaria col.locats cada 40 cm, i perfils horitzontals entre 66/75 mm d'amplaria, amb banda acústica autoadhesiva, fixats mecanicament

| Codi | Ut | Descripció | Rendiment | Preu |
|---|---|---|---|---|
| A012M000 | h | Oficial 1a muntador | 0.15 | 0 |
| A013M000 | h | Ajudant muntador | 0.05 | 0 |
| %NAAA | % | Despeses auxiliars | 1.5 % |  |
| B6B12311 | m | Canal planxa acer galv.params.horitz.,ampl.=70mm (material) | 1 | 0 |
| B6BZ1A20 | m | Banda acústica autoadh.,ampl.=50-100mm,p/junts plaques guix laminat | 1 | 0 |
| B6B11311 | m | Muntant planxa acer galv.params.vert.,ampl.=70mm (material) | 3.43 | 0 |
| B0A61600 | u | Tac niló D=6-8mm,+vis | 6 | 0 |
| B0A4A400 | cu | Visos galvanitzats | 0.12 | 0 |

**E7C9R6K2** m2 Aïllam.placa ríg.MW-roca,dens.=46-55kg/m3,g=50mm,cond.tèrmica <=0,035W/mK,col.adhes.especif.
Aïllament amb placa rígida de llana mineral de roca (MW), de densitat 46 a 55 kg/m3, de 50 mm de gruix, amb una conductivitat tèrmica <= 0,035 W/mK i resistència tèrmica >= 1,429 m2.K/W, col·locada amb adhesiu de formulació específica

| Codi | Ut | Descripció | Rendiment | Preu |
|---|---|---|---|---|
| A0122000 | h | Oficial 1a paleta | 0.08 | 0 |
| A0140000 | h | Manobre | 0.04 | 0 |
| %NAAA | % | Despeses auxiliars | 1.5 % |  |
| B7C9R6K0 | m2 | Placa ríg.MW-roca,dens.=46-55kg/m3,g=50mm,cond.tèrmica <=0,035W/mK (material) | 1.05 | 0 |
| B0911000 | kg | Adh.apl.2cares,cautxú (material) | 0.3003 | 0 |

**E7C9REK2** m2 Aïllam.placa ríg.MW-roca,dens.=46-55kg/m3,g=100mm,cond.tèrmica <=0,035W/mK,col.adhes.especif.
Aïllament amb placa rígida de llana mineral de roca (MW), de densitat 46 a 55 kg/m3, de 100 mm de gruix, amb una conductivitat tèrmica <= 0,035 W/mK i resistència tèrmica >= 2,857 m2.K/W, col·locada amb adhesiu de formulació específica

| Codi | Ut | Descripció | Rendiment | Preu |
|---|---|---|---|---|
| A0140000 | h | Manobre | 0.05 | 0 |
| A0122000 | h | Oficial 1a paleta | 0.1 | 0 |
| %NAAA | % | Despeses auxiliars | 1.5 % |  |
| B7C9REK0 | m2 | Placa ríg.MW-roca,dens.=46-55kg/m3,g=100mm,cond.tèrmica <=0,035W/mK (material) | 1.05 | 0 |
| B0911000 | kg | Adh.apl.2cares,cautxú | 0.3003 | 0 |

**D0B2A100** kg Acer b/corrug.obra man.taller B500S
Acer en barres corrugades elaborat a l'obra i manipulat a taller B500S, de límit elàstic >= 500 N/mm2

| Codi | Ut | Descripció | Rendiment | Preu |
|---|---|---|---|---|
| A0124000 | h | Oficial 1a ferrallista | 0.005 | 0 |
| A0134000 | h | Ajudant ferrallista | 0.005 | 0 |
| %NAAA | % | Despeses auxiliars | 1 % |  |
| B0A14200 | kg | Filferro recuit,D=1,3mm | 0.0102 | 0 |
| B0B2A000 | kg | Acer b/corrugada B500S (material) | 1.05 | 0 |

**E4ZZU001** dm3 Reblert bases anivellam.,morter exp.,cim.,sorra
Reblert de bases d'anivellament, amb morter sense retracció de ciment i sorra

| Codi | Ut | Descripció | Rendiment | Preu |
|---|---|---|---|---|
| A0140000 | h | Manobre | 0.05 | 0 |
| A0122000 | h | Oficial 1a paleta | 0.05 | 0 |
| %NAAA | % | Despeses auxiliars | 1.5 % |  |
| B071U001 | dm3 | Morter sense retracció/anivell. ciment,sorra | 1 | 0 |

**E442Z024** kg Acer A/42-B (S 275 JR), L, LD, T, rodó, quadrat,etc.
Acer A/42-B (S 275 JR), per a elements d'ancoratge, amb una capa d'imprimació antioxidant, en perfils laminats sèrie L, LD, T, rodó, quadrat, rectangular, planxa, treballat al taller i col.locat a l'obra

| Codi | Ut | Descripció | Rendiment | Preu |
|---|---|---|---|---|
| A0140000 | h | Manobre | 0.04 | 0 |
| A0122000 | h | Oficial 1a paleta | 0.04 | 0 |
| %NAAA | % | Despeses auxiliars | 1.5 % |  |
| B44Z502A | kg | Acer S275JR,peça simp.,perf.lam.L,LD,T,rodó,quad.,rectang.,treb.taller p/col.sold.+antiox. | 1 | 0 |

**E7C9P5L1** m2 Aïllam.placa semiríg.MW-roca,dens.=36-40kg/m3,g=40mm,cond.tèrmica <=0,036W/mK,col.s/adh.
Aïllament amb placa semirígida de llana mineral de roca (MW), de densitat 36 a 40 kg/m3, de 40 mm de gruix, amb una conductivitat tèrmica <= 0,036 W/mK i resistència tèrmica >= 1,111 m2.K/W, col·locada sense adherir

| Codi | Ut | Descripció | Rendiment | Preu |
|---|---|---|---|---|
| A0140000 | h | Manobre | 0.03 | 0 |
| A0122000 | h | Oficial 1a paleta | 0.06 | 0 |
| %NAAA | % | Despeses auxiliars | 1.5 % |  |
| B7C9P5L0 | m2 | Placa semiríg.MW-roca,dens.=36-40kg/m3,g=40mm,cond.tèrmica <=0,036W/mK (material) | 1.05 | 0 |

**E65AS046** m2 Perfileria simple 46-55mm/40cm
Perfileria de planxa d'acer galvanitzat amb muntants verticals entre 46/55 mm d'amplaria col.locats cada 40 cm, i perfils horitzontals entre 46/55 mm d'amplaria, amb banda acústica autoadhesiva, fixats mecanicament

| Codi | Ut | Descripció | Rendiment | Preu |
|---|---|---|---|---|
| A012M000 | h | Oficial 1a muntador | 0.15 | 0 |
| A013M000 | h | Ajudant muntador | 0.05 | 0 |
| %NAAA | % | Despeses auxiliars | 1.5 % |  |
| B0A4A400 | cu | Visos galvanitzats | 0.12 | 0 |
| B0A61600 | u | Tac niló D=6-8mm,+vis | 6 | 0 |
| B6B11211 | m | Muntant planxa acer galv.params.vert.,ampl.=48mm (material) | 3.43 | 0 |
| B6B12211 | m | Canal planxa acer galv.params.horitz.,ampl.=48mm (material) | 1 | 0 |
| B6BZ1A20 | m | Banda acústica autoadh.,ampl.=50-100mm,p/junts plaques guix laminat | 1 | 0 |

**E83FS212** m2 Doble aplacat vert guix laminat 12,5 mm
Doble aplacat vertical amb plaques de guix laminat de 12,5 mm de gruix, col.locades sobre perfileria d´acer galvanitzat amb fixacions mecàniques.

| Codi | Ut | Descripció | Rendiment | Preu |
|---|---|---|---|---|
| A012M000 | h | Oficial 1a muntador | 0.2 | 0 |
| A013M000 | h | Ajudant muntador | 0.07 | 0 |
| %NAAA | % | Despeses auxiliars | 1.5 % |  |
| B7JZ00E1 | m | Cinta pap.resist.,p/junts plaques guix laminat | 3.2 | 0 |
| B0CC1310 | m2 | Placa guix lamin. A i gruix 12,5mm | 2.1 | 0 |
| B0A44000 | cu | Visos,p/guix lam. | 0.3 | 0 |
| B7J500ZZ | kg | Massilla p/junt cartró-guix | 0.4 | 0 |
| B0523300 | kg | Guix escai.+addit. A | 0.53 | 0 |

**E83FH212** m2 Doble aplacat vert guix laminat 12,5 mm antihumitat
Doble aplacat vertical amb dues plaques antihumitat de 12,5 mm de gruix, col·locades sobre perfileria d´acer galvanitzat amb fixacions mecàniques, amb encintat i emmassillat de juntes.

| Codi | Ut | Descripció | Rendiment | Preu |
|---|---|---|---|---|
| A013M000 | h | Ajudant muntador | 0.07 | 0 |
| A012M000 | h | Oficial 1a muntador | 0.2 | 0 |
| %NAAA | % | Despeses auxiliars | 1.5 % |  |
| B0CCAH12 | m2 | Placa antihumitat 12,5 mm (material) | 2.1 | 0 |
| B7J500ZZ | kg | Massilla p/junt cartró-guix | 0.4 | 0 |
| B7JZ00E1 | m | Cinta pap.resist.,p/junts plaques guix laminat | 3.2 | 0 |
| B0523300 | kg | Guix escai.+addit. A | 0.53 | 0 |
| B0A44000 | cu | Visos,p/guix lam. | 0.3 | 0 |

**E83FS112** m2 Aplacat vert guix laminat 12,5 mm
Aplacat vertical amb placa de guix laminat de 12,5 mm de gruix, col.locada sobre perfileria d´acer galvanitzat amb fixacions mecàniques.

| Codi | Ut | Descripció | Rendiment | Preu |
|---|---|---|---|---|
| A013M000 | h | Ajudant muntador | 0.06 | 0 |
| A012M000 | h | Oficial 1a muntador | 0.19 | 0 |
| %NAAA | % | Despeses auxiliars | 1.5 % |  |
| B0CC1310 | m2 | Placa guix lamin. A i gruix 12,5mm | 1.05 | 0 |
| B7J500ZZ | kg | Massilla p/junt cartró-guix | 0.4 | 0 |
| B0A44000 | cu | Visos,p/guix lam. | 0.3 | 0 |
| B0523300 | kg | Guix escai.+addit. A | 0.53 | 0 |
| B7JZ00E1 | m | Cinta pap.resist.,p/junts plaques guix laminat | 3.2 | 0 |

**D0701641** m3 Morter ciment pòrtland+fill.calc. CEM II/B-L,sorra ,250kg/m3 ciment,1:6,5N/mm2,elab.a obra,
Morter de ciment pòrtland amb filler calcari CEM II/B-L i sorra, amb 250 kg/m3 de ciment, amb una proporció en volum 1:6 i 5 N/mm2 de resistència a compressió, elaborat a l'obra

| Codi | Ut | Descripció | Rendiment | Preu |
|---|---|---|---|---|
| A0150000 | h | Manobre especialista | 1 | 0 |
| %NAAA | % | Despeses auxiliars | 1 % |  |
| C1705600 | h | Formigonera 165l (maquinària) | 0.7 | 0 |
| B0512401 | t | Ciment pòrtland+fill.calc. CEM II/B-L 32,5R,sacs (material) | 0.25 | 0 |
| B0310020 | t | Sorra p/morters (material) | 1.63 | 0 |
| B0111000 | m3 | Aigua (material) | 0.2 | 0 |

**EFC92PST** m Tub poliprop.multic,tub int.PP,D=63mm,ànima alum. i protecció ex
Tub de polipropilè multicapa amb tub interior de polipropilè de diàmetre 40 mm, ànima d'alumini i protecció exterior de polipropilè, amb una pressió màxima de servei de 20 bar, connectat a pressió i col·locat superficialment

| Codi | Ut | Descripció | Rendiment | Preu |
|---|---|---|---|---|
| A012M000 | h | Oficial 1a muntador | 0.06 | 0 |
| A013M000 | h | Ajudant muntador | 0.06 | 0 |
| %NAAA | % | Despeses auxiliars | 1.5 % |  |
| BFC91PST | m | Tub poliprop.multic amb tub int.PP,D=63mm,ànima alum.,protecció (material) | 1.02 | 0 |
| BFWC1720 | u | Accessori p/tubs PP pres.D=40mm,p/soldar (material) | 0.3 | 0 |
| B0A75F02 | u | Abraçadora plàstica,d/int.=40mm (material) | 1.1 | 0 |

**EF04MMBF** u V.papallona DN-100 FE/INOX.
Sum. y col. de válvula de mariposa hierro/inox. PN-10, DN-100, con bridas, juntas, tornillos y p.p. de soldadura.

| Codi | Ut | Descripció | Rendiment | Preu |
|---|---|---|---|---|
| A0001 | h | MANO DE OBRA OPERARIO (mà d'obra) | 2 | 0 |
| A0000 | HO | MANO DE OBRA AYUDANTE (mà d'obra) | 2 | 0 |
| BF04MJAI | UN | JUNTA CARTON DE AMIANTO DN-100. (material) | 2 | 0 |
| BF04MB0J | UN | BRIDA DN-100 PN-10/16. (material) | 4 | 0 |
| BF99AO00 | PP | ACETILE, OXIGEN,VARETA PER SOLDA (material) | 1.65 | 0 |
| BF04MHAC | UN | CARGOL HEXAGONAL M 16x60. (material) | 16 | 0 |
| BF04MMBF | UN | V. MARIPOSA DN-100 FE/INOX. (material) | 1 | 0 |

**EF04MP04** u PURGADOR AUTOMATICO BOYA 1/2´´.
Sum. y col. de purgador automático de 1/2´´ tipo boya de columna, con p.p. de accesorios y material auxiliar de montaje.

| Codi | Ut | Descripció | Rendiment | Preu |
|---|---|---|---|---|
| A0000001 | HO | Mano de obra operario (mà d'obra) | 0.5 | 0 |
| BF01SN24 | ML | T. NEGRO DIN 2440 ST 33.2 1/2´´. (material) | 0.2 | 0 |
| BFAUX | u | MATERIAL AUXILIAR (material) | 1.25 | 0 |
| BF04MP04 | UN | PURGADOR AIRE TIPO BOYA 1/2´´. (material) | 1 | 0 |

**EF04MAMC** u V. VACIADO 3/4´´.
Sum. y col. de válvula de vaciado de latón para descarga de calderas, de 3/4´´.

| Codi | Ut | Descripció | Rendiment | Preu |
|---|---|---|---|---|
| A0001 | h | MANO DE OBRA OPERARIO | 0.5 | 0 |
| BF99TE00 | PP | CANEM I TEFLO. (material) | 0.15 | 0 |
| BF04MAMC | UN | V. VACIADO 3/4´´. (material) | 1 | 0 |

**EF00PB01** m TUBERIA P.V.C. B 32 mm. SUP.
Sum. y col. de tubería de P.V.C. B de 32 mm. según norma UNE-EN 1329-1, con p.p. de accesorios y soportes. Se incluyen p.p. de registros y ventilaciones terminales según UNE 100-152 y 100-153.

| Codi | Ut | Descripció | Rendiment | Preu |
|---|---|---|---|---|
| A0000001 | HO | Mano de obra operario | 0.5 | 0 |
| BF00PB01 | ML | TUBERIA P.V.C. B DN-32. (material) | 1 | 0 |
| BF99SO99 | PP | SUPORTS. (material) | 0.06 | 0 |
| BF99AC99 | PP | ACCESSORIS (material) | 0.17 | 0 |
| BF99CO01 | PP | COLA PARA TUBERIA PLASTICA. (material) | 0.04 | 0 |

**EF04MSAB** u V. seguretat 3/4´´ 3-7 Kgs.
Sum. y col. de válvula de seguridad de latón de 3/4´´, cierre de goma, tarada a 3-7 kgs.

| Codi | Ut | Descripció | Rendiment | Preu |
|---|---|---|---|---|
| A0001 | h | MANO DE OBRA OPERARIO | 0.5 | 0 |
| BF99TE00 | PP | CANEM I TEFLO. | 0.15 | 0 |
| BF04MSAB | UN | V. SEGURIDAD 3/4´´ 3-7 Kgs. (material) | 1 | 0 |

**EF04MBAD** UN V. BOLA 3/4´´.
subm. i col. de vàlvula de bola de llautó de 3/4´´ de dos vies, amb anells de tefló.

| Codi | Ut | Descripció | Rendiment | Preu |
|---|---|---|---|---|
| A0001 | h | MANO DE OBRA OPERARIO | 0.5 | 0 |
| AA001 | HO | MA D' OBRA OPERARI (mà d'obra) | 0.5 | 0 |
| BF04MBAD | UN | V. BOLA 3/4´´. (material) | 1 | 0 |
| BF99TE00 | PP | CANEM I TEFLO. | 0.15 | 0 |

**EF03AI07** ML AISLAMIENTO ARMAFLEX IT 20x28.
Sum. y col. de aislamiento ARMAFLEX IT 20x28 de 19 mm. de espesor y 29 mm. de diámetro interior, con p.p. de adhesivo ARMSTRONG.

| Codi | Ut | Descripció | Rendiment | Preu |
|---|---|---|---|---|
| A0000001 | HO | Mano de obra operario | 0.07 | 0 |
| BF03AI07 | ML | AISLAMIENTO ARMAFLEX IT 20x28. (material) | 1 | 0 |
| BF03AA00 | LI | adhesiu armstrong (material) | 0.03 | 0 |

**EF01N002** ML TUBO ACERO NEGRO DIN 2440 3/4´´.
Sum. y col. de tubería de acero negro DIN 2440 UNE 19040 soldado por resistencia eléctrica, de 3/4´´, pintado con una capa de imprimación y dos de acabado. Se incluyen p.p. de accesorios y soportes según UNE 100-152 y 100-153.

| Codi | Ut | Descripció | Rendiment | Preu |
|---|---|---|---|---|
| A0000000 | HO | MANO DE OBRA AYUDANTE (mà d'obra) | 0.6 | 0 |
| A0000001 | HO | Mano de obra operario | 0.6 | 0 |
| BF99ED00 | PP | ESTANY I DECAPANT PER A SOLDADUR (material) | 0.04 | 0 |
| BF99PINT | PP | PINTURA PER A CANONADES (material) | 1.39 | 0 |
| BF99AC99 | PP | ACCESSORIS | 0.67 | 0 |
| BF01N002 | ML | TUBO ACERO NEGRO DIN 2440 3/4´´. (material) | 1 | 0 |
| BF99SO99 | PP | SUPORTS. | 0.29 | 0 |

**EA03A102** ML REVESTIMIENTO AL. 3/4´´-30.
Sum. y col. de plancha de aluminio de 0'6 mm. para revestimiento de tuberías de 3/4´´ cubiertas previamente con un aislamiento de 30 mm. de espesor. Se incluyen p.p. de codos, injertos, conos y material auxiliar de montaje.

| Codi | Ut | Descripció | Rendiment | Preu |
|---|---|---|---|---|
| A0000001 | HO | Mano de obra operario | 0.35 | 0 |
| BA03A102 | ML | REVESTIMIENTO AL. 3/4´´-30. (material) | 1 | 0 |
| BAAUX | PP | MATERIAL AUXILIAR (material) | 1.42 | 0 |

**EF04MAMB** UN V. VACIADO 1/2´´.
Sum. y col. de válvula de vaciado de latón para descarga de calderas, de 1/2´´.

| Codi | Ut | Descripció | Rendiment | Preu |
|---|---|---|---|---|
| A0000001 | HO | Mano de obra operario | 0.5 | 0 |
| BF04MAMB | UN | V. VACIADO 1/2´´. (material) | 1 | 0 |
| BF99TE00 | PP | CANEM I TEFLO. | 0.15 | 0 |

**EF13MV01** UN MANOMETRO VERTICAL DE 1/2´´.
Sum. y col. de manómetro vertical en baño de glicerina, con rosca de 1/2´´, para presión de hasta 40 kgs/cm2, incluida lira de acero estirado de 1/2´´ con rosca y p.p. de juntas.

| Codi | Ut | Descripció | Rendiment | Preu |
|---|---|---|---|---|
| A0000001 | HO | Mano de obra operario | 0.5 | 0 |
| BF13MV01 | UN | MANOMETRO VERTICAL DE 1/2´´. (material) | 1 | 0 |
| BF13LI03 | UN | LIRA DE 1/2´´. (material) | 1 | 0 |

**EF04MMBH** UN V. MARIPOSA DN-150 FE/INOX.
Sum. y col. de válvula de mariposa hierro/inox. PN-10, DN-150 con bridas, juntas, tornillos y p.p. de soldadura.

| Codi | Ut | Descripció | Rendiment | Preu |
|---|---|---|---|---|
| A0001 | h | MANO DE OBRA OPERARIO | 2 | 0 |
| A0000 | HO | MANO DE OBRA AYUDANTE | 2 | 0 |
| BF04MHAC | UN | CARGOL HEXAGONAL M 16x60. | 16 | 0 |
| BF99AO00 | PP | ACETILE, OXIGEN,VARETA PER SOLDA | 1.65 | 0 |
| BF04MMBH | UN | V. MARIPOSA DN-150 FE/INOX. (material) | 1 | 0 |
| BF04MB0L | UN | BRIDA DN-150 PN-10/16. (material) | 4 | 0 |
| BF04MJAK | UN | JUNTA CARTON DE AMIANTO DN-150. (material) | 2 | 0 |

**EF04MNAF** UN MANGUITO ANTIVIBRATORIO DN-100.
Sum. y col. de manguito antivibratorio elástico, de goma, DN-100, con bridas, juntas, tornillos y p.p. de soldadura.

| Codi | Ut | Descripció | Rendiment | Preu |
|---|---|---|---|---|
| A0000001 | HO | Mano de obra operario | 2 | 0 |
| A0000000 | HO | MANO DE OBRA AYUDANTE | 2 | 0 |
| BF04MNAF | UN | MANGUITO ANTIVIBRATORIO DN-100. (material) | 1 | 0 |
| BF99AO00 | PP | ACETILE, OXIGEN,VARETA PER SOLDA | 1.65 | 0 |
| BF04MJAI | UN | JUNTA CARTON DE AMIANTO DN-100. | 2 | 0 |
| BF04MB0J | UN | BRIDA DN-100 PN-10/16. | 2 | 0 |
| BF04MHAC | UN | CARGOL HEXAGONAL M 16x60. | 16 | 0 |

**EF04MRLD** UN V. RETENCION DN-100.
Sum. y col. de válvula de retención de hierro/bronce, cierre por clapeta oscilante, PN-10/16, DN-100, con bridas, juntas y tornillos.

| Codi | Ut | Descripció | Rendiment | Preu |
|---|---|---|---|---|
| A0000 | HO | MANO DE OBRA AYUDANTE | 2 | 0 |
| A0001 | h | MANO DE OBRA OPERARIO | 2 | 0 |
| BF04MRLD | UN | V. RETENCION DN-100. (material) | 1 | 0 |
| BF04MJAI | UN | JUNTA CARTON DE AMIANTO DN-100. | 2 | 0 |
| BF04MHAC | UN | CARGOL HEXAGONAL M 16x60. | 16 | 0 |
| BF04MB0J | UN | BRIDA DN-100 PN-10/16. | 2 | 0 |
| BF99AO00 | PP | ACETILE, OXIGEN,VARETA PER SOLDA | 1.65 | 0 |

**EF04MMAF** UN V. MARIPOSA DN-100 FE/FE.
Sum. y col. de válvula de mariposa hierro/hierro PN-10, de 100 mm., con bridas, juntas, tornillos y p.p. de soldadura.

| Codi | Ut | Descripció | Rendiment | Preu |
|---|---|---|---|---|
| A0001 | h | MANO DE OBRA OPERARIO | 2 | 0 |
| A0000 | HO | MANO DE OBRA AYUDANTE | 2 | 0 |
| BF99AO00 | PP | ACETILE, OXIGEN,VARETA PER SOLDA | 1.2 | 0 |
| BF04MMAF | UN | V. MARIPOSA DN-100 FE/FE. (material) | 1 | 0 |
| BF04MHAC | UN | CARGOL HEXAGONAL M 16x60. | 16 | 0 |
| BF04MB0J | UN | BRIDA DN-100 PN-10/16. | 4 | 0 |
| BF04MJAI | UN | JUNTA CARTON DE AMIANTO DN-100. | 2 | 0 |

**EF04MFBR** UN FILTRO COLADOR FE DN-100 PN-16.
Sum. y col. de filtro colador de hierro fundido, PN-16, DN-100, con bridas, juntas y tornillos.

| Codi | Ut | Descripció | Rendiment | Preu |
|---|---|---|---|---|
| A0001 | h | MANO DE OBRA OPERARIO | 2 | 0 |
| A0000 | HO | MANO DE OBRA AYUDANTE | 2 | 0 |
| BF04MHAC | UN | CARGOL HEXAGONAL M 16x60. | 16 | 0 |
| BF99AO00 | PP | ACETILE, OXIGEN,VARETA PER SOLDA | 1.65 | 0 |
| BF04MB0J | UN | BRIDA DN-100 PN-10/16. | 2 | 0 |
| BF04MFBR | UN | FILTRO COLADOR FE DN-100 PN-16. (material) | 1 | 0 |
| BF04MJAI | UN | JUNTA CARTON DE AMIANTO DN-100. | 2 | 0 |

**EFC92PBG** m Tub poliprop.multic,tub int.PP,D=40mm,ànima alum. i protecció ex
Tub de polipropilè multicapa amb tub interior de polipropilè de diàmetre 40 mm, ànima d'alumini i protecció exterior de polipropilè, amb una pressió màxima de servei de 20 bar, connectat a pressió i col·locat superficialment

| Codi | Ut | Descripció | Rendiment | Preu |
|---|---|---|---|---|
| A013M000 | h | Ajudant muntador | 0.06 | 0 |
| A012M000 | h | Oficial 1a muntador | 0.06 | 0 |
| %NAAA | % | Despeses auxiliars | 1.5 % |  |
| BFC91PBG | m | Tub poliprop.multic amb tub int.PP,D=40mm,ànima alum.,protecció (material) | 1.02 | 0 |
| BFWC1720 | u | Accessori p/tubs PP pres.D=40mm,p/soldar | 0.3 | 0 |
| B0A75F02 | u | Abraçadora plàstica,d/int.=40mm | 1.1 | 0 |
| BFYC1720 | u | Pp.elem.munt.p/tubs PP pres.D=40mm,soldat (material) | 1 | 0 |

**EFC92PBA** m Tub poliprop.multic,tub int.PP,D=20mm,ànima alum. i protecció ex
Tub de polipropilè multicapa amb tub interior de polipropilè de diàmetre 20 mm, ànima d'alumini i protecció exterior de polipropilè, amb una pressió màxima de servei de 20 bar, connectat a pressió i col·locat superficialment

| Codi | Ut | Descripció | Rendiment | Preu |
|---|---|---|---|---|
| A012M000 | h | Oficial 1a muntador | 0.055 | 0 |
| A013M000 | h | Ajudant muntador | 0.055 | 0 |
| %NAAA | % | Despeses auxiliars | 1.5 % |  |
| B0A75800 | u | Abraçadora plàstica,d/int.=20mm (material) | 1.45 | 0 |
| BFWC1420 | u | Accessori p/tubs PP pres.D=20mm,p/soldar (material) | 0.3 | 0 |
| BFC91PBA | m | Tub poliprop.multic amb tub int.PP,D=20mm,ànima alum.,protecció (material) | 1.02 | 0 |
| BFYC1420 | u | Pp.elem.munt.p/tubs PP pres.D=20mm,soldat (material) | 1 | 0 |

**EFC93PST** m Tub poliprop.multic,tub int.PP,D=50mm,ànima alum. i protecció ex
Tub de polipropilè multicapa amb tub interior de polipropilè de diàmetre 40 mm, ànima d'alumini i protecció exterior de polipropilè, amb una pressió màxima de servei de 20 bar, connectat a pressió i col·locat superficialment

| Codi | Ut | Descripció | Rendiment | Preu |
|---|---|---|---|---|
| A012M000 | h | Oficial 1a muntador | 0.06 | 0 |
| A013M000 | h | Ajudant muntador | 0.06 | 0 |
| %NAAA | % | Despeses auxiliars | 1.5 % |  |
| BFWC1720 | u | Accessori p/tubs PP pres.D=40mm,p/soldar | 0.3 | 0 |
| BFC91PST | m | Tub poliprop.multic amb tub int.PP,D=63mm,ànima alum.,protecció | 0.765 | 0 |
| B0A75F02 | u | Abraçadora plàstica,d/int.=40mm | 1.1 | 0 |

**EG311506** m Conductor Cu,UNE RV-K 0,6/1 kV,1x6mm2,col.tub
Conductor de coure de designació UNE RV-K 0,6/1 kV, unipolar de secció 1x6 mm2, col.locat en tub

| Codi | Ut | Descripció | Rendiment | Preu |
|---|---|---|---|---|
| A012H000 | h | Oficial 1a electricista | 0.04 | 0 |
| A013H000 | h | Ajudant electricista | 0.04 | 0 |
| %NAAA | % | Despeses auxiliars | 1.5 % |  |
| BG311500 | m | Conductor de Cu UNE RV-K 0,6/1 kV 1x6mm2 (material) | 1.02 | 0 |

**EG31MU6G** m Cable multipolar Cu UNE RZ1-K (AS) 0,6/1 kV,control,6G1,5mm2,col
Cable multipolar amb conductors de coure de designació UNE RZ1-K (AS) 0,6/1 kV, amb baixa emisió de fums, per a funcions de control i commandament, de 6G1,5 mm2 de secció, amb conductor de protecció groc-verd, col·locat en tub, canal o safata

| Codi | Ut | Descripció | Rendiment | Preu |
|---|---|---|---|---|
| A012H000 | h | Oficial 1a electricista | 0.015 | 0 |
| A013H000 | h | Ajudant electricista | 0.015 | 0 |
| %NAAA | % | Despeses auxiliars | 1.5 % |  |
| BG31MU6G | m | Cable multipolar Cu UNE RZ1-K (AS) 0,6/1 kV,control,6G1,5mm2 (material) | 1.02 | 0 |

**EG31N306** m Conductor Cu,UNE SZ1-K (AS+) 0,6/1 kV,baixa emisió fums,resist.f
Conductor de coure de designació UNE SZ1-K (AS+) 0,6/1 kV, amb baixa emisió de fums, resistent al foc UNE-EN 50200, unipolar de secció 1x2,5 mm2, col·locat en tub

| Codi | Ut | Descripció | Rendiment | Preu |
|---|---|---|---|---|
| A013H000 | h | Ajudant electricista | 0.015 | 0 |
| A012H000 | h | Oficial 1a electricista | 0.015 | 0 |
| %NAAA | % | Despeses auxiliars | 1.5 % |  |
| BG31N300 | m | Conductor de Cu UNE SZ1-K (AS+) 0,6/1 kV baixa emisió fums,resis (material) | 1.02 | 0 |

**EG31N506** m Conductor Cu,UNE SZ1-K (AS+) 0,6/1 kV,baixa emisió fums,resist.f
Conductor de coure de designació UNE SZ1-K (AS+) 0,6/1 kV, amb baixa emisió de fums, resistent al foc UNE-EN 50200, unipolar de secció 1x6 mm2, col·locat en tub

| Codi | Ut | Descripció | Rendiment | Preu |
|---|---|---|---|---|
| A012H000 | h | Oficial 1a electricista | 0.04 | 0 |
| A013H000 | h | Ajudant electricista | 0.04 | 0 |
| %NAAA | % | Despeses auxiliars | 1.5 % |  |
| BG31N500 | m | Conductor de Cu UNE SZ1-K (AS+) 0,6/1 kV baixa emisió fums,resis (material) | 1.02 | 0 |

**EG311406** m Conductor Cu,UNE RV-K 0,6/1 kV,1x4mm2,col.tub
Conductor de coure de designació UNE RV-K 0,6/1 kV, unipolar de secció 1x4 mm2, col.locat en tub

| Codi | Ut | Descripció | Rendiment | Preu |
|---|---|---|---|---|
| A012H000 | h | Oficial 1a electricista | 0.015 | 0 |
| A013H000 | h | Ajudant electricista | 0.015 | 0 |
| %NAAA | % | Despeses auxiliars | 1.5 % |  |
| BG311400 | m | Conductor de Cu UNE RV-K 0,6/1 kV 1x4mm2 (material) | 1.02 | 0 |

**EF23TD08** UN VALVULA T. A. STAD20 52151-020.
sum. y col. de válvula de regulación manual tipo tour andersson mod. stad20 ref. 52151-020 de 3/4´´, roscada, fabricada en ametal, con preajuste de caudal, tomas de presión y sin llave de vaciado. se incluye material auxiliar de montaje.

| Codi | Ut | Descripció | Rendiment | Preu |
|---|---|---|---|---|
| A0001 | h | MANO DE OBRA OPERARIO | 1.5 | 0 |
| BFAUX | u | MATERIAL AUXILIAR | 2 | 0 |
| BF23TD08 | UN | VALVULA T. A. STAD20 52151-020. (material) | 1 | 0 |

**EF04MNBA** UN MANGUITO ANTIVIBRATORIO 3/4´´.
Sum. y col. de manguito antivibratorio roscado de 3/4´´.

| Codi | Ut | Descripció | Rendiment | Preu |
|---|---|---|---|---|
| A0001 | h | MANO DE OBRA OPERARIO | 0.5 | 0 |
| BF99TE00 | PP | CANEM I TEFLO. | 0.15 | 0 |
| BF04MNBA | UN | MANGUITO ANTIVIBRATORIO 3/4´´. (material) | 1 | 0 |

**EF04MFAC** UN FILTRO COLADOR LAT. 3/4´´ PN-16.
Sum. y col. de filtro colador de latón, PN-16, de 3/4´´.

| Codi | Ut | Descripció | Rendiment | Preu |
|---|---|---|---|---|
| A0001 | h | MANO DE OBRA OPERARIO | 0.5 | 0 |
| BF04MFAC | UN | FILTRO COLADOR LAT. 3/4´´ PN-16. (material) | 1 | 0 |
| BF99TE00 | PP | CANEM I TEFLO. | 0.15 | 0 |

**EF04MABB** UN V. ASIENTO INCLINADO 3/4´´.
Sum. y col. de válvula de asiento inclinado de latón, de 3/4´´.

| Codi | Ut | Descripció | Rendiment | Preu |
|---|---|---|---|---|
| A0001 | h | MANO DE OBRA OPERARIO | 0.5 | 0 |
| BF99TE00 | PP | CANEM I TEFLO. | 0.15 | 0 |
| BF04MABB | UN | V. ASIENTO INCLINADO 3/4´´. (material) | 1 | 0 |

**EF04MP19** UN PURGADOR MANUAL DE 1/2´´.
Sum. y col. de purgador manual de 1/2´´ con p.p. de tubería y material auxiliar.

| Codi | Ut | Descripció | Rendiment | Preu |
|---|---|---|---|---|
| A0001 | h | MANO DE OBRA OPERARIO | 0.5 | 0 |
| BFAUX | u | MATERIAL AUXILIAR | 0.75 | 0 |
| BF04MP19 | UN | Purgador manual de 1/2´´. (material) | 1 | 0 |
| BF01SN24 | ML | T. NEGRO DIN 2440 ST 33.2 1/2´´. | 0.2 | 0 |

**EG21251H** m Tub rígid PVC,DN=16mm,impacte=2J,resist.compress.=1250N,unió roscada+munt.superf.
Tub rígid de PVC, de 16 mm de diàmetre nominal, aïllant i no propagador de la flama, amb una resistència a l'impacte de 2 J, resistència a compressió de 1250 N i una rigidesa dielèctrica de 2000 V, amb unió roscada i muntat superficialment

| Codi | Ut | Descripció | Rendiment | Preu |
|---|---|---|---|---|
| A013H000 | h | Ajudant electricista | 0.05 | 0 |
| A012H000 | h | Oficial 1a electricista | 0.035 | 0 |
| BGW21000 | u | P.p.accessoris p/tubs rígids PVC (material) | 1 | 0 |
| BG212510 | m | Tub rígid PVC,DN=16mm,impacte=2J,resist.compress.=1250N (material) | 1.02 | 0 |

**EP43U011** u Subministrament i instal·lació de connector SUB-D 15 pins VGA a caixa cima, incloent placa troquelad
Subministrament i instal·lació de connector SUB-D 15 pins VGA a caixa cima, incloent placa troquelada i soldadura del mateix al cablejat.

| Codi | Ut | Descripció | Rendiment | Preu |
|---|---|---|---|---|
| A013M000 | h | Ajudant muntador | 0.015 | 0 |
| A012M000 | h | Oficial 1a muntador | 0.015 | 0 |
| BP43U011 | u | Subministrament i instal·lació de connector SUB-D 15 pins VGA a caixa cima, incloent placa troquelada i soldadura del mateix al cablejat. (material) | 1 | 0 |

**EP43U010** m 16 conductores (8 pares trenzados)• Composición: CU Sn de 16 x 7 x 0,22 mm
Mànega apantallada de 16 conductores (8 pares trenzados), Composición: CU Sn de 16 x 7 x 0,22 mm amb doble pantalla i coberta de PVC lliure d'al·logens.

| Codi | Ut | Descripció | Rendiment | Preu |
|---|---|---|---|---|
| A013M000 | h | Ajudant muntador | 0.015 | 0 |
| A012M000 | h | Oficial 1a muntador | 0.015 | 0 |
| BP43U010 | m | Mànega apantallada de 16 conductores (8 pares trenzados), Composición: CU Sn de 16 x 7 x 0,22 mm amb doble pantalla i coberta de PVC lliure d'al·logens. (material) | 1.05 | 0 |

## Recursos

**C1501700** h Camió transp.7 t
Camió per a transport de 7 t

**C2001000** h Martell trenc.man
Martell trencador manual

**B881ZAQP** m2 Materials per a acabat de façana mitjançant tractament superficial sobre la placa Aquapanel de tanca
Materials per a acabat de façana mitjançant tractament superficial sobre la placa Aquapanel de tancament, amb sistema tipus Propam Renovación Antifisuras de Propamsa (*) o equivalent, a base de:
- Preparació del suport: tractament de juntes entre plaques i angles en obertures de façana amb morter d'armadura tipus Propam Aisterm Flex i malla de reforç tipus Propam Aisterm 160, de 3 mm d'espessor i 10 cm d'amplada
- Capa de reforç: aplicació de capa armada de morter tipus Propam Aisterm Flex de 4-6 mm d'espessor a tota la superfície de la façana. La malla d'armat es col·locarà amb solapaments mínims de 10 cm
- Regulador d'absorció: aplicació amb corró d'imprimació tipus Revat Film
- Acabat decoratiu d'altas prestacions: aplicació de capa d'acabat tipus Revat Plas. Textura i acabat a escollir per la DF sobre mostres.
Inclosa part proporcional de perfils de remat per a tractament d'angles, trobades amb finestres, escopidors i juntes de control superficial, així com peces especials d'arrencada/inici de nou revestiment, entregues amb altres elements de façana, etc.
Execució del sistema segons especificacions del fabricant i conforme a norma UNE 102043 de muntatge dels sistemes constructius amb placa de guix laminat (PYL) i als detalls i instruccions d'execució continguts als fulls tècnics del sistema i de cada un dels seus components.

**BAVSZ855** m2 Persiana replegable horitzontal, amb guies laterals, de lamel·les orientables autoportants, de cante
Persiana replegable horitzontal, amb guies laterals, de lamel·les orientables autoportants, de cantells arrodonits, de 90 mm d'amplada d'alumini lacat amb pintures de polièster poliamida termoendurides al forn amb accionament motoritzat, col·locada amb fixacions mecàniques, segons detalls i especificacions del projecte.
Referència Z90 de Catalana de Graduables o equivalent. Color a definir sobre mostres per la DF.

**BB12ZJBN** m Barana per a suplementar ampit de coberta i complir amb l'alçada de paviment acabat de 110 cm, reali
Barana per a suplementar ampit de coberta i complir amb l'alçada de paviment acabat de 110 cm, realitzada amb:
- passamà rodó de D40 mm d'acer, unit mitjançant soldadura a muntants, inclosa part proporcional de treballs per a execució de cantonades, inicis/finals i entregues amb paraments verticals
- muntants de perfils en T50.50.5 mm cada 100 cm (l'ala de la T es retallarà per a facilitar la unió amb el passamà), units mitjançant soldadura a platines d'ancoratge
- platines i ancoratges per a fixació a ampits perimetrals de coberta

**C200P000** h Equip+elem.aux.p/soldadura elèctrica
Equip i elements auxiliars per a soldadura elèctrica

**B8ZAJ000** kg Prod.decapant
Producte decapant

**BB12ZJBF** m Barana de vidre per a finestres, per complir amb l'alçada de paviment acabat de 110 cm, realitzada a
Barana de vidre per a finestres, per complir amb l'alçada de paviment acabat de 110 cm, realitzada amb:
- vidre laminat 6+6 mm amb butiral transparent, d'una altura de 40-45 cm aproximadament
- perfils laterals de suport U d'acer inoxidable, ancorats a brancals
- pinces de suport i reforç intemig, a base de perfil U i pipeta d'ancoratge a ampit (previsió 2 unitats per barana)

**C1313330** h Retroexcavadora s/pneumàtics 8-10t
Retroexcavadora sobre pneumàtics de 8 a 10 t

**B06NZ2T1** m3 Formigó HM-20/B/40
Formigó de neteja, amb una dosificació de 200 kg/m3 de ciment, consistència tova i grandària màxima del granulat 40 mm, HM-20/B/40

**B065960B** m3 Formigó HA-25/B/20/IIa,>=275kg/m3 ciment
Formigó HA-25/B/20/IIa de consistència tova, grandària màxima del granulat 20 mm, amb >= 275 kg/m3 de ciment, apte per a classe d'exposició IIa

**B0A14200** kg Filferro recuit,D=1,3mm
Filferro recuit de diàmetre 1,3 mm

**B071U001** dm3 Morter sense retracció/anivell. ciment,sorra
Morter sense retracció per anivellament de plaques de ciment i sorra

**B44Z502A** kg Acer S275JR,peça simp.,perf.lam.L,LD,T,rodó,quad.,rectang.,treb.taller p/col.sold.+antiox
Acer S275JR segons UNE-EN 10025-2, format per peça simple, en perfils laminats en calent sèrie L, LD, T, rodó, quadrat, rectangular i planxa, treballat al taller per a col·locar amb soldadura i amb una capa d'imprimació antioxidant

**B44Z501A** kg Acer S275JR,peça simp.,perf.lam.IP,HE,UP,treb.taller p/col.sold.+antiox
Acer S275JR segons UNE-EN 10025-2, format per peça simple, en perfils laminats en calent sèrie IPN, IPE, HEB, HEA, HEM i UPN, treballat al taller per a col·locar amb soldadura i amb una capa d'imprimació antioxidant

**B0CHLQ0B** m2 Planxa +relleu acer galv.,g=4mm
Planxa amb relleu d'acer galvanitzat de 4 mm de gruix

**B9VD0C75** m Esglaó+relleu pl.acer galv.,g=4mm,plecs=4,desenv.màx.600mm
Esglaó amb relleu de planxa d'acer galvanitzat, de 4 mm de gruix, amb 4 plecs i 600 mm de desenvolupament com a màxim

**BAVJZGPF** m2 Materials necessaris per a protecció paraflames PF-60, per a sectorització entre escala d'emergència
Materials necessaris per a protecció paraflames PF-60, per a sectorització entre escala d'emergència i façana, completa, formada per:
- mampara paraflames PF-60 homologada
- muntants de suport cada 120 cm i estructura complementària necessaria per al seu muntatge
Inclosos tots els elements auxiliars necessaris de suport, muntatge, col·locació, remat i entrega, d'acord amb detalls i especificacions de projecte i recomanacions del fabricant.
De la casa Prefire o equivalent.
Colors i especejat a definir per la DF.

**B0F1ZF0T** u Materials per a actuació completa per a obertura de pas en ampit de coberta per a accés a nova escal
Materials per a actuació completa per a obertura de pas en ampit de coberta per a accés a nova escala d'emergència, que inclou:
- enderroc parcial d'ampit de coberta, amb tall previ per a delimitar zona d'ctuació
- gestió de residus generats
- arestat i remats del perímetre afectat
- reparació i/o restitució d'elements afectats per l'actuació

**B0F1ZF0P** u Materials per a actuació completa de treballs complementaris per a execució de fonaments necessaris
Materials per a actuació completa de treballs complementaris per a execució de fonaments necessaris per a nova escala d'emergència, que inclou:
- enderroc parcial de paviments i subbases exteriors, amb tall previ per a delimitar zona d'ctuació
- excavació de terres i perfilat dels fonaments
- gestió de residus generats
- restitució de subbases i paviments exteriors
- remats i entregues entre elements nous i existents

**B5ZZZ23E** u Materials per a execució de xemeneia per a pas de ventilacions a coberta que inclouen: - execució d
Materials per a execució de xemeneia per a pas de ventilacions a coberta que inclouen:
- execució de xemeneia d'obra ceràmica, de secció quadrada o rectangulat i 200 cm d'alçada aproximada, amb acabat arrebossat i pintat color a definir per la DF sobre mostres
- execució de minvells i adapatacions a la coberta corresponents
- col·locació de barret de ventilació de xapa d'alumini lacat, color a definir per la DF sobre mostres, amb fixacions mecàniques
Inclosos elements de muntatge, reforç, muntatge, remat, segellats, etc, d'acord amb detalls i indicacions de la DF.

**B065710B** m3 Formigó HA-25/B/10/I,>=250kg/m3 ciment
Formigó HA-25/B/10/I de consistència tova, grandària màxima del granulat 10 mm, amb >= 250 kg/m3 de ciment, apte per a classe d'exposició I

*SPB*
1.DEFINICIÓ I CARACTERÍSTIQUES DELS ELEMENTS
DEFINICIÓ:
Formigó amb o sense addicions (cendres volants o fum de sílice), elaborat en una central formigonera legalment autoritzada d'acord amb el títol 4t. de la llei 21/1992 de 16 de juliol d'indústria i el Real Decret 697/1995 de 28 d'abril.
CARACTERÍSTIQUES DELS FORMIGONS D'ÚS ESTRUCTURAL:
Els components del formigó, la seva dosificació, el procés de fabricació i el transport han d'estar d'acord amb les prescripcions de la EHE.
La designació del formigó fabricat en central es pot fer per propietats o per dosificació i s'expressarà, com a mínim, la següent informació:
- Consistència
- Grandària màxima del granulat
- Tipus d'ambient al que s'exposarà el formigó
- Resistència característica a compressió per als formigons designats per propietats
- Contingut de ciment expressat en kg/m3, per als formigons designats per dosificació
- La indicació de l'us estructural que tindrá el formigó: en massa, armat o pretensat
La designació per propietats es fará d'acord amb el format: T-R/C/TM/A
- T: Indicatiu que serà HM pel formigó en massa, HA pel formigó armat, i HP pel formigó pretensat
- R: Resistència característica especificada, en N/mm2
- C: Lletra indicativa del tipus de consistencia: F fluida, B tova, P plàstica i S seca
- TM: Grandària màxima del granulat en mm.
- A: Designació de l'ambient al que s'exposarà el formigó
En els formigons designats per propietats, el subministrador ha d'establir la composició de la mescla del formigó, garantint al peticionari les característiques especificades de grandaria máxima del granulat, consistència i resistència característica, així com les limitacions derivades del tipus d'ambient especificat (contingut de ciment i relació aigua/ciment)
En els formigons designats per dosificació, el peticionari es responsable de la congruència de les característiques especificades de grandària màxima del granulat, consistencia i contingut en ciment per metre cúbic de formigó, i el subministrador les haurà de garantir, indicant també, la relació aigua/ciment que ha emprat.
En els formigons amb característiques especials o d'altres de les especificades en la designació, les garanties i les dades que el suministrador hagi d'aportar serán especificades abans de l'inici del subministrament.
El formigó ha de complir amb les exigencies de qualitat que estableix l'article 37.2.3 de la norma EHE.
Si el formigó està destinat a una obra amb armadures pretesades, no pot contenir cendres volants ni addicions de cap altre tipus, excepte el fum de sílice.
Si el formigó està destinat a obres de formigó en massa o armat, la D.F. pot autoritzar l'us de cendres volants o fum de sílice per la seva confecció. En estructures d'edificació, si s'utilitzen cendres volants no han de superar el 35% del pes del ciment. Si s'utilitza fum de sílice no ha de superar el 10% del pes del ciment.
La central que subministri formigó amb cendres volants realitzarà un control sobre la producció segons art. 29.2.2 de la EHE i ha de posar els resultats de l'anàlisi a l'abast de la D.F., o disposarà d'un segell o marca de conformitat oficialment homologat a nivell nacional o d'un país membre de la CEE.
Les cendres han de complir en qualsevol cas les especificacions de la norma UNE_EN 450.
En cap cas la proporció en pes de l'additiu no ha de superar el 5% del pes del ciment utilitzat.
Tipus de ciment:
- Formigó en massa: Ciments comuns(UNE 80-301), Ciments per a usos especials(UNE 80-307)
- Formigó armat : Ciments comuns(UNE 80-301)
- Formigó pretensat : Ciments comuns tipus CEM I,II/A-D(UNE 80-307)
- Es considera inclòs dins dels ciments comuns els ciments blancs(UNE 80-305)
- Es consideren inclosos els ciments de característiques addicionals com els resistents als sulfats i/o a l'aigua de mar(UNE 80-303), i els de baix calor d'hidratació (UNE 80-306)
Classe del ciment: >= 32,5
El contingut mínim de ciment ha d'estar d'acord amb les prescripcions de la norma EHE, en funció de la classe d'exposició (taula 37.3.2.a). La quantitat mínima de ciment considerant el tipus d'exposició més favorable ha de ser:
- Obres de formigó en massa: >= 200 kg/m3
- Obres de formigó armat: >= 250 kg/m3
- Obres de formigó pretensat: >= 275 kg/m3
- A totes les obres: <= 400 kg/m3
La relació aigua/ciment ha d'estar d'acord amb les prescripcions de la norma EHE, en funció de la classe d'exposició (taula 37.3.2.a). La relació aigua/ciment considerant el tipus d'exposició més favorable ha de ser:
- Formigó en massa: <= 0,65 kg/m3
- Formigó armat: <= 0,65 kg/m3
- Formigó pretensat: <= 0,60 kg/m3
Assentament en el con d'Abrams (UNE 83-313):
- Consistència seca: 0 - 2 cm
- Consistència plàstica: 3 - 5 cm
- Consistència tova: 6 - 9 cm
- Consistència fluida: 10-15 cm
L'ió clor total aportat pels components d'un formigó no pot excedir:
- Pretensat: <= 0,2% pes del ciment
- Armat: <= 0,4% pes del ciment
- En massa amb armadura de fissuració: <= 0,4% pes del ciment
Toleràncies:
- Assentament en el con d'Abrams:
- Consistència seca: Nul
- Consistència plàstica o tova: ± 1 cm
- Consistència fluida: ± 2 cm
2.CONDICIONS DE SUBMINISTRAMENT I EMMAGATZEMATGE
Subministrament: En camions formigonera.
El formigó ha d'arribar a l'obra sense alteracions en les seves característiques, formant una barreja homogènia i sense haver iniciat l'adormiment.
Queda expressament prohibit l'addició al formigó de qualsevol quantitat d'aigua o altres substàncies que puguin alterar la composició original.
Emmagatzematge: No és pot emmagatzemar.
El subministrador ha de lliurar amb cada càrrega un full on constin, com a mínim, les dades següents:
- Nom de la central que ha elaborat el formigó
- Número de sèrie del full de subministrament
- Data de lliurament
- Nom del peticionari i del responsable de la recepció
- Especificacions del formigó:
- Resistència característica
- Formigons designats per propietats:
- Designació d'acord amb l'art. 39.2 de la EHE
- Contingut de ciment en kg/m3 (amb 15 kg de tolerància)
- Formigons designats per dosificació:
- Contingut de ciment per m3
- Tipus d'ambient segons la taula 8.2.2 de la EHE
- Relació aigua/ciment (amb 0,02 de tolerància)
- Tipus, classe i marca del ciment
- Grandària màxima del granulat
- Consistència
- Tipus d'additiu segons UNE_EN 934-2, si n'hi ha
- Procedència i quantitat de les addicions o indicació que no en té
- Designació específica del lloc de subministrament
- Quantitat de formigó que compon la càrrega, en m3 de formigó fresc
- Identificació del camió i de la persona que fa la descàrrega
- Hora límit d'us del formigó
3.UNITAT I CRITERIS D'AMIDAMENT
m3 de volum necessari subministrat a l'obra.
4.NORMATIVA DE COMPLIMENT OBLIGATORI
EHE "Instrucción de Hormigón Estructural"

**B89Z9E00** kg Pintura sintèt.,p/ext
Pintura sintètica per a exteriors

**B0523300** kg Guix escai.+addit. A
Guix escaiola amb additius de designació A, segons la norma UNE-EN 13279-1

**B7JZ00E1** m Cinta pap.resist.,p/junts plaques guix laminat
Cinta de paper resistent per a junts de plaques de guix laminat

*SPB*
1.DEFINICIÓ I CARACTERÍSTIQUES DELS ELEMENTS
DEFINICIÓ:
Materials amb finalitats diverses per a col.laborar i complementar l'elaboració de junts i segellats.
S'han considerat els tipus següents:
- Cinta de cautxú cru
- Cinta de paper resistent per a junts de plaques de cartó-guix
- Cinta reforçada amb dues làmines metàl.liques per a cantonera de plaques de cartó-guix
- Emprimació prèvia per a segellats
EMPRIMACIÓ PRÈVIA PER A SEGELLATS:
No ha de produir defectes o alteracions físiques o químiques en el material segellador.
Ha de tenir una consistència adequada per a la seva aplicació amb brotxa. Ha de fluir i anivellar-se correctament i deixar una capa uniforme després de l'assecatge.
CINTA DE CAUTXÚ CRU:
Cinta autoadhesiva a base de cautxú no vulcanitzat sense dissolvents, per a junts en sistemes d'impermeabilització amb membranes.
CINTES PER A JUNTS DE CARTÓ-GUIX:
Amplària: >= 5 cm
2.CONDICIONS DE SUBMINISTRAMENT I EMMAGATZEMATGE
CINTA:
Subministrament: En rotlles de diferents mides.
Emmagatzematge: En llocs protegits de la intempèrie i de manera que no s'alterin les seves característiques.
EMPRIMACIÓ PRÈVIA PER A SEGELLATS:
Subministrament: Cada envàs ha de tenir impreses les dades següents:
- Identificació del fabricant
- Nom comercial del producte
- Identificació del producte
- Pes net o volum del producte
- Data de caducitat
- Instruccions d'ús
- Limitacions de temperatura
- Toxicitat i inflamabilitat
Emmagatzematge: El producte s'ha d'emmagatzemar en un envàs tancat hermèticament, en lloc sec. S'ha de protegir de les gelades.
3.UNITAT I CRITERIS D'AMIDAMENT
CINTA:
m de llargària necessària subministrada a l'obra.
EMPRIMACIÓ:
dm3 de volum necessari subministrat a l'obra.
4.NORMATIVA DE COMPLIMENT OBLIGATORI
No hi ha normativa de compliment obligatori.

**B7J500ZZ** kg Massilla p/junt cartró-guix
Massilla per a junt de plaques de cartró-guix

**B0CC1310** m2 Placa guix lamin. A i gruix 12,5mm
Placa de guix laminat estàndard (A) i gruix 12,5 mm, segons la norma UNE-EN 520

**B0A44000** cu Visos,p/guix lam
Visos per a plaques de guix laminat

**B84ZB0E0** m2 Entramat metàl·lic ocult,susp.barra roscada,p/cel ras,
Entramat metàl·lic ocult amb suspensió autoanivelladora de barra roscada, per a cel ras

**B84ZA230** m2 Entramat metàl·lic vist,susp.barra roscada,preu alt,p/cel ras plaqu.,60x60cm
Entramat metàl·lic vist amb suspensió autoanivelladora de barra roscada, preu alt, per a cel ras de plaques de 60x60 cm

**B8442100** m2 Placa gx. l. cel ras g=9,5mm acab.vinílic,120x60 cm+vora A
Placa de guix laminat per a cels rasos de 9,5 mm de gruix, amb acabat vinílic, de 120x60 cm i vora vista (A) , per quedar l'entremat vist

**B84ZE520** m2 Estructura acero galv.vista p/falso techo plac.1200x600mm,perf.princip.T invertida 24mm c/1,2m varil
Estructura d'acer galvanitzat vista per a fals sostre de plaques de 1200x600 mm formada per perfils principals en forma de T invertida de 24 mm de base col·locats cada 1,2 m per fixar al sostre mitjançant vareta de suspensió cada 1,2 m, i perfils secundaris formant retícula, inclòs part proporcional de perfils de remat, suspensors i fixacions, per suportar una càrrega de fins a 14 kg

**B896-PPI1** kg Pintura d'efecte fotocatalític (Sd < 0,1 m), descomposició d'agents orgànics i eliminació de bacteri
Pintura d'efecte fotocatalític (Sd < 0,1 m), descomposició d'agents orgànics i eliminació de bacteries, ecològica i transpirable. Resistent a detergents i desinfectants aquosos, repel·lent a la brutícia i inolora, d'emissions mínimes, sense dissolvents, ni plastificants.
Tipus CapaSan Active de Caparol o equivalent. Color blanc.

**B0711020** kg Adhesiu cimentós C2 (UNE-EN 12004)
Adhesiu cimentós tipus C2 segons norma UNE-EN 12004

**B82ZZCSQ** m Cantonera Shlüter Quadec-ac
Cantonera d'acer inoxidable per a paraments enrajolats, de la casa Schlüter model quadec-ac o equivalent, de 10 mm.

**B9CZ2000** kg Beurada color
Beurada de color

**B073Z12N** m2 Recrescut tècnic polimèric autoanivellant d'altes prestacions per allisar i regularitzar paviments i
Recrescut tècnic polimèric autoanivellant d'altes prestacions per allisar i regularitzar paviments interiors, de fraguat i assecat ràpid i retracció compensada, de 30 mm de gruix mínim i classificació CT-C25-F5.
Tipus Weberfloor fluid o equivalent.

**B9U6ZPEC** m Sòcol de PVC espumat compacte, de 7 cm d'altura i 10 mm de gruix, col·locat encolat al parament vert
Sòcol de PVC espumat compacte, de 7 cm d'altura i 10 mm de gruix, col·locat encolat al parament vertical amb cola específica Sika o equivalent i segellat inferiorment en l'entrega contra el paviment. Tot segons detalls i especificacions del projecte.
Tipus NMC o equivalent, acabat color blanc a confirmar per la DF.

**B7J6-0GSL** kg Massilla p/junt cartró-guix
Massilla per a junt de plaques de cartró-guix

**B059-06FR** kg Guix escai.+addit. A
Guix escaiola amb additius de designació A, segons la norma UNE-EN 13279-1

**B845-2L8P** m2 Entramat estruc.senzilla acer galv.p/cel ras continu pl.guix lam. perfils cada 600mm +vareta de susp
Entramat d'estructura senzilla d'acer galvanitzat per a cel ras continu de plaques de guix laminat format per perfils col·locats cada 600 mm com a màxim, per a fixar al sostre mitjançant vareta de suspensió cada 1,2 m, per a suportar una càrrega de fins a 15 kg

**B0CC0-21OV** m2 Placa guix lamin.,A,g=12,5mm,vora afinada
Placa de guix laminat estàndard (A) i gruix 12,5 mm, amb vora afinada (BA), segons la norma UNE-EN 520

**B0AQ-07GR** cu Visos p/guix lam
Visos per a plaques de guix laminat

**B7J1-0SL0** m Cinta pap.resist., p/junts plaques guix laminat
Cinta de paper resistent per a junts de plaques de guix laminat

**B84Z-Z160** u Registre de 60x60 cm, per a integrar en cel ras de plaques de guix laminat amb perfileria oculta
Registre de 60x60 cm, per a integrar en cel ras de plaques de guix laminat amb perfileria oculta.
Tipus Knauf Revo Linie o equivalent.

**BJ1ZQ000** u Suport mural sanit
Suport mural d'acer galvanitzat per a aigüeres, safareigs i lavabos col·lectius

**A04-FEPZ** h Cap obra
Cap d'obra

**A08-0004** h Encarregat obra
Encarregat d'obra

**BN32B420** u Vàlvula esfera manual+brides DN=80mm,PN=16bar,bronze
Vàlvula d'esfera manual amb brides, de 80 mm de diàmetre nominal, de 16 bar de PN, de bronze, preu alt

**BF31FU02** UN REGISTRE SAINT-GOBAIN ACERA RE 40 T0 FD 400x400
Marc i tapa de fosa SAINT-GOBAIN ACERA de 40x40 cms. classe B-125.

**BFYC1520** u Pp.elem.munt.p/tubs PP pres.D=25mm,soldat
Part proporcional d'elements de muntatge per a tubs de polipropilè a pressió, de 25 mm de diàmetre, soldat

**BFWC1520** u Accessori p/tubs PP pres.D=25mm,p/soldar
Accessori per a tubs de polipropilè a pressió, de 25 mm de diàmetre, per a soldar

**BFC15C01** m Tub PP-R pressió,DN=20x2,3mm,sèrie S 5
Tub de Polipropilè-copolímer PP-R a pressió de diàmetre 25x2,3 mm, sèrie S 5 segons UNE-EN ISO 15874-2

**BFC40C00** m Tub PP-R pressió,DN=40x2,3mm,sèrie S 5
Tub de Polipropilè-copolímer PP-R a pressió de diàmetre 25x2,3 mm, sèrie S 5 segons UNE-EN ISO 15874-2

**BFC32C00** m Tub PP-R pressió,DN=40x2,3mm,sèrie S 5
Tub de Polipropilè-copolímer PP-R a pressió de diàmetre 25x2,3 mm, sèrie S 5 segons UNE-EN ISO 15874-2

**BFC63C00** m Tub PP-R pressió,DN=63x2,3mm,sèrie S 5
Tub de Polipropilè-copolímer PP-R a pressió de diàmetre 25x2,3 mm, sèrie S 5 segons UNE-EN ISO 15874-2

**BN318420** u Vàlvula esfera manual+rosca DN=1´´1/2,PN=16bar,bronze
Vàlvula d'esfera manual amb rosca, de diàmetre nominal 1´´1/2, 16 bar de PN, de bronze, preu alt

**BN315320** u Vàlvula esfera manual+rosca DN=3/4´´,PN=10bar,bronze
Vàlvula d'esfera manual amb rosca, de diàmetre nominal 3/4´´, 10 bar de PN, de bronze, preu alt

**BF23TH02** UN VALVULA T.A. THERM DN 15 ref. 52-720-115
Válvula TOUR ANDERSSON THERM DN-15 ref. 52-720-115. Válvula de regulación termostática para el equilibrado termohidráulico de distribución de A.C.S. Sin termómetro

**BFC15C00** m Tub PP-R pressió,DN=25x2,3mm,sèrie S 5
Tub de Polipropilè-copolímer PP-R a pressió de diàmetre 25x2,3 mm, sèrie S 5 segons UNE-EN ISO 15874-2

**BFQ37640** m Aïllament tèrmic escum.elastom.p/can.fredes,D=1´´,g=19mm
Aïllament tèrmic d'escuma elastomèrica per a canonades fredes, per a tub de diàmetre 1´´, de 19 mm de gruix

**BFYQ3764** u Pp.aïll.escuma elastomérica canonades,D=1´´,g=19mm
Part proporcional d'elements de muntatge per a aïllament tèrmic de canonades fredes amb escumes elastomèriques, per a tub de diàmetre 1´´, de 19 mm de gruix

**BFQ38550** m Aïllament tèrmic escum.elastom.p/can.calentes,D=3/4´´,g=20mm
Aïllament tèrmic d'escuma elastomèrica per a canonades calentes, per a tub de diàmetre 3/4´´, de 20 mm de gruix

**BFYQ3855** u Pp.aïll.escuma elastomérica canonades,D=3/4´´,g=20mm
Part proporcional d'elements de muntatge per a aïllament tèrmic de canonades calentes amb escumes elastomèriques, per a tub de diàmetre 3/4´´, de 20 mm de gruix

**AAUX001** % Despeses auxiliars mà d'obra
Despeses auxiliars sobre la mà d'obra

**BG222810** m Tub flexible corrugat PVC,DN=25mm,1J,320N,2000V
Tub flexible corrugat de PVC, de 25 mm de diàmetre nominal, aïllant i no propagador de la flama, resistència a l'impacte d'1 J, resistència a compressió de 320 N i una rigidesa dielèctrica de 2000 V

**BJM1S401** u Comptador aigua a/emisor impulsos,T=<40°C,imp./litre=1:1,llautó,1/2''
Comptador d'aigua amb emisor d'impulsos de tipus REED, per a aigua freda fins a 40°C, amb una relació impulsos/litre d'1:1, cos de llautó i esfera seca, amb unions roscades de 1/2'' de diàmetre nominal, per a connectar a la bateria o al ramal

**BN315420** u Vàlvula esfera manual+rosca DN=3/4´´,PN=16bar,bronze
Vàlvula d'esfera manual amb rosca, de diàmetre nominal 3/4´´, 16 bar de PN, de bronze, preu alt

**BN315428** u Vàlvula esfera manual+rosca DN=1´´,PN=16bar,bronze
Vàlvula d'esfera manual amb rosca, de diàmetre nominal 3/4´´, 16 bar de PN, de bronze, preu alt

**BF13MV02** u MANOMETRO VERTICAL DE 1/4´´
Manometro de 1/4´´ vertical de 6 Kgs. con reducción.

**BF13TB01** UN TERMOMETRO BIMETALICO INOX. 1/2´´
termómetro bimetálico de acero inox. de 1/2´´.

**BF13MV03** u Purgador 3/4''
Manometro de 1/4´´ vertical de 6 Kgs. con reducción.

**BEA11180166** u Intercanviador de plaques
Captador solar pla de planxa de coure amb vidre trempat, orientació vertical, envoltant d'alumini anoditzat i aïllament d'escuma de poliuretà, amb una superfície activa d'1,5 a 1,75 m2, un rendiment màxim de 79 % i un coeficient de pèrdues <=8 W/m2°C

**BJAAU061** u Dipòsit acumulador 800l,doble vas,inox.,resist.elèct.poliureta,connex.rosca,vert.terra
Dipòsit acumulador d'aigua calenta sanitària, de 500 l de capacitat, de doble recipient concèntric, amb vas de l'acumulador d'acer inoxidable AISI 316 i vas del bescanviador d'acer ST-37, amb resistència elèctrica de suport, cos exterior de PVC i aïllament intermig de poliuretà, amb sondes i termòstats, connexions roscades, per a muntar vertical a terra

**BJZAU030** u Equip prot.cat.p/dipòsit acum.=<500l
Equip de protecció catòdica per a dipòsit acmulador de fins a 500 l de capacitat

**BJZAU020** u Vàlv.seg.1/2'',rosca,pressió 3kg
Vàlvula de seguretat de 1/2'' de diàmetre nominal, amb connexions roscades, tarada a una pressió de 3 kg

**BN816420** u Vàlvula clap.+rosca,DN=1´´,PN=16bar,bronze
Vàlvula de retenció de clapeta amb rosca, de diàmetre nominal 1´´, de 16 bar de PN, de bronze, preu alt

**BNF51611** u Vàlv.seg.ACS+rosca,llautó,connex.H-H,D=3/4´´,P=6bar,temp=120°C
Vàlvula de seguretat ACS amb rosca, de llautó, amb connexió femella-femella, de diàmetre 3/4´´, tarada a 6 bar, 120°C de temperatura màxima

**BJAAU062** u Dipòsit acumulador 1000l,doble vas,inox.,resist.elèct.poliureta,connex.rosca,vert.terra
Dipòsit acumulador d'aigua calenta sanitària, de 500 l de capacitat, de doble recipient concèntric, amb vas de l'acumulador d'acer inoxidable AISI 316 i vas del bescanviador d'acer ST-37, amb resistència elèctrica de suport, cos exterior de PVC i aïllament intermig de poliuretà, amb sondes i termòstats, connexions roscades, per a muntar vertical a terra

**BNC11020** u Vàl.equilib.rosca.d20mm,Kvs=5,7,ametall,preajust cabal,preses press
Vàlvula d'equilibrat roscada de 20 mm de diàmetre nominal i Kvs=5,7, fabricada en ametall, amb preajust de cabal, preses de pressió, amb joc d'accessoris i sense dispositiu de buidat

**BNF11A50** u Vàlvula termostàtica mescladora,bronze,DN=50mm,rosca,a/vàlv.bloqueig+vàlv.reg
Vàlvula termostàtica mescladora per a instal·lacions d'ACS, de 50 mm de diàmetre nominal, amb cos de bronze PN 10, connexions roscades, amb funció de bloqueig per manca d'aigua freda i amb vàlvula de regulació de la temperatura preajustada

**BNL11253** u Bomba ac.inundat,230V,n=1400rpm,Q=4,0m3/h,p=2,0bar,rosca 1 1/4''
Bomba acceleradora amb rotor inundat per a instal·lacions de calefacció i climatització, de tipus autopurgant, alimentació monofàsica de 230 V i règim de gir de 1400 rpm, de 4,0 m3/h de cabal i de 2,0 bar de pressió en el punt de màxim rendiment, per a aigua entre -20 i 110ºC, amb connexions roscades d'1 1/4''

**BNL12236** u Bomba ac.inundat,230V,n=2500rpm,Q=2,5m3/h,p=3,5bar,rosca 1 1/4''
Bomba acceleradora amb rotor inundat per a instal·lacions de calefacció i climatització, de tipus autopurgant, alimentació monofàsica de 230 V i règim de gir de 2500 rpm, de 2,5 m3/h de cabal i de 3,5 bar de pressió en el punt de màxim rendiment, per a aigua entre -20 i 110°C, amb connexions roscades d'1 1/4''

**BN819420** u Vàlvula clap.+rosca,DN=2´´,PN=16bar,bronze
Vàlvula de retenció de clapeta amb rosca, de diàmetre nominal 2´´, de 16 bar de PN, de bronze, preu alt

**B0A75C00** u Abraçadora plàstica,d/int.=28mm
Abraçadora plàstica, de 28 mm de diàmetre interior

**BFW52AB0** u Accessori p/tubs Cu semid.,D=28mm,p/soldar capil.lar
Accessori per a tubs de coure semidur, de 28 mm de diàmetre exterior, per a soldar per capil.laritat

**BFY52AB0** u Pp.elem.munt.,p/tubs Cu semid.,D=28mm,p/soldar capil.lar
Part proporcional d'elements de muntatge per a tubs de coure semidur, de 28 mm de diàmetre exterior, per a soldar per capil.laritat

**BF52A300** m Tub Cu R250 (semidur),DN=28mm,g=1mm,UNE-EN 1057
Tub de coure R250 (semidur) de 28 mm de diàmetre nominal i de gruix 1 mm, segons la norma UNE-EN 1057

**BEA16635** u Col.lector solar 6 tubs,0,7x1,64x0,1m,superf.obertura 1m2,rendim
Col.lector solar de 6 tubs buits, dimensions de 0,7x1,64x0,1 m, superfície d'obertura d'1 m2 i un rendiment del 63% segons UNE-EN 12975-1

**BG22TL10** m Tub corbable corrugat PE,doble capa,DN=125mm,28J,450N,p/canal.so
Tub corbable corrugat de polietilè, de doble capa, llisa la interior i corrugada l'exterior, de 125 mm de diàmetre nominal, aïllant i no propagador de la flama , resistència a l'impacte de 28 J, resistència a compressió de 450 N, per a canalitzacions soterrades

**BE11EM99** PP JUEGO SILENTBLOKS ELECTRA MOLINS
Juego de silentblocs ELECTRA MOLINS con muelle de acero de alto grado de amortiguación de las vibraciones entre la bancada del grupo y el suelo.

**BG631B23** u Presa corrent,tipus univ.,(2P),16A/250V,a/tapa,preu alt,p/encast
Presa de corrent de tipus universal, bipolar (2P), 16 A 250 V, amb tapa, preu alt, per a encastar

**BG6211E3** u Interruptor,tipus univ.,bipol.(2P),16AX/250V,a/tecla,preu alt,p/
Interruptor, de tipus universal, bipolar (2P), 16 AX/250 V, amb tecla, preu alt, per a encastar

**BG631S23** u Detector moviment
Presa de corrent de tipus universal, bipolar (2P), 16 A 250 V, amb tapa, preu alt, per a encastar

**BH2D5A42** u Downlight p/encastar,2làmp.fluorescent horitz.18W,encast.=218x15
Llumenera decorativa tipus downlight per a encastar, amb portalàmpades G 24 d2, per a 2 làmpades fluorescents horitzontals de 18 W i de 230 V de tensió d'alimentació, dimensions d'encastament de 218 mm de diàmetre i 158 mm de profunditat, amb reflector platejat, grau de protecció IP 20 i equip AF

**BHU82223** u Làmp.fluorescent,casquet G24d-2,18W,230V,Tª color 3000/4000K,Ra=
Làmpada fluorescent amb casquet G24d-2, de 18 W de potència, 230 V de tensió d'alimentació, amb una temperatura de color de 3000 ó 4000 K i un grau de rendiment de color Ra=82

**BGY2ABF2** u P.p.elem.suport p/safates acer galv.calent,ample=200mm,susp/para
Part proporcional d'elements de suport per a safates d'acer galvanitzat en calent d'amplària 200 mm per a instal.lació suspesa de parament horitzontal

**BG2Z005A** m Separador saf.met.acer galv.calent,h=50mm
Perfil separador per a safata metàl.lica, d'acer galvanitzat en calent, de 50 mm d'alçària

**BG2DF6F0** m Safata reixa acer galv.calent,50mmx200mm
Safata metàl.lica reixa d'acer galvanitzat en calent, d'alçària 50 mm i amplària 200 mm

**BH2D5S42** u Lluminaria emergencia
Llumenera decorativa tipus downlight per a encastar, amb portalàmpades G 24 d2, per a 2 làmpades fluorescents horitzontals de 18 W i de 230 V de tensió d'alimentació, dimensions d'encastament de 218 mm de diàmetre i 158 mm de profunditat, amb reflector platejat, grau de protecció IP 20 i equip AF

**BG6P2262** u Presa corrent indust.semiencastat,3P+T,16A 380-415V,IP-44
Presa de corrent industrial de tipus semiencastat 3P+T, de 16 A i 380-415 V de tensió nominal segons norma UNE-EN 60309-1, amb grau de protecció IP-44

**BH2D5S44** u Lluminaria 60x60
Llumenera decorativa tipus downlight per a encastar, amb portalàmpades G 24 d2, per a 2 làmpades fluorescents horitzontals de 18 W i de 230 V de tensió d'alimentació, dimensions d'encastament de 218 mm de diàmetre i 158 mm de profunditat, amb reflector platejat, grau de protecció IP 20 i equip AF

**BH2D5S46** u Lluminaria led
Llumenera decorativa tipus downlight per a encastar, amb portalàmpades G 24 d2, per a 2 làmpades fluorescents horitzontals de 18 W i de 230 V de tensió d'alimentació, dimensions d'encastament de 218 mm de diàmetre i 158 mm de profunditat, amb reflector platejat, grau de protecció IP 20 i equip AF

**BH2D5S45** u Lluminaria FIL Lamp
Llumenera decorativa tipus downlight per a encastar, amb portalàmpades G 24 d2, per a 2 làmpades fluorescents horitzontals de 18 W i de 230 V de tensió d'alimentació, dimensions d'encastament de 218 mm de diàmetre i 158 mm de profunditat, amb reflector platejat, grau de protecció IP 20 i equip AF

**BH2D5S48** u Lluminaria emergencia ip66
Llumenera decorativa tipus downlight per a encastar, amb portalàmpades G 24 d2, per a 2 làmpades fluorescents horitzontals de 18 W i de 230 V de tensió d'alimentació, dimensions d'encastament de 218 mm de diàmetre i 158 mm de profunditat, amb reflector platejat, grau de protecció IP 20 i equip AF

**BHS21130** u Llumenera estanca s/reflec.,reix.,incandescent 60-100W,IP-55
Llumenera estanca sense reflector amb reixeta i làmpada d'incandescència de 60 a 100 W amb cos de fosa d'alumini, IP-55

**BHWB2000** u P.p.accessoris llum.estan.làmp.incand/descar
Part proporcional d'accessoris de llums estancs amb làmpades d'incandescència o descàrrega

**BG621G93** u Comm.,tipus univ.,(1P),10AX/250V,a/tecla,preu alt,p/encastar
Commutador, de tipus universal, unipolar (1P), 10 AX/250 V, amb tecla, preu alt, per a encastar

**BG631EA3** u Presa corrent,tipus univ.,espigues planes,(2P+T),25A/250V,a/tapa
Presa de corrent tipus universal, d'espigues planes, (2P+T), 25 A 250 V, amb tapa, preu alt, per a encastar

**BH2D5S43** u Tira led
Llumenera decorativa tipus downlight per a encastar, amb portalàmpades G 24 d2, per a 2 làmpades fluorescents horitzontals de 18 W i de 230 V de tensió d'alimentació, dimensions d'encastament de 218 mm de diàmetre i 158 mm de profunditat, amb reflector platejat, grau de protecció IP 20 i equip AF

**BEPAC01** u Connexio a elements metàlics
Material.

**BGW38000** u P.p.accessoris p/conduc.Cu.nus
Part proporcional d'accessoris per a conductors de coure nus

**BG380900** m Conductor Cu nu,1x35mm2
Conductor de coure nu, unipolar de secció 1x35 mm2

**BGYD1000** u P.p.elem.especials p/piqu.connex.terr
Part proporcional d'elements especials per a piquetes de connexió a terra

**BGD14210** u Piqueta connex.terra acer,long.=2500mm,D=14,6mm,estànd
Piqueta de connexió a terra d'acer i recobriment de coure, de 2500 mm de llargària, de 14,6 mm de diàmetre, estàndard

**BG46C5C0** u Caixa seccionadora <=80A,(III+n),p/fus.cil.22x58mm
Caixa seccionadora fusible de 80 A, com a màxim, tripolar més neutre, per a fusibles cilíndrics grandària 22x58 mm

**BGW46000** u P.p.accessoris p/caix.seccion.fus
Part proporcional d'accessoris per a caixes seccionadores fusibles

**BGDZ1102** u Punt connex.terra,pont secc.platina coure,munt.caix.p/munt.super
Punt de connexió a terra amb pont seccionador de platina de coure, muntat en caixa estanca i per muntar superficialment

**BJAB1S10** u Acumulador inercia,2000l,cubeta acer inox.,aïll.poliuretà
Acumulador per a aigua calenta sanitària de 1000 l de capacitat, amb cubeta d'acer inoxidable i aïllament de poliuretà

**BEJ7L13VW** u NECS WQ 0302
Fan-coil del tipus conductes horitzontal amb ventilador centrífug, per a treballar en sistemes de distribució d'aigua de 2 tubs, de 5,2 kW de potència frigorífica màxima i 5 kW de potència calorífica màxima, amb una pressió disponible de 60 Pa, de 400 W de potència elèctrica total absorbida, amb alimentació monofàsica de 230 V, amb control electrònic infraroig, i amb safata de recollida de condensats i bomba de desguàs

**BEJ7L13ST** u Baetulenn 40kW
Fan-coil del tipus conductes horitzontal amb ventilador centrífug, per a treballar en sistemes de distribució d'aigua de 2 tubs, de 5,2 kW de potència frigorífica màxima i 5 kW de potència calorífica màxima, amb una pressió disponible de 60 Pa, de 400 W de potència elèctrica total absorbida, amb alimentació monofàsica de 230 V, amb control electrònic infraroig, i amb safata de recollida de condensats i bomba de desguàs

**BEJ7L1322ST** u Fan-coil conductos horitz.,centrífug, 2 tubos,2,2kW/2,i-LIFE2 HP 2T DLIO 1002
Fan-coil del tipus conductes horitzontal amb ventilador centrífug, per a treballar en sistemes de distribució d'aigua de 2 tubs, de 5,2 kW de potència frigorífica màxima i 5 kW de potència calorífica màxima, amb una pressió disponible de 60 Pa, de 400 W de potència elèctrica total absorbida, amb alimentació monofàsica de 230 V, amb control electrònic infraroig, i amb safata de recollida de condensats i bomba de desguàs

**BEJ7L1323ST** u Fan-coil conductos horitz.,centrífug, 2 tubos,2,2kW/2,i-LIFE2 HP 2T DLIO 1202
Fan-coil del tipus conductes horitzontal amb ventilador centrífug, per a treballar en sistemes de distribució d'aigua de 2 tubs, de 5,2 kW de potència frigorífica màxima i 5 kW de potència calorífica màxima, amb una pressió disponible de 60 Pa, de 400 W de potència elèctrica total absorbida, amb alimentació monofàsica de 230 V, amb control electrònic infraroig, i amb safata de recollida de condensats i bomba de desguàs

**BN42B3D0** u Vàlvula papallona entre brides,DN=80mm,PN=10bar,fosa
Vàlvula de papallona manual per a muntar entre brides, de 80 mm de diàmetre nominal, de 10 bar de PN, de fosa, preu superior

**BNS29120** u Bomba accel.motor s/inundar >=10m3/h 0,5bar
Bomba acceleradora amb motor sense inundar de 10 m3/h de cabal, com a màxim, de pressió màxima 0,5 bar, preu alt

**BNS11253** u Bomba ac.inundat,230V,n=1400rpm,Q=20,0m3/h,p=2,0bar,rosca 1 1/4''
Bomba acceleradora amb rotor inundat per a instal·lacions de calefacció i climatització, de tipus autopurgant, alimentació monofàsica de 230 V i règim de gir de 1400 rpm, de 4,0 m3/h de cabal i de 2,0 bar de pressió en el punt de màxim rendiment, per a aigua entre -20 i 110ºC, amb connexions roscades d'1 1/4''

**BE51EJ50** m2 Conducte rect.LV,aglom.resines term.,recobr.ext.kraft Al refor.,
Conducte rectangular de llana de vidre UNE-EN 13162, aglomerada amb resines termoendurides, amb recobriment exterior de paper kraft alumini reforçat i recobriment interior de vel de vidre i paper kraft d'alumini perforat, 25 mm de gruix, <= 0,033 W/mK, resistència tèrmica >=0,75 m2K/W

**BEW5B000** u Suport estàndard p/conducte rect.llana aïll.,preu alt
Suport estàndard per a conducte rectangular llana aïllant, preu alt

**BEY5B000** u P.p.conducte rect.,llana aïll.,preu alt
Part proporcional d'elements de muntatge per a conducte rectangular de llana aïllant, de preu alt

**BES27AR1** u Rejilla impuls./retorno orientables alum.lacado blanco,425x165
Rejilla de impulsión o retorno, con una hilera de aletas orientables horizontales, de aluminio lacado blanco, de 300x200 mm, de aletas separadas 20 mm, de sección recta y para fijar en el marco

**BES27AR2** u Rejilla impuls./retorno orientables alum.lacado blanco,525x165
Rejilla de impulsión o retorno, con una hilera de aletas orientables horizontales, de aluminio lacado blanco, de 300x200 mm, de aletas separadas 20 mm, de sección recta y para fijar en el marco

**BES27AR3** u Rejilla impuls./retorno orientables alum.lacado blanco,625x165
Rejilla de impulsión o retorno, con una hilera de aletas orientables horizontales, de aluminio lacado blanco, de 300x200 mm, de aletas separadas 20 mm, de sección recta y para fijar en el marco

**BES27AR4** u Rejilla impuls./retorno orientables alum.lacado blanco,525x165
Rejilla de impulsión o retorno, con una hilera de aletas orientables horizontales, de aluminio lacado blanco, de 300x200 mm, de aletas separadas 20 mm, de sección recta y para fijar en el marco

**BES27AR8** u Rejilla impuls./retorno orientables alum.lacado blanco,625x165
Rejilla de impulsión o retorno, con una hilera de aletas orientables horizontales, de aluminio lacado blanco, de 300x200 mm, de aletas separadas 20 mm, de sección recta y para fijar en el marco

**BES27AR9** u Rejilla impuls./retorno orientables alum.lacado blanco,3256x225
Rejilla de impulsión o retorno, con una hilera de aletas orientables horizontales, de aluminio lacado blanco, de 300x200 mm, de aletas separadas 20 mm, de sección recta y para fijar en el marco

**BES27AR7** u Rejilla impuls./retorno orientables alum.lacado blanco,425x225
Rejilla de impulsión o retorno, con una hilera de aletas orientables horizontales, de aluminio lacado blanco, de 300x200 mm, de aletas separadas 20 mm, de sección recta y para fijar en el marco

**BES27A13** u Rejilla impuls./retorno orientables alum.lacado blanco,825x225
Rejilla de impulsión o retorno, con una hilera de aletas orientables horizontales, de aluminio lacado blanco, de 300x200 mm, de aletas separadas 20 mm, de sección recta y para fijar en el marco

**BES27A14** u Difusor lineal 2vies
Rejilla de impulsión o retorno, con una hilera de aletas orientables horizontales, de aluminio lacado blanco, de 300x200 mm, de aletas separadas 20 mm, de sección recta y para fijar en el marco

**BES27A15** u Difusor rotacional
Rejilla de impulsión o retorno, con una hilera de aletas orientables horizontales, de aluminio lacado blanco, de 300x200 mm, de aletas separadas 20 mm, de sección recta y para fijar en el marco

**BES27A20** u Rejilla impuls./retorno orientables alum.lacado blanco,825x225
Rejilla de impulsión o retorno, con una hilera de aletas orientables horizontales, de aluminio lacado blanco, de 300x200 mm, de aletas separadas 20 mm, de sección recta y para fijar en el marco

**BES27A22** u Rejilla impuls./retorno orientables alum.lacado blanco,525x525
Rejilla de impulsión o retorno, con una hilera de aletas orientables horizontales, de aluminio lacado blanco, de 300x200 mm, de aletas separadas 20 mm, de sección recta y para fijar en el marco

**BES27A21** u Boca extracció 160mm
Rejilla de impulsión o retorno, con una hilera de aletas orientables horizontales, de aluminio lacado blanco, de 300x200 mm, de aletas separadas 20 mm, de sección recta y para fijar en el marco

**BMD21102** u Contacte magnètic potència alta,p/munt.superf
Contacte magnètic de potència alta, per a muntar superficialment

**B0A61600** u Tac niló D=6-8mm,+vis
Tac de niló de 6 a 8 mm de diàmetre, amb vis

**BEV26E40** u Termòstat electrònic ambient, p/fan-coil 4 tubs
Termòstat electronic d'ambient, per a fan-coil 4 tubs, amb accessoris de muntatge

**BF23S220** u Comptador energia
VALVULA Pressió diferencial

**BE42S410** m Conducte helicoïdal circ.de planxa ac.galv.,D=150mm,g=0,5mm
Conducte helicoïdal circular de planxa d'acer galvanitzat de 125 mm de diàmetre (s/UNE-EN 1506), de gruix 0,5 mm

**BEW44000** u Suport estàndard p/conducte circ.D=125mm
Suport estàndard per a conducte circular de 125 mm de diàmetre

**BEKCA1F0** u Regulador flux circular acer lacat D=6´´
Regulador de flux circular, d'acer lacat, de 6´´ (150 mm) de diàmetre, regulació volumètrica, dues aletes oposades

**BMY31000** u P.p.elements especials p/extint
Part proporcional d'elements especials per a extintors

**BM312611** u Extintor pols seca poliv.,6kg,pressió incorpo.pintat
Extintor de pols seca polivalent, de càrrega 6 kg, amb pressió incorporada, pintat

**BM313511** u Extintor CO2,5kg,pressió incorpo.pintat
Extintor de diòxid de carboni, de càrrega 5 kg, amb pressió incorporada, pintat

**BMDBU005** u Placa senyal. mesures salv.+vies evac.,210x297mm,pintura fotolum
Placa de senyalització interior per a indicació de mesures de salvament i vies d'evacuació, de 210 x 297 mm, amb pintura fotoluminiscent segons normes UNE i DIN, per a fixar mecànicament

**BMY23000** u P.p.elements especials p/boq.incendi
Part proporcional d'elements especials per a boques d'incendi

**BM231340** u Boca incendis D=25mm,BIE-25,mànega 20m,armari
Boca d'incendis amb enllaç de 25 mm de diàmetre, BIE-25, amb mànega de 20 m, amb armari

**BFY11820** u Pp.elem.munt.p/tubs acer neg.s/sold.,D=1´´1/2,soldat
Part proporcional d'elements de muntatge per a tubs d'acer negre sense soldadura, de diàmetre 1´´1/2, soldat

**B0A71H00** u Abraçadora metàl.,d/int.=47mm
Abraçadora metàl.lica, de 47 mm de diàmetre interior

**BF118200** m Tub acer negre s/sold.D=1´´1/2,
Tub d'acer negre sense soldadura de diàmetre 1´´1/2, segons la norma DIN EN ISO 2440 ST-35

**BFW11820** u Accessori p/tubs acer neg.s/sold.,D=1´´1/2,p/soldar
Accessori per a tubs d'acer negre sense soldadura, de diàmetre 1´´1/2, per a soldar

**BF119200** m Tub acer negre s/sold.D=2´´,
Tub d'acer negre sense soldadura de diàmetre 2´´, segons la norma DIN EN ISO 2440 ST-35

**BFY11920** u Pp.elem.munt.p/tubs acer neg.s/sold.,D=2´´,soldat
Part proporcional d'elements de muntatge per a tubs d'acer negre sense soldadura, de diàmetre 2´´, soldat

**B0A71K00** u Abraçadora metàl.,d/int.=60mm
Abraçadora metàl.lica, de 60 mm de diàmetre interior

**BFW11920** u Accessori p/tubs acer neg.s/sold.,D=2´´,p/soldar
Accessori per a tubs d'acer negre sense soldadura, de diàmetre 2´´, per a soldar

**BFW11A20** u Accessori p/tubs acer neg.s/sold.,D=2´´1/2,p/soldar
Accessori per a tubs d'acer negre sense soldadura, de diàmetre 2´´1/2, per a soldar

**BF11A200** m Tub acer negre s/sold.D=2´´1/2,
Tub d'acer negre sense soldadura de diàmetre 2´´1/2, segons la norma DIN EN ISO 2440 ST-35

**B0A71L00** u Abraçadora metàl.,d/int.=75mm
Abraçadora metàl.lica, de 75 mm de diàmetre interior

**BFY11A20** u Pp.elem.munt.p/tubs acer neg.s/sold.,D=2´´1/2,soldat
Part proporcional d'elements de muntatge per a tubs d'acer negre sense soldadura, de diàmetre 2´´1/2, soldat

**BFW11B20** u Accessori p/tubs acer neg.s/sold.,D=3´´,p/soldar
Accessori per a tubs d'acer negre sense soldadura, de diàmetre 3´´, per a soldar

**B0A71M00** u Abraçadora metàl.,d/int.=90mm
Abraçadora metàl.lica, de 90 mm de diàmetre interior

**BF11B200** m Tub acer negre s/sold.D=3´´,
Tub d'acer negre sense soldadura de diàmetre 3´´, segons la norma DIN EN ISO 2440 ST-35

**BFY11B20** u Pp.elem.munt.p/tubs acer neg.s/sold.,D=3´´,soldat
Part proporcional d'elements de muntatge per a tubs d'acer negre sense soldadura, de diàmetre 3´´, soldat

**BMY14000** u P.p.elements especials p/pols.alarm
Part proporcional d'elements especials per a polsadors d'alarma

**BS141102** u Polsador alarma,instal.lació conv.,manual+trencament,UNE-EN 54-1
Polsador d'alarma per a instal.lació contra incendis convencional, accionament manual per trencament d'element fràgil, segons norma UNE-EN 54-11, per a muntar superficialment

**BM131221** u Sirena electrònica,instal.convencional/analògica,100dB,senyal ll
Sirena electrònica per a instal.lació convencional i analògica, nivell de potència acústica 100 dB, amb senyal lluminós i so multitò, grau de protecció IP-54, fabricada segons la norma UNE-EN 54-3, per a col.locació interior

**BMY13000** u P.p.elements especials p/siren
Part proporcional d'elements especials per a sirenes

**BS121230** u Central detecció incendis,p/2zones,indic.,2aliment
Central de detecció d'incendis, per a 2 zones, amb indicador de zona, d'avaria, de connexió de zona, de prova d'alarma i de doble alimentació

**BMY12000** u P.p.elements especials p/centrals detecció
Part proporcional d'elements especials per a centrals de detecció

**BS15U020** u Modul aillador
Fusible tèrmic per a porta tallafoc

**BS15U021** u Modul actuador
Fusible tèrmic per a porta tallafoc

**BS111120** u Detector fums òptic,instal.conv.,UNE-EN 54-7,+base superfície
Detector de fums òptic per a instal.lació contra incendis convencional, segons norma UNE-EN 54-7, amb base de superfície

**BMY11000** u P.p.elements especials p/detector
Part proporcional d'elements especials per a detectors

**BG33-G2ZF** m Cable 0,6/1 kV SZ1-K (AS+), 2x2,5mm2
Cable amb conductor de coure de tensió assignada0,6/1 kV, de designació SZ1-K (AS+), construcció segons norma UNE 211025, bipolar, de secció 2x2,5 mm2, amb coberta del cable de poliolefines, classe de reacció al foc Cca-s1b, d1, a1 segons la norma UNE-EN 50575 amb baixa emissió fums

**BF18-034P** m Tub acer negre s/sold.(S),1´´1/2,sèrie M s/UNE-EN 10255
Tub d'acer negre sense soldadura, fabricat amb acer S195 T, d'1´´1/2 de mida de rosca (diàmetre exterior especificat=48,3 mm i DN=40 mm), sèrie M segons UNE-EN 10255

**BFW4-036B** u Accessori p/tubs acer negre D=1´´1/2,p/roscar
Accessori per a tubs d'acer negre de diàmetre 1´´1/2, per a roscar

**BFYB-037A** u Pp.elem.munt.p/tubs acer negre D=1´´1/2,roscat
Part proporcional d'elements de muntatge per a tubs d'acer negre de diàmetre 1´´1/2, roscat

**B0A1-07L5** u Abraçadora metàl.,d/int.=47mm
Abraçadora metàl·lica, de 47 mm de diàmetre interior

**B0A1-07LC** u Abraçadora metàl.,d/int.=60mm
Abraçadora metàl·lica, de 60 mm de diàmetre interior

**BF18-034Q** m Tub acer negre s/sold.(S),2´´,sèrie M s/UNE-EN 10255
Tub d'acer negre sense soldadura, fabricat amb acer S195 T, de 2´´ de mida de rosca (diàmetre exterior especificat=60,3 mm i DN=50 mm), sèrie M segons UNE-EN 10255

**BFYB-037B** u Pp.elem.munt.p/tubs acer negre D=2´´,roscat
Part proporcional d'elements de muntatge per a tubs d'acer negre de diàmetre 2´´, roscat

**BFW4-036C** u Accessori p/tubs acer negre D=2´´,p/roscar
Accessori per a tubs d'acer negre de diàmetre 2´´, per a roscar

**BM26-0T47** u Vàlvula control+alarma p/instal.ruix.automàt.,D=3´´
Vàlvula de control i alarma per a instal·lacions de ruixadors automàtics, de 3´´ de diàmetre

**BMY0-0TC4** u P.p.elements especials p/vàl.ctrl/alarma
Part proporcional d'elements especials per a vàlvules de control i alarma

**BMY0-0TC3** u P.p.elements especials p/detec.-extint.automàt
Part proporcional d'elements especials per a detectors-extintors automàtics

**BM25-0T3U** u Ruixador automàtic amunt,cromat,fusible metàl·lic68 a 74°C,D=1/2´´
Ruixador automàtic cara amunt, cromat, amb dispositiu fusible metàl·lic d'una temperatura d'accionament de 68 a 74 °C, de 1/2´´ de diàmetre

**BEUC-0OWB** u Purgador automàt.aire,llautó,vert.+vàlvula obt.,D=3/8´´
Purgador automàtic d'aire, de llautó, per flotador, de posició vertical i vàlvula d'obturació incorporada, amb rosca de 3/8´´ de diàmetre

**B0AO-07IG** u Tac niló D<=5mm,+vis
Tac de niló de 5 mm de diàmetre, com a màxim, amb vis

**BMS0-1K0U** u Retol seny. instal.protecció/incendis,210x210mm2,panell PVC,gruix=0,7mm,fotoluminiscent (B)
Rètol senyalització instal·lació de protecció contra incendis, quadrat, de 210x210 mm2 de panell de PVC de 0,7 mm de gruix, fotoluminiscent categoria B segons UNE 23035-4

**B0A1-07LQ** u Abraçadora metàl.,d/int.=42mm
Abraçadora metàl·lica, de 42 mm de diàmetre interior

**BF18-034M** m Tub acer negre s/sold.(S),1´´1/4,sèrie M s/UNE-EN 10255
Tub d'acer negre sense soldadura, fabricat amb acer S195 T, d'1´´1/4 de mida de rosca (diàmetre exterior especificat=42,4 mm i DN=32 mm), sèrie M segons UNE-EN 10255

**BFYB-037L** u Pp.elem.munt.p/tubs acer negre D=1´´1/4,soldat
Part proporcional d'elements de muntatge per a tubs d'acer negre de diàmetre 1´´1/4, soldat

**BFW4-036Q** u Accessori p/tubs acer negre D=1´´1/4,p/soldar
Accessori per a tubs d'acer negre de diàmetre 1´´1/4, per a soldar

**BJ2Z3-0RKW** u Maniguet flex.,malla met.,preu sup.,2 unions 1/2´´
Maniguet flexible, de malla metàl·lica amb ànima interior sintètica, preu superior, amb dues unions roscades de 1/2´´

**BGES1110** m2 Estructura suport p/mòd.fotov.,perf.alumini extruït,horitz./vert
Estructura de suport per a mòdul fotovoltaic, de perfils d'alumini extruït, per a col.locar en posició horitzontal o vertical, amb inclinació de fins a 60º, per a col.locar sobre teulada inclinada

**BGWE1000** u P.p.accessoris p/mòdul fotovoltaic
Part proporcional d'accessoris per a mòdul fotovoltaic

**BGE1S221** u Mòdul fotovoltaic policrist.,aïllada/connex.xarxa,450Wp,alum.ano
Mòdul fotovoltaic policristal.lí per a instal.lació aïllada/connexió a xarxa, potència de pic 110 Wp, amb marc d'alumini anoditzat, protecció amb vidre trempat, caixa de connexió, precablejat amb connectors especials, amb una eficàcia del 11%

**BGWE2000** u P.p.accessoris p/inversor fotovoltaic
Part proporcional d'accessoris per a inversor fotovoltaic

**BGE22S32** u Invers.p/inst.fotov.,connex.xarxa,trif.,30kWp,400V
Inversor per a instal.lació fotovoltaica de connexió a xarxa, monofàsic, potència nominal d'entrada 3600 Wp, potència nominal de sortida 2500 W, tensió nominal de sortida 230 V, rendiment màxim de 94 a 94,5%, grau de protecció IP-21

**BGWE3000** u P.p.accessoris p/regulador fotovoltaic
Part proporcional d'accessoris per a regulador fotovoltaic

**BGS31411** u Caixa proteccions de CC
Regulador per a instal.lació fotovoltaica aïllada, amb gamma de tensions 12/24 V, corrent màxima de càrrega 20 A, grau de protecció IP-22, interfície amb leds

**BGS31412** u Caixa proteccions de CA
Regulador per a instal.lació fotovoltaica aïllada, amb gamma de tensions 12/24 V, corrent màxima de càrrega 20 A, grau de protecció IP-22, interfície amb leds

**B03L-05N5** t Sorra 0 a 3,5 mm
Sorra de pedrera de 0 a 3,5 mm

**BDW3-FFAL** u Accessori genèric p/tub PVC,D=200mm
Accessori genèric per a tub de PVC de D=200 mm

**B06E-12C5** m3 Formigó HM-20/P/20/I,>= 200kg/m3 ciment
Formigó HM-20/P/20/I de consistència plàstica, grandària màxima del granulat 20 mm, amb >= 200 kg/m3 de ciment, apte per a classe d'exposició I

**BDW3-FFAQ** u Element munt. p/tub PVC,D=200mm
Element de muntatge per a tub de PVC de D=200 mm

**BD7F-1OIS** m Tub PVC-U paret massissa,sanejament s/pressió,DN=200mm,SN4,p/unió anella elastom
Tub de PVC-U de paret massissa per a sanejament sense pressió, de DN 200 mm i de SN 4 (4 kN/m2) de rigidesa anular, segons norma UNE-EN 1401-1, per a unió elàstica amb anella elastomèrica

**C13C-00LP** h Retroexcavadora s/pneumàtics 8 a 10t
Retroexcavadora sobre pneumàtics de 8 a 10 t

**C13A-00FP** h Picó vibrant,plac.30x30cm
Picó vibrant amb placa de 30x30 cm

**B0310500** t Sorra 0-3,5 mm
Sorra de pedrera de 0 a 3,5 mm

**B064300C** m3 Formigó HM-20/P/20/I,>=200kg/m3 ciment
Formigó HM-20/P/20/I de consistència plàstica, grandària màxima del granulat 20 mm, amb >= 200 kg/m3 de ciment, apte per a classe d'exposició I

**BD7FR310** m Tub PVC-U paret massissa,sanejament s/pressió,DN=160mm,SN4,p/unió anella elastom
Tub de PVC-U de paret massissa per a sanejament sense pressió, de DN 160 mm i de SN 4 (4 kN/m2) de rigidesa anular, segons norma UNE-EN 1401-1, per a unió elàstica amb anella elastomèrica

**BDW3B900** u Accessori genèric p/tub PVC,D=160mm
Accessori genèric per a tub de PVC de D=160 mm

**BDY3B900** u Element munt. p/tub PVC,D=160mm
Element de muntatge per a tub de PVC de D=160 mm

**C133A0J0** h Picó vibrant,plac.30x30cm
Picó vibrant amb placa de 30x30 cm

**BDW3E700** u Accessori genèric p/tub PPD=110mm
Accessori genèric per a tub de polipropilè, D=110 mm

**BDY3E700** u Element de munt.p/tub PPD=110mm
Element de muntatge per a tub de polipropilè, D=110 mm

**BD136770** m Tub PP paret tricapa,evacua.insonoritz.,DN=110mm,junt elàstic
Tub de polipropilè de paret tricapa per a evacuació insonoritzada, de DN 110 mm, amb junt elàstic

**BD1Z4200** u Brida p/tub PP,D=75-110mm
Brida per a tub de polipropilè de diàmetre entre 75 i 110 mm

**BD5154JV** u Bonera sifònica acer inox.,costat=250x250mm,sortida vert.D=110mm
Bonera sifònica d'acer inoxidable de 250x250 mm de costat amb sortida vertical de 110 mm de diàmetre, amb tapa plana metàl.lica

**B5ZZJLPT** u Vis acer galv.5,4x65mm,junt metall/goma,tac D=8/10mm
Vis d'acer galvanitzat de 5,4x65 mm, amb junts de metall i goma i tac de niló de diàmetre 8/10 mm

**BD136870** m Tub PP paret tricapa,evacua.insonoritz.,DN=125mm,junt elàstic
Tub de polipropilè de paret tricapa per a evacuació insonoritzada, de DN 125 mm, amb junt elàstic

**BD1Z4300** u Brida p/tub PP,D=125-160mm
Brida per a tub de polipropilè de diàmetre entre 125 i 160 mm

**BDY3E800** u Element de munt.p/tub PPD=125mm
Element de muntatge per a tub de polipropilè, D=125 mm

**BDW3E800** u Accessori genèric p/tub PPD=125mm
Accessori genèric per a tub de polipropilè, D=125 mm

**BDW3E100** u Accessori genèric p/tub PPD=32mm
Accessori genèric per a tub de polipropilè, D=32 mm

**BDY3E100** u Element de munt.p/tub PPD=32mm
Element de muntatge per a tub de polipropilè, D=32 mm

**BD136170** m Tub PP paret tricapa,evacua.insonoritz.,DN=32mm,junt elàstic
Tub de polipropilè de paret tricapa per a evacuació insonoritzada, de DN 32 mm, amb junt elàstic

**BDY3E900** u Element de munt.p/tub PPD=160mm
Element de muntatge per a tub de polipropilè, D=160 mm

**BD1Z3000** u Brida p/tub penj.sost
Brida per a tub penjat del sostre

**BDW3E900** u Accessori genèric p/tub PPD=160mm
Accessori genèric per a tub de polipropilè, D=160 mm

**BD136970** m Tub PP paret tricapa,evacua.insonoritz.,DN=160mm,junt elàstic
Tub de polipropilè de paret tricapa per a evacuació insonoritzada, de DN 160 mm, amb junt elàstic

**BD136B70** m Tub PP paret tricapa,evacua.insonoritz.,DN=200mm,junt elàstic
Tub de polipropilè de paret tricapa per a evacuació insonoritzada, de DN 200 mm, amb junt elàstic

**BDY3EB00** u Element de munt.p/tub PPD=200mm
Element de muntatge per a tub de polipropilè, D=200 mm

**BDW3EB00** u Accessori genèric p/tub PPD=200mm
Accessori genèric per a tub de polipropilè, D=200 mm

**BD7K3440** m Tub PP tricapa,sanejament s/pressió,DN=200mm,SN12,p/unió anella
Tub de polipropilè de paret tricapa per a sanejament sense pressió, de DN 200 mm i de SN 12 (12 kN/m2) de rigidesa anular, per a unió elàstica amb anella elastomèrica

**B0311500** t Sorra pedra calc. 0-3,5 mm
Sorra de pedrera de pedra calcària, de 0 a 3,5 mm

**BDW3E200** u Accessori genèric p/tub PPD=40mm
Accessori genèric per a tub de polipropilè, D=40 mm

**BD136270** m Tub PP paret tricapa,evacua.insonoritz.,DN=40mm,junt elàstic
Tub de polipropilè de paret tricapa per a evacuació insonoritzada, de DN 40 mm, amb junt elàstic

**BDY3E200** u Element de munt.p/tub PPD=40mm
Element de muntatge per a tub de polipropilè, D=40 mm

**BD1Z2200** u Brida p/tub PVC,D=75-110mm
Brida per a tub de PVC de diàmetre entre 75 i 110 mm

**BD13177B** m Tub PVC-U paret massissa,àrea aplicació B,DN=110mm,llarg.=3m,p/e
Tub de PVC-U de paret massissa, àrea d'aplicació B segons norma UNE-EN 1329-1, de DN 110 mm i de llargària 3 m, per a encolar

**BDW3B700** u Accessori genèric p/tub PVC,D=110mm
Accessori genèric per a tub de PVC de D=110 mm

**BDY3B700** u Element munt. p/tub PVC,D=110mm
Element de muntatge per a tub de PVC de D=110 mm

**BD13179B** m Tub PVC-U paret massissa,àrea aplicació B,DN=110mm,llarg.=5m,p/encolar
Tub de PVC-U de paret massissa, àrea d'aplicació B segons norma UNE-EN 1329-1, de DN 110 mm i de llargària 5 m, per a encolar

**BP47-1A5T** u Latiguillo,4 par.,2xRJ45 cat.6a S/FTP,de 0,5 a 1,6m
Latiguillo de 4 pares, con 2 conectores RJ45 categoría 6a S/FTP, de 0,5 a 1,6 m de longitud

**BP48-21PK** u Latiguillo estanco 4 par.,c/2xRJ45 cat.6 U/FTP,L=de 1,6 a 3,2m,IP-65
Latiguillo de 4 pares, estanco, con 2 conectores RJ45 categoría 6 U/FTP de 1,6 a 3,2 m de longitud, con un grado de protección IP-65

**BP7K-1O5H** u Presa senyal,tipus mod.1mòd.estret,RJ45 simple,cat.6 F/UTP,despl.aïlla.,a/tapa,preu alt,p/bast./caix
Presa de senyal de veu i dades, de tipus modular d'1 mòdul estret, amb connector RJ45 simple, categoria 6 F/UTP, amb connexió per desplaçament de l'aïllament, amb tapa, de preu alt, per a muntar sobre bastidor o caixa

**BP44-1A3X** m Cable transmissió dades,Cu,4par.,cat.6a F/UTP,poliolefina/poliolefina,
Cable per a transmissió de dades amb conductors de coure, de 4 parells, categoria 6a F/UTP, aïllament de poliolefina i coberta de poliolefina, de baixa emissió de fums i opacitat reduïda, no propagador de la flama segons UNE-EN 60332-1-2, classe de reacció al foc Dca-s2, d2, a2 segons la norma UNE-EN 50575

**BGW15000** u P.p.accessoris caixa derivació quadr
Part proporcional d'accessoris de caixa de derivació quadrada

**BG151B22** u Caixa deriv.plàstic,150x150mm,prot.IP-54,p/munt.superf
Caixa de derivació quadrada de plàstic, de 150x150 mm, amb grau de protecció IP-54 i per a muntar superficialment

**BP4A6C20** m Cable FO,int./ext.,12 fibr.MM 62,5/125,monotub (estr.ajust.),gel
Cable de fibra òptica per a ús interior/exterior, amb 12 fibres del tipus multimode 62,5/125, estructura interior monotub (estructura folgada) reblerta de gel hidròfug, protecció interior de kevlar, amb coberta de poliolefina de baixa emissió fums i opacitat reduïda i no propagador de la flama segons UNE-EN 50265

**BG222A10** m Tub flexible corrugat PVC,DN=40mm,1J,320N,2000V
Tub flexible corrugat de PVC, de 40 mm de diàmetre nominal, aïllant i no propagador de la flama, resistència a l'impacte d'1 J, resistència a compressió de 320 N i una rigidesa dielèctrica de 2000 V

**BP122704** u Equip amplif.1baixant,2derivacions p/planta i baixant,14connexio
Equip d'amplificació per a 1 baixant i 2 derivacions per planta i baixant, amb un total de 14 connexions, per a muntar en armari tancat

**BP148213** u Presa senyal R/TV-SAT,deriv.única,tipus mod.2mòd.estrets,a/tapa,
Presa de senyal de R/TV-SAT de derivació única, de tipus modular de 2 mòduls estrets, amb tapa, de preu alt, per a muntar sobre bastidor o caixa

**BP152000** m Conductor coaxial atenuació baixa
Conductor coaxial d'atenuació baixa

**BP1F1010** u Font alim.p/amplif.,24Vc.c.,100mA,230Va.c
Font d'alimentació per a amplificadors, tensió de sortida 24 V c.c., màxima corrent de sortida 1000 mA, alimentació 230 V a.c.

**BP1ZU010** u Mastil 2,5m,D=35mm,g=1,5mm,galv.,prolongable p/fixar antenes TV/
Mastil de 2,5 m, de 35 mm de diàmetre i 1,5 mm, de gruix de paret interior, galvanitzat, prolongable per a fixar antenes de TV i de FM

**BP1Z1030** u Connector coaxial M,p/cable D=7,8m,col.blanc,125dBuv
Connector coaxial mascle per a cable de diàmetre exterior de 7,8 mm, de color blanc, nivell màxim de servei 125 dBuv

**BP1Z1050** u Resist.term.p/final línia preses o der
Resistència terminal per a final de línia en preses o derivacions

**BP111201** u Dipols FM+TV (1can.band.I,IV,V),pal h4-6m,p/fix.paret
Dipols per a FM i TV (1 canal banda I, 1 canal banda IV, 1 canal banda V), en pal de 4 a 6 m d'alçària i per a fixar a la paret

**BP132100** u Caixa derivació,2 deriv.,base metàl.+env.plàstic
Caixa de derivació amb 2 derivacions, de base metàl.lica i envoltant de material plàstic

**BMP1-H6XS** u Font alimentació p/ cental de control,12 V CC
Font d'alimentació per a central de control avançat de 12 V CC

**BMP1-O6XX** u Editor de targetes de proximitat RFID Compacte, Tecnologia RFID MIFARE
Editor de targetes de proximitat RFID Compacte, ocupa poc espai a recepció Tecnologia RFID MIFARE

**BGW2-093M** u P.p.accessoris caixa derivació quadr
Part proporcional d'accessoris de caixa de derivació quadrada

**BG12-0G5I** u Caixa deriv.plàstic,105x105mm,prot.IP-40,p/munt.superf
Caixa de derivació quadrada de plàstic, de 105x105 mm, amb grau de protecció IP-40 i per a muntar superficialment

**BP7E-H5SX** u Antena interior inalàmbrica,omnidireccional,2,4/5 GHz,5dBi,a/accessoris
Antena interior d'acces inalambric, omnidireccional, de 2,4 i 5 GHz, de 5 dBi de guany, amb accessoris de suport i connexió

**BG2Q-1KT4** m Tub flexible corrugat plàstic s/halògens,DN=20mm,baixa emissió fums,2J,320N,2000V
Tub flexible corrugat de plàstic sense halògens, de 20 mm de diàmetre nominal, aïllant i no propagador de la flama, de baixa emissió de fums i sense emissió de gasos tòxics ni corrosius, resistència a l'impacte de 2 J, resistència a compressió de 320 N i una rigidesa dielèctrica de 2000 V

**B7J50010** dm3 Masilla sella.,silicona neut. monocomp
Masilla para sellados, de aplicación con pistola, de base silicona neutra monocomponente

**BJ1ZS000** kg Pasta segell.enll
Pasta per a segellar l'enllaç d'inodors, abocadors i plaques turques

**BJ13B712** u Lavabo mural porcell.,senz.,ampl.53-75cm,blanc,preu alt
Lavabo mural de porcellana esmaltada, senzill, d'amplària 53 a 75 cm, de color blanc i preu alt

**BJ2351AG** u Aixeta monocoman.p/lavab. p/munt.superf.sob.taul.o ap.s. cromat preu sup. desguàs,1´´1/4,,maniguets
Aixeta monocomandament per a lavabo, per a muntar superficialment sobre taulell o aparell sanitari, de llautó cromat, preu superior, amb desguàs mecànic incorporat, d'1´´1/4, amb dues entrades de maniguets

**BJ13B711** u Lavabo mural porcell.,senz.,ampl.53-75cm,blanc,preu sup
Lavabo mural de porcellana esmaltada, senzill, d'amplària 53 a 75 cm, de color blanc i preu superior

**BJ22611A** u Aixeta monocom. mural p/munt.superf. p/dutxa telèf.,llautó cromat,preu sup.,2x1/2´´ i 1/2´´,
Aixeta monocomandament, mural, per a muntar superficialment, per a dutxa de telèfon, de llautó cromat, preu superior, amb dues entrades de 1/2´´ i sortida de 1/2´´

**B0310020** t Sorra p/morters
Sorra de pedrera per a morters

**B0512401** t Ciment pòrtland+fill.calc. CEM II/B-L 32,5R,sacs
Ciment pòrtland amb filler calcari CEM II/B-L 32,5 R segons UNE-EN 197-1, en sacs

**B0911000** kg Adh.apl.2cares,cautxú
Adhesiu d'aplicació a dues cares de cautxú sintètic

**B0A75800** u Abraçadora plàstica,d/int.=20mm
Abraçadora plàstica, de 20 mm de diàmetre interior

**B0A75F02** u Abraçadora plàstica,d/int.=40mm
Abraçadora plàstica, de 40 mm de diàmetre interior

**B0B2A000** kg Acer b/corrugada B500S
Acer en barres corrugades B500S de límit elàstic >= 500 N/mm2

**B0CC1410** m2 Placa guix lamin. A i gruix 15mm
Placa de guix laminat estàndard (A) i gruix 15 mm, segons la norma UNE-EN 520

*SPB*
1.DEFINICIÓ I CARACTERÍSTIQUES DELS ELEMENTS
DEFINICIÓ:
Plaques de guix amb l'acabat de la cara vista amb cartó. Eventualment amb altres plaques o làmines adherides a la cara interior, o forman un envà de dues cares vistes, amb l'interior reblert amb una retícula de cartó.
CARACTERÍSTIQUES GENERALS:
Ha d'estar homologat d'acord amb el RD 1312/1986 o disposar d'una certificació de conformitat a normes segons l'ordre 14-1-1991.
Els angles i les arestes vistes han de ser rectes.
La superfície ha de ser plana, sense defectes com ara cops, bonys, taques, etc.
2.CONDICIONS DE SUBMINISTRAMENT I EMMAGATZEMATGE
Subministrament: Aparellades, amb les vores precintades, embalades en paquets paletitzats.
Emmagatzematge: En posició horitzontal, elevats del terra sobre travessers separats no més de 40 cm i en llocs protegits de cops i de la interpèrie.
3.UNITAT I CRITERIS D'AMIDAMENT
m2 de superfície necessària subministrada a l'obra.
4.NORMATIVA DE COMPLIMENT OBLIGATORI
RY-85 Orden de 31 de mayo de 1985 por la que se aprueba el Pliego general de condiciones para la Recepción de Yesos y escayolas en las obras de construcción.
UNE 102023:1983 Placas de cartón-yeso. Condiciones generales y especificaciones.
UNE 102023:1998 Placas de yeso laminado. Condiciones generales y especificaciones.

**B0CCAH12** m2 Placa antihumitat 12,5 mm
Placa guix laminat antihumitat 12,5 mm

**B0CCEA12** m2 Placa Aquapanel de guix laminat 12,5 mm
Placa de guix laminat Aquapanel de Knauf o equivalent, de 12,5 mm de gruix

**B0CJU010** m2 Planxa alumini g=0,7mm
Planxa d'alumini de 0,7 mm de gruix

**B6B11211** m Muntant planxa acer galv.params.vert.,ampl.=48mm
Muntant de planxa d'acer galvanitzat, en paraments verticals amb perfils 48 mm d'amplària

**B6B11311** m Muntant planxa acer galv.params.vert.,ampl.=70mm
Muntant de planxa d'acer galvanitzat, en paraments verticals amb perfils 70 mm d'amplària

**B6B12211** m Canal planxa acer galv.params.horitz.,ampl.=48mm
Canal de planxa d'acer galvanitzat, en paraments horitzontals amb perfils 48 mm d'amplària

*SPB*
1.DEFINICIÓ I CARACTERÍSTIQUES DELS ELEMENTS
DEFINICIÓ:
Perfil de planxa d'acer galvanitzat en calent per un procès d'immersió contínua per a suport de tancaments de cartó-guix.
CARACTERÍSTIQUES GENERALS:
Els perfils han de satisfer les característiques geomètriques i dimensionals que els siguin pròpies.
Ha de tenir la superfície llisa i uniforme.
No ha de tenir cops, porus ni d'altres deformacions o defectes superficials.
El recobriment de zinc ha de ser homogeni i continu en tota la seva superfície i no ha de tenir esquerdes, exfoliacions ni despreniments.
Gruix de la planxa: >= 0,6 mm
Protecció de galvanització: >= 275 g/m2
Toleràncies:
- Rectitud dels perfils: ± 2 mm/2 m
2.CONDICIONS DE SUBMINISTRAMENT I EMMAGATZEMATGE
Subministrament: Amb els elements que calguin per tal d'assegurar la seva rectitud.
Emmagatzematge: En posició horitzontal, sobre superfícies planes, sense contacte amb el terra i protegits de la brutícia i d'impactes.
3.UNITAT I CRITERIS D'AMIDAMENT
m de llargària necessària subministrada a l'obra.
4.NORMATIVA DE COMPLIMENT OBLIGATORI
No hi ha normativa de compliment obligatori.

**B6B12311** m Canal planxa acer galv.params.horitz.,ampl.=70mm
Canal de planxa d'acer galvanitzat, en paraments horitzontals amb perfils 70 mm d'amplària

**B6B12511** m Canal planxa acer galv.params.horitz.,ampl.=100mm
Canal de planxa d'acer galvanitzat, en paraments horitzontals amb perfils 100 mm d'amplària

**B6B1Z100** m Muntant 100-50/2 mm
Muntant de planxa d'acer galvanitzat, en paraments verticals amb perfils de 100.50/2 mm

**B6BZ1A20** m Banda acústica autoadh.,ampl.=50-100mm,p/junts plaques guix laminat
Banda acústica autoadhesiva de 50 a 100 mm d'amplària per a junts de plaques de guix laminat

**B7C9P5L0** m2 Placa semiríg.MW-roca,dens.=36-40kg/m3,g=40mm,cond.tèrmica <=0,036W/mK
Placa semirígida de llana mineral de roca (MW), de densitat 36 a 40 kg/m3, de 40 mm de gruix, amb una conductivitat tèrmica <= 0,036 W/mK i resistència tèrmica >= 1,111 m2.K/W

**B7C9R6K0** m2 Placa ríg.MW-roca,dens.=46-55kg/m3,g=50mm,cond.tèrmica <=0,035W/mK
Placa rígida de llana mineral de roca (MW), de densitat 46 a 55 kg/m3, de 50 mm de gruix, amb una conductivitat tèrmica <= 0,035 W/mK i resistència tèrmica >= 1,429 m2.K/W

**B7C9REK0** m2 Placa ríg.MW-roca,dens.=46-55kg/m3,g=100mm,cond.tèrmica <=0,035W/mK
Placa rígida de llana mineral de roca (MW), de densitat 46 a 55 kg/m3, de 100 mm de gruix, amb una conductivitat tèrmica <= 0,035 W/mK i resistència tèrmica >= 2,857 m2.K/W

**BA03A102** ML REVESTIMIENTO AL. 3/4´´-30
Revestimiento de aluminio de 0'6 mm. de espesor para una tubería de 3/4´´ aislada con un aislamiento de 30 mm. de espesor.

**BF01N002** ML TUBO ACERO NEGRO DIN 2440 3/4´´
Tubo de acero negro DIN 2440 UNE 19040 de 3/4´´.

**BF01SN24** ML T. NEGRO DIN 2440 ST 33.2 1/2´´
Tubo de acero negro sin soldadura DIN 2440 ST 33.2 de 1/2´´.

**BF04MABB** UN V. ASIENTO INCLINADO 3/4´´
Válvula de asiento inclinado de latón, de 3/4´´.

**BF04MAMB** UN V. VACIADO 1/2´´
Válvula de vaciado de latón, para descarga de calderas, de 1/2´´.

**BF04MAMC** UN V. VACIADO 3/4´´
Válvula de vaciado de latón, para descarga de calderas, de 3/4´´.

**BF04MBAD** UN V. BOLA 3/4´´
vàlvula de bola de llautó, anells de tefló, 180 ºc, 3/4´´.

**BF04MFAC** UN FILTRO COLADOR LAT. 3/4´´ PN-16
Filtro colador de latón PN-16, 3/4´´, 120 ºC.

**BF04MFBR** UN FILTRO COLADOR FE DN-100 PN-16
Filtro colador de hierro fundido, PN-16, DN-100, 200 ºC.

**BF04MHAC** UN CARGOL HEXAGONAL M 16x60
cargol de cap hexagonal amb rosca m 16x60.

**BF04MJAI** UN JUNTA CARTON DE AMIANTO DN-100
Junta de cartón de amianto comprimido DN-100.

**BF04MJAK** UN JUNTA CARTON DE AMIANTO DN-150
Junta de cartón de amianto comprimido DN-150.

**BF04MMAF** UN V. MARIPOSA DN-100 FE/FE
Válvula de mariposa DN-100 PN-10 hierro.

**BF04MMBF** UN V. MARIPOSA DN-100 FE/INOX
Válvula de mariposa PN-10, DN-100 hierro/inox AISI-316.

**BF04MMBH** UN V. MARIPOSA DN-150 FE/INOX
Válvula de mariposa PN-10, DN-150, hierro/inox AISI-316.

**BF04MNAF** UN MANGUITO ANTIVIBRATORIO DN-100
Manguito antivibratorio elástico de goma DN-100.

**BF04MNBA** UN MANGUITO ANTIVIBRATORIO 3/4´´
Manguito antivibratorio, roscado, de 3/4´´, PN-10.

**BF04MP04** UN PURGADOR AIRE TIPO BOYA 1/2´´
Purgador de aire automático de 1/2´´ tipo boya de columna.

**BF04MRLD** UN V. RETENCION DN-100
Válvula de retención de hierro/bronce, cierre por clapeta oscilante, PN-16, DN-100.

**BF04MSAB** UN V. SEGURIDAD 3/4´´ 3-7 Kgs
válvula de seguridad de latón de 3/4´´, tarada de 3 a 7 kgs., 120 ºc.

**BF23TD08** UN VALVULA T. A. STAD20 52151-020
válvula tour andersson stad20 ref. 52151-020 de 3/4´´, roscada, fabricada en ametal, con preajuste de caudal y tomas de presión. sin dispositivo de vaciado.

**BFC91PBA** m Tub poliprop.multic amb tub int.PP,D=20mm,ànima alum.,protecció
Tub de polipropilè multicapa amb tub interior de polipropilè de diàmetre 20 mm, ànima d'alumini i protecció exterior de polipropilè, amb una pressió màxima de servei de 20 bar

**BFC91PBG** m Tub poliprop.multic amb tub int.PP,D=40mm,ànima alum.,protecció
Tub de polipropilè multicapa amb tub interior de polipropilè de diàmetre 40 mm, ànima d'alumini i protecció exterior de polipropilè, amb una pressió màxima de servei de 20 bar

**BFC91PST** m Tub poliprop.multic amb tub int.PP,D=63mm,ànima alum.,protecció
Tub de polipropilè multicapa amb tub interior de polipropilè de diàmetre 40 mm, ànima d'alumini i protecció exterior de polipropilè, amb una pressió màxima de servei de 20 bar

**BFWC1420** u Accessori p/tubs PP pres.D=20mm,p/soldar
Accessori per a tubs de polipropilè a pressió, de 20 mm de diàmetre, per a soldar

**BFWC1720** u Accessori p/tubs PP pres.D=40mm,p/soldar
Accessori per a tubs de polipropilè a pressió, de 40 mm de diàmetre, per a soldar

**BFYC1420** u Pp.elem.munt.p/tubs PP pres.D=20mm,soldat
Part proporcional d'elements de muntatge per a tubs de polipropilè a pressió, de 20 mm de diàmetre, soldat

**BFYC1720** u Pp.elem.munt.p/tubs PP pres.D=40mm,soldat
Part proporcional d'elements de muntatge per a tubs de polipropilè a pressió, de 40 mm de diàmetre, soldat

**BG212510** m Tub rígid PVC,DN=16mm,impacte=2J,resist.compress.=1250N
Tub rígid de PVC, de 16 mm de diàmetre nominal, aïllant i no propagador de la flama, amb una resistència a l'impacte de 2 J, resistència a compressió de 1250 N i una rigidesa dielèctrica de 2000 V

**BG311400** m Conductor de Cu UNE RV-K 0,6/1 kV 1x4mm2
Conductor de coure de designació UNE RV-K 0,6/1 kV, unipolar de secció 1x4 mm2

**BG311500** m Conductor de Cu UNE RV-K 0,6/1 kV 1x6mm2
Conductor de coure de designació UNE RV-K 0,6/1 kV, unipolar de secció 1x6 mm2

**BG31MU6G** m Cable multipolar Cu UNE RZ1-K (AS) 0,6/1 kV,control,6G1,5mm2
Cable multipolar amb conductors de coure de designació UNE RZ1-K (AS) 0,6/1 kV, amb baixa emisió de fums, per a funcions de control i commandament, de 6G1,5 mm2 de secció, amb conductor de protecció groc-verd

**BG31N300** m Conductor de Cu UNE SZ1-K (AS+) 0,6/1 kV baixa emisió fums,resis
Conductor de coure de designació UNE SZ1-K (AS+) 0,6/1 kV, amb baixa emisió de fums, resistent al foc UNE-EN 50200, unipolar de secció 1x2,5 mm2

**BG31N500** m Conductor de Cu UNE SZ1-K (AS+) 0,6/1 kV baixa emisió fums,resis
Conductor de coure de designació UNE SZ1-K (AS+) 0,6/1 kV, amb baixa emisió de fums, resistent al foc UNE-EN 50200, unipolar de secció 1x6 mm2

**BGW21000** u P.p.accessoris p/tubs rígids PVC
Part proporcional d'accessoris per a tubs rígids de PVC

**C1705600** h Formigonera 165l
Formigonera de 165 l
